# KRH Klinikum Robert-Koch Gehrden Teilneubau GEH II
Angebotsaufforderung (GAEB DA XML 3.1, DA83)
Projekt: H-18/082 Hannover RKG
Währung: EUR
Erstellt mit: CaliforniaX by G&W Software AG, CaliforniaX V26.1.04, 02.10.2026

## Deckblatt
Leistungsverzeichnis

Stark- und Schwachstromtechnik

Projektdaten:
Projektbezeichnung:  KRH Klinikum Robert Koch Gehrden
  Teilneubau GEH II
Vergabenummer:  0441

Auftraggeber:  KRH Klinikum Region Hannover GmbH
Straße:  An der Stadionbrücke 6
PLZ / Ort:  30459 Hannover

Baustelle:  Klinikum Robert-Koch
Straße:  Robert-Koch-Straße 1
PLZ / Ort:  30989 Gehrden

## 0441.2 Stark- u. Schwachtrom
Datum: 02.10.2026

*Hinweis: Baubeschreibung allgemein*
Baubeschreibung Allgemein

Das KRH Klinikum Robert Koch Gehrden mit der postalischen Anschrift Robert-Koch-Straße 1 in 30989 Gehrden liegt in einer städtischen Randlage der 15.000 Einwohner umfassenden Stadt Gehrden.
Das Grundstück des Projekts KRH Klinikum Robert Koch Gehrden, Teilneubau GEH II, befindet sich direkt am Grünzug des Gehrdener Berges, südlich und westlich ist es durch den Gehrdener Berg begrenzt, im Norden und Westen grenzt ein Wohngebiet an das Gelände.
Die Gebäudestruktur des Krankenhauses besteht derzeit aus einem 2015 in Betrieb genommenen Teilneubau, Gehrden I (GEH I, Bauteile E, G, L) und aus einem aus den 1960er Jahren stammenden Altbau (GEH 0, Bauteile A, B, C, D, M, N).
Nachdem zunächst eine Sanierung des Altbaubestandes mit einem weiteren Neubau geplant war, wurde nach intensiven Studien und Untersuchungen durch die KRH, vorgesehen die Altbauten mittelfristig durch einen weiteren Teilneubau im Zuge des Projektes GEH II zu ersetzten.
Mit der Realisierung von GEH II soll die Erneuerung der Infrastruktur am Klinikum Gehrden weiter fortgesetzt werden. Der Betrieb des Klinikums soll nach Abschluss des Projektes zukunftsweisenden und effizienzorientierten Konzeptionen folgen und dabei eine qualifizierte Patientenversorgung bei gleichzeitiger Optimierung aller betriebswirtschaftlichen Aspekte ermöglichen.

Erschließung
Der zukünftige Haupteingang mit der Vorfahrt für PKW wird sich zentral im Neubau GEH II an der Franzburger Straße befinden. Damit liegt er optimal zu den beiden Hauptzufahrtswegen aus Nordosten (Von-Reden-Straße) und Südwesten (Robert-Koch-Straße).
Die Zufahrt zur Notaufnahme bleibt unverändert am Baukörper von GEH I und erfolgt von Nordosten. Ebenfalls von Nordosten wird zukünftig der neue Wirtschaftshof erschlossen werden. Er befindet sich auf der Ebene -1. Hier erfolgt die vollständige Ver- und Entsorgung des Hauses.

Das Projekt Teilneubau GEH II ist in mehrere Teilprojekte gegliedert
-  Neubau GEH II
-  Umbau GEH I
-  Anbau MRT

Neubau (GEH II)
Der wesentliche Teil des Projektes ist als Neubau (GEH II) geplant.
Bei dem Neubau handelt es sich um einen viergeschossigen Baukörper mit Technikgeschoss auf dem Dach und Teilunterkellerung mit direkter Anbindung an den Gebäudebestand GEH I.

Umbau des Bestandes (GEH I)
Der viergeschossige Gebäudebestand von GEH I aus dem Jahr 2015 soll soweit wie möglich unverändert bleiben. Abbruch und Umbaumaßnahmen sind zum Anschluss des Neubaus GEH II in allen Ebenen oder Zwischenebenen notwendig.
Weiterhin sind Umbaumaßnahmen in GEH I notwendig, um die ehemalige Radiologie und den neuen MRT-Bereich sinnvoll an den Neubau und den neuen Hauptzugang anzuschließen.

Anbau MRT
Ein weiteres Teilprojekt ist der Anbau eines zusätzlichen Magnetresonanztomographie-Raums (MRT) inklusive der notwendigen Nebenräume. Dieser befindet sich mit direkter Anbindung an den bestehenden Radiologie-Bereich von GEH I.
Der Anbau kann wiederum um einen zweiten MRT- oder CT-Raum erweitert werden, diese Erweiterung ist nicht Teil der Maßnahme.

*Hinweis: Maßnahmenbeschreibung*
Baustellenbeschreibung für KRH Klinikum Robert Koch Gehrden
Teilneubau GEH II

Lage der Baustelle und Zugänglichkeit
Ort der Baustelle:  Robert-Koch-Str.1; 30989 Gehrden
  (Region Hannover)
Belegenheit:  Gemarkung Gehrden
Flurstück(e):  39/2

Die Baustelle befindet sich in der Stadt Gehrden der Region Hannover.
Die Baustellenzufahrt erfolgt von der Robert-Koch-Str. kommend.
Die Baustellenausfahrt erfolgt über die Franzburger Str.

Die angrenzenden Gebiete sind Wohngebiete, Von-Reden-Park, ein öffentlicher Parkplatz, eine Kita und Waldgebiete.

Beschreibung der Baumaßnahme

Bei den hier beschriebenen Leistungen handelt sich im Wesentlichen um folgende Arbeiten:
Elektroinstallation / Stark- und Schwachstromanlagen.

Baustelleneinrichtung:
Siehe Weitere Besondere Vertragsbedingungen (WBVB) und gemäß BE-Plan.

Baustrom / Bauwasser / Sanitäre Einrichtungen:
Siehe Weitere Besondere Vertragsbedingungen (WBVB).

Zu schützende Arbeitsbereiche und Objekte:
Der vorhandene Baumbestand auf dem öffentlichen Weg ist gem. DIN 18920 zu schützen, die Kronenbereiche der Bäume dürfen außerhalb von befestigten Flächen nicht befahren werden.

Baureinigung / Abfallbeseitigung:
Bauabfälle sind getrennt nach Abfallarten fachgerecht zu entsorgen sowie gemäß "Weitere Besondere Vertragsbedingungen (WBVB) Punkt 10.21 und 10.22".

Weitere Gewerke auf dem Baugrundstück:
Diverse ausführende Unternehmen der Fassaden- und Innenausbauarbeiten sowie haustechnische Gewerke.

Ausführungsunterlagen:
Dem Leistungsverzeichnis liegen Architektenpläne und Details in digitaler Form bei. Diese sind ausschließlich zur Kalkulationsunterstützung bestimmt und nicht zur Bauausführung zu verwenden.

Art und Umfang der Rechnungslegung:
siehe Allgemeine Vertragsbedingungen des Auftraggebers sowie Weitere Besondere Vertragsbedingungen (WBVB).

Materialtransporte:
Für sämtliche Baumaterialien, Abfälle und Werkzeuge sind Transportwege von ca.250 m innerhalb des Baufeldes einzukalkulieren.

*Hinweis: Bauausführung*
Baulogistikleistungen

Der Bauherr hat u.a. folgende Leistungen an einen Baulogistik-Dienstleister separat vergeben: Aufstellung/Verschluss Bauzaun, Aufstellung und Reinigung zentrale WC/DU-Anlage, Zutrittskontrolle Baufeld, Online-Avisierung für Transporte, Winterbaubeheizung, die Herstellung der Baustrom-/Bauwasseranlage, etc.
Die Regularien der übergeordneten Baulogistik sind im Baulogistik-Handbuch, welches durch den LOG erstellt und fortgeschrieben wird, enthalten und umzusetzen. Für die Leistungen der Baulogistik und übergeordneten Baustelleneinrichtung wird eine pauschale Umlage gemäß den WBVB's einschl. aller Nachträge erhoben und wird entsprechend von den Abschlags- und Schlusszahlungen einbehalten.

Baustellenordnung

Die Baustellenordnung wird dem AN vor Ausführungsbeginn übergeben.
Der AN stellt durch entsprechende Verpflichtungen seiner Arbeitnehmer und Nachunternehmer sicher, dass das auf dem Gelände der Baustelle geltende strikte Alkoholverbot eingehalten wird. Das Rauchen und Essen innerhalb des Gebäudes/Neubaus ist nicht gestattet.

Zentrale Baustelleneinrichtung/ Container

In unmittelbarer Nähe des Baufeldes (Entfernung max. ca. 300m) wird eine bestehende Parkplatzfläche für die zentrale Baustelleneinrichtung vorgehalten. Des Weiteren werden auf dieser Fläche die zentrale WC-/DU-Anlage und das Containergebäude der Bauüberwachung aufgestellt (Anlage BE-Plan).
Flächen für die Aufstellung von eigenen Büro- oder Tagesunterkunfts-Containern werden vom AN kostenpflichtig zur Verfügung gestellt. Eigene Magazin- oder Werkstatt-Container können nach Beantragung beim Baulogistik-Dienstleister und der Objektüberwachung nach deren Vorgaben aufgestellt werden. Ein Anspruch darauf besteht jedoch nicht.
Die entsprechende Grundausstattung und die jeweiligen Miet-Kosten mit Nutzungskonditionen werden im Baulogistikhandbuch beschrieben. Die Vermietung wird direkt zwischen AN und dem Baulogistik-Dienstleister geregelt. Telefonanschlüsse und Internetanbindung sind durch die AN eigenständig zu organisieren. Möblierung oder sonstige Ausstattung kann in einem direkten Mietverhältnis mit dem Baulogistik-Dienstleister vereinbart werden.
Unterkünfte wie Schlafräume und Aufenthaltsräume für die Freizeit dürfen auf der Baustelle nicht eingerichtet werden. Übernachtungen auf der Baustelle/Liegenschaft sind verboten.

Lagerflächen

Auf der Liegenschaft stehen begrenzte Lagerflächen zur Verfügung (Anlage Phasenplan). Die Lagerflächen werden auch von anderen Gewerken/Maßnahmen genutzt und vom Baulogistik-Dienstleister des Auftraggebers bzw. der örtlichen Bauüberwachung nach Beantragung koordiniert und zugewiesen. Ein Anspruch auf Lagerflächen besteht nicht.
Siehe Weitere Besondere Vertragsbedingungen (WBVB) und gemäß BE-Plan.

Gerüste

Auftraggeberseitig steht ein Arbeitsgerüst als Fassadengerüst außen und in den Innenhöfen zur Verfügung.
Die Abstände des Fassadengerüstes (Fangschutz) werden durch den Gerüstbauer vorgegeben, sind jedoch mit den Fassadengewerken und Dachdecker vorab abzustimmen

Aufzüge

Durch den AG werden außen am Gebäude, in zeitlicher Staffelung je nach Baufortschritt, vertikale Transportmöglichkeiten zur Verfügung gestellt. Diese werden durch den Baulogistik-Dienstleister verwaltet und sind grundsätzlich über das Online-System zu beantragen. Fahrten sind in den beantragten und zugewiesenen Zeitfenstern möglich. Der AN muss sich vorher über die Transportmöglichkeiten und deren Eignung für seine Transporte informieren. Die Lastenaufzüge werden am Gerüst außenseitig befestigt.

Kräne

Seitens des AG werden keine Kräne zur Verfügung gestellt.

Sofern der AN eigene Kräne betreiben will, sind nachfolgende Punkte zu beachten.
Da der An- und Abflugbereich des beim Robert-Koch-Krankenhaus Gehrden befindlichen Hubschrauber-Landeplatzes im westlichen Bereich des Neubaus liegt, besteht beim Einsatz von Kränen ab 20m über Grund gem. der Nachrichten für Luftfahrer ("Nachrichtliche Bekanntmachung der Allgemeinen Verwaltungsvorschrift zur Kennzeichnung von Luftfahrthindernissen") eine besondere Kennzeichnungserfordernis.
(Link:https://www.verwaltungsvorschriften-im-internet.de/bsvwvbund_24042020_LF15.htm).

Der Einsatz von ortsfesten und Mobilkränen ist mind. 14 Tage vor Nutzungsbeginn anzumelden.
Die Aufstellorte sowie etwaige Sperrungen von Flächen sind mit der Objektüberwachung und dem Baulogistik-Dienstleister abzustimmen.
Der AN hat bei der Planung und Durchführung seiner Arbeiten die Nachbargebäude, den Hubschrauber-Landeplatz sowie ggf. weitere Kräne/Hebezeuge im Baustellenbereich/-umfeld zu berücksichtigen. Ein Überstreichen der Baustellengrenzen mit Lasten oder z.B. Mobilkranauslegern ist nicht bzw. nur nach einem durch den AG genehmigten Antrag zulässig.
Erforderliche Nachweise für die geplante Aufstellung von Hebezeugen sind durch den AN zu bringen, notwendige Maßnahmen zur Lasteinleitung durch den AN umzusetzen. Die Zufahrt, Aufstellung und Verweildauer von z.B. Mobilkranen ist ebenso mit dem Baulogistik-Dienstleister abzustimmen.

Sanitärcontainer sowie Chemo-Toiletten

Duschen und WC/Chemo-Toiletten werden dem AN auf dem Baustellengelände sowie in den Containergebäuden der AN zur Verfügung gestellt.

Abfallentsorgung/Reinigung

Der Auftragnehmer ist für die tägliche Reinigung der Baustelle im Rahmen seiner jeweiligen Leistungen verantwortlich. Der AN verpflichtet sich, den durch seine Arbeiten anfallenden Schutt sowie Abfall- und Verpackungsmaterial, Verunreinigungen und Beschädigungen von der Arbeitsstelle, aus dem Gebäude, vom Baugrundstück und den umliegenden Grundstücken sowie den Verkehrswegen täglich selbst zu entfernen und zu entsorgen.
Der AN hat in eigener Verantwortung den eigenen Abfall und Müll zu sortieren und an entsprechenden Sammel- bzw. Entsorgungsstelle abzugeben bzw. einer ordnungsgemäßen Behandlung zuzuführen.
Die Entsorgung eigener Verpackungs-, Restmaterialien und Hausmüll durch den AN sind einzukalkulieren. Nach fruchtlosen Verstreichen einer angemessenen Frist nach erstem Auffordern, behält sich der AG vor, vorgenannte Abfälle auf dem Wege der Ersatzvornahme kostenpflichtig zu entsorgen.

Zufahrt und Zutritt zur Baustelle und Parken

Beschäftigte des AN erhalten nur Zutritt zur Baustelle, wenn Sie im Besitz eines vom AG bzw. Baulogistik-Dienstleisters ausgestellten Baustellenausweises sind. Dieser ist ständig mitzuführen. Der AN hat diese Ausweise rechtzeitig, mind. 7 Kalendertage vor Arbeitsaufnahme, beim AG bzw. beim Baulogistik-Dienstleister anzufordern.
Der Anforderung ist eine Liste mit Zunamen, Vornamen, Geburtstag, Wohnsitz, Nationalität, Nummer des Personalausweises und Nummer des Sozialversicherungs-Ausweises, ggf. weitere Nachweise, beizufügen.
Nicht mehr benötigte Ausweise sind dem AG bzw. Baulogistik-Dienstleister unverzüglich zurückzugeben. Der Verlust eines Baustellenausweises ist dem AG bzw. Baulogistik-Dienstleister unverzüglich zu melden. Die Kosten einer erneuten Ausweiserstellung trägt der AN.
Lieferanten erhalten nach erfolgter Anmeldung beim Logistikkoordinator (mindestens 3 Tage im Voraus) für Be- und Entladezeiten einen Besucherausweis.
Die Baustelle wird videoüberwacht.

Zufahrten zur Baustelle, die Verweildauer von Fahrzeugen sowie Flächen zur Entladung sind spätestens 72 Stunden vor Anlieferung beim Baulogistik-Dienstleister zu beantragen.
Durch den Baulogistik-Dienstleister werden ein entsprechendes Zeitfenster und zur Verfügung stehende Aufstell- bzw. Lagerflächen zugeteilt.
Für die Beantragung von Zufahrten ist grundsätzlich ein über das Internet mit gängigen Browsern zugängliches Online-Avisierungs-System des Baulogistik-Dienstleisters zu verwenden.
Auf der Baustelle und in der Liegenschaft des Krankenhauses gilt die Straßenverkehrsordnung (StVO). Der StVO entsprechende Fahrzeuge können die Baustelle grundsätzlich befahren. Abweichungen davon (z.B. Sondertransporte) sind rechtzeitig bei der Objektüberwachung und dem Baulogistik-Dienstleister zu beantragen. Zur Befahrbarkeit der Baustelle ist der Übersichtsplan Baulogistik zu beachten.
Der Aufenthalt von Fahrzeugen des AN ist nur zum Be- und Entladen erlaubt.
Die Zufahrten und Verkehrswege sind grundsätzlich frei zu lassen. Es darf nur an dafür gekennzeichneten Stellen gehalten und entladen werden.
Das Parken für Pkw bzw. Kfz des AN ist weder im Bereich der Baustelle noch auf dem Krankenhausgelände zugelassen.

Schnittstellenbeschreibung und Firmenbauleitungsaufgaben

Allgemein
Die ausgeschriebenen Leistungen sind als integrale Leistungen im Gesamtbauablauf eines Krankenhauses zu verstehen.
Alle zur Herstellung eines mängelfreien, funktionsfähigen sowie schall- und brandschutztechnisch wirksamen Gesamtbauteils
erforderlichen Nebenleistungen sind Bestandteil der Leistung, auch wenn sie nicht gesondert im Leistungsverzeichnis aufgeführt sind.

Der Auftragnehmer hat für die Dauer der Ausführung eine fachlich geeignete und entscheidungsbefugte Firmenbauleitung zu stellen und zu benenn.
Die Anwesenheit der Firmenbauleitung auf der Baustelle ist entsprechend Baufortschritt und Erfordernis sicherzustellen,
insbesondre die Teilnahme und Mitwirkung an den wöchentlich stattfindenden Baubesprechungen und Baubegehungen.

Die Firmenbauleitung ist verantwortlich für die ordnungsgemäße, vollständige und vertragskonforme Ausführung der eigenen Leistungen
sowie für die Mitkoordinierung und Abstimmung der Schnittstellen (Vor- und nachfolgende Gewerke).

Die Firmenbauleitung hat die Ausführung unter Berücksichtigung der besonderen Randbedingungen des Krankenhausbaus zu organisieren, insbesondere:
- hygienische Anforderungen (Emissionsarm)
- Lärmschutztechnische Anforderungen

- logistische Einschränkungen (z.B. durch vor- und nachfolgende- bzw. parallelarbeitende Gewerke sowie durchlaufenden Klinikbetrieb)
- schallschutztechnische Anforderungen
- brandschutztechnische Anforderungen

Zur Leistung gehören ferner:
- Organisation, Steuerung und Qualitätskontrolle der eigenen Leistungen
- Koordination von Nachunternehmern
- Mitwirkung bei Zustandsfeststellungen und förmlichen Abnahme
- Dokumentation schall- und brandschutzrelevanter Leistungen

Schnittstellen zum Vor-Gewerk
Der Auftragnehmer übernimmt die bauseits hergestellten Bauteile (z. B. Rohdecken, Rohböden, Rohwände, Stützen, Schächte, Trockenbauwände einseitig beplankt) im vorliegenden Ausführungszustand als Grundlage seiner Leistungen.
Für die Feininstallation sind die gefliesten Wände, fertig verfugt, die Oberfläche für die vorgesehenen Leistungen.
Die Firmenbauleitung hat die Untergründe auf Eignung, Ebenheit, Maßhaltigkeit gemäß DIN 18202 sowie den anerkannten Regeln der Technik mindesten 3 Wochen vor Ausführung der eigenen Leistungen zu prüfen.
Wesentliche Mängel oder Abweichungen des Vor-Gewerkes, welche die vertragsgemäße Leistungserbringung beeinträchtigen, sind unverzüglich schriftlich anzuzeigen.

Schnittstellen zu nachfolgenden Gewerken
Die Firmenbauleitung hat seine Leistungen so zu koordinieren, dass die nachfolgenden Gewerke ihre Leistungen ohne Behinderung und ohne zusätzliche Vorleistungen ausführen können.
Beispielhaft Leistungen im Rahmen der Schnittstelle zu Folgegewerken:
- Herstellung weiterer notwendiger Öffnungen, Aussparungen, Verstärkungen und ggfl. Einbauteil und Abstimmung mit anderen TGA, Elektro- und Medizintechnikgewerken
- Übergabe der Flächen/Bauteile (bereichsweise) in einem Zustand, bei dem Folgegewerke nicht in ihrer Bauausführung behindert sind.
- Angaben zu Durchbrüchen, Aussparungen, Gerätefundamenten, Wand- und Deckenverstärkungen, Vorbereitungen im Trockenbau für die gewählte Art der Brandschottung, Angaben zu elektrischen Leistungen, elektrischen Absicherungen, GA-Schnittstellen der gelieferten Komponenten.
- Rechtzeitige Herstellung von Anschlüssen für Fremdgewerke
- Angabe von Reviöffnungen
- Fertigmelden von Installationen in Installationswänden für das Schließen von Wänden und Decken.
- Reinigung, Beprobung und IBN der Anlagen für die Ermöglichung der IBN der Folgegewerke wie Küche, Medizintechnik, Labor.
Mitwirken bei der IBN, Probebetrieb, Brandfallmatrix an den entsprechenden Schnittstellen.

*Hinweis: ATV ZTV*
1.  Allgemeine Technische Vertragsbedingungen

Für die Ausführung der in den einzelnen Gewerken nachfolgend beschriebenen Leistungspositionen gelten die auf das jeweilige Gewerk bezogenen, technischen Regelwerke in ihrer bei Vertragserfüllung gültigen Fassung als vereinbart.

- alle technischen und behördlichen Vorschriften, die mit der Werkstoffauswahl, Bemessung, Herstellung und Funktion der zu erbringenden Leistung im Zusammenhang stehen

-  Meterpunkte
Höhenpunkte als Meterrisse werden an mehreren Stellen im Rohbau GEH II durch den AN Rohbau dauerhaft angelegt. Alle weiteren Bezugspunkte sind durch den AN einzunivellieren

-  Achsen
Achsen werden bauseits weder eingemessen noch angelegt. Alle erforderlichen Achsen sind vom AN eigenverantwortlich einzumessen u. für  den eigenen Bedarf zu fixieren. Dies ist in die Einheitspreise einzurechnen.

-  Bauablauf
Die Übergabe des Teilneubau GEH II, einschließlich MRT und Umbaumaßnahmen in GEH I sowie inkl. einer 6-monatigen Inbetriebnahmephase, ist zu Ende 2029 geplant.
Zur Einhaltung des Projekttermins ist für die Ausbauphase folgernder Bauablauf geplant:
Die Ausbaumaßnahmen starten direkt ab der Rohbauabnahme, hierzu werden die Fassaden- und Dachöffnungen provisorisch mit Folien geschlossen.
Die Arbeiten sind parallel mind. in zwei Geschossen gleichzeitig auszuführen (z.B. UG + EG, 1.OG + 3.OG)
Die Grundrissebenen sind in je 4 Bereiche aufgeteilt, um so einen Taktplanungs-Rhythmus zu ermöglichen.
Die Ausführungszeit für die jeweiligen Bereiche ist auf eine bestimmte Anzahl von Wochen begrenzt.
Der AN hat die entsprechenden Kapazitäten zur Umsetzung der Paralleltaktung bereitzustellen und dies bei den Kosten entsprechend zu berücksichtigen.

2.  Zusätzlich Technische Vertragsbedingungen

1. Der Auftragnehmer hat für eine termingerechte Ausführung der Arbeiten gem. eines im Vorwege abgestimmten Bauzeitenplanes zu sorgen und die Baustelle zu jeder Zeit mit genügend qualifizierten Arbeitern zu besetzen.

2. Alle Leistungen umfassen gem. DIN 18299 auch die Lieferung der dazu gehörigen Stoffe und Bauteile einschließlich dem Abladen und Lagern auf der Baustelle, sofern der Positionstext nicht ausdrücklich davon abweicht (z.B. bauseitige Lieferung).

3. Alle einzubauenden Materialien sind vor dem Einbau den Bauherrenvertretern mit Alternativen zur Bemusterung vorzulegen.
Für Schüttgüter und Substrate sind bei abweichender Lieferung unaufgefordert entsprechende Nachweise/ Zertifikate zu erbringen, welche die Gleichwertigkeit bestätigen.

4. Während der Bauzeit sind die durch das Baugeschehen anfallenden Restbaustoffe im wöchentlichen Turnus abzufahren und entsprechend den gültigen Bestimmungen zu entsorgen.

5. Für Baustoffe sind die Eignungsnachweise und Zertifikate der einzubauenden Baustoffe vor Lieferung und Einbau der Bauleitung zu übergeben. Fehlen die Eignungsnachweise oder werden diese zu spät übergeben, besteht vom AN kein Anspruch auf Ausführung der Bauleistung bzw. auf Vergütung des Ausbaus nicht genehmigter Materialien oder auf die Vergütung von Stillstandszeiten, falls der AG den Einbau unterbricht, um die Materialnachweise prüfen zu können.

### 1 440 Starkstromanlagen

#### 1.1 442 Eigenstromversorgungsanlagen

##### 1.1.1 USV-Anlagen

*Hinweis: Vorbemerkungen*
Vorbemerkungen

Die Rechnereinheiten der ISPs sollen im Falle eines Spannungab- oder Ausfalls geschützt werden, sodass z. B. bei der Umschaltung von AV- auf SV-Versorgung ein langwieriger Neustart verhindert wird. Der AN ELT stellt dazu kleine dezentrale USVs mit 220V Ausgangsspannung bereit.

**1.1.1.1 Statische USV-Anlage Verbraucher-P 2 kVA VFI 230V modular**
STLB-Bau 2026-04 055
Statische unterbrechungsfreie Stromversorgungsanlage DIN EN IEC 62040-1 (VDE 0558-510), DIN EN IEC 62040-2 (VDE 0558-520), DIN EN 62040-3 (VDE 0558-530),
Bemessungsleistung Verbraucher '2' kVA, für eine Verbraucherleistung zulässiger Leistungsfaktor ohne Leistungsminderung cos phi 0,8 induktiv, ohne Berücksichtigung einer Redundanz,

VFI, DIN EN 62040-3 (VDE 0558-530), zur Versorgung von Verbrauchern für eine Überbrückungszeit von 5 Minuten,
Gehäuse für USV-Gerät und Batterie, Bemessungsbetriebsspannung der Verbraucher 230 V AC, einschl. automatischer Umschalteinrichtung, mit internem Handumgehungsschalter, Störaussendung DIN EN IEC 61000-6-3 (VDE 0839-6-3) und DIN EN IEC 61000-6-8 (VDE 0839-6-8), modularer Aufbau, Leistung am Aufstellort bezogen auf die Aufstellung in einer Höhe bis 1000 m über NN,
max. Umgebungstemperatur '35' Grad C, mit Batterie, Wiederaufladezeit der Batterie auf 90 % der Nennkapazität innerhalb von 8 h, Schutzart IP 2X DIN EN 60529 (VDE 0470-1), Kabeleinführung von unten,
Bemessungseingangsspannung Gleichrichter 230 V AC, Toleranz +/- 10 %, Bemessungsfrequenz der Verbraucher 50 Hz, +/- 5 % statisch, +/- 10 % dynamisch, Ladestrombegrenzung max. 20 A/100 Ah, einstellbare Ladeautomatik mit temperaturabhängiger Ladespannungsregelung einschl. Temperatursensor, Störfestigkeit für Industriebereiche DIN EN IEC 61000-6-2 (VDE 0839-6-2),
Wechselrichter mit Ausgangsfilter Bemessungsausgangsspannung 230 V AC, Toleranz +/- 1 % statisch, +/- 5 % dynamisch, Bemessungsausgangsfrequenz 50 Hz Spannungskurve sinusförmig,
Messwertanzeiger zur externen Verarbeitung und Anzeige am Gerät,
Betriebs- und Störmeldung: Sammelstörung, potentialfreier Wechselkontakt zur externen Verarbeitung.
Menge: 50,000 St
DOK DIN 276 2008 Aufteilung+BT: 442

**1.1.1.2 Statische USV-Anlage Verbraucher-P 20 kVA VFI 230V modular**
STLB-Bau 2026-04 055
Statische unterbrechungsfreie Stromversorgungsanlage DIN EN IEC 62040-1 (VDE 0558-510), DIN EN IEC 62040-2 (VDE 0558-520), DIN EN 62040-3 (VDE 0558-530),
Bemessungsleistung Verbraucher '20' kVA, für eine Verbraucherleistung zulässiger Leistungsfaktor ohne Leistungsminderung cos phi 0,8 induktiv, ohne Berücksichtigung einer Redundanz,

VFI, DIN EN 62040-3 (VDE 0558-530), zur Versorgung von Verbrauchern für eine Überbrückungszeit von 5 Minuten,
Schrank für USV-Gerät und Batterie, Bemessungsbetriebsspannung der Verbraucher 230 V AC, einschl. automatischer Umschalteinrichtung, mit internem Handumgehungsschalter, Störaussendung DIN EN IEC 61000-6-3 (VDE 0839-6-3) und DIN EN IEC 61000-6-8 (VDE 0839-6-8), modularer Aufbau, für Aufstellung an der Wand, Leistung am Aufstellort bezogen auf die Aufstellung in einer Höhe bis 1000 m über NN,
max. Umgebungstemperatur '35' Grad C, mit Batterie, Wiederaufladezeit der Batterie auf 90 % der Nennkapazität innerhalb von 12 h, Gesamtwirkungsgrad bei 100 % linearer Last und Bemessungsspannung 95 %, Schutzart IP 2X DIN EN 60529 (VDE 0470-1), mit Zwangsbelüftung, Kabeleinführung von oben,

Bemessungseingangsspannung Gleichrichter 230 V AC, Toleranz +/- 10 %, Kühlluftbewegung durch externes Bauteil, Bemessungsfrequenz der Verbraucher 50 Hz, +/- 5 % statisch, +/- 10 % dynamisch, Sanftanlauf zur Leistungsbegrenzung beim Einschalten, Ladestrombegrenzung max. 20 A/100 Ah, einstellbare Ladeautomatik mit IU0U-Kennlinie DIN 41772, mit Ausgleichsladung, mit temperaturabhängiger Ladespannungsregelung einschl. Temperatursensor, Störfestigkeit für Industriebereiche DIN EN IEC 61000-6-2 (VDE 0839-6-2),
Wechselrichter mit Ausgangsfilter Bemessungsausgangsspannung 230 V AC, Toleranz +/- 1 % statisch, +/- 5 % dynamisch, Kühlluftbewegung durch externes Bauteil, Bemessungsausgangsfrequenz 50 Hz Toleranz +/- 1 % statisch, +/- 5 % dynamisch, Spannungskurve sinusförmig, Überlast mit 120 % der Nennleistung bei 10 Minuten, Sicherungstyp nachgeschaltete Sicherung Leitungsschutzschalter C,
zur Auslegung des Wechselrichterkurzschlussstromes für Sicherungsnennstrom von '16' A,
Messwertanzeiger zur externen Verarbeitung und Anzeige am Gerät, Eingangsspannung und -frequenz, Ausgangsspannung, -frequenz, -strom, -leistung sowie Leistungsfaktor, Batteriespannung und Batterielade- und -entladestrom, lastabhängige Anzeige der Überbrückungszeit in Minuten, Anzeige zum Betriebszustand der Anlage als Klartextanzeige,
Betriebs- und Störanzeigen: Netzbetrieb, Batteriebetrieb, Handbypassbetrieb, Batterie entladen, Batteriekreisfehler für Batteriestrang, Isolationsfehler, Überlast, Ladestörung, Sammelstörung, Temperaturüberwachung,
Betätigungseinrichtung für Prüfung: Netzausfallsimulation, Funktionstest, Kapazitätstest.
Menge: 2,000 St
DOK DIN 276 2008 Aufteilung+BT: 442

**1.1.1.3 Leistungsnachweis statische Anlage Funktionsprüfung**
STLB-Bau 2026-04 055
Leistungsnachweis am Aufbauort, einschl. Protokollierung, für statische Anlage, einschl. Funktionsprüfung und rechnerischem Nachweis der Batteriekapazität, mit vorh. Verbrauchern bei anstehendem und nicht anstehendem Netz für Zyklus -Entladen/Laden/Entladen-, Nachweis der Betätigungs- und Überwachungsfunktion in Anwesenheit des AG.
Menge: 2,000 St
DOK DIN 276 2008 Aufteilung+BT: 442

**1.1.1.4 Einbringung und Montage USV-Anlage**
Einbringung und Montage USV-Anlage

Zum Lieferumfang gehört:
die ebenerdige Einbringung der USV-Anlage in den Aufstellraum und das Aufstellen und Ausrichten der kompletten USV-Anlage, inkl. eventuell vorhandener Batterie- und Zusatzschränke. Ebenerdige Einbringung in E-01 möglich. Transportweg im Gebäude ca. 50m.
Menge: 2,000 St
DOK DIN 276 2008 Aufteilung+BT: 442

**1.1.1.5 Inbetriebnahme vorgenannter USV-Anlage**
Inbetriebnahme vorgenannter USV-Anlage

Gefordert wird die Inbetriebnahme der bauseits fertig installierten USV-Anlage.
Die spezifizierte Last wird durch die vorhandenen Verbraucher bereitgestellt.
Menge: 2,000 St
DOK DIN 276 2008 Aufteilung+BT: 442

**1.1.1.6 Dokumentation**
Dokumentation

Die Dokumentation in deutscher Sprache umfasst:
Bedienhandbuch (zweifach) mit dargestelltem Systemaufbau sowie den technischen Daten, Anschlussmöglichkeiten, Bedienungs- und Wartungshinweisen und der Behandlung von Warnungen und Fehlern.
Bedienhandbuch (digital)
Prüfprotokoll der USV
Vollständige Schulungsunterlage für den Nutzer
ISO-Zertifikat
Batteriedatenblatt
Batteriegestellzeichnung (falls erforderlich)
Zeichnung der Batterieanschlusseinheit
Batteriewartungsanweisung

Die gesamte Dokumentation wird in DIN A 4 Ordnern zweifach dem Nutzer übergeben und zusätzlich digital zur Verfügung gestellt.
Menge: 1,000 St
DOK DIN 276 2008 Aufteilung+BT: 442

##### 1.1.2 Sicherheitsbeleuchtung

*Hinweis: Vorbemerkungen*
Vorbemerkungen

Die Sicherheitsbeleuchtungsanlage wird über die SV Unterverteilungen
sichergestellt und wird somit vom Netzersatzaggregat (Sicherheitsstromversorgung) mit Strom versorgt. Dies ist für Krankenhäuser zulässig. Die Umschaltzeit beträgt maximal 15 Sekunden.
Diese Stromversorgung der Sicherheitsbeleuchtung wurde mit dem
abnehmenden Sachverständigen abgestimmt.

**1.1.2.1 Unterstation Stromversorgungssystem Mischbetrieb Verbraucherleistung 0,5 kW**
max. zulässige Maße in mm '800 x 300 x 161' LPS System mit Leistungsbegrenzung, mit lokaler Einspeisung 230/400 V AC, Bemessungsbetriebsspannung der Verbraucher 230 V AC/220 V DC, Mischbetrieb innerhalb eines Stromkreisens,
mit 8 Stromkreisen frei programmierbar im Mischbetrieb mit Dauerlicht, Bereitschaftslicht oder geschaltetes Dauerlicht, Gesamtbelastung bis 6 A (entspricht max. 60 % des Bemessungsbetriebsstromes der Überstrom-Schutzeinrichtung),

zum Anschluss der Spannungswächter mit systemspezifischem Datenbus, mit Wächtereinzelkennung, selektives Einschalten der Stromkreise, ein Ausfall des Datenbusses muss zum sicheren Einschalten der Stromkreise führen,
Verbraucherleistung '0,' 5' kW, mit Leuchten-Einzelerkennung, ohne separate Meldeleitung,
mit 8 Eingängen für Schaltzustandsabfrage der Allgemeinbeleuchtung, mit automatischer Prüfeinrichtung ATS, DIN EN 62034 (VDE 0711-400) Typ ER, mit Ausgabemöglichkeit der Prüfergebnisse, einschl. Datenschnittstelle,

liefern und betriebsfertig anschließen
Menge: 28,000 St
DOK DIN 276 2008 Aufteilung+BT: 442

**1.1.2.2 Rettungszeichenleuchte Scheibenleuchte Erkennungsweite 20m Dauerschaltung Deckeneinbau IP2X IK02 LED 230VAC/220VDC**
STLB-Bau 2026-04 059
Rettungszeichenleuchte DIN EN 1838 und DIN EN 60598-2-22 (VDE 0711-2-22) für zentrale Versorgung, Rettungszeichen DIN EN ISO 7010, DIN 4844-1 und DIN ISO 3864-1, als Scheibenleuchte, Rettungszeichen einseitig, Erkennungsweite mind. 20 m, in Dauerschaltung, Gehäuse aus beschichtetem Stahl, Rettungszeichenträger aus Kunststoff, für Deckeneinbau, Schutzklasse I, Schutzart IP 2X DIN EN 60529 (VDE 0470-1), Schutzart IK02 DIN EN 62262 (VDE 0470-100), Umgebungstemperatur 5 bis 35 Grad C, mit Leuchtmittel LED und Betriebsgerät, Bemessungsbetriebsspannung 230 V AC/220 V DC (+/- 20 %), Arbeitshöhe des Montageortes bis 5,5 m über der Standfläche des hierfür erforderlichen Gerüstes, Gerüst wird gesondert vergütet.
Menge: 30,000 St
DOK DIN 276 2008 Aufteilung+BT: 442

**1.1.2.3 Rettungszeichenleuchte Scheibenleuchte Erkennungsweite 20m Dauerschaltung Deckenanbau IP2X IK02 LED 230VAC/220VDC**
STLB-Bau 2026-04 059
Rettungszeichenleuchte DIN EN 1838 und DIN EN 60598-2-22 (VDE 0711-2-22) für zentrale Versorgung, Rettungszeichen DIN EN ISO 7010, DIN 4844-1 und DIN ISO 3864-1, als Scheibenleuchte, Rettungszeichen einseitig, Erkennungsweite mind. 20 m, in Dauerschaltung, Gehäuse aus beschichtetem Stahl, Rettungszeichenträger aus Kunststoff, für Deckenanbau, Schutzklasse I, Schutzart IP 2X DIN EN 60529 (VDE 0470-1), Schutzart IK02 DIN EN 62262 (VDE 0470-100), Umgebungstemperatur 5 bis 35 Grad C, mit Leuchtmittel LED und Betriebsgerät, Bemessungsbetriebsspannung 230 V AC/220 V DC (+/- 20 %), Arbeitshöhe des Montageortes bis 5,5 m über der Standfläche des hierfür erforderlichen Gerüstes, Gerüst wird gesondert vergütet.
Menge: 340,000 St
DOK DIN 276 2008 Aufteilung+BT: 442

**1.1.2.4 Rettungszeichenleuchte Scheibenleuchte Erkennungsweite 20m Dauerschaltung Aufhängung IP2X IK02 LED 230VAC/220VDC Überwachungsbaustein**
STLB-Bau 2026-04 059
Rettungszeichenleuchte DIN EN 1838 und DIN EN 60598-2-22 (VDE 0711-2-22) für zentrale Versorgung, Rettungszeichen DIN EN ISO 7010, DIN 4844-1 und DIN ISO 3864-1, als Scheibenleuchte, Rettungszeichen einseitig, Erkennungsweite mind. 20 m, in Dauerschaltung, Gehäuse aus beschichtetem Stahl, Rettungszeichenträger aus Kunststoff, Aufhängung einschl. Pendel und Baldachin,
Länge Aufhängung '1' m, Schutzklasse I, Schutzart IP 2X DIN EN 60529 (VDE 0470-1), Schutzart IK02 DIN EN 62262 (VDE 0470-100), Umgebungstemperatur 5 bis 35 Grad C, mit Leuchtmittel LED und Betriebsgerät, Bemessungsbetriebsspannung 230 V AC/220 V DC (+/- 20 %), einschl. Überwachungsbaustein mit adressierbarer Einzelerkennung, für Mischbetrieb, frei programmierbar für Dauer-, Bereitschafts- oder geschaltetes Dauerlicht, Arbeitshöhe des Montageortes bis 5,5 m über der Standfläche des hierfür erforderlichen Gerüstes, Gerüst wird gesondert vergütet.
Menge: 50,000 St
DOK DIN 276 2008 Aufteilung+BT: 442

**1.1.2.5 Sicherheitsleuchte Kompaktgehäuse Bereitschaftsschaltung Deckeneinbau IP2X IK02 LED 230VAC/220VDC Überwachungsbaustein**
STLB-Bau 2026-04 059
Sicherheitsleuchte DIN EN 1838 und DIN EN 60598-2-22 (VDE 0711-2-22) für zentrale Versorgung, im Kompaktgehäuse, in Bereitschaftsschaltung, zur Beleuchtung von Flucht-/Rettungswegen, Beleuchtungsstärke mind. 1 lx,
Lichtpunkthöhe '3' m,

Leuchtenabstand bei 2 m Flucht-/Rettungswegbreite '7' m, Wartungsfaktor 0,8, Gehäuse aus beschichtetem Stahl, für Deckeneinbau, Schutzklasse I, Schutzart IP 2X DIN EN 60529 (VDE 0470-1), Schutzart IK02 DIN EN 62262 (VDE 0470-100), Umgebungstemperatur 5 bis 35 Grad C, mit Leuchtmittel LED und Betriebsgerät, Bemessungsbetriebsspannung 230 V AC/220 V DC (+/- 20 %), einschl. Überwachungsbaustein mit adressierbarer Einzelerkennung, für Mischbetrieb, frei programmierbar für Dauer-, Bereitschafts- oder geschaltetes Dauerlicht, Arbeitshöhe des Montageortes bis 5,5 m über der Standfläche des hierfür erforderlichen Gerüstes, Gerüst wird gesondert vergütet.
Menge: 720,000 St
DOK DIN 276 2008 Aufteilung+BT: 442

**1.1.2.6 Dreiphasen-Wächter Tragsch.**
STLB-Bau 2026-04 059
Dreiphasen-Wächter, Schaltschwellen DIN VDE 0100-560 (VDE 0100-560), für Sicherheitsbeleuchtungsanlage, mit Kontaktausgang 1 S, Ruhestromprinzip, Montage auf Tragschiene DIN EN 60715 (VDE 0660-520).
Menge: 220,000 St
DOK DIN 276 2008 Aufteilung+BT: 442

**1.1.2.7 Stromkreisschild Kunststoff Beschriftung**
STLB-Bau 2026-04 059
Stromkreisbezeichnungsschild mit Angabe von Verteilung, Stromkreis-Nummer und Leuchten-Nummer, DIN VDE 0100-560 (VDE 0100-560), rund, Schriftart/-größe DIN 1450, aus Kunststoff mit gravierter Beschriftung.
Menge: 1140,000 St
DOK DIN 276 2008 Aufteilung+BT: 442

**1.1.2.8 Beistellen Personal Sachverständigenabn. Sicherheitsbeleuch.**
Beistellen von Personal für die Sachverständigenabnahme der Sicherheitsbeleuchtung.
Menge: 10,000 h
DOK DIN 276 2008 Aufteilung+BT: 442

**1.1.2.9 Einweisung**
STLB-Bau 2026-04 059
Einweisung des technischen Bedienpersonal zur sachgerechten Bedienung und Wartung der Sicherheitsbeleuchtungsanlage, zur Erstinbetriebnahme, vor Ort, mit praktischen Übungen,
Anzahl Teilnehmer '2'

Dauer '4'.
Menge: 2,000 St
DOK DIN 276 2008 Aufteilung+BT: 442

**1.1.2.10 Beleuchtungsstärkemessung**
STLB-Bau 2026-04 058
Beleuchtungsstärkemessung DIN 5035-6,
Anzahl Messpunkte '50' St.
Menge: 1,000 St
DOK DIN 276 2008 Aufteilung+BT: 442

#### 1.2 443 Niederspannungshauptverteilung

*Hinweis: Vorbemerkungen*
Die beschriebene Anlage ist unter Berücksichtigung der räumlichen / baulichen Gegebenheiten, wie nachfolgend beschrieben, sowie den geltenden Vorschriften zu kalkulieren und anzubieten. Die NSHV-AV und die NSHV-SV stehen in der Ebene -1 in getrennten Räumen.

Die räumlichen Gegebenheiten sind wie folgt:

Die Einbringung kann ebenerdig über das  Untergeschoss über den Andienungshof direkt auf die Laderampe oder über die Schräge auf die Rampe erfolgen. Die kleinsten Türöffnungen sind 2,10m breit und 2,135m hoch. Die geringste Flurbreite ist bei ca. 2,30m.

Kosten für die Erstellung von erforderlichen Genehmigungsunterlagen ( Statik, Bauaufsicht, Umweltamt...), Abnahmen (TÜV, VDS...), Montage, Inbetriebnahme, Probelauf mit Umschaltung und Einweisung des Betriebspersonals, sind in den Einheitspreisen zu berücksichtigen.

##### 1.2.1 NSHV-AV

*Hinweis: Allgemeine Vorbemerkungen NSHV AV*
Allgemeine Vorbemerkungen NSHV AV

Nachstehend beschrieben ist die Lieferung, Einbringung und mechanische Montage einer gemäß IEC/EN 61439-1 und -2 (DIN VDE 0660-1/-2) gefertigten Bauartgeprüften Niederspannungsschaltanlage

Anschlussfertige, stahlblechgekapselte Niederspannungs-
Schaltanlage in freistehender Ausführung als Energie-
Schaltgerätekombination (PSC) nach DIN EN 61439-2 in
Schutzklasse I anschlussfertig liefern.
Um einen maximalen Grad an Sicherheit und Verfügbarkeit
der Energie-Schaltgerätekombination sicherzustellen, ist
die Bauart der Schaltanlage für alle eingebauten
Baugruppen entsprechend den Anforderungen nach DIN
EN 61439-2 nachzuweisen.
Konformität und Prüfungsnachweise
Der Hersteller der Energie-Schaltgerätekombination hat ein
Qualitätsmanagementsystem nach DIN EN ISO 9001 und
ein Umweltmanagementsystem nach DIN EN ISO 14001 zu
unterhalten und nachzuweisen.
Aufstellungs- und Umgebungsbedingungen
Die Schaltgerätekombination muss für die Aufstellung in
Innenräumen nach DIN VDE 0100-737 geeignet sein.
Schutzart: IP 30
Umgebungstemperatur:
  -5 bis +35°C
Relative Luftfeuchtigkeit:
  50% bei 40°C / 90% bei +20°C
Für die Einhaltung von Bedien-, Flucht- und
Wartungsgängen sind die Bedingungen nach DIN VDE
0100-729 zu beachten.
Für die Befestigung der Schaltanlage am Baukörper sind
optional entsprechende Bauteile zur bohrungslosen
Befestigung auf einer Doppelbodenkonstruktion vom
Hersteller der Schaltanlage mitzuliefern.
Zur Vorbereitung des Aufstellungsortes müssen ca. 4
Wochen vor Auslieferung der Schaltanlage
Maßzeichnungen für eine Doppelbodenkonstruktion oder
zur Bodenbefestigung bereitgestellt werden.

Maximale Abmessung der Schaltgerätekombination
Größe der Schaltgerätekombination:
  Länge: 8000 bzw. 4250 bzw. 4950mm,
  Tiefe: 850 mm,
  Höhe: 2270 mm
Max. Transporteinheit:
  Länge: 1000mm, Tiefe: 950mm, Höhe: 2000mm
Farbton
-Gehäuse: RAL 7035
-Sockel: RAL 7016
 Verschmutzungsgrad: 3
Die Schaltgerätekombination muss hinsichtlich der
elektromagnetischen Verträglichkeit für die Bedingungen
der in DIN EN 61439-1, Anhang J für
Störaussendungsgrenzen der Umgebung B und der
Störfestigkeit der Umgebung A ausgelegt werden.
Bedienen, Warten, Arbeiten
Die Bedienung der Schaltgeräte erfolgt durch Fachkräfte.
Der Türverschluss soll über Schwenkhebel  mit
Halbzylinder erfolgen.

maximal 1 Trafoeinspeisungen pro
Sammelschienenabschnitt.
Die PSC ist für folgende Bemessungswerte an der
Einbaustelle ausgelegt:
InA: 1600A
Icw: 100kA, 1s

**1.2.1.1 Leistungsschalterfeld**
Leistungsschalterfeld

einschl. Sammelschienensystem 1600 A,
bestückt mit:

1 Stück
Leistungsschalter Einschub ACB, 3pol. 1600A 66kA
3 polig, Bemessungsbetriebsspannung Ue= 690 V a.c.,
Bemessungsstrom In= 1600A,
Bemessungsisolationsspannung Ui= 1000V,
Bemessungskurzschlusseinschaltvermögen Icm=40kA.
Nach IEC 60947-2, IEC 60664-1.
mit 4 Hilfsschaltern OF (W), / Abd.Lichtbogenlöschk.
+ Tuerdichtungsrahmen, + Shutter (3p.)

1 Stück
Überstromauslöser Selektivschutz, Ir=0,4-1xIn
Steuer- und Auslösegerät Selektivschutz schutz mit
integrierter Mess- und Diagnosefunktion
kommunikationsfähig über Ethernet, Bluetooth, NFC, USB,
QR-Code
Schutzfunktionen:
•Überlastschutz
•Kurzschlussschutz unverzögert
•unverzögerter Kurzschlussschutz
wählbarer Einstellbereich für den Überlastschutz:
•Standard Ir: 0,4 bis 1x In bzw.
•Optional Ir: 0,8 bis 1x In oder Ir: 0,4 bis 0,8x In
•einstellbarer Trägheitsgrad tr von 0,5 bis 24s bei 6x In in
0,5s Schritten
•einstellbarer unverzögerter Kurzschlussschutz Isd von 1,5
bis 10x Ir in 10A Schritten
•einstellbare Kurzzeitverzögerung tsd von 0 bis ca. 350 ms
(mit/ohne I²t)
•einstellbare Sofortauslösung Ii von 1,5 bis 15x In und AUS
•einstellbarer Trägheitsgrad tr von 0,5 bis 24s bei 6x In in
0,5s Schritten
•einstellbarer unverzögerter Kurzschlussschutz Isd von 1,5
bis 10x Ir in 10A Schritten

1 Stück
Motorantrieb 200-240 V a.c.

1 Stück
Hilfsschalter 1W Einschaltbereit
Meldekontakt "einschaltbereit",
1 Wechsler, Bemessungsstrom In= 6A,
Bemessungsbetriebsspannung Ue=  230V a.c.,

1 Stück
Einschaltspule 200-250 V a.c./d.c.
Einschaltbereich: 0,85 - 1,1 x Ue

3 Stück
Stromwandler 1600/5A  15VA Kl.1
Primär Nennstrom 1500A,
Sekundär Nennstrom 5A,
Bemessungsleistung 15VA,
als Aufsteck- Stromwandler, Genauigkeitsklasse 1,
Überstrom-Begrenzungsfaktor (FS) = FS5,
maximale Betriebsspannung Um= 0,72kV, Reihe 0,5,
nach VDE 0414, IEC 60044, DIN 42600,
maximal zulässiger Primärleiter 60x10/50x30mm.

1 Stück
Multifunktions- Messgerät 96x96mm, 110-400V a.c.
Messfunktionen : U, I,F, P, Q, S, cosPhi,
Klirrfaktor (THD) Oberschwingungen bis 63. Ordnung,
Wirkenergie kWh/ Blindenergie kvarh/ Scheinenergie kVAh
Betriebsstundenzähler
Kommunikation:  Module sind Nachrüstbar
Messgenauigkeit [%]: Strom/Spannung = 0,2 Leistung = 0,5
Abmessungen H x B [mm]: 96 x 96

1 Stück
Modul Modbus TCP

3 Stück
Motorschutzschalter EB: 6,3A
3polig, Bemessungskurzschlussausschaltvermögen
Icu= > 100kA / AC 415V, Ics=Icu,
Bemessungsbetriebsleistung 0,12 kW / 400 V a.c.,
Gebrauchskategorie AC-3,
Bemessungsbetriebsspannung Ue= AC 690 V a.c.,
Bemessungsstrom In= 0,63A,
Bemessungsisolationsspannung Ui= 690 V a.c.,
Kurzschlusschnellauslöser- Ansprechstrom 13 x In,
aufrüstbar mit Hilfsschaltern,u. elek. Auslösern,
Phasenausf. empf. n. IEC 947-4,gem.IEC 947-2/947-4-1

1 Stück
Blitzstrombaugruppe ACB 4pol., Typ 1
bestehend aus:
1 Stück Überspannungsableiter 4pol. Typ 1
1 Stück Sich.-Lasttrennschalter 3pol., 160A,
  690V NH00, Quadron Voltbreaker,
3 Stück NH-Sicherungseinsatz NH00, 160A gl/gG,
  3NA3 836

liefern, montieren und betriebsfertig anschließen
Menge: 3,000 St
DOK DIN 276 2008 Aufteilung+BT: 443

**1.2.1.2 Abgangsfeld einschl. Anschlussfeld**
Abgangsfeld einschl. Anschlussfeld

Breite 1250mm,
einschl. Sammelschienensystem 1600 A und folgender Bestückung:

2 Stück
Lasttrennschalter mit Sicherung 60mm 3p. Gr. 1 100kA
Abgang rechts,
3 polig, in Leistenbauform,
zum Aufbau auf Sammelschienen mit 60 mm
Sammelschienenmittenabstand,
Bemessungsstrom In= 250A bei AC-23B,
Bemessungskurzschlussstrom = 100kA,
Bemessungsbetriebsspannung Ue= AC 400V,
Größe 1, mit Schraubanschluss M10,
Sicherungs-Freischaltung zu- und abgangsseitig.
Nach DIN VDE 0660 Teil 107, DIN VDE 0113 Teil 1,
EN 60947-3, EN 60204-1.
inkl.
1 Stück
Kabelschottung (3 Stück) für Baugröße 1

6 Stück
Lasttrennschalter mit Sicherung 60mm 3p. Gr. 00 100kA
Abgang rechts,
3 polig, in Leistenbauform,
zum Aufbau auf Sammelschienen mit 60 mm
Sammelschienenmittenabstand,
Bemessungsstrom In= 160A bei AC-23B,
Bemessungskurzschlussstrom = 100kA,
Bemessungsbetriebsspannung Ue= AC 400V,
Größe 00, mit Schraubanschluss M8,
Sicherungs-Freischaltung zu- und abgangsseitig.
Nach DIN VDE 0660 Teil 107, DIN VDE 0113 Teil 1,
EN 60947-3, EN 60204-1.
inkl.
1 Stück
Kabelschottung (3 Stück) für Baugröße 00-50

alle Steckerleisten sind inkl. Hilfsschaltereinbau und Elektronikmodule für eine 3-polige Strommessung vorbereitet, außerdem bei 1-poliger Strommessung mit externem Klemmenanschluss

liefern, montieren und betriebsfertig anschließen
Menge: 2,000 St
DOK DIN 276 2008 Aufteilung+BT: 443

**1.2.1.3 Abgangsfeld einschl. Anschlussfeld**
Feld 3 Abgangsfeld einschl. Anschlussfeld

Breite 1250mm,
einschl. Sammelschienensystem 1600 A
einschl. Sammelschienensystem und folgender Bestückung:

1 Stück
Lasttrennschalter mit Sicherung 60mm 3p. Gr. 3 100kA
Abgang rechts,
3 polig, in Leistenbauform,
zum Aufbau auf Sammelschienen mit 60 mm
Sammelschienenmittenabstand,
Bemessungsstrom In= 630A bei AC-23B,
Bemessungskurzschlussstrom = 100kA,
Bemessungsbetriebsspannung Ue= AC 400V,
Größe 3, mit Schraubanschluss M12,
Sicherungs-Freischaltung zu- und abgangsseitig.
Nach DIN VDE 0660 Teil 107, DIN VDE 0113 Teil 1,
EN 60947-3, EN 60204-1.
inkl.
1 Stück
Kabelschottung (3 Stück) für Baugröße 2-3

1 Stück
Lasttrennschalter mit Sicherung 60mm 3p. Gr. 1 100kA
Abgang rechts,
3 polig, in Leistenbauform,
zum Aufbau auf Sammelschienen mit 60 mm
Sammelschienenmittenabstand,
Bemessungsstrom In= 250A bei AC-23B,
Bemessungskurzschlussstrom = 100kA,
Bemessungsbetriebsspannung Ue= AC 400V,
Größe 1, mit Schraubanschluss M10,
Sicherungs-Freischaltung zu- und abgangsseitig.
Nach DIN VDE 0660 Teil 107, DIN VDE 0113 Teil 1,
EN 60947-3, EN 60204-1.
inkl.
1 Stück
Kabelschottung (3 Stück) für Baugröße 1

4 Stück
Lasttrennschalter mit Sicherung 60mm 3p. Gr. 00 100kA
Abgang rechts,
3 polig, in Leistenbauform,
zum Aufbau auf Sammelschienen mit 60 mm
Sammelschienenmittenabstand,
Bemessungsstrom In= 160A bei AC-23B,
Bemessungskurzschlussstrom = 100kA,
Bemessungsbetriebsspannung Ue= AC 400V,
Größe 00, mit Schraubanschluss M8,
Sicherungs-Freischaltung zu- und abgangsseitig.
Nach DIN VDE 0660 Teil 107, DIN VDE 0113 Teil 1,
EN 60947-3, EN 60204-1.
inkl.
1 Stück
Kabelschottung (3 Stück) für Baugröße 00-50

alle Steckerleisten sind inkl. Hilfsschaltereinbau und Elektronikmodule für eine 3-polige Strommessung vorbereitet, außerdem bei 1-poliger Strommessung mit externem Klemmenanschluss

liefern, montieren und betriebsfertig anschließen
Menge: 1,000 St
DOK DIN 276 2008 Aufteilung+BT: 443

**1.2.1.4 Abgangsfeld einschl. Anschlussfeld**
Abgangsfeld einschl. Anschlussfeld

Breite 1250mm,
einschl. Sammelschienensystem 1600 A und folgender Bestückung:

8 Stück
Lasttrennschalter mit Sicherung 60mm 3p. Gr. 00 100kA
Abgang rechts,
3 polig, in Leistenbauform,
zum Aufbau auf Sammelschienen mit 60 mm
Sammelschienenmittenabstand,
Bemessungsstrom In= 160A bei AC-23B,
Bemessungskurzschlussstrom = 100kA,
Bemessungsbetriebsspannung Ue= AC 400V,
Größe 00, mit Schraubanschluss M8,
Sicherungs-Freischaltung zu- und abgangsseitig.
Nach DIN VDE 0660 Teil 107, DIN VDE 0113 Teil 1,
EN 60947-3, EN 60204-1.
inkl.
1 Stück
Kabelschottung (3 Stück) für Baugröße 00-50

alle Steckerleisten sind inkl. Hilfsschaltereinbau und Elektronikmodule für eine 3-polige Strommessung vorbereitet, außerdem bei 1-poliger Strommessung mit externem Klemmenanschluss

liefern, montieren und betriebsfertig anschließen
Menge: 3,000 St
DOK DIN 276 2008 Aufteilung+BT: 443

**1.2.1.5 Kupplung SV**
Kupplung SV

Breite 850mm,
einschl. Sammelschienensystem,
bestückt mit:

1 Stück
Lasttrennschalter Einschub 4pol. 1600A
3 polig, Bemessungsbetriebsspannung Ue= 690 V a.c.,
Bemessungsstrom In= 1600A,
Bemessungsisolationsspannung Ui= 1000V,
Bemessungskurzschlusseinschaltvermögen Icm=88kA.
Nach IEC 60947-2, IEC 60664-1.
mit 4 Hilfsschaltern OF (W),
+ Türdichtungsrahmen, + Shutter (3p.)

3 Stück
Stromwandler 1500/5A  15VA Kl.1
Primär Nennstrom 1500A,
Sekundär Nennstrom 5A,
Bemessungsleistung 15VA,
als Aufsteck-Stromwandler, Genauigkeitsklasse 1,
Überstrom-Begrenzungsfaktor (FS) = FS5,
maximale Betriebsspannung Um= 0,72kV, Reihe 0,5,
nach VDE 0414, IEC 60044, DIN 42600,
maximal zulässiger Primärleiter 60x10/50x30mm.

1 Stück
Multifunktions-Messgerät 96x96mm, 110-400V a.c.
Messfunktionen : U, I,F, P, Q, S, cosPhi,
Klirrfaktor (THD) Oberschwingungen bis 63. Ordnung,
Wirkenergie kWh/ Blindenergie kvarh/ Scheinenergie kVAh
Betriebsstundenzähler
Kommunikation:  Module sind Nachrüstbar
Messgenauigkeit [%]: Strom/Spannung = 0,2 Leistung = 0,5
Abmessungen H x B [mm]: 96 x 96

1 Stück
Modul Modbus TCP

3 Stück
Motorschutzschalter EB: 0,40-0,63A
3polig, Bemessungskurzschlussausschaltvermögen
Icu= > 100kA / AC 415V, Ics=Icu,
Bemessungsbetriebsleistung 0,12 kW / 400 V a.c.,
Gebrauchskategorie AC-3,
Bemessungsbetriebsspannung Ue= AC 690 V a.c.,
Bemessungsstrom In= 0,63A,
Bemessungsisolationsspannung Ui= 690 V a.c.,
Kurzschlusschnellauslöser- Ansprechstrom 13 x In,
aufrüstbar mit Hilfsschaltern ,u. elek. Auslösern,
Phasenausf. empf. n. IEC 947-4,gem.IEC 947-2/947-4-1

1 Stück
Blitzstrombaugruppe ACB 4pol., Typ 1
bestehend aus:
1 Stück Überspannungsableiter 4pol. Typ 1
1 Stück Sich.-Lasttrennschalter 3pol., 160A,
  690V NH00, Quadron Voltbreaker,
3 Stück NH-Sicherungseinsatz NH00, 160A gl/gG,
  3NA3 836

liefern, montieren und betriebsfertig anschließen
Menge: 1,000 St
DOK DIN 276 2008 Aufteilung+BT: 443

**1.2.1.6 Eckfeld**
Eckfeld

1000x1000x950mm, 90 Grad Ecke
einschl. Sammelschienensystem 1600 A

liefern, montieren und betriebsfertig anschließen
Menge: 2,000 St
DOK DIN 276 2008 Aufteilung+BT: 443

##### 1.2.2 NSHV-SV

*Hinweis: Allgemeine Vorbemerkung NSHV SV*
Allgemeine Vorbemerkung NSHV SV

Nachstehend beschrieben ist die Lieferung, Einbringung und mechanische Montage einer gemäß IEC/EN 61439-1 und -2 (DIN VDE 0660-1/-2) gefertigten Bauartgeprüften Niederspannungsschaltanlage

Anschlussfertige, stahlblechgekapselte Niederspannungs-
Schaltanlage in freistehender Ausführung als Energie-
Schaltgerätekombination (PSC) nach DIN EN 61439-2 in
Schutzklasse I Anschlussfertig liefern.
Um einen maximalen Grad an Sicherheit und Verfügbarkeit
der Energie-Schaltgerätekombination sicherzustellen, ist
die Bauart der Schaltanlage für alle eingebauten
Baugruppen entsprechend den Anforderungen nach DIN
EN 61439-2 nachzuweisen.
Konformität und Prüfungsnachweise
Der Hersteller der Energie-Schaltgerätekombination hat ein
Qualitätsmanagementsystem nach DIN EN ISO 9001 und
ein Umweltmanagementsystem nach DIN EN ISO 14001 zu
unterhalten und nachzuweisen.
Aufstellungs- und Umgebungsbedingungen
Die Schaltgerätekombination muss für die Aufstellung in
Innenräumen nach DIN VDE 0100-737 geeignet sein.
Schutzart: IP 30
Umgebungstemperatur:
  -5 bis +35°C
Relative Luftfeuchtigkeit:
  50% bei 40°C / 90% bei +20°C
Für die Einhaltung von Bedien-, Flucht- und
Wartungsgängen sind die Bedingungen nach DIN VDE
0100-729 zu beachten.
Für die Befestigung der Schaltanlage am Baukörper sind
optional entsprechende Bauteile zur bohrungslosen
Befestigung auf einer Doppelbodenkonstruktion vom
Hersteller der Schaltanlage mitzuliefern.
Zur Vorbereitung des Aufstellungsortes müssen ca. 2
Wochen vor Auslieferung der Schaltanlage
Maßzeichnungen für eine Doppelbodenkonstruktion oder
zur Bodenbefestigung bereitgestellt werden.
Maximale Abmessung
Maximale Abmessung der Schaltgerätekombination
Größe der Schaltgerätekombination:
  Länge: 4700 bzw. 4050 bzw. 1550mm,
  Tiefe: 850 mm,
  Höhe: 2270 mm
Max. Transporteinheit:
  Länge: 1000mm, Tiefe: 950mm, Höhe: 2270mm
Farbton
-Gehäuse: RAL 7035
-Sockel: RAL 7016
 Verschmutzungsgrad: 3
Die Schaltgerätekombination muss hinsichtlich der
elektromagnetischen Verträglichkeit für die Bedingungen
der in DIN EN 61439-1, Anhang J für
Störaussendungsgrenzen der Umgebung B und der
Störfestigkeit der Umgebung A ausgelegt werden.
Bedienen, Warten, Arbeiten
Die Bedienung der Schaltgeräte erfolgt durch Fachkräfte.
Der Türverschluss soll über Schwenkhebel  mit
Halbzylinder erfolgen.
Unserem Angebot haben wir folgende Betriebssituationen
zu Grunde gelegt:
maximal 1 Generatoreinspeisung pro
Sammelschienenabschnitt.
Die PSC ist für folgende Bemessungswerte an der
Einbaustelle ausgelegt:
InA: 1250A (nur eine Einspeisung in Betrieb)
Icw: 59kA/1s

**1.2.2.1 Abgangsfeld einschl. Anschlussfeld**
Abgangsfeld einschl. Anschlussfeld

Breite 1250mm,
einschl. Sammelschienensystem und folgender Bestückung:

1 Stück
Lasttrennschalter mit Sicherung 60mm 3p. Gr. 1 100kA
Abgang rechts,
3 polig, in Leistenbauform,
zum Aufbau auf Sammelschienen mit 60 mm
Sammelschienenmittenabstand,
Bemessungsstrom In= 250A bei AC-23B,
Bemessungskurzschlussstrom = 100kA,
Bemessungsbetriebsspannung Ue= AC 400V,
Größe 1, mit Schraubanschluss M10,
Sicherungs-Freischaltung zu- und abgangsseitig.
Nach DIN VDE 0660 Teil 107, DIN VDE 0113 Teil 1,
EN 60947-3, EN 60204-1.
inkl.

1 Stück
Kabelschottung (3 Stück) für Baugröße 1

6 Stück
Lasttrennschalter mit Sicherung 60mm 3p. Gr. 00 100kA
Abgang rechts,
3 polig, in Leistenbauform,
zum Aufbau auf Sammelschienen mit 60 mm
Sammelschienenmittenabstand,
Bemessungsstrom In= 160A bei AC-23B,
Bemessungskurzschlussstrom = 100kA,
Bemessungsbetriebsspannung Ue= AC 400V,
Größe 00, mit Schraubanschluss M8,
Sicherungs-Freischaltung zu- und abgangsseitig.
Nach DIN VDE 0660 Teil 107, DIN VDE 0113 Teil 1,
EN 60947-3, EN 60204-1.
inkl.

1 Stück
Kabelschottung (3 Stück) für Baugröße 00-50

alle Steckerleisten sind inkl. Hilfsschaltereinbau und Elektronikmodule für eine 3-polige Strommessung vorbereitet, außerdem bei 1-poliger Strommessung mit externem Klemmenanschluss

liefern, montieren und betriebsfertig anschließen
Menge: 3,000 St
DOK DIN 276 2008 Aufteilung+BT: 443

**1.2.2.2 Abgangsfeld einschl. Anschlussfeld**
Abgangsfeld einschl. Anschlussfeld

Breite 1250mm,
einschl. Sammelschienensystem und folgender Bestückung:

1 Stück
Lasttrennschalter mit Sicherung 60mm 3p. Gr. 3 100kA
Abgang rechts,
3 polig, in Leistenbauform,
zum Aufbau auf Sammelschienen mit 60 mm
Sammelschienenmittenabstand,
Bemessungsstrom In= 630A bei AC-23B,
Bemessungskurzschlussstrom = 100kA,
Bemessungsbetriebsspannung Ue= AC 400V,
Größe 3, mit Schraubanschluss M12,
Sicherungs-Freischaltung zu- und abgangsseitig.
Nach DIN VDE 0660 Teil 107, DIN VDE 0113 Teil 1,
EN 60947-3, EN 60204-1.
inkl.

1 Stück
Kabelschottung (3 Stück) für Baugröße 2-3

6 Stück
Lasttrennschalter mit Sicherung 60mm 3p. Gr. 00 100kA
Abgang rechts,
3 polig, in Leistenbauform,
zum Aufbau auf Sammelschienen mit 60 mm
Sammelschienenmittenabstand,
Bemessungsstrom In= 160A bei AC-23B,
Bemessungskurzschlussstrom = 100kA,
Bemessungsbetriebsspannung Ue= AC 400V,
Größe 00, mit Schraubanschluss M8,
Sicherungs-Freischaltung zu- und abgangsseitig.
Nach DIN VDE 0660 Teil 107, DIN VDE 0113 Teil 1,
EN 60947-3, EN 60204-1.
inkl.

1 Stück
Kabelschottung (3 Stück) für Baugröße 00-50

alle Steckerleisten sind inkl. Hilfsschaltereinbau und Elektronikmodule für eine 3-polige Strommessung vorbereitet, außerdem bei 1-poliger Strommessung mit externem Klemmenanschluss

liefern, montieren und betriebsfertig anschließen
Menge: 3,000 St
DOK DIN 276 2008 Aufteilung+BT: 443

**1.2.2.3 Einspeisefeld netzersatzfähiges BHKW**
Einspeisefeld netzersatzfähiges BHKW

Breite 600mm,
einschl. Sammelschienensystem,
bestückt mit:

1 Stück
Leistungsschalter Einschub ACB, 3pol. 1600A 66kA
3 polig, Bemessungsbetriebsspannung Ue= 690 V a.c.,
Bemessungsstrom In= 1600A,
Bemessungsisolationsspannung Ui= 1000V,
Bemessungskurzschlusseinschaltvermögen Icm=66kA.
Nach IEC 60947-2, IEC 60664-1.
mit 4 Hilfsschaltern OF (W), / Abd.Lichtbogenlöschk.
+ Tuerdichtungsrahmen, + Shutter (3p.)

1 Stück
Überstromauslöser Selektivschutz, Ir=0,4-1xIn
Steuer- und Auslösegerät Selektivschutz schutz mit
integrierter Mess- und Diagnosefunktion
kommunikationsfähig über Ethernet, Bluetooth, NFC, USB,
QR-Code
Schutzfunktionen:
•Überlastschutz
•Kurzschlussschutz unverzögert
•unverzögerter Kurzschlussschutz
wählbarer Einstellbereich für den Überlastschutz:
•Standard Ir: 0,4 bis 1x In bzw.
•Optional Ir: 0,8 bis 1x In oder Ir: 0,4 bis 0,8x In
•einstellbarer Trägheitsgrad tr von 0,5 bis 24s bei 6x In in
0,5s Schritten
•einstellbarer unverzögerter Kurzschlussschutz Isd von 1,5
bis 10x Ir in 10A Schritten
•einstellbare Kurzzeitverzögerung tsd von 0 bis ca. 350 ms
(mit/ohne I²t)
•einstellbare Sofortauslösung Ii von 1,5 bis 15x In und AUS
•einstellbarer Trägheitsgrad tr von 0,5 bis 24s bei 6x In in
0,5s Schritten
•einstellbarer unverzögerter Kurzschlussschutz Isd von 1,5
bis 10x Ir in 10A Schritten

1 Stück
Motorantrieb 200-240 V a.c.

1 Stück
Hilfsschalter 1W Einschaltbereit
Meldekontakt "einschaltbereit",
1 Wechsler, Bemessungsstrom In= 6A,
Bemessungsbetriebsspannung Ue=  230V a.c.,

1 Stück
Einschaltspule 200-250 V a.c./d.c.
Einschaltbereich: 0,85 - 1,1 x Ue

3 Stück
Stromwandler 1500/5A  15VA Kl.1
Primär Nennstrom 1500A,
Sekundär Nennstrom 5A,
Bemessungsleistung 15VA,
als Aufsteck- Stromwandler, Genauigkeitsklasse 1,
Überstrom-Begrenzungsfaktor (FS) = FS5,
maximale Betriebsspannung Um= 0,72kV, Reihe 0,5,
nach VDE 0414, IEC 60044, DIN 42600,
maximal zulässiger Primärleiter 60x10/50x30mm.

1 Stück
Multifunktions- Messgerät 96x96mm, 110-400V a.c.
Messfunktionen : U, I,F, P, Q, S, cosPhi,
Klirrfaktor (THD) Oberschwingungen bis 63. Ordnung,
Wirkenergie kWh/ Blindenergie kvarh/ Scheinenergie kVAh
Betriebsstundenzähler
Kommunikation:  Module sind Nachrüstbar
Messgenauigkeit [%]: Strom/Spannung = 0,2 Leistung = 0,5
Abmessungen H x B [mm]: 96 x 96

1 Stück
Modul Modbus TCP

3 Stück
Motorschutzschalter EB: 0,40-0,63A
3polig, Bemessungskurzschlussausschaltvermögen
Icu= > 100kA / AC 415V, Ics=Icu,
Bemessungsbetriebsleistung 0,12 kW / 400 V a.c.,
Gebrauchskategorie AC-3,
Bemessungsbetriebsspannung Ue= AC 690 V a.c.,
Bemessungsstrom In= 0,63A,
Kurzschlusschnellauslöser-Ansprechstrom 13 x In,
aufrüstbar mit Hilfsschaltern,u.elek.Auslösern,
Phasenausf.empf.n.IEC 947-4,gem.IEC 947-2/947-4-1

1 Stück
Blitzstrombaugruppe ACB 4pol., Typ 1
bestehend aus:

1 Stück Überspannungsableiter 4pol. Typ 1
1 Stück Sich.-Lasttrennschalter 3pol., 160A,
  690V NH00, Quadron Voltbreaker,
3 Stück NH-Sicherungseinsatz NH00, 160A gl/gG,
  3NA3 836

liefern, montieren und betriebsfertig anschließen
Menge: 2,000 St
DOK DIN 276 2008 Aufteilung+BT: 443

**1.2.2.4 Kupplung AV**
Kupplung AV

Breite 850mm,
einschl. Sammelschienensystem,
bestückt mit:

1 Stück
Lasttrennschalter Einschub 3pol. 1600A
3 polig, Bemessungsbetriebsspannung Ue= 690 V a.c.,
Bemessungsstrom In= 1600A,
Bemessungsisolationsspannung Ui= 1000V,
Bemessungskurzschlusseinschaltvermögen Icm=88kA.
Nach IEC 60947-2, IEC 60664-1.
mit 4 Hilfsschaltern OF (W),
+ Türdichtungsrahmen, + Shutter (3p.)

3 Stück
Stromwandler 1500/5A  15VA Kl.1
Primär Nennstrom 1500A,
Sekundär Nennstrom 5A,
Bemessungsleistung 15VA,
als Aufsteck-Stromwandler, Genauigkeitsklasse 1,
Überstrom-Begrenzungsfaktor (FS) = FS5,
maximale Betriebsspannung Um= 0,72kV, Reihe 0,5,
nach VDE 0414, IEC 60044, DIN 42600,
maximal zulässiger Primärleiter 60x10/50x30mm.

1 Stück
Multifunktions-Messgerät 96x96mm, 110-400V a.c.
Messfunktionen : U, I,F, P, Q, S, cosPhi,
Klirrfaktor (THD) Oberschwingungen bis 63. Ordnung,
Wirkenergie kWh/ Blindenergie kvarh/ Scheinenergie kVAh
Betriebsstundenzähler
Kommunikation:  Module sind Nachrüstbar
Messgenauigkeit [%]: Strom/Spannung = 0,2 Leistung = 0,5
Abmessungen H x B [mm]: 96 x 96

1 Stück
Modul Modbus TCP

3 Stück
Motorschutzschalter EB: 0,40-0,63A
3polig, Bemessungskurzschlussausschaltvermögen
Icu= > 100kA / AC 415V, Ics=Icu,
Bemessungsbetriebsleistung 0,12 kW / 400 V a.c.,
Gebrauchskategorie AC-3,
Bemessungsbetriebsspannung Ue= AC 690 V a.c.,
Bemessungsstrom In= 0,63A,
Bemessungsisolationsspannung Ui= 690 V a.c.,
Kurzschlusschnellauslöser- Ansprechstrom 13 x In,
aufrüstbar mit Hilfsschaltern ,u. elek. Auslösern,
Phasenausf. empf. n. IEC 947-4,gem.IEC 947-2/947-4-1

1 Stück
Blitzstrombaugruppe ACB 4pol., Typ 1
bestehend aus:
1 Stück Überspannungsableiter 4pol. Typ 1
1 Stück Sich.-Lasttrennschalter 3pol., 160A,
  690V NH00, Quadron Voltbreaker,
3 Stück NH-Sicherungseinsatz NH00, 160A gl/gG,
  3NA3 836

liefern, montieren und betriebsfertig anschließen
Menge: 2,000 St
DOK DIN 276 2008 Aufteilung+BT: 443

**1.2.2.5 Eckfeld**
Eckfeld

1000x1000x950mm, 90 Grad Ecke
einschl. Sammelschienensystem 1600 A

liefern, montieren und betriebsfertig anschließen
Menge: 1,000 St
DOK DIN 276 2008 Aufteilung+BT: 443

##### 1.2.3 Messkonzept

*Hinweis: Hinweise*
Im Krankenhaus wird ein Messsystem benötigt.

Die benötigten Messwandler sind bei den NSHVs in den Einzelpositionen der Trenner bzw. offenen und kompakten Leistungsschaltern enthalten, sodass jeder Abgang (auch Reserven) erfasst wird. Die Messwandler werden für die Schutzorgane nicht separat vergütet, sondern sind in die EPs einzukalkulieren. Siehe jeweilige Beschreibung des Schutzorgans unter "Schaltgerätekombination".

Bieterangabe

angebotenes Fabrikat:

'....................................................'

**1.2.3.1 Gateway RS485 auf TCP/IP**
Gateway RS485 auf TCP/IP
Gateway zum Anschluss eines KBR eBus oder Modbus an ein Ethernet TCP/IP - Netzwerk.

Technische Beschreibung:

Gehäuse: (2TE) 90 x 72 mm
Serielle Schnittstelle: eBus, 1 x RS485
Baudrate: bis 38.400 Baud
Max. Anzahl serielle Teilnehmer: 31
Netzwerkanschluss:
1 x RJ45, Ethernet TCP/IP
10/100 BaseT, autosensing, broadcastfähig
Kontroll-LED:1 x Power
Stromversorgung: AC 230 V ±10 %, <10 VA
Menge: 1,000 St
DOK DIN 276 2008 Aufteilung+BT: 443

**1.2.3.2 Grundmodul zur Signalerfassung mit 5 Impuls Eingängen**
Grundmodul zur Signalerfassung mit 5 Impuls Eingängen
Grundmodul zur Signalerfassung und -verarbeitung mit
5 Impulseingängen für bauseitige Zähler. Über den Modulbusanschluss können bis zu 5 Erweiterungsmodule angeschlossen werden.

Technische Beschreibung:
Zählereingänge:
5 Impulseingänge, S0 - kompatibel, Eingangsimpulse
bis max. 16 Hz, Impulslänge ≥ 30 ms

Alle fünf Impulseingänge sind unabhängig voneinander
parametrierbar. Sowohl die Impulswertigkeit (Anzahl der
Impulse pro Einheit) als auch die Einheit (Imp/kWh,
Imp/l, Imp/m3, Imp/hPah oder Imp/Stk) sind
parametrierbar. Die Periodendauer und der Tarif können
in der Energieform (Strom o.ä.) hinterlegt werden.
Diese Funktionen sind über den eBus verfügbar.
Optisch wird jeder Impuls durch das Aufblinken einer
LED sichtbar gemacht.

Impulseingänge können wahlweise verwendet werden als:
- Impulszähler
- Synchronimpulseingang
- Tarifumschaltung
- Betriebsstundenzähler

Ausgänge:
1 Digitalausgang So kompatibel, max 35 V / 50 mA
(Ausgang für Impulssummierung)
5 Relaiskontakte, potentialfrei (gemeinsame Quelle)
1 Störmelderelais 250 V (AC) 2 A potentialfrei
Arbeits-, Daten- und Programmspeicher:
2 MB RAM batteriegepuffert / 256k EPROM
Speichertyp: Ringspeicher
Langzeitspeicher:
Maximal 25 x 3840 Einträge 60/30/15/1 min Periodendauer
Ereignisspeicher:
Maximal 4096 Einträge zur Protokollierung von
Tarifschaltbefehlen, Netzausfällen, Fehlermeldungen
Parametrierung: über serielle Schnittstelle mittels PC
Serielle Schnittstelle: KBR eBUS RS 485
Stromversorgung: 85 - 265 V AC / DC; 50/60 Hz; 15 VA
Gehäuse: Für Normschienenmontage DIN EN 50022; 6 TE,
90 x 106 x 61 mm (HxBxT) (für Verteilereinbau geeignet)
Menge: 13,000 St
DOK DIN 276 2008 Aufteilung+BT: 443

**1.2.3.3 Eingänge 1 x Leistung eines Verbrauchers für die Enerergieoptimierung multimax D6**
Eingänge 1 x Leistung eines Verbrauchers für die Enerergieoptimierung multimax D6
Eingangsbaustein zur Erfassung der momentanen Leistung eines Verbrauchers (wahlweise 3 x 1-phasige Messung). Damit werden die notwendigen Schalthandlungen minimiert. Das Modul wird durch den multimax über die Modulbusschnittstelle angesprochen und konfiguriert.

Technische Beschreibung:

Gehäuse: Hutschienenmontage
Abmessungen: 4TE 90 x 72 mm
Energieversorgung: Über die Spannungsversorgung
Schnittstellen: 2 Stück RS 485 (RJ12)
Messbereich:
3 x 87V - 400V / 460V AC
3 x 0,02A - 5A / 6A AC
Menge: 65,000 St
DOK DIN 276 2008 Aufteilung+BT: 443

**1.2.3.4 Statische USV-Anlage Verbraucher-P 6 kVA VFI 230/400VAC modular**
STLB-Bau 2026-04 055
Statische unterbrechungsfreie Stromversorgungsanlage DIN EN IEC 62040-1 (VDE 0558-510), DIN EN IEC 62040-2 (VDE 0558-520), DIN EN 62040-3 (VDE 0558-530),
Bemessungsleistung Verbraucher '6' kVA, für eine Verbraucherleistung zulässiger Leistungsfaktor ohne Leistungsminderung cos phi 0,8 induktiv, ohne Berücksichtigung einer Redundanz,

VFI, DIN EN 62040-3 (VDE 0558-530), zur Versorgung von Verbrauchern für eine Überbrückungszeit von 10 Minuten,
Gehäuse für USV-Gerät und Batterie, Bemessungsbetriebsspannung der Verbraucher 230/400 V AC, einschl. automatischer Umschalteinrichtung, mit internem Handumgehungsschalter, Störaussendung DIN EN IEC 61000-6-3 (VDE 0839-6-3) und DIN EN IEC 61000-6-8 (VDE 0839-6-8), modularer Aufbau, für Aufstellung im Raum, Leistung am Aufstellort bezogen auf die Aufstellung in einer Höhe bis 1000 m über NN,
max. Umgebungstemperatur '35' Grad C, mit Batterie, Wiederaufladezeit der Batterie auf 90 % der Nennkapazität innerhalb von 12 h, Schutzart IP 2X DIN EN 60529 (VDE 0470-1), mit Zwangsbelüftung, Kabeleinführung von oben,

Bemessungseingangsspannung Gleichrichter 230/400 V AC, Toleranz +/- 10 %, Bemessungsfrequenz der Verbraucher 50 Hz, +/- 5 % statisch, +/- 10 % dynamisch, Ladestrombegrenzung max. 20 A/100 Ah, einstellbare Ladeautomatik mit IU0U-Kennlinie DIN 41772, mit Ausgleichsladung, mit temperaturabhängiger Ladespannungsregelung einschl. Temperatursensor, Störfestigkeit für Industriebereiche DIN EN IEC 61000-6-2 (VDE 0839-6-2),
Wechselrichter mit Ausgangsfilter mit 100 % Schieflastfähigkeit, Bemessungsausgangsspannung 230/400 V AC, Toleranz +/- 1 % statisch, +/- 5 % dynamisch, Bemessungsausgangsfrequenz 50 Hz Spannungskurve sinusförmig, Sicherungstyp nachgeschaltete Sicherung Schmelzeinsatz gG/gL,
zur Auslegung des Wechselrichterkurzschlussstromes für Sicherungsnennstrom von '10' A,
Messwertanzeiger zur externen Verarbeitung und Anzeige am Gerät, Eingangsspannung und -frequenz, Ausgangsspannung, -frequenz, -strom, -leistung sowie Leistungsfaktor, Batteriespannung und Batterielade- und -entladestrom, Anzeige zum Betriebszustand der Anlage als Klartextanzeige,
Betriebs- und Störanzeigen.
Menge: 1,000 St
DOK DIN 276 2008 Aufteilung+BT: 443

**1.2.3.5 Messgerät für Schalttafeleinbau 144 x 144 mm. Modbus - TCP/IP Schnittstelle - PQ-Netzanalysator**
Messgerät für Schalttafeleinbau 144 x 144 mm. Modbus - TCP/IP Schnittstelle - PQ-Netzanalysator
Power Quality Netzanalysator für Schalttafeleinbau 144 x x144 mm. Mit Modbus - TCP/IP Schnittstelle . Das Gerät misst und überwacht alle wichtigen Elektrischen Größen im Dreiphasen-Drehstromnetz.
Klasse A - EDITION 3
EN 50160, IEC 61000-4-30

Technische Beschreibung
Gehäuse: Schalttafeleinbau
Abmessungen: 144 x 144 mm
Display: 5 Zoll TFT Farbdisplay
Messung: Alle Netzgrößen einphasig und dreiphasig
Messgrößen:
Spannung Ph - N, Ph - Ph
Strom I L1 - I L3 - I N
Scheinleistung S L1 - S L2 - S L3
Wirkleistung P L1 - P L2 - P L3
Blindleistung Q L1 - Q L2 - Q L3
Strommittelwert I L1 - I L3
Oberschwingungen:
THD-U (L1 - L3)
THD-I (L1 - L3)
3. - 50. Harm. (L1 - L3) Spannung
3. - 50. Harm. (L1 - L3) Strom
Wirk- und Blindarbeit als Endloszähler
(Bezug und Rückspeisung)
Leistungsfaktor

Messbereich:
Spannungspfad (UPH-N):
Messbereich: 3 x 0V - 690V AC L-L
Strompfad:
Messbereich: 4 x 0,01A - 6A AC
Messgenauigkeit:
Spannung/Strom ± 0,1% ±1Digit
Schein- / Wirk- / Blindleistung ± 0,2% / ±1Digit
Klasse A, EN 50160, IEC 61000-4-30

Speicher:
1 GB interner Speicher, aufrüstbar bis 32 GB
Oszilloskop - Recorder
Effektivwert - Recorder
Ereignis - Recorder
Permanent - Recorder

Schnittstelle: Modbus TCP/IP und seriell RS 485

1 x RCM Differenzstromeingang (muss optional aktiviert werden)
1 x Temperaturmesseingang PT100/PT1000

Überspannungskategorie:
CAT III:UPH-PH bis 600V
CAT IV:UPH-PH bis 300V
Schutzart: IP 51

Stromversorgung: 90 - 264V AC/DC 20 VA

Inklusive Auswertesoftware.
Menge: 2,000 St
DOK DIN 276 2008 Aufteilung+BT: 443

**1.2.3.6 Messgerät zum Schaltschrankeinbau 96 x 96 mm. eBus - Schnittstelle TCP/IP**
Messgerät zum Schaltschrankeinbau 96 x 96 mm. eBus - Schnittstelle TCP/IP
Vielfachmessinstrument zum Schaltschrankeinbau
96 x 96 mm. Mit eBus- Schnittstelle TCP/IP.
Das Gerät misst und überwacht alle wichtigen Elektrischen Größen im Dreiphasen-Drehstromnetz.
Die Netz-Spannung kann gemäß EN 61000-T4-30 überwacht werden. Bei einer Verletzung wird der Verlauf von Spannung und Strom abgelegt und unter anderem kann am TFT Display analysiert werden

Technische Beschreibung
Gehäuse: Schalttafeleinbau
Abmessungen: 96 x 96 mm
Display: TFT, Farben durch Benutzer frei einstellbar
Messung: Alle Netzgrößen einphasig und dreiphasig
Messgrößen:
Spannung Ph - N, Ph - Ph
Strom I L1 - I L3 - I N
Strommittelwert I L1 - I L3
Scheinleistung S L1 - S L2 - S L3
Wirkleistung P L1 - P L2 - P L3
Blindleistung Q L1 - Q L2 - Q L3
Oberschwingungen:
Spannung THD, 3. - 63. Harm.
Strom THD, 3. - 63. Harm.
Wirk- und Blindarbeit als Endloszähler
(Bezug und Rückspeisung)
Leistungsfaktor L1 - L2 - L3, λ gesamt total
Frequenz

Messbereich:
Spannungspfad (UPH-N):
Messbereich 1: 3 x 5V - 100V / 120V AC
Messbereich 2: 3 x 20V - 500V / 600V AC
Strompfad:
Messbereich 1: 3 x 0,01A - 1A / 1,2A AC
Messbereich 2: 3 x 0,05A - 5A / 6A AC
Messgenauigkeit:
Spannung/Strom ± 0,5% ±1Digit
Schein- / Wirk- / Blindleistung ± 1% / ±1Digit
Nach DIN EN 61557-12

Speicher:
Jahresarbeitspeicher, Tageswerte für Wirk- und Blindarbeit (HT und NT)
Langzeitspeicher für Pges; Qges;
366 Tage 15 Minuten Mittelwerte
Extremwerte (Max. / Min.)
4096 Ereignisse mit Datum und Uhrzeit ihres Auftretens

Schnittstelle: eBus TCP/IP

Ausgänge:
1 Arbeitsimpulsausgang, Wirk- oder Blindarbeitsproportionaler Optokopplerausgang
2 Relaisausgänge

Überspannungskategorie:
CAT III:UPH-PH bis 400V
CAT II:UPH-PH bis 600V
Schutzart: IP 51

Stromversorgung: 85 - 265 V AC/DC 15 VA
Optional: 20 - 100 V AC/DC 15 VA
Menge: 22,000 St
DOK DIN 276 2008 Aufteilung+BT: 443

**1.2.3.7 Differenzstromwandler RCM, Wandlerfaktor 1:600**
Differenzstromwandler RCM, Wandlerfaktor 1:600

Differenzstromwandler für Schnittstelle RCM, zur Aufsteckmontage

Strombereich In:  25A AC RMS
Messbereich:  2mA bis 25A RMS
Übersetzungsverhältnis:  1:600
Bemessungsbürde:  100 Ohm
Frequenzbereich:  30 Hz - 20 kHz
Spannungsbereich:  bis 800V
Primärleiteröffnung:  20mm
Typ:  A

Liefern und montieren
Menge: 1,000 St
DOK DIN 276 2008 Aufteilung+BT: 443

**1.2.3.8 Stromwandler 0,72kV Aufsteckstromwandler Kl.0,2 FS5 primär 150A sekundär 5A 2,5VA**
STLB-Bau 2026-04 054
Stromwandler DIN EN 61869-2 (VDE 0414-9-2) für Messzwecke, Maße DIN 42600-2, Bemessungsbetriebsspannung 0,72 kV, als Aufsteckstromwandler, Genauigkeitsklasse 0,2, Überstrombegrenzungsfaktor FS 5, Bemessungsstrom primär 150 A, Bemessungsstrom sekundär 5 A, Bemessungsleistung 2,5 VA.
Menge: 12,000 St
DOK DIN 276 2008 Aufteilung+BT: 443

**1.2.3.9 Systemzentrale multisys R1-BM300**
Systemzentrale multisys R1-BM300

visual energy 4 Busmaster für bis zu 300 Geräte mit
KBR eBus,  Modulbus.
Die Systemzenrale ist die Schnittstelle zwischen den Messstellen und der Datenbank/Software. Sie übernimmt auch die Kommunikation und Überwachung der Messstellen auf Funktion.
Rack 19" Industrierechner, 1HE zum Einbau in Serverschrank, komplett vorinstalliert mit:
- Betriebssystem Windows 7 embedded
- Busmastersoftware
- Datenbank (SQL Server Express)

Technische Beschreibung Hardware:

Industrie Rechner als 19´´ Rack zum Einbau in
bauseitigen Serverschrank.
Abmessungen: B/T/H 440/428/44 mm.
Stromversorgung Us: 90-264 V AC, 47-63 Hz, 270W.
Umgebungsbedingungen: 0°C - + 40°C
Menge: 1,000 St
DOK DIN 276 2008 Aufteilung+BT: 443

**1.2.3.10 Motorschutzschalter AC-3 3polig IP2X 400VAC 4kW Betätigungsspannung 230VAC**
STLB-Bau 2026-04 054
Motorschutzschalter DIN EN IEC 60947-4-1 (VDE 0660-102), Gebrauchskategorie AC-3, 3-polig, mit Drehantrieb, geeignet für Motoren der Bauart EEx e, mit Phasenausfallempfindlichkeit, Schutzart IP 2X DIN EN 60529 (VDE 0470-1), frontseitig, fingersicher DIN EN 50274 (VDE 0660-514), zur Montage auf Tragschiene DIN EN 60715 (VDE 0660-520), mit Einbaugehäuse aus Isolierstoff, Schutzart IP 4X DIN EN 60529 (VDE 0470-1), Bemessungsbetriebsspannung 400 V AC, Bemessungsbetriebsleistung 4 kW, mit Normalhilfsschalter 1 S und 1 Ö, Gebrauchskategorie AC-15/DC-13, mit Arbeitsstromauslöser 230 V AC, mit Strombegrenzung, Kurzschlussfestigkeit 100 kA, mit schwarz-grauem Drehgriff, mit Schaltantrieb als Kompaktstarter und Hilfsschalter 1 S und 1 Ö, Gebrauchskategorie AC-15/DC-13, Bemessungsbetätigungsspannung 230 V AC.
Menge: 27,000 St
DOK DIN 276 2008 Aufteilung+BT: 443

*Hinweis: Diensteistungen*

**1.2.3.11 Projektierung / Inbetriebnahme eBus**
Projektierung / Inbetriebnahme eBus

Projektierung / Inbetriebnahme e-Bus
Vorbereitung, Planung und Organisation des Projektes in Absprache mit dem Kunden. Erstellung aller für die Projektabwicklung notwendigen Unterlagen wie z.B. Ablaufplanung, Bus Schema usw. in
Zusammenarbeit mit dem Kunden.

Inbetriebnahme des KBR eBus bei vorheriger kompletter Installation und Anschluss (bauseits) der Geräte vor Ort.
- multisys D2-ESET Parametrierung
- Einstellung der eBus Adressen an den Geräten
- Parametrierung der Geräte
- Einstellung der Stromwandlergrößen
- Einstellung der Impulswertigkeiten
- Einstellung Grenzwerte (wenn gewünscht)
- Einstellung der Uhrzeit
- Einstellung der Periodendauer
- Überprüfung ob die Batterie montiert wurde
- Überprüfung der Verdrahtung am KBR Gerät
- Überprüfung der Plausibilität der Messwerte
- Stichprobenartiges auslesen der Gerätespeicher
- Standort anlegen
- Bussegment anlegen
- Einbinden von eBus Teilnehmern in den Bus - Master
- Einstellungen der multisio Eingänge
- Medium (angeschlossener Zählertyp)
- Form des Medium
Menge: 1,000 psch
DOK DIN 276 2008 Aufteilung+BT: 443

**1.2.3.12 Erstellung der Visualisierungsansichten**
Erstellung der Visualisierungsansichten

Erstellung der Visualisierungsansichten
In den Ansichten wird die Verteilstruktur der Energieverteilungen nachgebildet. Es erfolgt eine eindeutige Kennzeichnung von den Zu- und Abgängen der Energieverteilungen. Die Zugänge werden unterschieden in EVU Einspeisung, Eigenerzeugung und übergeordnete Verteilungen. Bei den Abgängen erfolgt die Unterscheidung in Verbraucher und untergeordneten Verteilungen.
Pro Ansicht (Zeichenblatt) können max.11 Spalten (Zu- oder Abgänge) dargestellt werden. Inklusive aller notwendigen Aufgaben, wie Anlegen von Zählpunkten, Datenpunkten oder Komponenten.
Menge: 10,000 St
DOK DIN 276 2008 Aufteilung+BT: 443

**1.2.3.13 100 Zählpunkte**
100 Zählpunkte
100 zusätzliche Zählpunkte für visual energy
Menge: 1,000 St
DOK DIN 276 2008 Aufteilung+BT: 443

**1.2.3.14 Einweisung des Bedienpersonals**
Einweisung des Bedienpersonals

Einweisung des Bedienpersonals in die Grundfunktionen der Softwareoberfläche. Unterweisung in die erstellten Versorgungsstrukturen und Auswertungen (Berichte). Schulung der Diagrammfunktionen und Filteranalyse. Aufzeigen wie mehrere Diagramme unterschiedlicher Medien übereinander gelegt werden können. Einführung in die Funktionsweise des Kostenstellen-, Energienutzentools und anlegen von Kostenstellen bzw. Energienutzen und Zuordnung der Messungen. Eingabe von Ersatzwerten.
Menge: 1,000 d
DOK DIN 276 2008 Aufteilung+BT: 443

##### 1.2.4 Zubehör NSHV

*Hinweis: NH Sicherungseinsätze*
NH Sicheungseinsätze

Der Sicherungseinsatz ist inklusive Einsatz in den NH Trenner zu kalkulieren
Alle Preise sind mit liefern und montieren zu kalkulieren

**1.2.4.1 NH-Sicherungseinsatz 500VAC Betriebskl.gG Gr.00 50A**
STLB-Bau 2026-04 054
NH-Sicherungseinsatz mit Kontaktmesser DIN 43620-1 und DIN VDE 0636-2 (VDE 0636-2), Bemessungsbetriebsspannung 500 V AC, für Betriebsklasse gG, mit Schaltzustandsgeber (Schlagbolzen), Baugröße 00, Bemessungsstrom 50 A.
Menge: 6,000 St
DOK DIN 276 2008 Aufteilung+BT: 456

**1.2.4.2 NH-Sicherungseinsatz 500VAC Betriebskl.gG Gr.00 63A**
STLB-Bau 2026-04 054
NH-Sicherungseinsatz mit Kontaktmesser DIN 43620-1 und DIN VDE 0636-2 (VDE 0636-2), Bemessungsbetriebsspannung 500 V AC, für Betriebsklasse gG, mit Schaltzustandsgeber (Schlagbolzen), Baugröße 00, Bemessungsstrom 63 A.
Menge: 12,000 St
DOK DIN 276 2008 Aufteilung+BT: 443

**1.2.4.3 NH-Sicherungseinsatz 500VAC Betriebskl.gG Gr.00 80A**
STLB-Bau 2026-04 054
NH-Sicherungseinsatz mit Kontaktmesser DIN 43620-1 und DIN VDE 0636-2 (VDE 0636-2), Bemessungsbetriebsspannung 500 V AC, für Betriebsklasse gG, mit Schaltzustandsgeber (Schlagbolzen), Baugröße 00, Bemessungsstrom 80 A.
Menge: 12,000 St
DOK DIN 276 2008 Aufteilung+BT: 443

**1.2.4.4 NH-Sicherungseinsatz 500VAC Betriebskl.gG Gr.00 100A**
STLB-Bau 2026-04 054
NH-Sicherungseinsatz mit Kontaktmesser DIN 43620-1 und DIN VDE 0636-2 (VDE 0636-2), Bemessungsbetriebsspannung 500 V AC, für Betriebsklasse gG, mit Schaltzustandsgeber (Schlagbolzen), Baugröße 00, Bemessungsstrom 100 A.
Menge: 18,000 St
DOK DIN 276 2008 Aufteilung+BT: 443

**1.2.4.5 NH-Sicherungseinsatz 500VAC Betriebskl.gG Gr.00 125A**
STLB-Bau 2026-04 054
NH-Sicherungseinsatz mit Kontaktmesser DIN 43620-1 und DIN VDE 0636-2 (VDE 0636-2), Bemessungsbetriebsspannung 500 V AC, für Betriebsklasse gG, mit Schaltzustandsgeber (Schlagbolzen), Baugröße 00, Bemessungsstrom 125 A.
Menge: 6,000 St
DOK DIN 276 2008 Aufteilung+BT: 443

**1.2.4.6 NH-Sicherungseinsatz 500VAC Betriebskl.gG Gr.1 160A**
STLB-Bau 2026-04 054
NH-Sicherungseinsatz mit Kontaktmesser DIN 43620-1 und DIN VDE 0636-2 (VDE 0636-2), Bemessungsbetriebsspannung 500 V AC, für Betriebsklasse gG, mit Schaltzustandsgeber (Schlagbolzen), Baugröße 1, Bemessungsstrom 160 A.
Menge: 3,000 St
DOK DIN 276 2008 Aufteilung+BT: 443

**1.2.4.7 NH-Sicherungseinsatz 500VAC Betriebskl.gG Gr.1 200A**
STLB-Bau 2026-04 054
NH-Sicherungseinsatz mit Kontaktmesser DIN 43620-1 und DIN VDE 0636-2 (VDE 0636-2), Bemessungsbetriebsspannung 500 V AC, für Betriebsklasse gG, mit Schaltzustandsgeber (Schlagbolzen), Baugröße 1, Bemessungsstrom 200 A.
Menge: 9,000 St
DOK DIN 276 2008 Aufteilung+BT: 443

**1.2.4.8 NH-Sicherungseinsatz 500VAC Betriebskl.gG Gr.2 200A**
STLB-Bau 2026-04 054
NH-Sicherungseinsatz mit Kontaktmesser DIN 43620-1 und DIN VDE 0636-2 (VDE 0636-2), Bemessungsbetriebsspannung 500 V AC, für Betriebsklasse gG, mit Schaltzustandsgeber (Schlagbolzen), Baugröße 2, Bemessungsstrom 200 A.
Menge: 9,000 St
DOK DIN 276 2008 Aufteilung+BT: 443

**1.2.4.9 NH-Sicherungseinsatz 500VAC Betriebskl.gG Gr.2 250A**
STLB-Bau 2026-04 054
NH-Sicherungseinsatz mit Kontaktmesser DIN 43620-1 und DIN VDE 0636-2 (VDE 0636-2), Bemessungsbetriebsspannung 500 V AC, für Betriebsklasse gG, mit Schaltzustandsgeber (Schlagbolzen), Baugröße 2, Bemessungsstrom 250 A.
Menge: 12,000 St
DOK DIN 276 2008 Aufteilung+BT: 443

**1.2.4.10 NH-Sicherungseinsatz 500VAC Betriebskl.gG Gr.3 250A**
STLB-Bau 2026-04 054
NH-Sicherungseinsatz mit Kontaktmesser DIN 43620-1 und DIN VDE 0636-2 (VDE 0636-2), Bemessungsbetriebsspannung 500 V AC, für Betriebsklasse gG, mit Schaltzustandsgeber (Schlagbolzen), Baugröße 3, Bemessungsstrom 250 A.
Menge: 9,000 St
DOK DIN 276 2008 Aufteilung+BT: 443

**1.2.4.11 NH-Sicherungseinsatz 500VAC Betriebskl.gG Gr.3 315A**
STLB-Bau 2026-04 054
NH-Sicherungseinsatz mit Kontaktmesser DIN 43620-1 und DIN VDE 0636-2 (VDE 0636-2), Bemessungsbetriebsspannung 500 V AC, für Betriebsklasse gG, mit Schaltzustandsgeber (Schlagbolzen), Baugröße 3, Bemessungsstrom 315 A.
Menge: 12,000 St
DOK DIN 276 2008 Aufteilung+BT: 443

**1.2.4.12 NH-Sicherungseinsatz 500VAC Betriebskl.gG Gr.3 400A**
STLB-Bau 2026-04 054
NH-Sicherungseinsatz mit Kontaktmesser DIN 43620-1 und DIN VDE 0636-2 (VDE 0636-2), Bemessungsbetriebsspannung 500 V AC, für Betriebsklasse gG, mit Schaltzustandsgeber (Schlagbolzen), Baugröße 3, Bemessungsstrom 400 A.
Menge: 12,000 St
DOK DIN 276 2008 Aufteilung+BT: 443

*Hinweis: Mehr-/Minderpreise*

**1.2.4.13 Mehr-/Minderpreise Lasttrennschalter mit Sicherung 60mm 3p. Gr.3 100kA Abg. rechts**
Mehr-/Minderpreise
Lasttrennschalter mit Sicherung 60mm 3p. Gr.3 100kA Abg. rechts

Abgang rechts,
3 polig, in Leistenbauform,
zum Aufbau auf Sammelschienen mit 60 mm
Sammelschienenmittenabstand,
Bemessungsstrom In= 630A bei AC-23B,
Bemessungskurzschlussstrom = 100kA,
Bemessungsbetriebsspannung Ue= AC 400V,
Größe 3, mit Schraubanschluss M12,
Sicherungs-Freischaltung zu- und abgangsseitig.
Nach DIN VDE 0660 Teil 107, DIN VDE 0113 Teil 1,
EN 60947-3, EN 60204-1.

1 Stück
Kabelschottung (3 Stück) für SASIL Baugröße 2-3
KSH/SASIL 2-3
Menge: 6,000 St
DOK DIN 276 2008 Aufteilung+BT: 443

**1.2.4.14 Mehr-/Minderpreise Lasttrennschalter mit Sicherung 60mm 3p. Gr.2 100kA Abg. rechts**
Mehr-/Minderpreise
Lasttrennschalter mit Sicherung 60mm 3p. Gr.2 100kA Abg. rechts

3 polig, in Leistenbauform,
zum Aufbau auf Sammelschienen mit 60 mm
Sammelschienenmittenabstand,
Bemessungsstrom In= 400A bei AC-23B,
Bemessungskurzschlussstrom = 100kA,
Bemessungsbetriebsspannung Ue= AC 400V,
Größe 2, mit Schraubanschluss M12,
Sicherungs-Freischaltung zu- und abgangsseitig.
Nach DIN VDE 0660 Teil 107, DIN VDE 0113 Teil 1,
EN 60947-3, EN 60204-1.

1 Stück
Kabelschottung (3 Stück) für SASIL Baugröße 2-3
KSH/SASIL 2-3
Menge: 12,000 St
DOK DIN 276 2008 Aufteilung+BT: 443

**1.2.4.15 Mehr-/Minderpreise Lasttrennschalter mit Sicherung 60mm 3p. Gr.1 100kA Abg. rechts**
Mehr-/Minderpreise
Lasttrennschalter mit Sicherung 60mm 3p. Gr.1 100kA Abg. rechts

Abgang rechts,
3 polig, in Leistenbauform,
zum Aufbau auf Sammelschienen mit 60 mm
Sammelschienenmittenabstand,
Bemessungsstrom In= 250A bei AC-23B,
Bemessungskurzschlussstrom = 100kA,
Bemessungsbetriebsspannung Ue= AC 400V,
Größe 1, mit Schraubanschluss M10,
Sicherungs-Freischaltung zu- und abgangsseitig.
Nach DIN VDE 0660 Teil 107, DIN VDE 0113 Teil 1,
EN 60947-3, EN 60204-1.

1 Stück
Kabelschottung (3 Stück) für SASIL Baugröße 1
KSH/SASIL-P1
Menge: 20,000 St
DOK DIN 276 2008 Aufteilung+BT: 443

**1.2.4.16 Mehr-/Minderpreise Lasttrennschalter mit Sicherung 60mm 3p. Gr.00 100kA Abg. rechts**
Mehr-/Minderpreise
Lasttrennschalter mit Sicherung 60mm 3p. Gr.00 100kA Abg. rechts

Abgang rechts,
3 polig, in Leistenbauform,
zum Aufbau auf Sammelschienen mit 60 mm
Sammelschienenmittenabstand,
Bemessungsstrom In= 160A bei AC-23B,
Bemessungskurzschlussstrom = 100kA,
Bemessungsbetriebsspannung Ue= AC 400V,
Größe 00, mit Schraubanschluss M8,
Sicherungs-Freischaltung zu- und abgangsseitig.
Nach DIN VDE 0660 Teil 107, DIN VDE 0113 Teil 1,
EN 60947-3, EN 60204-1.

1 Stück
Kabelschottung (3 Stück) für SASIL Baugröße 00-50
KSH/SASIL 00-50mm
Menge: 60,000 St
DOK DIN 276 2008 Aufteilung+BT: 443

**1.2.4.17 Wandler NH00**
Wandler NH00

Primär Nennstrom 3x 50A - 150A
Sekundär Nennstrom 0,2A / 1A / 5A
Genauigkeitsklasse 1

inkl.
6 Stück
Mess-Trenn-Reihenklemme 6mm² 500V für Wandler

1 Stück
Messgerät 0-150A
Menge: 60,000 St
DOK DIN 276 2008 Aufteilung+BT: 443

**1.2.4.18 Wandler NH1**
Wandler NH1

Primär Nennstrom 3x 100A - 250A
Sekundär Nennstrom 0,2A / 1A / 5A
Genauigkeitsklasse 1

inkl.
6 Stück
Mess-Trenn-Reihenklemme 6mm² 500V für Wandler

1 Stück
Messgerät 0-250A
Menge: 20,000 St
DOK DIN 276 2008 Aufteilung+BT: 443

**1.2.4.19 Wandler NH2**
Wandler NH2

Primär Nennstrom 3x 150A - 400A
Sekundär Nennstrom 0,2A / 1A / 5A
Genauigkeitsklasse 1

inkl.
6 Stück
Mess-Trenn-Reihenklemme 6mm² 500V für Wandler

1 Stück
Messgerät 0-400A
Menge: 12,000 St
DOK DIN 276 2008 Aufteilung+BT: 443

**1.2.4.20 Wandler NH3**
Wandler NH3

Primär Nennstrom 3x 250A - 600A
Sekundär Nennstrom 0,2A / 1A / 5A
Genauigkeitsklasse 1

inkl.
6 Stück
Mess-Trenn-Reihenklemme 6mm² 500V für Wandler

1 Stück
Messgerät 0-600A
Menge: 6,000 St
DOK DIN 276 2008 Aufteilung+BT: 443

**1.2.4.21 Werksabnahme für v. g. Hauptschaltanlagen**
Werksabnahme für v. g. Hauptschaltanlagen

im Prüffeld des Herstellerwerkes. Die jeweils vollständige Anlage ist als aneinandergereihte Transporteinheiten nebeneinander lose aufzustellen.
Die Werksabnahme dient der Prüfung der Ausführung, Besonderheiten und Übereinstimmung mit der Bestellung.
Sichtkontrolle und stichprobenartige mechanische Funktionsprüfung.
Zum Zeitpunkt der Werksabnahme müssen die Stromlaufpläne und Prüfprotokolle vorgelegt werden.

Mit enthalten sein sollte für bis zu 4 Personen vom AG:
-Reise -/ und Reisenebenkosten (Flugkosten und Übernachtungskosten)
Menge: 1,000 St
DOK DIN 276 2008 Aufteilung+BT: 443

**1.2.4.22 Kurzschließ- und Erdungsgarnitur, Leistungsschalter BG I**
Kurzschließ- und Erdungsgarnitur, Leistungsschalter BG I

Abgestimmt auf die in den Leistungsschalterfeldern beschriebene E+K- Vorrichtung sowie den genannten Kurzschlussströmen der Schaltanlagen.
Für 1-Leistungsschalter Einschubtechnik 1600A, Baugröße I
Menge: 2,000 St
DOK DIN 276 2008 Aufteilung+BT: 443

**1.2.4.23 Übersichtsschaltplan**
STLB-Bau 2026-04 053
Übersichtsschaltplan DIN EN 61082-1 (VDE 0040-1) für Niederspannungsanlage, auf Platte aufgezogen, mit Klarsichtfolie abgedeckt, Ausführung gemäß Zeichnung und Einzelbeschreibung.
Menge: 2,000 St
DOK DIN 276 2008 Aufteilung+BT: 443

**1.2.4.24 Gummiisoliermatte L 250 cm B 60 cm**
STLB-Bau 2026-04 054
Gummiisoliermatte zur Standortisolierung, DIN EN 61111 (VDE 0682-512), für Arbeiten an unter Spannung stehenden Teilen bis 1000V AC,
Länge '250' cm,

Breite '60' cm.
Menge: 2,000 St
DOK DIN 276 2008 Aufteilung+BT: 443

**1.2.4.25 Handfeuerlöscher Gaslöscher CO2 Kl.B 1LE 2kg**
Tragbarer Feuerlöscher DIN EN 3, als Gaslöscher, Löschmittel CO2, Leistungsklasse B, 1 LE, Füllmenge 2 kg.

inkl. Wandhalterung liefern und montieren
Menge: 2,000 St
DOK DIN 276 2008 Aufteilung+BT: 443

#### 1.3 444 Niederspannungsinstallationen

##### 1.3.1 Unterverteilungen

*Hinweis: Allg. Beschreibung für Installationsverteiler*
Allg. Beschreibung für Installationsverteiler

Die Verteileraufbauten, Bestückungen, Abgangsklemmen, Stromlauf- und Klemmenplänen, Gehäusefarbe sind gem. Ausführungsplanung und nach Absprache des Auftraggebers bzgl. der Fabrikate und den in den Montageplänen festgelegten Verbrauchern vom Auftragnehmer zu errichten. Bei der Festlegung der Verteilungsaufbauten sind alle elektrischen Verbraucher einschließlich 20% ausgebaute und 30% Platzreserve für zukünftige Installationen zu berücksichtigen.

Bei Schaltschränken, Installationsverteiler und Einbauten ist jeweils eine einheitliche Bauform eines Fabrikates zu verwenden.

Alle Abgänge sind auf Klemmen zu verdrahten.
Die Verteilung muss komplett mit allem Zubehör wie: Sicherungen, Schraubkappen, Befestigungsmaterial und Bezeichnungsschilder geliefert werden.
In den Einheitspreisen sind alle Klemmarbeiten für die Abgangsleitungen ein zu kalkulieren.

Dokumentation: Übersichtsschaltpläne und Aufbaubilder der Schaltanlage in allpoliger Darstellung als verlinkte PDF-Datei.Approbationen Datenblätter aller
Betriebsmittel.
Bei Verwendung von Überspannungsableiter Nachweis der Energetischen Koordination Bedienungs- und Wartungshinweise verwendeter Betriebsmittel.
Prüfprotokoll zum Nachweis der elektrischen Sicherheit der Anlage nach DIN VDE 0660 Teil 500. Prüfprotokoll zur Funktionsprüfung.
Technisches Gerätehandbuch für Steuer- und Überwachungsmodule.

Verdrahtung: Farben und Querschnitte gemäß Vorgabe Planer

Die Ausführung des Verteilers erfolgt erst nach genehmigtem Ansichts- und Anschlussplan, die vom Auftragnehmer zu erstellen und zur Prüfung vorzulegen sind. Der Leistungsumfang umfasst die komplette Lieferung, die fachgerechte Montage und den betriebsfertigen Anschluss.
Das Bussystem bei IT-Systemverteiler muss ab Werk, inkl. aller Klartextmeldungen der Melde und Bedieneinheiten betriebsfertig programmiert sein. Klartextmeldungen sind anlagenspezifisch mit dem Auftraggeber abzusprechen.

**1.3.1.1 UV-AV**
für Versorgung AV

freistehend, IP43 HxBxT=1.950x1300x350mm

Gehäuse für Schaltanlagen und Verteiler (FIV),
gebaut nach DIN EN 60439-1, DIN VDE 0660-500,
Nennisolationsspannung 400 V AC,
in Schrankbauform für Einzelaufstellung, Höhe
1.950 mm (Standverteiler 1.850 mm, Sockelleiste
100 mm), mit zwei Seitenwänden, Rückwand,
Dachblech, Kabeltragschienen,
Beschriftungsschild je Gerät, Geräteträger,
Berührungsschutzabdeckung, Blindabdeckungen für
Reserveplätze, Transportösen, Plantasche,
freistehend oder für Wandanbau,
incl. Sammelschiene, 5-polig, 400 A
Stahlgehäuse, Schutzart mind. IP 43,
Schutzklasse I, Rangierkanal oberseitig in
voller Breite zur Abdeckung der
Leitungseinführungen mit Endkappen,
einschließlich einer Beleuchtung die über
Türkontakt geschaltet wird.

Dauerhafte Kennzeichnung des Standverteilers
durch zweischichtiges Resopalschild mit
eingravierter Beschriftung nach Vorgabe AG.

Mit Klemmen und Klemmenzubehör, einschließlich
auflegen und anklemmen aller ankommenden und
abgehenden Kabel und Leitungen. Klemmen bis 10
mm² mit Zugfeder, ab 10 mm² mit Schraubklemme
ausgeführt. Inklusive Einspeiseklemme für die Zuleitung

liefern und betriebsfertig montieren und anschließen
Menge: 32,000 St
DOK DIN 276 2008 Aufteilung+BT: 444

**1.3.1.2 UV-SV**
für Versorgung SV

freistehend, IP43 HxBxT=1.950x1300x350mm

Gehäuse für Schaltanlagen und Verteiler (FIV),
gebaut nach DIN EN 60439-1, DIN VDE 0660-500,
Nennisolationsspannung 400 V AC,
in Schrankbauform für Einzelaufstellung, Höhe
1.950 mm (Standverteiler 1.850 mm, Sockelleiste
100 mm), mit zwei Seitenwänden, Rückwand,
Dachblech, Kabeltragschienen,
Beschriftungsschild je Gerät, Geräteträger,
Berührungsschutzabdeckung, Blindabdeckungen für
Reserveplätze, Transportösen, Plantasche,
freistehend oder für Wandanbau,
incl. Sammelschiene, 5-polig, 400 A
Stahlgehäuse, Schutzart mind. IP 43,
Schutzklasse I, Rangierkanal oberseitig in
voller Breite zur Abdeckung der
Leitungseinführungen mit Endkappen,
einschließlich einer Beleuchtung die über
Türkontakt geschaltet wird.

Dauerhafte Kennzeichnung des Standverteilers
durch zweischichtiges Resopalschild mit
eingravierter Beschriftung nach Vorgabe AG.

Mit Klemmen und Klemmenzubehör, einschließlich
auflegen und anklemmen aller ankommenden und
abgehenden Kabel und Leitungen. Klemmen bis 10
mm² mit Zugfeder, ab 10 mm² mit Schraubklemme
ausgeführt. Inklusive Einspeiseklemme für die Zuleitung

liefern und betriebsfertig montieren und anschließen
Menge: 32,000 St
DOK DIN 276 2008 Aufteilung+BT: 444

*Hinweis: Sonstige Einbauteile und Zubehör Unterverteilungen*

**1.3.1.3 Messgerät multifunktional Busschnittstelle belastbar 80mA 250VAC IP5X 400VAC LED**
STLB-Bau 2026-04 054
Multifunktionales Messgerät für die Messung und wahlweise Darstellung der Messergebnisse auf einem Display für die Messfunktionen Spannung in V, Strom in A (Effektivwerte), Wirkleistung in kW, Blindleistung in kVAr, Scheinleistung in kVA, Leistungsfaktor cos phi, Frequenz in Hz, Oberschwingung in V/A, mit Busschnittstelle, belastbar mit 80 mA bei 250 V AC, BACnet/IP Normprotokoll DIN EN ISO 16484-5, Mittelwertbildung für Strom und Wirkleistung über einen einstellbaren Zeitraum, Maximalwertspeicher für Ströme, Mittelwert des Stromes und Mittelwert der Wirkleistung, Extremwertspeicher für Spannungen, Ströme, Wirkleistung, Scheinleistung und Mittelwert der Wirkleistung,
Messgenauigkeit: Strom 0,5 %, Spannung 0,5 %, Leistung 1 %, Schutzart IP 5X DIN EN 60529 (VDE 0470-1), für Frontrahmeneinbau, Frontrahmen DIN 43718 B/H 96/96 mm, Stromwandleranschluss einstellbar 1 oder 5 A, direkter Anschluss, Bemessungsbetriebsspannung 400 V, Messwertanzeige mit LED hinter blendungsarmer Glasscheibe.
Menge: 64,000 St
DOK DIN 276 2008 Aufteilung+BT: 444

**1.3.1.4 Stromwandler 0,72kV Aufsteckstromwandler Kl.0,5 FS5 primär 150A sekundär 5A 60VA**
STLB-Bau 2026-04 054
Stromwandler DIN EN 61869-2 (VDE 0414-9-2) für Messzwecke, Maße DIN 42600-2, Bemessungsbetriebsspannung 0,72 kV, als Aufsteckstromwandler, Genauigkeitsklasse 0,5, Überstrombegrenzungsfaktor FS 5, Bemessungsstrom primär 150 A, Bemessungsstrom sekundär 5 A, Bemessungsleistung 60 VA.
Menge: 192,000 St
DOK DIN 276 2008 Aufteilung+BT: 444

**1.3.1.5 Stromwandler 0,72kV Aufsteckstromwandler Kl.0,5 FS5 primär 300A sekundär 5A 60VA**
STLB-Bau 2026-04 054
Stromwandler DIN EN 61869-2 (VDE 0414-9-2) für Messzwecke, Maße DIN 42600-2, Bemessungsbetriebsspannung 0,72 kV, als Aufsteckstromwandler, Genauigkeitsklasse 0,5, Überstrombegrenzungsfaktor FS 5, Bemessungsstrom primär 300 A, Bemessungsstrom sekundär 5 A, Bemessungsleistung 60 VA.
Menge: 6,000 St
DOK DIN 276 2008 Aufteilung+BT: 444

**1.3.1.6 Stromwandler 0,72kV Aufsteckstromwandler Kl.0,5 FS5 primär 500A sekundär 5A 60VA**
STLB-Bau 2026-04 054
Stromwandler DIN EN 61869-2 (VDE 0414-9-2) für Messzwecke, Maße DIN 42600-2, Bemessungsbetriebsspannung 0,72 kV, als Aufsteckstromwandler, Genauigkeitsklasse 0,5, Überstrombegrenzungsfaktor FS 5, Bemessungsstrom primär 500 A, Bemessungsstrom sekundär 5 A, Bemessungsleistung 60 VA.
Menge: 6,000 St
DOK DIN 276 2008 Aufteilung+BT: 444

**1.3.1.7 NH-Sicherungslasttrennschalter TrennerBF 400VAC AC-22 Gr.00 3polig NH-Sicherungseinsatz**
STLB-Bau 2026-04 054
NH-Sicherungslasttrennschalter in Trennerbauform DIN EN IEC 60947-3 (VDE 0660-107), bedingter Bemessungskurzschlussstrom 100 kA, fingersicher DIN EN 50274 (VDE 0660-514), Bemessungsbetriebsspannung 400 V AC, Gebrauchskategorie AC-22, Baugröße 00, Einfachunterbrechung, 3-polig, zur Montage auf Sammelschiene, Schienenmittenabstand 60 mm, mit Schraubanschluss, mit NH-Sicherungseinsatz, mit Sicherungsüberwachung.
Menge: 40,000 St
DOK DIN 276 2008 Aufteilung+BT: 444

**1.3.1.8 Lasttrennschalter Hauptschalter 3polig 690VAC AC-21 100A**
STLB-Bau 2026-04 054
Lasttrennschalter DIN EN IEC 60947-3 (VDE 0660-107), als Hauptschalter, gekapselt, 3-polig, Bemessungsbetriebsspannung 690 V AC, in Festeinbautechnik, mit Handantrieb, zur Montage auf Tragschiene DIN EN 60715 (VDE 0660-520), abschließbar, fingersicher DIN EN 50274 (VDE 0660-514), Gebrauchskategorie AC-21, Bemessungsbetriebsstrom 100 A, Gehäuse aus Aluminium.
Menge: 25,000 St
DOK DIN 276 2008 Aufteilung+BT: 444

**1.3.1.9 Lasttrennschalter Hauptschalter 3polig 690VAC AC-21 125A**
STLB-Bau 2026-04 054
Lasttrennschalter DIN EN IEC 60947-3 (VDE 0660-107), als Hauptschalter, gekapselt, 3-polig, Bemessungsbetriebsspannung 690 V AC, in Festeinbautechnik, mit Handantrieb, zur Montage auf Tragschiene DIN EN 60715 (VDE 0660-520), abschließbar, fingersicher DIN EN 50274 (VDE 0660-514), Gebrauchskategorie AC-21, Bemessungsbetriebsstrom 125 A, Gehäuse aus Kunststoff.
Menge: 20,000 St
DOK DIN 276 2008 Aufteilung+BT: 444

**1.3.1.10 Lasttrennschalter Hauptschalter 3polig 690VAC AC-21 160A**
STLB-Bau 2026-04 054
Lasttrennschalter DIN EN IEC 60947-3 (VDE 0660-107), als Hauptschalter, gekapselt, 3-polig, Bemessungsbetriebsspannung 690 V AC, in Festeinbautechnik, mit Handantrieb, zur Montage auf Tragschiene DIN EN 60715 (VDE 0660-520), abschließbar, fingersicher DIN EN 50274 (VDE 0660-514), Gebrauchskategorie AC-21, Bemessungsbetriebsstrom 160 A, Gehäuse aus Kunststoff.
Menge: 40,000 St
DOK DIN 276 2008 Aufteilung+BT: 444

**1.3.1.11 Sicherungssockel Gr.D01 400VAC einpolig+N Sicherungseinsatz**
STLB-Bau 2026-04 054
Schaltbarer Sicherungssockel DIN EN IEC 60947-3 (VDE 0660-107), als Reiheneinbaugerät, Maße DIN 43880, mit Sicherungshalter, bedingter Bemessungskurzschlussstrom 50 kA, fingersicher DIN EN 50274 (VDE 0660-514), zur Montage auf Tragschiene DIN EN 60715 (VDE 0660-520), Baugröße D 01, Bemessungsbetriebsspannung 400 V, einpolig + N, mit Sicherungseinsatz.
Menge: 15,000 St
DOK DIN 276 2008 Aufteilung+BT: 444

**1.3.1.12 Sicherungssockel Gr.D01 400VAC 3polig+N Sicherungseinsatz**
STLB-Bau 2026-04 054
Schaltbarer Sicherungssockel DIN EN IEC 60947-3 (VDE 0660-107), als Reiheneinbaugerät, Maße DIN 43880, mit Sicherungshalter, bedingter Bemessungskurzschlussstrom 50 kA, fingersicher DIN EN 50274 (VDE 0660-514), zur Montage auf Tragschiene DIN EN 60715 (VDE 0660-520), Baugröße D 01, Bemessungsbetriebsspannung 400 V, 3-polig + N, mit Sicherungseinsatz.
Menge: 15,000 St
DOK DIN 276 2008 Aufteilung+BT: 444

**1.3.1.13 Sicherungssockel Gr.D02 400VAC einpolig+N Sicherungseinsatz**
STLB-Bau 2026-04 054
Schaltbarer Sicherungssockel DIN EN IEC 60947-3 (VDE 0660-107), als Reiheneinbaugerät, Maße DIN 43880, mit Sicherungshalter, bedingter Bemessungskurzschlussstrom 50 kA, fingersicher DIN EN 50274 (VDE 0660-514), zur Montage auf Tragschiene DIN EN 60715 (VDE 0660-520), Baugröße D 02, Bemessungsbetriebsspannung 400 V, einpolig + N, mit Sicherungseinsatz.
Menge: 15,000 St
DOK DIN 276 2008 Aufteilung+BT: 444

**1.3.1.14 Sicherungssockel Gr.D02 400VAC 3polig+N Sicherungseinsatz**
STLB-Bau 2026-04 054
Schaltbarer Sicherungssockel DIN EN IEC 60947-3 (VDE 0660-107), als Reiheneinbaugerät, Maße DIN 43880, mit Sicherungshalter, bedingter Bemessungskurzschlussstrom 50 kA, fingersicher DIN EN 50274 (VDE 0660-514), zur Montage auf Tragschiene DIN EN 60715 (VDE 0660-520), Baugröße D 02, Bemessungsbetriebsspannung 400 V, 3-polig + N, mit Sicherungseinsatz.
Menge: 200,000 St
DOK DIN 276 2008 Aufteilung+BT: 444

**1.3.1.15 Dx/D0x Sicherungssockel Gr.D02 400VAC/250VDC Sicherungseinsatz 35A 3polig**
STLB-Bau 2026-04 054
Dx/D0x Sicherungssockel (Sicherungsunterteil) DIN VDE 0636-3 (VDE 0636-3), einschl. Passeinsatz und Schraubkappe, Baugröße D 02, Bemessungsbetriebsspannung 400 V AC/250 V DC, für Stromschiene als Reitersicherung, mit Sicherungseinsatz, Bemessungsstrom 35 A, 3-polig mit Abdeckung.
Menge: 1800,000 St
DOK DIN 276 2008 Aufteilung+BT: 444

**1.3.1.16 Fehlerstromschutzschalter RCCB TypA unverzögert 40A Fehlerstrom 30mA 3polig+N U 400 V**
STLB-Bau 2026-04 054
Fehlerstromschutzschalter (RCCB) DIN EN 61008-1 (VDE 0664-10), als Reiheneinbaugerät, Maße DIN 43880, fingersicher DIN EN 50274 (VDE 0660-514), Typ A pulsstromsensitiv, Auslösung unverzögert, Bemessungsstrom 40 A, Bemessungsfehlerstrom 30 mA, 3-polig + N,
Betriebsspannung '400' V, Kurzschlussfestigkeit 10 kA, stoßstromfest bis 250 A, mit Handbetätigung, mit Aufnahmevorrichtung für Beschriftungsschild.
Menge: 400,000 St
DOK DIN 276 2008 Aufteilung+BT: 444

**1.3.1.17 Fehlerstromschutzschalter RCBO TypA unverzögert Charakter.B 10A Fehlerstrom 30mA einpolig+N 230VAC**
STLB-Bau 2026-04 054
Fehlerstromschutzschalter mit Überstromschutz (RCBO) DIN EN 61009-1 (VDE 0664-20), als Reiheneinbaugerät, Maße DIN 43880, fingersicher DIN EN 50274 (VDE 0660-514), Typ A pulsstromsensitiv, Auslösung unverzögert, Auslösecharakteristik B, DIN EN 60898-1 (VDE 0641-11), Bemessungsstrom 10 A, Bemessungsfehlerstrom 30 mA, einpolig + N, 230 V AC, Kurzschlussfestigkeit 6 kA, stoßstromfest bis 250 A, mit Handbetätigung.
Menge: 2200,000 St
DOK DIN 276 2008 Aufteilung+BT: 444

**1.3.1.18 Fehlerstromschutzschalter RCBO TypA unverzögert Charakter.B 16A Fehlerstrom 30mA einpolig+N 230VAC**
STLB-Bau 2026-04 054
Fehlerstromschutzschalter mit Überstromschutz (RCBO) DIN EN 61009-1 (VDE 0664-20), als Reiheneinbaugerät, Maße DIN 43880, fingersicher DIN EN 50274 (VDE 0660-514), Typ A pulsstromsensitiv, Auslösung unverzögert, Auslösecharakteristik B, DIN EN 60898-1 (VDE 0641-11), Bemessungsstrom 16 A, Bemessungsfehlerstrom 30 mA, einpolig + N, 230 V AC, Kurzschlussfestigkeit 6 kA, stoßstromfest bis 250 A, mit Handbetätigung.
Menge: 6800,000 St
DOK DIN 276 2008 Aufteilung+BT: 444

**1.3.1.19 Leitungsschutzschalter 230/400VAC Ausschaltvermögen 6kA 3polig Charakter.B 16A**
STLB-Bau 2026-04 054
Leitungsschutzschalter DIN EN 60898-1 (VDE 0641-11), als Reiheneinbaugerät, Maße DIN 43880, fingersicher DIN EN 50274 (VDE 0660-514),
Bemessungsbetriebsspannung 230/400 V AC, Bemessungsausschaltvermögen 6 kA, 3-polig, Auslösecharakteristik B, Bemessungsstrom 16 A.
Menge: 240,000 St
DOK DIN 276 2008 Aufteilung+BT: 444

**1.3.1.20 Leitungsschutzschalter 230/400VAC Ausschaltvermögen 6kA 3polig Charakter.B 32A**
STLB-Bau 2026-04 054
Leitungsschutzschalter DIN EN 60898-1 (VDE 0641-11), als Reiheneinbaugerät, Maße DIN 43880, fingersicher DIN EN 50274 (VDE 0660-514),
Bemessungsbetriebsspannung 230/400 V AC, Bemessungsausschaltvermögen 6 kA, 3-polig, Auslösecharakteristik B, Bemessungsstrom 32 A.
Menge: 160,000 St
DOK DIN 276 2008 Aufteilung+BT: 444

**1.3.1.21 Leitungsschutzschalter 230/400VAC Ausschaltvermögen 6kA 3polig Charakter.C 16A**
STLB-Bau 2026-04 054
Leitungsschutzschalter DIN EN 60898-1 (VDE 0641-11), als Reiheneinbaugerät, Maße DIN 43880, fingersicher DIN EN 50274 (VDE 0660-514),
Bemessungsbetriebsspannung 230/400 V AC, Bemessungsausschaltvermögen 6 kA, 3-polig, Auslösecharakteristik C, Bemessungsstrom 16 A.
Menge: 160,000 St
DOK DIN 276 2008 Aufteilung+BT: 444

**1.3.1.22 Leitungsschutzschalter 230/400VAC Ausschaltvermögen 6kA 3polig Charakter.C 32A**
STLB-Bau 2026-04 054
Leitungsschutzschalter DIN EN 60898-1 (VDE 0641-11), als Reiheneinbaugerät, Maße DIN 43880, fingersicher DIN EN 50274 (VDE 0660-514),
Bemessungsbetriebsspannung 230/400 V AC, Bemessungsausschaltvermögen 6 kA, 3-polig, Auslösecharakteristik C, Bemessungsstrom 32 A.
Menge: 10,000 St
DOK DIN 276 2008 Aufteilung+BT: 444

**1.3.1.23 Fernschalter bistabil Reiheneinbau 230VAC Steuerspannung 8VAC Schalter 10A**
STLB-Bau 2026-04 054
Fernschalter DIN EN 60669-2-2 (VDE 0632-2-2), bistabil (Stromstoßschalter), als Reiheneinbaugerät, Maße DIN 43880, fingersicher DIN EN 50274 (VDE 0660-514), mit Handbetätigung und Schaltstellungsanzeige, zur Montage auf Tragschiene DIN EN 60715 (VDE 0660-520), Bemessungsbetriebsspannung 230 V AC, Bemessungssteuerspannung 8 V AC, als Schalter, Bemessungsstrom 10 A, für zentrale EIN-AUS-Schaltung.
Menge: 80,000 St
DOK DIN 276 2008 Aufteilung+BT: 444

**1.3.1.24 Installationsschütz 2polig 40A 230V Betätigungsspannung 230VAC 4S**
STLB-Bau 2026-04 054
Installationsschütz DIN EN 61095 (VDE 0637-3), als Reiheneinbaugerät, Maße DIN 43880, fingersicher DIN EN 50274 (VDE 0660-514), Bemessungsisolationsspannung 400 V AC, 2-polig, zur Montage auf Tragschiene DIN EN 60715 (VDE 0660-520), Bemessungsbetriebsstrom mind. 40 A, Bemessungsbetriebsspannung 230 V AC, Bemessungsbetätigungsspannung 230 V AC, Hilfsschalterbaustein 4-polig, Kontaktausführung 4 S.
Menge: 50,000 St
DOK DIN 276 2008 Aufteilung+BT: 444

**1.3.1.25 Installationsschütz 2polig 40A 230V Betätigungsspannung 230VAC 2S 2Ö**
STLB-Bau 2026-04 054
Installationsschütz DIN EN 61095 (VDE 0637-3), als Reiheneinbaugerät, Maße DIN 43880, fingersicher DIN EN 50274 (VDE 0660-514), Bemessungsisolationsspannung 400 V AC, 2-polig, zur Montage auf Tragschiene DIN EN 60715 (VDE 0660-520), Bemessungsbetriebsstrom mind. 40 A, Bemessungsbetriebsspannung 230 V AC, Bemessungsbetätigungsspannung 230 V AC, Hilfsschalterbaustein 4-polig, Kontaktausführung 2 S und 2 Ö.
Menge: 50,000 St
DOK DIN 276 2008 Aufteilung+BT: 444

**1.3.1.26 Hilfsschütz 4polig 6A 230V Betätigungsspannung 230VAC 2S**
STLB-Bau 2026-04 054
Hilfsschütz DIN EN IEC 60947-4-1 (VDE 0660-102), als Reiheneinbaugerät, Maße DIN 43880, fingersicher DIN EN 50274 (VDE 0660-514), Bemessungsisolationsspannung 690 V AC, 4-polig, zur Montage auf Tragschiene DIN EN 60715 (VDE 0660-520), Bemessungsbetriebsstrom 6 A, Bemessungsbetriebsspannung 230 V AC, Bemessungsbetätigungsspannung 230 V AC, Hilfsschalterbaustein 2-polig, Kontaktausführung 2 S.
Menge: 80,000 St
DOK DIN 276 2008 Aufteilung+BT: 444

**1.3.1.27 Steckdose 230VAC 16A einpolig+N+PE**
STLB-Bau 2026-04 054
Steckdose DIN VDE 0620-1 (VDE 0620-1), als Reiheneinbaugerät, Maße DIN 43880, fingersicher DIN EN 50274 (VDE 0660-514), zur Montage auf Tragschiene DIN EN 60715 (VDE 0660-520), Bemessungsbetriebsspannung 230 V AC, Bemessungsstrom 16 A, einpolig + N + PE.
Menge: 64,000 St
DOK DIN 276 2008 Aufteilung+BT: 444

**1.3.1.28 Überspannungsschutzgerät Typ2 Reiheneinbau 400/690VAC Nennableitstoßstrom 10kA/Leiter TN-S-System Schutzpegel 2,5kV**
STLB-Bau 2026-04 050
Überspannungsschutzgerät DIN EN 61643-11 (VDE 0675-6-11), leckstromfrei, Typ 2, Einbauort in Verteilungsstromkreisen, Komplettbauweise, als Reiheneinbaugerät, Maße DIN 43880, mit Funktionsanzeige, Bemessungsbetriebsspannung 400/690 V AC, Nennableitstoßstrom (8/20) je Leiter mind. 10 kA, für TN-S-System mit Schutzschaltung DIN VDE 0100-534, Schutzpegel max. 2,5 kV.
Menge: 64,000 St
DOK DIN 276 2008 Aufteilung+BT: 444

**1.3.1.29 Spannungsversorgung 160mA DALI integr.Drossel 120-230VAC**
Spannungsversorgung, 160 mA, Bussysteme wie DALI

mit integrierter Drossel, Bemessungsbetriebsspannung 120 bis 230 V AC, Busanschluss über Busanschlussklemme und Kontaktsystem zur Datenschiene, als Reiheneinbaugerät, Maße DIN 43880, für Montage auf Tragschiene TH35 DIN EN 60715, Breite bis 4 TE,
Menge: 64,000 St
DOK DIN 276 2008 Aufteilung+BT: 444

**1.3.1.30 Signalleuchte 230VAC 6A einpolig 1Ö**
STLB-Bau 2026-04 054
Signalleuchte DIN EN 60669-1 (VDE 0632-1) mit Kalotte und Lampe, als Reiheneinbaugerät, Maße DIN 43880, fingersicher DIN EN 50274 (VDE 0660-514), zur Montage auf Tragschiene DIN EN 60715 (VDE 0660-520), Bemessungsbetriebsspannung 230 V AC, Bemessungsstrom 6 A, einpolig, mit Hilfsschalter 1 Ö.
Menge: 10,000 St
DOK DIN 276 2008 Aufteilung+BT: 444

**1.3.1.31 Treppenlicht-Zeitschalter Betätigungsspannung 230VAC 10A 230V**
STLB-Bau 2026-04 054
Treppenlicht-Zeitschalter DIN EN 60669-2-3 (VDE 0632-2-3), als Reiheneinbaugerät, Maße DIN 43880, fingersicher DIN EN 50274 (VDE 0660-514), zur Montage auf Tragschiene DIN EN 60715 (VDE 0660-520), Gangzeit einstellbar von 1 bis 6 min und Dauerlicht, nachschaltbar, für Dreileiterschaltung, Bemessungsbetätigungsspannung 230 V AC, Einschaltdauer 100 %, Bemessungsstrom 10 A, Bemessungsbetriebsspannung 230 V AC.
Menge: 12,000 St
DOK DIN 276 2008 Aufteilung+BT: 444

**1.3.1.32 Dämmerungsschalter Schaltuhr Schalt-P 2000 W 3-2000lx Tagesprogramm 1S**
STLB-Bau 2026-04 053
Dämmerungsschalter 230 V AC mit Schaltuhr, für Montage auf Tragschiene DIN EN 60715 (VDE 0660-520), mit Fernmesselement,
Schaltleistung '2000' W, Einstellbereich 3 bis 2000 lx,

Einschaltverzögerung mind. '5' s,

Ausschaltverzögerung mind. '1000' s, mit Tagesprogramm, mit 1 S, min. Schaltabstand 1 min.
Menge: 1,000 St
DOK DIN 276 2008 Aufteilung+BT: 444

**1.3.1.33 Digitale Zeitschaltuhr 230V Gangreserve 1,5Jahre Tagesprogramm Astro-Funkt. DCF77 2Kanäle 1S 10A Schaltabstand 1Min**
STLB-Bau 2026-04 054
Digitale Zeitschaltuhr, als Reiheneinbaugerät, Maße DIN 43880, fingersicher DIN EN 50274 (VDE 0660-514), zur Montage auf Tragschiene DIN EN 60715 (VDE 0660-520), Bemessungsbetriebsspannung 230 V AC, mit Gangreserve 1,5 Jahre, mit Tagesprogramm, mit Astroprogrammfunktion, mit DCF 77-Funksignal und Antenne, mind. 2 Kanäle, mit 1 S, Belastbarkeit 10 A, 230 V AC, min. Schaltabstand 1 min.
Menge: 1,000 St
DOK DIN 276 2008 Aufteilung+BT: 444

**1.3.1.34 Zeitschaltuhr KNX-TP Tag Woche 2Kanäle 36Schaltzeiten**
STLB-Bau 2026-04 057
Zeitschaltuhr, Bussystem KNX-TP, als Tages- und Wochenschaltuhr, mit 2 Kanälen, mit Bedientasten zur Einstellung von Wochentag, Stunde, Minute, Uhrzeit, zur Programmeingabe und für Handschaltungen, mit LCD-Anzeige für Uhrzeit, Wochentag, Sommer-/Winterzeit, Ferienprogramm, Schaltzustand der Kanäle, Handschaltung, mit Speicher für mind. 36 Schaltzeiten, mit Erhalt der Einstellungen bei Spannungsausfall, mit integriertem Busankoppler und Busanschluss über Busanschlussklemme, Bemessungsbetriebsspannung: Busspannung, als Reiheneinbaugerät, Maße DIN 43880, für Montage auf Tragschiene TH35 DIN EN 60715 (VDE 0660-520), Breite bis 2 TE, Schutzart IP 2X DIN EN 60529 (VDE 0470-1).
Menge: 1,000 St
DOK DIN 276 2008 Aufteilung+BT: 444

*Hinweis: Reihenklemmen*

**1.3.1.35 Reihenklemme, bis 4 qmm**
Menge: 500,000 St
DOK DIN 276 2008 Aufteilung+BT: 444

**1.3.1.36 Reihenklemme, bis 2,5 qmm**
Menge: 120,000 St
DOK DIN 276 2008 Aufteilung+BT: 444

**1.3.1.37 Reihenklemme, bis 6 qmm**
Menge: 2500,000 St
DOK DIN 276 2008 Aufteilung+BT: 444

**1.3.1.38 Reihenklemme, bis 16 qmm**
Menge: 50,000 St
DOK DIN 276 2008 Aufteilung+BT: 444

**1.3.1.39 Reihenklemme, bis 35 qmm**
Menge: 20,000 St
DOK DIN 276 2008 Aufteilung+BT: 444

**1.3.1.40 N-Trennklemmen, bis 2,5 qmm**
Menge: 20,000 St
DOK DIN 276 2008 Aufteilung+BT: 444

**1.3.1.41 N-Trennklemmen, bis 4 qmm**
Menge: 5,000 St
DOK DIN 276 2008 Aufteilung+BT: 444

**1.3.1.42 N-Trennklemmen, bis 16 qmm**
Menge: 5,000 St
DOK DIN 276 2008 Aufteilung+BT: 444

**1.3.1.43 PE-Klemme, gr-gb, bis 2,5 qmm**
Menge: 10,000 St
DOK DIN 276 2008 Aufteilung+BT: 444

**1.3.1.44 PE-Klemme, gr-gb, bis 4 qmm**
Menge: 5,000 St
DOK DIN 276 2008 Aufteilung+BT: 444

**1.3.1.45 PE-Klemme, gr-gb, bis 6 qmm**
Menge: 5,000 St
DOK DIN 276 2008 Aufteilung+BT: 444

**1.3.1.46 PE-Klemme, gr-gb, bis 16 qmm**
Menge: 5,000 St
DOK DIN 276 2008 Aufteilung+BT: 444

**1.3.1.47 PE-Klemme, gr-gb, bis 35 qmm**
Menge: 5,000 St
DOK DIN 276 2008 Aufteilung+BT: 444

*Hinweis: Trenntrafosysteme*
Trenntrafosysteme

In den Bereichen der Anwendungsgruppe 2 nach DIN VDE 0100 710 sind gem. Analyse des Bauherrn und der Medizintechnik medizinische Trenntrafosysteme zu errichten, die die medizinischen Geräte versorgen. Grundsätzlich sind jeweils SV-IT- und BSV-IT-Steckdosenanschlüsse vorgesehen. Ausnahmen in den Räumen bestehen nur für die Beleuchtung, OP-Tische und Anschlüsse für Röntgengeräte gem. DIN VDE 0100-710.

*Hinweis: Allg. Beschreibung für IT-Netz-Verteiler*
Allg. Beschreibung für IT-Netz-Verteiler

Bauartgeprüfter NS-Verteiler zur Versorgung medizinisch genutzter Bereiche. Einsetzbar als Gruppe 2 Standverteiler.
Maßgebende Grundlage für die Fertigung ist die Bauliche und Technische Ausstattungsanforderung des AG.
In keinem Bereich des Verteilers darf es zu einer Überbauung von Betriebsmitteln kommen.

Der Verteiler muss beinhalten:

Eine zweipolige Umschalteinrichtung für AC-Systeme mit redundanter Einspeisung. Das Umschalt- und Überwachungsmodul geeignet für für SV/AV Stromversorgungen mit einstellbaren Umschaltzeiten 0,3...100 s und steckbaren Anschlüsse.
Einen Bypass-Schalter zur Umgehung vorgenannter Umschalteinrichtung.
Abgänge im TNS-System hinter der Umschaltung für Beleuchtungszwecke mit den Schutzmaßnahmen Überstromschutzeinrichtung und RCD.
Abgänge im IT-System mit der Schutzmaßnahme Isolationsüberwachung erweitert mit einem Isolationsfehlersuchsystem zur Einschränkung des Fehlers auf einen Stromkreis.
Alle erforderlichen Betriebsmittel zu Kommunikation mit der Gebäudeleittechnik, und weiteren Melde/Bedienstellen.
Alle für den Zweckbestimmten Betrieb Systembedingter Komponenten erforderlichen Betriebsmittel.
Meldungen: Alle relevanten Schaltzustände und Fehlermeldungen werden separat als Kontakt der Gebäudeleittechnik bereitgestellt. Zur Meldung der auf dem BMS-Bus befindlichen Störmeldungen wird ein Signalumsetzer SMO482P-12 verwendet. Alle Meldungen an die Gebäudeleittechnik sind auf -Klemmen mit Prüfbuchse verdrahtet.
Alle Abgänge sind auf Klemmen zu verdrahten. Die Verteilung muss komplett mit allem Zubehör wie: Befestigungsmaterial und Bezeichnungsschilder geliefert werden.
Dokumentation: Übersichtsschaltpläne und Aufbaubilder der Schaltanlage in allpoliger Darstellung als verlinkte PDF- Datei. Approbationen Datenblätter aller Betriebsmittel. Bei Verwendung von Überspannungsschutzorganen ist der Nachweis der Energetischen Koordination zu erbringen.
Bedienungs- und Wartungshinweise verwendeter Betriebsmittel.
Prüfprotokoll zum Nachweis der elektrischen Sicherheit der Anlage nach DIN VDE 0660 Teil 600. Prüfprotokoll zur Funktionsprüfung. Technisches Gerätehandbuch für Steuer- und Überwachungsmodule. Dokumentation der Bustopologie und Programmierung Parametrierung aller am BMS- Bus befindlichen Teilnehmer.
Revisionszeichnung, letzter Stand.
Verdrahtung: Farben und Querschnitte gemäß Vorgabe des AG
Die Ausführung des Verteilers erfolgt erst nach genehmigtem Ansichts- und Anschlussplan, die vom Auftragnehmer zu erstellen und zur Prüfung vorzulegen sind. Der Leistungsumfang umfasst die komplette Lieferung, die fachgerechte Montage und den betriebsfertigen Anschluss.
Parametrierung / Programmierung: Das Bussystem muss ab Werk, inkl. Aller Klartextmeldungen der Melde und Bedieneinheiten Betriebsfertig Programmiert sein. Klartextmeldungen sind anlagenspezifisch mit dem Auftraggeber abzusprechen.

Einzuhalten sind folgende Normen, Bestimmungen, Richtlinien
Die Ausführung entspricht:
DIN VDE 0100-710(VDE 0100 Teil 710):2012-10
IEC 60364-7-710:2012-10
DIN EN 61557-8(VDE 0413 Teil 8):2015:12
IEC 61557-8:2015-12
EN 61557-8:2015
DIN VDE 0100-557 :2014-10
DIN EN 61439-1(VDE 0660 Teil 600-1):2012-06
DIN EN 60947-6-1/A1(VDE 0660 Teil 114/A1):2005/:2014
DIN EN 60947-6-1(VDE 0660 Teil 114):2014-09)
DGUV-V3 (BGV A3) und anderen relevanten Normen für sicherheitsgerichtete Anlagen.

Das zugehörige Zertifikat ist vorzulegen.
DIN EN 61558-1(VDE 0570 Teil 1):2006-07
DIN EN 61558-2-15(VDE 0570 Teil 2-15):2012-09

Ausführung / Aufbau Verteilergehäuse:
Bauartgeprüft gemäß vorgenannter Norm.
Bemessungsisolationsspannung 400 V / 50 Hz
Bemessungsspannung UN:230V 50Hz
Bemessungsstrom InA: 63A (IT-System 22,5A)
Schutzklasse: I (geerdet)
Schutzart: IP30/IP20
Farbe: Gem. Wahl des AG
Türverschluss: Schwenkhebel, Schließung gem. Wahl des AG
Klemmen: Gem. Wahl des AG
Verdrahtungsfarben: Gem. Wahl des AG.
Verteiler Bestehend aus einem Gehäuse mit separaten Traforaum vollständig geschottet im selben Gehäuse, min. Form 4b.
Die Wärmeabfuhr aus dem Trafogehäuse darf keinesfalls durch den Betriebsmittelraum erfolgen (separate Lüftungskanäle sind erforderlich).
Trafomontage in Einschubtechnik, isoliert aufgebaut. Die Trafoanschlüsse müssen im Betrieb für Mess- und Prüfzwecke zugänglich sein.
Im oberen Teil des Schrankes befinden sich Umschaltschaltmodul, sowie alle erforderlichen Betriebsmittel z.B. Leitungsschutzschalter, hinter einer Separaten Tür.
Geräteträger im Rastermaß nach DIN 43660(25 bzw. 12,5mm), Innenrastermaß nach DIN 43870 (H=150mm/B=250mm).
Türen und Wände aus Stahlblech 1,5..2 mm, Pulverbeschichtet in RAL- Farbe gem. Wahl des AG.
Türanschlag rechts oder links inkl. Plantasche zur Montage auf Abdeckung.
Türverschluss als Stangenverschluss mit Schwenkhebel Druckknopf vorbereitet für Profilhalbzylinder oder Schließung gem. Wahl des AG.
Sockel aus Stahlblech mit Lüftungsschlitzen, stapelbar, Höhe 100 mm, Pulverbeschichtet in RAL- Farbe gem. Wahl des AG.
Kabeleinführung Zuleitung und Abgänge über Kabelflansche von oben. Klemmen zur Meldung an die Gebäudeleittechnik MTKPP- Klemmen mit Prüfbuchse.
Be- bzw. Entlüftung: Über Lochblech im Sockel und Lüftungskanäle mit Stocher sicheren Lüftungsschlitzen IP 3X.
Berührungsschutzabdeckungen gemäß DGUV-V3.
Kennzeichnung/ Beschilderung in Gravierter Ausführung unverlierbar befestigt, Reinigungs- und Desinfektionsmittelfest, Schriftgröße min. 20mm.

Ausführung / Funktion verbauter Betriebsmittel:
Merkmale der Umschalteinrichtung:
2-polige Umschalteinrichtung Typ ATiCS mit mechanisch verriegelten Lasttrennschaltern, Isolationsüberwachung und integrierten Prüfstromgenerator für Isolationsfehlersucheinrichtung
- In (AC3) 63 A (AC-23A, AC-13A, AC33B)(Bemessungsbetriebsstrom nach DIN VDE 0100-710)
- Us / Un AC 230 V / AC 230 V, 50...60 Hz
- Icc 50 kA rms
- Vorsicherung: max. 80 A gG
Ansprechwerte:
- Unterspannung 160..207 V (einstellbar)
- Überspannung 253..275 V (einstellbar)
- Verzögertes Umschalten nach Spannungsausfall auf beiden Leitungen:
0 ms...100 s, Schrittweite mit 50 ms beginnend.
- Umschaltpause: 120 ms bis 100 s, Schrittweite mit 10 ms beginnend.
- Rückschaltverzögerung: 0 ms bis.100 s, Schrittweite mit 50 ms beginnend.
- Überwachung der Ein- und Ausschaltzeiten
- Prüffunktion für die Schaltelemente mit Anzeige der gemessener Umschaltzeit (bei Test)
- Überwachung der Schaltelemente auf korrekten Schalt-zustand
- Überwachung der Steuerleitungen, Betätigungsspulen und Steuerkontakte auf Drahtbruch/Unterbrechung
- Einstellbare Rückschaltsperre
- Optional: Überstromerkennung bis 160 A mittels Wandler
- 1 Digitaleingang einstellbar durch Menüsteuerung
- Messverfahren: AMP (Adaptiver Messpuls)
- Ansprechwert: 50..250 kOhm
- Innenwiderstand: 240 kOhm
- Messstrom: max. 120 µA
- Messspannung: 12 V
- Netzableitkapazität max. 5 µF
- Laststromüberwachung mittels Wandler:
- Einstellbereiche: I = 5 bis 50 A
- Temperaturüberwachung:
- Temperaturfühler: PTC nach DIN 44081, bis 6 Stück
- Ansprechwert: 4 kOhm
- Anschlussüberwachung für Erde, Stromwandler, Netz
- Integrierten Prüfstromgenerator für Isolationsfehlersucheinrichtung in medizinisch genutzten Räumen
- Grafisches LC-Display für Schaltzustand, Messwerte Spannung Leitung 1 und 2, Frequenz, Laststrom, Isolationswert, Betriebs-, Stör- und Warnmeldungen
- Übersichtliches Menüsystem zur Anzeige und Einstellung der Parameter.
- Messkanäle: Je Gerät 6 Kanäle (Stromkreise)bis zu 528 im System möglich
- Ansprechwerte für jeden Kanal 0,5 mA. Alarmmeldungen, Systemfehlermeldungen, Parametrierung und Visualisierung über Schnittstelle und Gateway möglich.
- Anzeigen: Melde-LED "ON" für Betrieb Melde-LED "Alarm" 6x  "ALARM" je Kanal (Stromkreise)Melde LED "Com" für Schnittstellenaktivität
- Schnittstelle:RS485/BMS-Busprotokoll Busadresse 2..90
- Kommunikation BMS-Bus
- Melderelais 1 Wechsler, potenzialfrei, Funktion parametrierbar
- Informationsaustausch zu Melde- und Bedieneinheiten bzw. zur GLT/ZLT über BMS-Bus Anschluss
Temperaturbereich -5.bis.+55 °C
Klimaklasse 3K5 nach IEC 60721-3-3
Funktion der Umschalteinrichtung
Im fehlerfreien Betriebszustand ist die bevorzugte Leitung eingeschaltet. Leitung 1, Leitung 2 sowie der Ausgang der Umschalteinrichtung (Leitung 3) werden auf Unter- und Überspannung überwacht. Verlässt die Spannung der bevorzugten Leitung den zulässigen Bereich, erfolgt die automatische Umschaltung auf die zweite Leitung. Ansprechzeit und Umschaltpause ist feinstufig einstellbar (50ms Anfangsschrittweite) um das selektive Ansprechen von Kurzschlussschutzeinrichtungen und die  gestaffelte Zuschaltung zu gewährleisten, sowie eine  Schaltüberspannung zu vermeiden. Die Rückschaltung auf die bevorzugte Leitung erfolgt automatisch nach Spannungsrückkehr und Ablauf der einstellbaren Rückschaltzeit bzw. ohne Verzögerung bei Ausfall der zweiten Leitung. Durch die angepassten Zeiteinstellungen werden Fehlschaltungen z.B. aufgrund von kurzzeitigen Spannungsschwankungen oder Kurzunterbrechungen vermieden.

Optional besteht die Möglichkeit durch Anschluss einer sicheren externen Spannung die Meldefunktionen bei totalem Spannungsausfall am Umschalt- und Überwachungsmodul zu erhalten und auch die Reaktionszeit bei Spannungsrückkehr zu verringern. Schaltvorgänge bei Kurzschluss am Ausgang des Umschaltmoduls können durch Einsatz einer Strommessung vermieden werden, um die Schaltkontakte zu schonen. Verriegelbare Hand- bzw. Notbetätigung mit Schalterstellungen "0".
Getrennte Historie/Logger-speicher mit Datum/Zeiteintrag für
- Alarmmeldungen,
- ext. Daten (Loggerfunktion)
- interne Einstellung
- durchgeführte Prüfungen (Testlogger)
- Servicelogger
Zähler für Betriebsstunden und Schaltspiele.
Servicehinweise und Erinnerungen am Gerät und über Bus
für durchzuführende Prüfungen bzw. Wartungsarbeiten.
Funktion Bypass-Schalter
Lasttrennschalter mit Handbetrieb zur Überbrückung von Umschaltmodulen, bei Revision und Prüfungen ohne Unterbrechung der Versorgungsspannung an den Verbrauchern.
Betätigung über abschließbaren Drehgriff.
Hilfskontakt zur Deaktivierung der Schaltlogik
und zur Meldung an die GLT auf Klemmen verdrahtet.
Grüne Meldeleuchte zur Freigabe des Bypass-Schalters
wenn das Umschaltmodul sich in der Schaltposition
Leitung I befindet.
Funktion der IT-System-Überwachung
Isolationsüberwachung mittels AMP-Messverfahren,
unempfindlich gegen Beeinflussung durch Gleichstrom-
Anteile z.B. von elektronischen Geräten.
Automatische Anpassung an die Netzableitkapazität.
Laststromüberwachung mittels Messstromwandler durch
Effektivwertmessung (true RMS).
Trafotemperatur-Überwachung mittels Reihenschaltung
aus PTC-Widerständen in den Trafowicklungen.
Meldung am Gerät, über BMS-Bus und über Meldekontakt
bei Unterschreiten des einstellbaren Ansprechwertes
für den Isolationswiderstand und bei Überschreiten
der zulässigen Werte für Transformatorlast oder
Transformatortemperatur und bei Gerätefehler
wahlweise einstellbar.
Prüfung der Überwachungsfunktionen mittels Menü
durch Fehlersimulation.
Funktion der Isolationsfehlersucheinrichtung
Der Prüfstrom wird periodisch vom Prüfstromgenerator erzeugt. Er ist in Amplitude und Zeit begrenzt.
Der Prüfstrom fließt vom Prüfstromgenerator über die Spannungsführenden Leitungen auf dem kürzesten Weg zur Isolationsfehlerstelle. Dieser Prüfstromimpuls wird von den im Isolationsfehlerpfad liegenden Prüfstrom-Sensoren (Messstromwandler) erkannt und durch die angeschlossenen Einrichtungen zur Isolationsfehlersuche gemeldet.

**1.3.1.48 Melde- und Prüfkombination mit Glasoberfläche 5"**
Melde- und Prüfkombination mit Glasoberfläche 5"

Melde- und Prüfkombination mit vollgrafischen 5" Touchdisplay zur optischen und akustischen Anzeige von Alarmmeldungen mit Neuwertverhalten. Standard- und programmierbare Texte für (medizinische) IT-Systeme. Parametrierung und Eingabe der Meldetexte über Webserver oder Netzwerk.
12 Digitale Eingänge zur Meldung von medizinischen Gasen oder BSV/USV Status
2 Relais-Kontakte frei parametrierbar

Normen:
DIN VDE 0100-710 (VDE 0100 Teil 710)
IEC 60364-7-710
DIN EN 61557-8
DIN EN 60601-1-8

Gerätemerkmale:
Vollgrafisches 5" Display mit Klartextanzeige
Touchbedienung
Glasfront, 3,2 mm gehärtetes Glas, hygienisch glatt und leicht zu reinigen und desinfizieren
RGB LED zur Signalisierung der Anlagenzustände
Display automatisch dimm- und abschaltbar zur Energieeinsparung
Startbildschirm parametrierbar, bis zu 4 Messwerte, Uhrzeit oder individuelle Texte
IP66 Schutz der Glasbedienoberfläche
IP54 Schutz im wandeingebauten Zustand (Zertifizierung TÜV)
Summer zur Alarmierung, IT-Systemmeldungen, allgemeine Alarme und med. Gas Alarme
Summer Töne und Lautstärke einstellbar

Energiespeicher zur Überbrückung von 2 s Ausfallzeit ohne Datenverlust
Kommunikation über BMS Bus

12 Digitale Eingänge, galvanisch getrennt, Arbeitsweise für jeden Kanal einstellbar, individuelle Meldetexte programmierbar
Status der digitalen Eingänge per Modbus TCP auf GLT darstellbar
Sammelmeldung oder Kanalweise

Optische und akustische Alarmierung im Fehlerfall
Anzeige als Klartext
Standardmeldungen für IT-Systeme, Umschalteinrichtungen, ISOMETER®, EDS und RCMS-Systeme,
500 individuelle Alarme kanalweise programmierbar
50 Testadressen zur Testauslösung von Bender Messgeräten
1.000 Einträge im nichtflüchtigen Historienspeicher

Parametrierung über Menu am Gerät oder Webserver per Ethernet Direktverbindung oder Netzwerk TCP/IP
Im Netzwerkverbund fernwartungsfähig, reduziert Aufenthalt in Patientenbereichen

Stille Alarmierung im Verbund mit mindestens einem weiteren Bender Anzeigegerät

Timer/Countdowntimer für das medizinische Personal

Speisespannung: AC 24 V, 50..60 Hz; DC 24 V
Schnittstellen: RS485/BMS-Bus, Ethernet RJ45, NFC
Eingänge: 12 Digitale Eingänge, potentialfrei
Relaiskontakte: 2 Relaiskontakte, Wechsler
Ausführung: ohne Unterputzgehäuse

inkl.

UP-Dose B923710
Hohlwand-Einbauset: B923711
Ethernet-Connector Kit: B95100152
Menge: 30,000 St
DOK DIN 276 2008 Aufteilung+BT: 444

**1.3.1.49 Melde- und Prüfkombination mit Glasoberfläche 15,6"**
Melde- und Prüfkombination mit Glasoberfläche 15,6"

Der COMTRAXX®Condition Monitor CP915-I unterstützt bei der Inbetriebnahme und Analyse von Bender-Systemen mit BMS, BCOM, Modbus TCP und Modbus RTU Schnittstellen. Zudem ermöglicht er das Überwachen und Konfigurieren aller kommunikationsfähiger Bender-Produkte. Fremdgeräte können über Modbus TCP und Modbus RTU in das System eingebunden werden.
Mittels Modbus TCP, Modbus RTU und SNMP werden die Informationen aus dem Bender-System bereitgestellt, und können in einem übergeordneten System eingebunden werden.
Durch den integrierten Webserver und die Wiedergabe der Inhalte mittels HTML, ist es nicht notwendig gesondert Software zu installieren, und man ist plattformunabhängig. Zudem werden alle Inhalte auch auf dem integrierten Touchscreen dargestellt und sind parametrierbar. Durch die permanente Weiterentwicklung der Software Plattform, bleibt das Gerät dank seiner Updatefähigkeit immer auf dem aktuellen Sicherheits- und Funktionsstand.

Gerätemerkmale:
15,6" Touchscreen mit Glasfront.
Displayinhalt kann zwischen Systemübersicht und selbst generierten Visualisierung gewählt werden.
Einbindung von Bender- und Fremdgeräten zu einem Gesamtsystem möglich.
Systemübersicht aller eingebundenen Geräte.
Darstellen und Anzeigen von Alarmzuständen, Messwerten und Parametereinstellungen aller Geräte.
Geräte können mittels BCOM, BMS, Modbus TCP und Modbus RTU integriert werden.
Gerätedaten werden mittels Modbus TCP, Modbus RTU und SNMP bereitgestellt.
Diagnosefunktionen für BMS- und BCOM-Schnittstelle.
Integrierter Webserver mit Zugang zu Systemübersicht und Visualisierungseditor.
Individuelle Benennung aller Alarm-, Warn-, Betriebs- und Ausfallmeldungen nach Erfordernissen.
Unterschiedliche akustische Alarme einstellbar.
Individuelle Handlungsanweisungen für Alarme konfigurierbar.
Bei mehreren anstehenden Warn- oder Störmeldungen werden diese alternierend angezeigt.
Reinigungsmodus mit zeitlich einstellbarer Displaysperre (Alarme können weiterhin quittiert werden).
Backup mit Ex- und Importfunktion der Geräteparameter und Visualisierungsdaten.
Fernzugriff und Wartungsfunktion per WAN, LAN oder Internet.
Gezielte E-Mail-Benachrichtigungen bei Alarm und Systemfehlern an unterschiedliche Benutzergruppen.
Möglichkeit der Funktionsprüfung zugeordneter Isolationsüberwachungsgeräte.
Zeitsynchronisation für alle Bender BMS-, BCOM- und Modbus-Geräte.
Benutzergruppen mit Rechtebeschränkungen und Passwortschutz.
Dokumentation der eingebundenen Geräte mit eingestellten Parametern und Messwerten.
Historienspeicher für alle Ereignisse mit 20.000 Einträgen incl. Exportfunktion.
30 Datenlogger mit je 10.000 Datenpunkten zur Erfassung und Analyse von Messwerten.
27 Sprachen konfigurierbar.
Lüfterloser Betrieb.

Technische Daten:
Versorgungsspannung: 100..240 VAC

Displaygröße: 15,6 Zoll, kapazitiver Touchscreen
Auflösung: 1024 x 768
Betriebssystem: Linux
Leistungsaufnahme: <30 W
Überbrückungszeit bei Spannungsausfall (Rechnereinheit) >500 ms
Summer: integriert

Schnittstellen:
2 x RS-485 mit galvanischer Trennung
- Protokolle: BMS (intern), Modbus RTU (Master/Slave)
- Jeweils ein Bus-Abschlusswiderstand integriert, schaltbar
- Übertragungsraten:
- BMS-Bus intern: 9,6 kBit/s
- Modbus RTU: 9,6..57,6 kBit/s
1 x Ethernet (RJ45)
- Protokolle: BCOM, Modbus TCP (Client/Server), SNMP, SMTP, NTP, DHCP, http,..
- Datenrate: 10/100 Mbit/s
- IP-Adresse: Per Menü oder über DHCP einstellbar

2 x USB
1 Audio in
1 Audio out
12 digitale Eingänge / galvanisch getrennt
1 Relaisausgang (Wechsler) 2 A
Front: Reinigungs- und Desinfektionsmittelbeständig
Glasfarbe: Weiß oder grau

Gehäuse:
Maße (B x H x T): 505 x 350 x 92 mm
Einbauart: Hohlwand-Montage
Menge: 10,000 St
DOK DIN 276 2008 Aufteilung+BT: 444

**1.3.1.50 Wandschrank als abgesetzter Steuerschrank für Melde- und Prüfkombinationen**
Wandschrank als abgesetzter Steuerschrank für Melde- und Prüfkombinationen

Ausführung Verteilergehäuse:
Kleinverteiler für Niederspannung-Schaltgerätekombinationen
nach DIN EN 61439-1, -2, VDE 0660-600-1, -2
Standard Farbe: RAL 9016
Türanschlag wählbar: ja (rechts oder links)
Türverschluss: Standardverschluss
Sockel: nein
Kabeleinführung: oben
Federzugklemmen (schraubenloser Anschluss): ja
Lüfter im Schrank konstruktiv erforderlich: nein
Schutzart: IP 44
Schutzklasse: I, geerdet

Dokumentation:
- Schaltpläne der Schaltanlage in allpoliger Darstellung
- Bedienungs- und Wartungshinweise verwendeter Betriebsmittel
- Prüfprotokoll und Stücknachweis nach DIN EN 61439-1, -2, VDE 0660-600-1, -2
- Revisionszeichnung einmalig

Die Ausführung des Verteilers erfolgt nach genehmigtem Ansichts- und Anschlussplan.

Verteilergröße

Höhe 1100 mm
Tiefe 160 mm
Breite 550 mm

Einbauten:

Touch Control Panel - Kommunikations- und Steuerkomponenten:
- 1 x Montageplatte B22301052
- 2 x Signalumsetzer SMI473-12 B92047023
- 1 x COM465IP-230V B95061065 (Funktionsmodule siehe separate Position)

Liefern und montieren. Zusätzlich benötigte Komponenten wie Klemmen, Vorsicherungen, Geräteträger, etc. sind über die jeweiligen LV-Positionen abzurechnen.
Menge: 5,000 St
DOK DIN 276 2008 Aufteilung+BT: 444

**1.3.1.51 Medizinischer IT-Netz Systemverteiler**
Medizinischer IT-Netz Systemverteiler

Zur elektrischen Versorgung medizinisch genutzter Räume der Gruppe 2, müssen gemäß Norm, selbsttätige Umschalteinrichtungen und IT-Systeme ausgeführt sein.

DIN VDE 0100-710:2012

TÜV Süddeutschland-Zertifizierungen und Zulassungen:
Geprüfter Schaltschrankaufbau
Umschalteinrichtung SIL2 gemäß IEC 61508
Die entsprechenden Zertifikate sind vorzulegen.

Systemaufbau MEDICS:
Es ist ein hierarchisches Bussystem anzuwenden. Alle Komponenten kommunizieren über den Weg miteinander.
Störungen in einem Bussegment dürfen auf die Funktion in anderen Segmenten keinen Einfluss haben.
Alarme sind im Bussystem bevorzugt zu behandeln

Entspricht DIN VDE 0100-710:2012: ja
Verknüpfung mit bestehendem Bender-System möglich: ja

Digtale Eingänge/Ausgänge (potential-frei)
Schnittstellenbaustein: ja
Eingänge Meldekombinationen: ja
Eingänge Tableaus: ja

Es stehen Schnittstellenbausteine für das Einbringen von Meldungen und Ausgabe von Meldungen über potentialfreie Kontakte zur Verfügung.

Systemmerkmale der Umschalteinrichtung Bender ATICS®
Selbsttätige 2-polige Umschalteinrichtung bei unzureichender Spannung zwischen zwei Einspeisungen.
Ein-Fehler-Sicherheit nach DIN VDE 0100-710 Ja
Bemessungsbetriebsspannung: 230 V AC
Versorgungsspannung: 230 V AC
Bemessungskurzschlussstrom Icc: 50 kA rms
Umschaltzeit < 0,5sec.: ja
Verzögerung der Umschaltung einstellbar: ja
Umschaltpause einstellbar: ja
Rückschaltsperre aktivierbar: ja
Anschlusstechnik komplett steckbar für schnellen Austausch im Havariefall: ja
Schutz der Kontakte durch Kurzschlussstromerkennung: ja
Handbetrieb mit Meldung über Bus: ja
Schaltelement Lasttrennschalter ja
Mechanischer Verriegelung des Schaltelement ja
Hinweis: In Klammern stehen die Werte der 80 A Version

Überwachungen/Prüffunktionen:
Prüfhinweis über Display, Bedieneinheiten,
Schnittstelle (Intervall einstellbar): ja
Prüffunktion: ja
Anzeige der gemessenen Umschaltzeit (bei Test): ja
div. abrufbare Zähler für:
Betriebsstunden ja
Anzahl der Umschaltungen ja

integrierter Historie/Logger-speicher
mit Datum/Zeiteintrag für Alarme, Konfiguration, Test,
Service, Loggerdaten: ja

Bedienelemente/Konnektivität
4-zeiliges grafisches LC-Display: ja
zusätzliche Melde-LEDs: 5 Stück
Schnittstelle, BMS Bus: ja
Anbindung an bestehende GLT/SCADA Systeme mittels
COMTRAXX-Gateway per ModBus-TCP: ja
Melderelais (Funktion parametrierbar): 1 Wechsler
Digitaleingang (Funktion parametrierbar): 1 Stück
Manuelle Umschaltung: ja
Freischalten für Wartungszwecke: ja
Schalter in 0-Stellung abschließbar: ja

Bypass-Schalter (Sichere Trennung nach DIN VDE 0100-710)
(optional, Ausführung gemäß nachfolgender Positionsbeschreibung)
zur unterbrechungsfreien Überbrückung von Umschaltgeräten, bei Revision und Prüfungen.
Schaltung möglich unter Volllast: ja
Betätigung über abschließbaren Drehgriff: ja
Meldung über Bussystem: ja
Optische Signalisierung: ja
Schaltbild mit Funktionsbeschreibung/Bedienhinweisen: ja

Transformator (DIN EN 61558-1, DIN EN 61558-2-15)
Energieeffizienter Trafo: ja
optimierte Selektivitätsanforderungen: ja
isolierte Aufstellung: ja

integrierte IT-System-Überwachung
IMD gemäß EN61557-8: ja
Überlastüberwachung, Übertemperaturüberwachung: ja
Prüfgenerator für IFLS (EDS): ja

Stationäre Einrichtung zur Isolationsfehlersuche IFLS
Automatische Zuordnung von Isolationsfehlern zu einem Sicherungsabgang. Die Anzeige erfolgt an der Bedieneinheit im medizinisch genutzten Bereich, sowie per LED im Verteilerfeld.
IFLS gemäß DIN EN61557-9: ja
Messkanäle: 6 je Gerät
Ansprechwerte für jeden Kanal: max. 0,5 mA

Mobile Isolationsfehlersucheinrichtung EDS3091P
(optional, Ausführung gemäß nachfolgender Positionsbeschreibung)
Mittels einer Messzange, kann der fehlerbehaftete Abgang durch Umfassen detektiert werden.

Ausführung Verteilergehäuse
Standverteiler Serie VIT nach DIN EN 61439-Teil 3 und DGUV- Vorschrift 3.
Standard Farbe: RAL 7035
Schwingungsgedämpftes Tragegerüst: ja
Türanschlag wählbar: ja
Plantasche: geschraubt
Türverschluss: Doppelbart
Sockel: ja
Kabeleinführung: oben
Federzugklemmen (schraubenloser Anschluss): ja
Lüfter im Schrank konstruktiv erforderlich: nein
Wenn ja, Serviceintervall angeben
Folienbeschriftung Schriftgröße min. 20 mm: ja
Schutzart, -klasse: IP 21, I
Zubehör Incl. Sicherungen, Schraubkappen,
Befestigungsmaterial

Dokumentation:
- Schaltpläne der Schaltanlage in allpoliger Darstellung.
- Bedienungs- und Wartungshinweise verwendeter Betriebsmittel.
- Prüfprotokoll nach DIN VDE 0660 T. 500 und zur Funktionsprüfung
- Revisionszeichnung einmalig.

Die Ausführung des Verteilers erfolgt nach genehmigtem Ansichts- und Anschlussplan.
Standverteiler Serie VIT-A zur Versorgung medizinisch genutzter Bereiche der Gruppe 2.

Verteilergröße Höhe 2325 mm incl. 100mm Sockel
Tiefe 425 mm
Breite 374 mm

Einbauten:
1 Stück
Umschalteinrichtung ATICS® 63A
Lastschalter 63A in Leitung 1 und 2
1 Stück Bypasschalter 63A
18 Stück Verbraucherabgänge
LS-Schalter B 16 A, 2-polig
Isolationsfehler-Sucheinrichtung selektiv
je Endstromkreis
1 Stück

Energiesparender GreenLine Einphasen-Trenntransformator zur Versorgung medizinisch genutzter Räume
mit VDE-Zeichen. Passiv belüftet.

- Nennspannung AC 230 V / 50..60 Hz
- Nennleistung 6300VA
- maximale Abwärme <265W
- Kern 210/88
- Kupfergewicht 26 kg
- notwendige Vorsicherung 50A gG/gL
Menge: 23,000 St
DOK DIN 276 2008 Aufteilung+BT: 444

**1.3.1.52 Funktionsmodul A - Individuelle Meldungen**
Funktionsmodul A - Individuelle Meldungen

Individuelle Benennung aller Alarm-, Warn-, Betriebs- und Ausfallmeldungen nach Erfordernissen. Anlagenspezifische Darstellung der eingebundenen Geräte durch individuelle Texte für Geräte und Messstellen. Gezielte E-Mail-Benachrichtigungen bei Alarm und Systemfehlern an unterschiedliche Benutzergruppen. Dokumentation der eingebundenen Bender Geräte mit Parametern und Messwerten. Geräte können auf Geräteausfall überwacht werden.
Menge: 5,000 St
DOK DIN 276 2008 Aufteilung+BT: 444

**1.3.1.53 Funktionsmodul B - Schnittstellen**
Funktionsmodul B - Schnittstellen

Integrierter Modbus TCP-Server stellt alle Alarme, Statusmeldungen und Messwerte bereit. Integrierter Modbus RTU-Slave stellt alle Alarme, Statusmeldungen und Messwerte der BMS-Geräte bereit. Auslesen per SNMP-Protokoll (V1, V2c oder V3) der Alarm- und Messwerte. SNMP-Traps werden unterstützt.
Menge: 5,000 St
DOK DIN 276 2008 Aufteilung+BT: 444

**1.3.1.54 Funktionsmodul C - Parametrierung**
Funktionsmodul C - Parametrierung

Parametrierung aller Geräteparameter von im System befindlichen Bender Geräten mittels Webbrowser. Speichern und Wiederherstellen der Geräteeinstellungen mittels Backup Funktion.
Menge: 5,000 St
DOK DIN 276 2008 Aufteilung+BT: 444

**1.3.1.55 Funktionsmodul D - Visualisierung**
Funktionsmodul D - Visualisierung

Integrierte browserbasierte Visualisierung für das Bender-System. Zugriff auf alle im System bekannten Messwerte. Darstellung der Inhalte auf verschiedenen Seiten möglich (max. 50). Individuelle Darstellung mit Hintergrundbildern und Farben. Individuelle Handlungsanweisungen für Alarme möglich. Konfigurierbar ohne Programmierkenntnisse. Nachträgliche Anpassungen im laufenden Betrieb möglich.
Menge: 5,000 St
DOK DIN 276 2008 Aufteilung+BT: 444

**1.3.1.56 Funktionsmodul E - Virtuelle Geräte**
Funktionsmodul E - Virtuelle Geräte

Integration von 100 virtuellen Geräten mit jeweils 16 Kanälen.
Menge: 5,000 St
DOK DIN 276 2008 Aufteilung+BT: 444

**1.3.1.57 Funktionsmodul F - Fremdgeräte einbinden**
Funktionsmodul F - Fremdgeräte einbinden

Integration von 1.600 Datenpunkten von Fremdgeräten.
Menge: 5,000 St
DOK DIN 276 2008 Aufteilung+BT: 444

**1.3.1.58 Inbetriebnahme und Parametrierung**
Inbetriebnahme und Parametrierung

Inbetriebnahme der Komponenten gemäß relevanter Normenanforderungen:

· Erfassung der Anlagenkomponenten
· Überprüfen der Installation und Schnittstellen zu Fremdgewerken
· Überprüfung der Parametrierung, Adressierung und Programmierung
sämtlicher Geräte und Schnittstellen nach Kundenvorgabe
· Messen und Funktionstest der Anlagenkomponenten
· Mechanische und elektrische Komponenten
· Buskommunikation und Spannungsversorgung
· Unterweisung des Bedienungspersonals
· Erstellen eines Inbetriebnahmeprotokolls
Menge: 5,000 St
DOK DIN 276 2008 Aufteilung+BT: 444

**1.3.1.59 Industrieswitch ungeblockt 8Ports zum Einbau in abgesetzten Steuerschrank**
Nicht modularer Layer 3 Switch, nicht zur logischen Einheit stapelbar, Backplane-Bandbreite ungeblockt, Vollduplexbetrieb, mit 8 Ethernet-Ports 10/100 TX automatische Erkennung, Typ 3, 2 Ethernet-Uplink-Ports, ein 1 GB SX Uplink-Port im Maximalausbau, Systemsoftware update-fähig (flash memory), mit Inband- und/oder Out-of-Band-Management, Quality of Service (QoS) Priorisierung nach IEEE802.1p, und Priorisierung IPv4 und IPv6 DiffServ, VLAN-fähig, mind. 255, an allen Ports, Stromversorgung Gerät mit integriertem Netzteil oder mit zu lieferndem Steckernetzteil, Montage in abgesetzten Steuerschrank auf Hutschiene, Netzwerkmanagementunterstützung für SNMPv3 und SSL-Verschlüsselung konfigurierbar, RMON-fähig, Abwehr gegen unerlaubten Zugriff durch Nutzer durch Authentifizierung über IEEE 802.1x mit RADIUS-Server, Access-Kontrolllisten, MAC Authentication Bypass (MAB).
Menge: 5,000 St
DOK DIN 276 2008 Aufteilung+BT: 444

##### 1.3.2 Hauptzuleitungen

*Hinweis: Niederspanungskabel und -anschlüsse*

*Hinweis: Hauptleitungs-Kabelverlegung AV/SV*
Hauptleitungs-Kabelverlegung AV/SV

Als Hauptleitungen für die Zuleitungen AV/SV von der NSHV-AV und der NSHV-SV in Ebene -1 zu den Gebäude-Unterverteilern in den Geschossen und zu den HLS-Anlagen-Verteilern sind für die AV-Versorgung PVC-Kabel NYCWY und/oder NYY-J und für die SV-Versorgung hauptsächlich Sicherheitskabel mit integriertem Funktionserhalt NHXHX-J bzw. NHXCHX E90 geplant.

Die Kabel sind sauber ausgerichtet, unter Beachtung der für die Kabelmontage geltenden Richtlinien VDE 0100 Teil 520 zu verlegen.

Die Hauptleitungen werden größtenteils in Kabelrinnen und Steigetrassen verlegt, kleinere Teillängen auch in Rohren und/oder Kanälen und auf Putz an den Wänden.

Vor Bestellung der Kabel sind die genauen Längen auf Grundlage der Strangschemata vor Ort zu überprüfen.

Die eingesetzten Preise verstehen sich für die Lieferung der Kabel und Leitungen frei Verwendungsstelle, einschl. Verpackung, Leihgebühren und Rückfracht für die Kabeltrommel sowie für die fertige Montage:

- Verlegung der Kabel in Kabelrinnen und Kanälen bzw. Einziehen in Schutzrohre, Montage an Decken und Wänden mittels Schnellverlegungsschellen /Bügelschellen.

- Anschließen der Kabel an Sammelschienen bzw. Klemmen, wobei alle Anschluss-und Befestigungsmaterialien in die Montagepreise einzukalkulieren sind.

- Beschriftung der Kabel am Anfang und Ende mit Angabe über Zielort, Kabeltyp und -querschnitt mit z.B. Kabelmarkern

- Türen, DVE's, Medizinische Geräte, und ähnliches, wo Zuleitungen hingezogen werden, sind ebenfalls wie zuvor beschrieben zu beschriften.

Diese Aufwendungen sind in die Einheitspreise einzukalkulieren.

*Hinweis: Steigeleitungen*

**1.3.2.1 Kabel NYY-O 1x240RM vorh.Kabelrinne/Kanal**
STLB-Bau 2026-04 053
Kabel DIN VDE 0276-603 (VDE 0276-603) NYY-O 1 x 240 RM, Cu-Zahl 2304, auf vorh. Kabelrinnen oder in offene Kanäle.
Menge: 3800,000 m
DOK DIN 276 2008 Aufteilung+BT: 444

**1.3.2.2 Kabel NYCWY 4x240SM/120 vorh.Kabelrinne/Kanal**
STLB-Bau 2026-04 053
Kabel DIN VDE 0276-603 (VDE 0276-603) NYCWY 4 x 240 SM/120, Cu-Zahl 10546, auf vorh. Kabelrinnen oder in offene Kanäle, Arbeitshöhe des Montageortes bis 5,5 m über der Standfläche des hierfür erforderlichen Gerüstes, Gerüst wird gesondert vergütet.
Menge: 800,000 m
DOK DIN 276 2008 Aufteilung+BT: 444

**1.3.2.3 Kabel NYCWY 4x120SM/70 vorh.Kabelrinne/Kanal**
STLB-Bau 2026-04 053
Kabel DIN VDE 0276-603 (VDE 0276-603) NYCWY 4 x 120 SM/70, Cu-Zahl 5388, auf vorh. Kabelrinnen oder in offene Kanäle, Arbeitshöhe des Montageortes bis 5,5 m über der Standfläche des hierfür erforderlichen Gerüstes, Gerüst wird gesondert vergütet.
Menge: 900,000 m
DOK DIN 276 2008 Aufteilung+BT: 444

**1.3.2.4 Kabel NYCWY 4x95SM/50 vorh.Kabelrinne/Kanal**
STLB-Bau 2026-04 053
Kabel DIN VDE 0276-603 (VDE 0276-603) NYCWY 4 x 95 SM/50, Cu-Zahl 4208, auf vorh. Kabelrinnen oder in offene Kanäle, Arbeitshöhe des Montageortes bis 5,5 m über der Standfläche des hierfür erforderlichen Gerüstes, Gerüst wird gesondert vergütet.
Menge: 580,000 m
DOK DIN 276 2008 Aufteilung+BT: 444

**1.3.2.5 Kabel NYCWY 4x70SM/35 vorh.Kabelrinne/Kanal**
STLB-Bau 2026-04 053
Kabel DIN VDE 0276-603 (VDE 0276-603) NYCWY 4 x 70 SM/35, Cu-Zahl 3082, auf vorh. Kabelrinnen oder in offene Kanäle, Arbeitshöhe des Montageortes bis 5,5 m über der Standfläche des hierfür erforderlichen Gerüstes, Gerüst wird gesondert vergütet.
Menge: 800,000 m
DOK DIN 276 2008 Aufteilung+BT: 444

**1.3.2.6 Kabel NYCWY 4x50SM/25 vorh.Kabelrinne/Kanal**
STLB-Bau 2026-04 053
Kabel DIN VDE 0276-603 (VDE 0276-603) NYCWY 4 x 50 SM/25, Cu-Zahl 2203, auf vorh. Kabelrinnen oder in offene Kanäle, Arbeitshöhe des Montageortes bis 5,5 m über der Standfläche des hierfür erforderlichen Gerüstes, Gerüst wird gesondert vergütet.
Menge: 2100,000 m
DOK DIN 276 2008 Aufteilung+BT: 444

**1.3.2.7 Kabel NYCWY 4x35SM/16 vorh.Kabelrinne/Kanal**
STLB-Bau 2026-04 053
Kabel DIN VDE 0276-603 (VDE 0276-603) NYCWY 4 x 35 SM/16, Cu-Zahl 1526, auf vorh. Kabelrinnen oder in offene Kanäle, Arbeitshöhe des Montageortes bis 5,5 m über der Standfläche des hierfür erforderlichen Gerüstes, Gerüst wird gesondert vergütet.
Menge: 3980,000 m
DOK DIN 276 2008 Aufteilung+BT: 444

**1.3.2.8 Kabel NYCWY 4x25RM/16 vorh.Kabelrinne/Kanal**
STLB-Bau 2026-04 053
Kabel DIN VDE 0276-603 (VDE 0276-603) NYCWY 4 x 25 RM/16, Cu-Zahl 1142, auf vorh. Kabelrinnen oder in offene Kanäle, Arbeitshöhe des Montageortes bis 5,5 m über der Standfläche des hierfür erforderlichen Gerüstes, Gerüst wird gesondert vergütet.
Menge: 1000,000 m
DOK DIN 276 2008 Aufteilung+BT: 444

**1.3.2.9 Kabel NYCWY 4x16RE/16 vorh.Kabelrinne/Kanal**
STLB-Bau 2026-04 053
Kabel DIN VDE 0276-603 (VDE 0276-603) NYCWY 4 x 16 RE/16, Cu-Zahl 796, auf vorh. Kabelrinnen oder in offene Kanäle, Arbeitshöhe des Montageortes bis 5,5 m über der Standfläche des hierfür erforderlichen Gerüstes, Gerüst wird gesondert vergütet.
Menge: 800,000 m
DOK DIN 276 2008 Aufteilung+BT: 444

**1.3.2.10 Kabel NYY-J 12x2,5RE vorh.Kabelrinne/Kanal**
STLB-Bau 2026-04 053
Kabel DIN VDE 0276-603 (VDE 0276-603) NYY-J 12 x 2,5 RE, Cu-Zahl 288, auf vorh. Kabelrinnen oder in offene Kanäle.
Menge: 800,000 m
DOK DIN 276 2008 Aufteilung+BT: 444

**1.3.2.11 Kabel NYY-O 1x240RM Bügelschellen**
STLB-Bau 2026-04 053
Kabel DIN VDE 0276-603 (VDE 0276-603) NYY-O 1 x 240 RM, Cu-Zahl 2304, mit Bügelschellen auf vorh. Ankerschienen oder Kabelleiter.
Menge: 260,000 m
DOK DIN 276 2008 Aufteilung+BT: 444

**1.3.2.12 Kabel NYCWY 4x240SM/120 Bügelschellen**
STLB-Bau 2026-04 053
Kabel DIN VDE 0276-603 (VDE 0276-603) NYCWY 4 x 240 SM/120, Cu-Zahl 10546, mit Bügelschellen auf vorh. Ankerschienen oder Kabelleiter, Arbeitshöhe des Montageortes bis 5,5 m über der Standfläche des hierfür erforderlichen Gerüstes, Gerüst wird gesondert vergütet.
Menge: 120,000 m
DOK DIN 276 2008 Aufteilung+BT: 444

**1.3.2.13 Kabel NYCWY 4x120SM/70 Bügelschellen**
STLB-Bau 2026-04 053
Kabel DIN VDE 0276-603 (VDE 0276-603) NYCWY 4 x 120 SM/70, Cu-Zahl 5388, mit Bügelschellen auf vorh. Ankerschienen oder Kabelleiter, Arbeitshöhe des Montageortes bis 5,5 m über der Standfläche des hierfür erforderlichen Gerüstes, Gerüst wird gesondert vergütet.
Menge: 60,000 m
DOK DIN 276 2008 Aufteilung+BT: 444

**1.3.2.14 Kabel NYCWY 4x95SM/50 Bügelschellen**
STLB-Bau 2026-04 053
Kabel DIN VDE 0276-603 (VDE 0276-603) NYCWY 4 x 95 SM/50, Cu-Zahl 4208, mit Bügelschellen auf vorh. Ankerschienen oder Kabelleiter, Arbeitshöhe des Montageortes bis 5,5 m über der Standfläche des hierfür erforderlichen Gerüstes, Gerüst wird gesondert vergütet.
Menge: 120,000 m
DOK DIN 276 2008 Aufteilung+BT: 444

**1.3.2.15 Kabel NYCWY 4x70SM/35 Bügelschellen**
STLB-Bau 2026-04 053
Kabel DIN VDE 0276-603 (VDE 0276-603) NYCWY 4 x 70 SM/35, Cu-Zahl 3082, mit Bügelschellen auf vorh. Ankerschienen oder Kabelleiter, Arbeitshöhe des Montageortes bis 5,5 m über der Standfläche des hierfür erforderlichen Gerüstes, Gerüst wird gesondert vergütet.
Menge: 200,000 m
DOK DIN 276 2008 Aufteilung+BT: 444

**1.3.2.16 Kabel NYCWY 4x50SM/25 Bügelschellen**
STLB-Bau 2026-04 053
Kabel DIN VDE 0276-603 (VDE 0276-603) NYCWY 4 x 50 SM/25, Cu-Zahl 2203, mit Bügelschellen auf vorh. Ankerschienen oder Kabelleiter, Arbeitshöhe des Montageortes bis 5,5 m über der Standfläche des hierfür erforderlichen Gerüstes, Gerüst wird gesondert vergütet.
Menge: 300,000 m
DOK DIN 276 2008 Aufteilung+BT: 444

**1.3.2.17 Kabel NYCWY 4x35SM/16 Bügelschellen**
STLB-Bau 2026-04 053
Kabel DIN VDE 0276-603 (VDE 0276-603) NYCWY 4 x 35 SM/16, Cu-Zahl 1526, mit Bügelschellen auf vorh. Ankerschienen oder Kabelleiter, Arbeitshöhe des Montageortes bis 5,5 m über der Standfläche des hierfür erforderlichen Gerüstes, Gerüst wird gesondert vergütet.
Menge: 1320,000 m
DOK DIN 276 2008 Aufteilung+BT: 444

**1.3.2.18 Kabel NYCWY 4x25RM/16 Bügelschellen**
STLB-Bau 2026-04 053
Kabel DIN VDE 0276-603 (VDE 0276-603) NYCWY 4 x 25 RM/16, Cu-Zahl 1142, mit Bügelschellen auf vorh. Ankerschienen oder Kabelleiter, Arbeitshöhe des Montageortes bis 5,5 m über der Standfläche des hierfür erforderlichen Gerüstes, Gerüst wird gesondert vergütet.
Menge: 90,000 m
DOK DIN 276 2008 Aufteilung+BT: 444

**1.3.2.19 Kabel NYCWY 4x16RE/16 Bügelschellen**
STLB-Bau 2026-04 053
Kabel DIN VDE 0276-603 (VDE 0276-603) NYCWY 4 x 16 RE/16, Cu-Zahl 796, mit Bügelschellen auf vorh. Ankerschienen oder Kabelleiter, Arbeitshöhe des Montageortes bis 5,5 m über der Standfläche des hierfür erforderlichen Gerüstes, Gerüst wird gesondert vergütet.
Menge: 200,000 m
DOK DIN 276 2008 Aufteilung+BT: 444

**1.3.2.20 Kabel NYY-J 12x2,5RE Bügelschellen**
STLB-Bau 2026-04 053
Kabel DIN VDE 0276-603 (VDE 0276-603) NYY-J 12 x 2,5 RE, Cu-Zahl 288, mit Bügelschellen auf vorh. Ankerschienen oder Kabelleiter.
Menge: 80,000 m
DOK DIN 276 2008 Aufteilung+BT: 444

**1.3.2.21 Kabel halogenfrei NHXCHFE180 4x120RM/70 vorh.Kabelrinne/Kanal**
STLB-Bau 2026-04 053
Halogenfreies Kabel DIN VDE 0266 (VDE 0266) NHXCH FE 180 4 x 120 RM/70, Cu-Zahl 5388, auf vorh. Kabelrinnen oder in offene Kanäle, Arbeitshöhe des Montageortes bis 5,5 m über der Standfläche des hierfür erforderlichen Gerüstes, Gerüst wird gesondert vergütet.
Menge: 600,000 m
DOK DIN 276 2008 Aufteilung+BT: 444

**1.3.2.22 Kabel halogenfrei NHXCHFE180 4x95RM/50 vorh.Kabelrinne/Kanal**
STLB-Bau 2026-04 053
Halogenfreies Kabel DIN VDE 0266 (VDE 0266) NHXCH FE 180 4 x 95 RM/50, Cu-Zahl 4208, auf vorh. Kabelrinnen oder in offene Kanäle, Arbeitshöhe des Montageortes bis 5,5 m über der Standfläche des hierfür erforderlichen Gerüstes, Gerüst wird gesondert vergütet.
Menge: 720,000 m
DOK DIN 276 2008 Aufteilung+BT: 444

**1.3.2.23 Kabel halogenfrei NHXCHFE180 4x70RM/35 vorh.Kabelrinne/Kanal**
STLB-Bau 2026-04 053
Halogenfreies Kabel DIN VDE 0266 (VDE 0266) NHXCH FE 180 4 x 70 RM/35, Cu-Zahl 3082, auf vorh. Kabelrinnen oder in offene Kanäle, Arbeitshöhe des Montageortes bis 5,5 m über der Standfläche des hierfür erforderlichen Gerüstes, Gerüst wird gesondert vergütet.
Menge: 400,000 m
DOK DIN 276 2008 Aufteilung+BT: 444

**1.3.2.24 Kabel halogenfrei NHXCHFE180 4x35RM/16 vorh.Kabelrinne/Kanal**
STLB-Bau 2026-04 053
Halogenfreies Kabel DIN VDE 0266 (VDE 0266) NHXCH FE 180 4 x 35 RM/16, Cu-Zahl 1526, auf vorh. Kabelrinnen oder in offene Kanäle, Arbeitshöhe des Montageortes bis 5,5 m über der Standfläche des hierfür erforderlichen Gerüstes, Gerüst wird gesondert vergütet.
Menge: 1800,000 m
DOK DIN 276 2008 Aufteilung+BT: 444

**1.3.2.25 Kabel halogenfrei NHXCHFE180 4x25RM/16 vorh.Kabelrinne/Kanal**
STLB-Bau 2026-04 053
Halogenfreies Kabel DIN VDE 0266 (VDE 0266) NHXCH FE 180 4 x 25 RM/16, Cu-Zahl 1142, auf vorh. Kabelrinnen oder in offene Kanäle, Arbeitshöhe des Montageortes bis 5,5 m über der Standfläche des hierfür erforderlichen Gerüstes, Gerüst wird gesondert vergütet.
Menge: 1200,000 m
DOK DIN 276 2008 Aufteilung+BT: 444

**1.3.2.26 Kabel halogenfrei NHXCHFE180 4x16RE/16 vorh.Kabelrinne/Kanal**
STLB-Bau 2026-04 053
Halogenfreies Kabel DIN VDE 0266 (VDE 0266) NHXCH FE 180 4 x 16 RE/16, Cu-Zahl 796, auf vorh. Kabelrinnen oder in offene Kanäle, Arbeitshöhe des Montageortes bis 5,5 m über der Standfläche des hierfür erforderlichen Gerüstes, Gerüst wird gesondert vergütet.
Menge: 800,000 m
DOK DIN 276 2008 Aufteilung+BT: 444

**1.3.2.27 Kabel halogenfrei NHXCHFE180 4x120RM/70 Bügelschellen**
STLB-Bau 2026-04 053
Halogenfreies Kabel DIN VDE 0266 (VDE 0266) NHXCH FE 180 4 x 120 RM/70, Cu-Zahl 5388, mit Bügelschellen auf vorh. Ankerschienen oder Kabelleiter, Arbeitshöhe des Montageortes bis 5,5 m über der Standfläche des hierfür erforderlichen Gerüstes, Gerüst wird gesondert vergütet.
Menge: 120,000 m
DOK DIN 276 2008 Aufteilung+BT: 444

**1.3.2.28 Kabel halogenfrei NHXCHFE180 4x95RM/50 Bügelschellen**
STLB-Bau 2026-04 053
Halogenfreies Kabel DIN VDE 0266 (VDE 0266) NHXCH FE 180 4 x 95 RM/50, Cu-Zahl 4208, mit Bügelschellen auf vorh. Ankerschienen oder Kabelleiter, Arbeitshöhe des Montageortes bis 5,5 m über der Standfläche des hierfür erforderlichen Gerüstes, Gerüst wird gesondert vergütet.
Menge: 80,000 m
DOK DIN 276 2008 Aufteilung+BT: 444

**1.3.2.29 Kabel halogenfrei NHXCHFE180 4x70RM/35 Bügelschellen**
STLB-Bau 2026-04 053
Halogenfreies Kabel DIN VDE 0266 (VDE 0266) NHXCH FE 180 4 x 70 RM/35, Cu-Zahl 3082, mit Bügelschellen auf vorh. Ankerschienen oder Kabelleiter, Arbeitshöhe des Montageortes bis 5,5 m über der Standfläche des hierfür erforderlichen Gerüstes, Gerüst wird gesondert vergütet.
Menge: 130,000 m
DOK DIN 276 2008 Aufteilung+BT: 444

**1.3.2.30 Kabel halogenfrei NHXCHFE180 4x50RM/25 Bügelschellen**
STLB-Bau 2026-04 053
Halogenfreies Kabel DIN VDE 0266 (VDE 0266) NHXCH FE 180 4 x 50 RM/25, Cu-Zahl 2203, mit Bügelschellen auf vorh. Ankerschienen oder Kabelleiter, Arbeitshöhe des Montageortes bis 5,5 m über der Standfläche des hierfür erforderlichen Gerüstes, Gerüst wird gesondert vergütet.
Menge: 300,000 m
DOK DIN 276 2008 Aufteilung+BT: 444

**1.3.2.31 Kabel halogenfrei NHXCHFE180 4x35RM/16 Bügelschellen**
STLB-Bau 2026-04 053
Halogenfreies Kabel DIN VDE 0266 (VDE 0266) NHXCH FE 180 4 x 35 RM/16, Cu-Zahl 1526, mit Bügelschellen auf vorh. Ankerschienen oder Kabelleiter, Arbeitshöhe des Montageortes bis 5,5 m über der Standfläche des hierfür erforderlichen Gerüstes, Gerüst wird gesondert vergütet.
Menge: 280,000 m
DOK DIN 276 2008 Aufteilung+BT: 444

**1.3.2.32 Kabel halogenfrei NHXCHFE180 4x25RM/16 Bügelschellen**
STLB-Bau 2026-04 053
Halogenfreies Kabel DIN VDE 0266 (VDE 0266) NHXCH FE 180 4 x 25 RM/16, Cu-Zahl 1142, mit Bügelschellen auf vorh. Ankerschienen oder Kabelleiter, Arbeitshöhe des Montageortes bis 5,5 m über der Standfläche des hierfür erforderlichen Gerüstes, Gerüst wird gesondert vergütet.
Menge: 450,000 m
DOK DIN 276 2008 Aufteilung+BT: 444

**1.3.2.33 Kabel halogenfrei NHXCHFE180 3x16RM/16 Bügelschellen**
STLB-Bau 2026-04 053
Halogenfreies Kabel DIN VDE 0266 (VDE 0266) NHXCH FE 180 3 x 16 RM/16, Cu-Zahl 643, mit Bügelschellen auf vorh. Ankerschienen oder Kabelleiter, Arbeitshöhe des Montageortes bis 5,5 m über der Standfläche des hierfür erforderlichen Gerüstes, Gerüst wird gesondert vergütet.
Menge: 300,000 m
DOK DIN 276 2008 Aufteilung+BT: 444

##### 1.3.3 Kabeltrag- und Leitungsführungssysteme

*Hinweis: Allg. Bemerkung Kabeltragsysteme*
Allg. Bemerkungen Kabeltragsysteme:

Für die Kabel- u. Leitungsverlegung werden vorzugsweise Kabelrinnen montiert.

Für die Hauptkabelführung werden diese in den Fluren unter der Rohdecke montiert. In den Geschossen über den F0-Unterdecken und in der Technikzentrale ELT, sowie den sonstigen Technikzentralen offen verlegt.
Das Kabeltragsystem muss für mind. 30 kg/m ausgelegt sein

Die Montage der Kabelrinnensysteme ist geeignet als Fluchtwegeinstallationssystem in brandschutzsicherer Ausführung gemäß MLAR.

Systembeschreibung:

Montageart: Kabelrinnen
Bauaufsichtliche Zulassungsbescheinigung-Nr.: '....................................................'

Fabrikat: '....................................................'

Typ: '....................................................'

Prüfnorm: in Anlehnung an DIN 4102
max. Stützabstand: 1 m
max. Lagenanzahl: 4
max. Kabellast: 150 N/m pro 100 mm Rinnenbreite

Gewindestangensicherung an Auslegerspitze. Einbau von Formteilen im Trassenverlauf zulässig.

Die Vertikaltrassenführung der Hauptleitungen erfolgt mit Steigetrassen in senkrecht angeordneten Steigeschächten, Wandnischen und -Schlitzen.

Für die Verlegung von Kabel und Leitungen der Sicherheitsstromversorgung werden Kabelrinnensysteme mit Funktionserhalt E30/E90 nach DIN 4102 montiert.

Montageart: Kabelrinnen
Bauaufsichtliche Zulassungsbescheinigung-Nr. '....................................................'

Fabrikat: '....................................................'

Typ: '....................................................'

Leitungen für Starkstrom und Leitungen für Daten-/ Fernmeldetechnik sind in allen Rinnen und Kanälen durch Trennstege aus verzinktem Stahl getrennt oder in getrennten Rinnen zu verlegen.

Leitungsbefestigungen an Rohrleitungen und Kanälen der Gewerke HKLS werden nicht abgenommen.

Vor Montagebeginn ist eine Abstimmung mit dem Gewerk HKLS und der Fachbauleitung erforderlich.

Die Kabelrinnen einschließlich der erforderlichen Befestigungsteile müssen aus feuerverzinktem Stahl hergestellt sein. Die notwendige Ausführung von Hängestielen und Ausleger sind statisch bzw. in der notwendigen Festigkeit angepasst an die Breite und Lagenzahl der Kabelrinnen auszuwählen.

Bei Richtungswechsel sind Formteile vom Hersteller zu verwenden.

Im Allgemeinen sind hier Kabelrinnen mit Breite von 400 mm in 2-3 Lagen übereinander montiert vorgesehen.
Teilweise sind auch 1-lagige Rinnen und bei kurzen Teilstücken aufgrund von z.B. Querungen 4-lagige Rinnen vorgesehen.

Alle Kabeltrag- und Leitungsführungssysteme müssen nach Fertigstellung der Maßnahme eine Platzreserve von min. 30 % aufweisen.

In die Meterpreise sind die erforderlichen Befestigungsteile wie verschraubte Verbindungslaschen, Schrauben, Bolzen, Brandschutz-Dübel, Kopfplatten, Wandlager und ähnliche Kleinmaterialien., sowie die erforderlichen 90°- u. 45°-Bogen-, T-Abgangs-, Kreuzungs-, Etagen-, Verbindungsstücke und dergleichen einzukalkulieren.

Die erforderlichen Ausleger und Hängestiele sind in besonderen Positionen erfasst.

*Hinweis: E0 mit Trennsteg*

**1.3.3.1 Kabelrinne gelocht Stahl bandverz H 60mm B 100mm**
STLB-Bau 2026-04 053
Kabelrinne für Kabelträgersystem DIN EN 61537 (VDE 0639), gelocht, mit einem Trennsteg, aus bandverzinktem Stahl DIN EN 10346, Dicke 1,25 mm, Seitenhöhe mind. 60 mm, Breite mind. 100 mm, Einbau im Innenbereich, Arbeitshöhe des Montageortes bis 5,5 m über der Standfläche des hierfür erforderlichen Gerüstes, Gerüst wird gesondert vergütet.
Menge: 180,000 m
DOK DIN 276 2008 Aufteilung+BT: 444

**1.3.3.2 Kabelrinne gelocht Stahl bandverz H 60mm B 200mm**
STLB-Bau 2026-04 053
Kabelrinne für Kabelträgersystem DIN EN 61537 (VDE 0639), gelocht, mit einem Trennsteg, aus bandverzinktem Stahl DIN EN 10346, Dicke 1,25 mm, Seitenhöhe mind. 60 mm, Breite mind. 200 mm, Einbau im Innenbereich, Arbeitshöhe des Montageortes bis 5,5 m über der Standfläche des hierfür erforderlichen Gerüstes, Gerüst wird gesondert vergütet.
Menge: 100,000 m
DOK DIN 276 2008 Aufteilung+BT: 444

**1.3.3.3 Kabelrinne gelocht Stahl bandverz H 60mm B 300mm**
STLB-Bau 2026-04 053
Kabelrinne für Kabelträgersystem DIN EN 61537 (VDE 0639), gelocht, mit einem Trennsteg, aus bandverzinktem Stahl DIN EN 10346, Dicke 1,25 mm, Seitenhöhe mind. 60 mm, Breite mind. 300 mm, Einbau im Innenbereich, Arbeitshöhe des Montageortes bis 5,5 m über der Standfläche des hierfür erforderlichen Gerüstes, Gerüst wird gesondert vergütet.
Menge: 400,000 m
DOK DIN 276 2008 Aufteilung+BT: 444

**1.3.3.4 Kabelrinne gelocht Stahl bandverz H 60mm B 400mm**
STLB-Bau 2026-04 053
Kabelrinne für Kabelträgersystem DIN EN 61537 (VDE 0639), gelocht, mit einem Trennsteg, aus bandverzinktem Stahl DIN EN 10346, Dicke 1,25 mm, Seitenhöhe mind. 60 mm, Breite mind. 400 mm, Einbau im Innenbereich, Arbeitshöhe des Montageortes bis 5,5 m über der Standfläche des hierfür erforderlichen Gerüstes, Gerüst wird gesondert vergütet.
Menge: 730,000 m
DOK DIN 276 2008 Aufteilung+BT: 444

**1.3.3.5 Kabelrinne gelocht Stahl bandverz H 60mm B 500mm**
STLB-Bau 2026-04 053
Kabelrinne für Kabelträgersystem DIN EN 61537 (VDE 0639), gelocht, mit einem Trennsteg, aus bandverzinktem Stahl DIN EN 10346, Dicke 1,25 mm, Seitenhöhe mind. 60 mm, Breite mind. 500 mm, Einbau im Innenbereich, Arbeitshöhe des Montageortes bis 5,5 m über der Standfläche des hierfür erforderlichen Gerüstes, Gerüst wird gesondert vergütet.
Menge: 8000,000 m
DOK DIN 276 2008 Aufteilung+BT: 444

**1.3.3.6 Bogen Kabelrinne 90Grad waager. Stahl bandverz H 60mm B 400mm**
STLB-Bau 2026-04 053
Bogen, für Kabelrinne, 90 Grad, waagerecht, aus bandverzinktem Stahl DIN EN 10346, Seitenhöhe mind. 60 mm, Breite mind. 400 mm, Einbau im Innenbereich, Arbeitshöhe des Montageortes bis 5,5 m über der Standfläche des hierfür erforderlichen Gerüstes, Gerüst wird gesondert vergütet.
Menge: 250,000 St
DOK DIN 276 2008 Aufteilung+BT: 444

**1.3.3.7 T-Abzweig Kabelrinne Stahl bandverz H 60mm B 400mm**
STLB-Bau 2026-04 053
T-Abzweig, für Kabelrinne, aus bandverzinktem Stahl DIN EN 10346, Seitenhöhe mind. 60 mm, Breite mind. 400 mm, Einbau im Innenbereich, Arbeitshöhe des Montageortes bis 5,5 m über der Standfläche des hierfür erforderlichen Gerüstes, Gerüst wird gesondert vergütet.
Menge: 300,000 St
DOK DIN 276 2008 Aufteilung+BT: 444

**1.3.3.8 Gelenkstück Kabelrinne Stahl bandverz H 60mm B 400mm**
STLB-Bau 2026-04 053
Gelenkstück, für Kabelrinne, aus bandverzinktem Stahl DIN EN 10346, Seitenhöhe mind. 60 mm, Breite mind. 400 mm, Einbau im Innenbereich, Arbeitshöhe des Montageortes bis 5,5 m über der Standfläche des hierfür erforderlichen Gerüstes, Gerüst wird gesondert vergütet.
Menge: 1200,000 St
DOK DIN 276 2008 Aufteilung+BT: 444

**1.3.3.9 Zweitabhängung für angebotenes Kabelrinnensystem gem. (M)LAR liefern und montieren**
Menge: 8000,000 St
DOK DIN 276 2008 Aufteilung+BT: 444

**1.3.3.10 Zulage für passgenaues kürzen der Stiele inkl. Kaltverzinken**
Menge: 2500,000 St
DOK DIN 276 2008 Aufteilung+BT: 444

*Hinweis: E30*

**1.3.3.11 Kabelrinne gelocht E30 Funktionserhalt Stahl bandverz H 60mm B 300mm**
STLB-Bau 2026-04 053
Kabelrinne für Kabelträgersystem DIN EN 61537 (VDE 0639), gelocht, Feuerwiderstandsklasse E 30 DIN 4102-12, mit Funktionserhalt, aus bandverzinktem Stahl DIN EN 10346, Dicke 1,25 mm, Seitenhöhe mind. 60 mm, Breite mind. 300 mm, Einbau im Innenbereich, Arbeitshöhe des Montageortes bis 5,5 m über der Standfläche des hierfür erforderlichen Gerüstes, Gerüst wird gesondert vergütet.
Menge: 500,000 m
DOK DIN 276 2008 Aufteilung+BT: 444

**1.3.3.12 Bogen Kabelrinne 90Grad waager. E30 Funktionserhalt Stahl bandverz H 60mm B 300mm**
STLB-Bau 2026-04 053
Bogen, für Kabelrinne, 90 Grad, waagerecht, Feuerwiderstandsklasse E 30 DIN 4102-12, mit Funktionserhalt, aus bandverzinktem Stahl DIN EN 10346, Seitenhöhe mind. 60 mm, Breite mind. 300 mm, Einbau im Innenbereich, Arbeitshöhe des Montageortes bis 5,5 m über der Standfläche des hierfür erforderlichen Gerüstes, Gerüst wird gesondert vergütet.
Menge: 50,000 St
DOK DIN 276 2008 Aufteilung+BT: 444

**1.3.3.13 T-Abzweig Kabelrinne E30 Funktionserhalt Stahl bandverz H 60mm B 300mm**
STLB-Bau 2026-04 053
T-Abzweig, für Kabelrinne, Feuerwiderstandsklasse E 30 DIN 4102-12, mit Funktionserhalt, aus bandverzinktem Stahl DIN EN 10346, Seitenhöhe mind. 60 mm, Breite mind. 300 mm, Einbau im Innenbereich, Arbeitshöhe des Montageortes bis 5,5 m über der Standfläche des hierfür erforderlichen Gerüstes, Gerüst wird gesondert vergütet.
Menge: 36,000 St
DOK DIN 276 2008 Aufteilung+BT: 444

**1.3.3.14 Gelenkstück Kabelrinne E30 Funktionserhalt Stahl bandverz H 60mm B 300mm**
STLB-Bau 2026-04 053
Gelenkstück, für Kabelrinne, Feuerwiderstandsklasse E 30 DIN 4102-12, mit Funktionserhalt, aus bandverzinktem Stahl DIN EN 10346, Seitenhöhe mind. 60 mm, Breite mind. 300 mm, Einbau im Innenbereich, Arbeitshöhe des Montageortes bis 5,5 m über der Standfläche des hierfür erforderlichen Gerüstes, Gerüst wird gesondert vergütet.
Menge: 50,000 St
DOK DIN 276 2008 Aufteilung+BT: 444

*Hinweis: E0*

**1.3.3.15 Stiel Ausleger Kabelrinne Stahl bandverz Doppel-U-Profil bis 5kN Deckenbefestigung L bis 600mm**
STLB-Bau 2026-04 053
Stiel für Ausleger für Kabelrinne, aus bandverzinktem Stahl DIN EN 10346, Dicke 3 mm, als Doppel-U-Profil, Tragfähigkeit bis 5 kN, an Decke befestigen mit bauaufsichtlich zugelassenen Dübeln, mit angeschweißter Kopfplatte, Stiellänge bis 600 mm, Einbau im Innenbereich, Arbeitshöhe des Montageortes bis 5,5 m über der Standfläche des hierfür erforderlichen Gerüstes, Gerüst wird gesondert vergütet.
Menge: 6000,000 St
DOK DIN 276 2008 Aufteilung+BT: 444

**1.3.3.16 Stiel Ausleger Kabelrinne Stahl bandverz Doppel-U-Profil bis 5kN Deckenbefestigung L bis 700mm**
STLB-Bau 2026-04 053
Stiel für Ausleger für Kabelrinne, aus bandverzinktem Stahl DIN EN 10346, Dicke 3 mm, als Doppel-U-Profil, Tragfähigkeit bis 5 kN, an Decke befestigen mit bauaufsichtlich zugelassenen Dübeln, mit angeschweißter Kopfplatte, Stiellänge bis 700 mm, Einbau im Innenbereich, Arbeitshöhe des Montageortes bis 5,5 m über der Standfläche des hierfür erforderlichen Gerüstes, Gerüst wird gesondert vergütet.
Menge: 300,000 St
DOK DIN 276 2008 Aufteilung+BT: 444

**1.3.3.17 Stiel Ausleger Kabelrinne Stahl bandverz Doppel-U-Profil bis 5kN Deckenbefestigung L bis 800mm**
STLB-Bau 2026-04 053
Stiel für Ausleger für Kabelrinne, aus bandverzinktem Stahl DIN EN 10346, Dicke 3 mm, als Doppel-U-Profil, Tragfähigkeit bis 5 kN, an Decke befestigen mit bauaufsichtlich zugelassenen Dübeln, mit angeschweißter Kopfplatte, Stiellänge bis 800 mm, Einbau im Innenbereich, Arbeitshöhe des Montageortes bis 5,5 m über der Standfläche des hierfür erforderlichen Gerüstes, Gerüst wird gesondert vergütet.
Menge: 300,000 St
DOK DIN 276 2008 Aufteilung+BT: 444

*Hinweis: E30*

**1.3.3.18 Stiel Ausleger Kabelrinne E30 Funktionserhalt Stahl bandverz Doppel-U-Profil bis 5kN Deckenbefestigung L bis 600mm**
STLB-Bau 2026-04 053
Stiel für Ausleger für Kabelrinne, Feuerwiderstandsklasse E 30 DIN 4102-12, mit Funktionserhalt, aus bandverzinktem Stahl DIN EN 10346, Dicke 3 mm, als Doppel-U-Profil, Tragfähigkeit bis 5 kN, an Decke befestigen mit bauaufsichtlich zugelassenen Dübeln, mit angeschweißter Kopfplatte, Stiellänge bis 600 mm, Einbau im Innenbereich, Arbeitshöhe des Montageortes bis 5,5 m über der Standfläche des hierfür erforderlichen Gerüstes, Gerüst wird gesondert vergütet.
Menge: 320,000 St
DOK DIN 276 2008 Aufteilung+BT: 444

**1.3.3.19 Stiel Ausleger Kabelrinne E30 Funktionserhalt Stahl bandverz Doppel-U-Profil bis 5kN Deckenbefestigung L bis 700mm**
STLB-Bau 2026-04 053
Stiel für Ausleger für Kabelrinne, Feuerwiderstandsklasse E 30 DIN 4102-12, mit Funktionserhalt, aus bandverzinktem Stahl DIN EN 10346, Dicke 3 mm, als Doppel-U-Profil, Tragfähigkeit bis 5 kN, an Decke befestigen mit bauaufsichtlich zugelassenen Dübeln, mit angeschweißter Kopfplatte, Stiellänge bis 700 mm, Einbau im Innenbereich, Arbeitshöhe des Montageortes bis 5,5 m über der Standfläche des hierfür erforderlichen Gerüstes, Gerüst wird gesondert vergütet.
Menge: 20,000 St
DOK DIN 276 2008 Aufteilung+BT: 444

**1.3.3.20 Stiel Ausleger Kabelrinne E30 Funktionserhalt Stahl bandverz Doppel-U-Profil bis 5kN Deckenbefestigung L bis 800mm**
STLB-Bau 2026-04 053
Stiel für Ausleger für Kabelrinne, Feuerwiderstandsklasse E 30 DIN 4102-12, mit Funktionserhalt, aus bandverzinktem Stahl DIN EN 10346, Dicke 3 mm, als Doppel-U-Profil, Tragfähigkeit bis 5 kN, an Decke befestigen mit bauaufsichtlich zugelassenen Dübeln, mit angeschweißter Kopfplatte, Stiellänge bis 800 mm, Einbau im Innenbereich, Arbeitshöhe des Montageortes bis 5,5 m über der Standfläche des hierfür erforderlichen Gerüstes, Gerüst wird gesondert vergütet.
Menge: 20,000 St
DOK DIN 276 2008 Aufteilung+BT: 444

**1.3.3.21 Stiel Ausleger Kabelrinne E30 Funktionserhalt Stahl bandverz Doppel-U-Profil bis 5kN Deckenbefestigung L bis 1000mm**
STLB-Bau 2026-04 053
Stiel für Ausleger für Kabelrinne, Feuerwiderstandsklasse E 30 DIN 4102-12, mit Funktionserhalt, aus bandverzinktem Stahl DIN EN 10346, Dicke 3 mm, als Doppel-U-Profil, Tragfähigkeit bis 5 kN, an Decke befestigen mit bauaufsichtlich zugelassenen Dübeln, mit angeschweißter Kopfplatte, Stiellänge bis 1000 mm, Einbau im Innenbereich, Arbeitshöhe des Montageortes bis 5,5 m über der Standfläche des hierfür erforderlichen Gerüstes, Gerüst wird gesondert vergütet.
Menge: 20,000 St
DOK DIN 276 2008 Aufteilung+BT: 444

**1.3.3.22 Stiel Ausleger Kabelrinne E30 Funktionserhalt Stahl bandverz Doppel-U-Profil bis 5kN Deckenbefestigung L bis 1200mm**
STLB-Bau 2026-04 053
Stiel für Ausleger für Kabelrinne, Feuerwiderstandsklasse E 30 DIN 4102-12, mit Funktionserhalt, aus bandverzinktem Stahl DIN EN 10346, Dicke 3 mm, als Doppel-U-Profil, Tragfähigkeit bis 5 kN, an Decke befestigen mit bauaufsichtlich zugelassenen Dübeln, mit angeschweißter Kopfplatte, Stiellänge bis 1200 mm, Einbau im Innenbereich, Arbeitshöhe des Montageortes bis 5,5 m über der Standfläche des hierfür erforderlichen Gerüstes, Gerüst wird gesondert vergütet.
Menge: 20,000 St
DOK DIN 276 2008 Aufteilung+BT: 444

*Hinweis: E0*

**1.3.3.23 Ausleger Kabelrinne Stahl bandverz bis 3,5kN L 400mm an Stielen**
STLB-Bau 2026-04 053
Ausleger für Kabelrinne, aus bandverzinktem Stahl DIN EN 10346, Dicke 3 mm, Tragfähigkeit bis 3,5 kN, Länge 400 mm, an Stielen, doppelseitig, Stiele werden gesondert vergütet, befestigen mit bauaufsichtlich zugelassenen Dübeln, Einbau im Innenbereich, Arbeitshöhe des Montageortes bis 5,5 m über der Standfläche des hierfür erforderlichen Gerüstes, Gerüst wird gesondert vergütet.
Menge: 730,000 St
DOK DIN 276 2008 Aufteilung+BT: 444

*Hinweis: E30*

**1.3.3.24 Ausleger Kabelrinne E30 Funktionserhalt Stahl bandverz bis 3,5kN L 300mm an Stielen**
STLB-Bau 2026-04 053
Ausleger für Kabelrinne, Feuerwiderstandsklasse E 30 DIN 4102-12, mit Funktionserhalt, aus bandverzinktem Stahl DIN EN 10346, Dicke 3 mm, Tragfähigkeit bis 3,5 kN, Länge 300 mm, an Stielen, doppelseitig, Stiele werden gesondert vergütet, befestigen mit bauaufsichtlich zugelassenen Dübeln, Einbau im Innenbereich, Arbeitshöhe des Montageortes bis 5,5 m über der Standfläche des hierfür erforderlichen Gerüstes, Gerüst wird gesondert vergütet.
Menge: 480,000 St
DOK DIN 276 2008 Aufteilung+BT: 444

*Hinweis: E0*

**1.3.3.25 Steigleiter gelocht Stahl bandverz H 60mm B 400mm Trapezblechdecke**
STLB-Bau 2026-04 053
Steigleiter als Kabelleiter, gelocht, Sprossenabstand 300 mm, einschl. aller systembedingten Form- und Verbindungsstücke, aus bandverzinktem Stahl DIN EN 10346, Seitenhöhe mind. 60 mm, Breite mind. 400 mm, an Trapezblechdecke befestigen, Einbau im Innenbereich, Arbeitshöhe des Montageortes bis 5,5 m über der Standfläche des hierfür erforderlichen Gerüstes, Gerüst wird gesondert vergütet.
Menge: 90,000 m
DOK DIN 276 2008 Aufteilung+BT: 444

*Hinweis: E30*

**1.3.3.26 Steigleiter gelocht E30 Funktionserhalt Stahl bandverz H 60mm B 400mm Trapezblechdecke**
STLB-Bau 2026-04 053
Steigleiter als Kabelleiter, gelocht, Feuerwiderstandsklasse E 30 DIN 4102-12, mit Funktionserhalt, Sprossenabstand 300 mm, einschl. aller systembedingten Form- und Verbindungsstücke, aus bandverzinktem Stahl DIN EN 10346, Seitenhöhe mind. 60 mm, Breite mind. 400 mm, an Trapezblechdecke befestigen, Einbau im Innenbereich, Arbeitshöhe des Montageortes bis 5,5 m über der Standfläche des hierfür erforderlichen Gerüstes, Gerüst wird gesondert vergütet.
Menge: 60,000 m
DOK DIN 276 2008 Aufteilung+BT: 444

*Hinweis*
Estrichbündiger Kanal

**1.3.3.27 Kanaleinheit, estrichbündig, blind, Höhe 100-150 mm**
Kanaleinheit, estrichbündig,  blind, Höhe 103-180 mm

Kanaleinheit estrichbündig zur Leitungsführung, bestehend Systemdeckel, Seitenprofilen, Bodenwanne aus Metall und Bodenbelaganlegeprofilen wechselweise mit H = 3 mm oder H = 0 mm. Für trockene Räume im Innenbereich mit nass gepflegten Fußböden. Mit höhennivellierbaren Befestigungswinkeln, Estrichanker und Deckelstoßdichtungen Geprüft nach EN 50085-2-2.

Werkstoff: Stahl
Oberfläche: bandverzinkt
Mengeneinheit: Meter
Breite: 200 mm
min. Kanalhöhe: 130 mm
max. Kanalhöhe: 180 mm
Anzahl der Züge: 2
Materialstärke Deckel: 4 mm
Abdeckungen Montageöffnung: nein
Abdeckungen: 3
Bodenblech: ja
Dichtungseinbaumöglichkeit: ja
Oberteil abnehmbar: ja

Liefern, passend kürzen und montieren. Inkl. systembedingter Kleinteile und Befestigungsmaterial. Abrechnungseinheit: m
Menge: 78,000 m
DOK DIN 276 2008 Aufteilung+BT: 444

**1.3.3.28 Zubehör für Kanalabzweig T und Kreuz**
Zubehör für Kanalabzweig T und Kreuz

Formteilbausatz T und Kreuz für die bauseitige Herstellung eines Kanalabzweiges als T-Stück oder Kreuzung. Für vorgenanntes Kanalsystem. Systembestandteil nach EN 50085-2-2.

Werkstoff: Zinkdruckguss

Liefern und montieren, inkl. Zulage für Anpassungen zu- und abgehendem Kanalstück.

Abrechnungseinheit: St.
Menge: 12,000 St
DOK DIN 276 2008 Aufteilung+BT: 444

**1.3.3.29 Zubehör für Winkelabzweig nach links / rechts, Höhe 40-150 mm**
Zubehör für Winkelabzweig nach links / rechts, Höhe 40-150 mm

Abzweig links / rechts für die Herstellung eines Kanalabzweigs als 90°-Winkel. Zur Montage an vorgenanntem Kanalsystem. Systembestandteil nach EN 50085-2-2.

Werkstoff: Stahl
Oberfläche: bandverzinkt

Liefern und montieren, inkl. Zulage für Anpassungen zu- und abgehendem Kanalstück.

Abrechnungseinheit: St.
Menge: 8,000 St
DOK DIN 276 2008 Aufteilung+BT: 444

**1.3.3.30 Zulage für Erstellung von Ausschnitten**
Zulage für Erstellung von Ausschnitten

Zulage für die Erstellung von Ausschnitten im Deckel, bis 20 x 20cm, inkl. Kantenschutzband, inkl. Entsorgung des Ausschnittes.
Menge: 30,000 St
DOK DIN 276 2008 Aufteilung+BT: 444

*Hinweis: sonstiges*

**1.3.3.31 C-Profilsch. gelocht Stahl verz Wandbefestigung**
STLB-Bau 2026-04 053
C-Profilschiene, gelocht, aus feuerverzinktem Stahl DIN EN ISO 1461, an der Wand aus Beton, befestigen mit bauaufsichtlich zugelassenen Dübeln, Einbau im Innenbereich, Arbeitshöhe des Montageortes bis 5,5 m über der Standfläche des hierfür erforderlichen Gerüstes, Gerüst wird gesondert vergütet.
Menge: 120,000 m
DOK DIN 276 2008 Aufteilung+BT: 444

**1.3.3.32 Deckenkabelträger 300 mm**
Deckenkabelträger 300 mm

Deckenträger nach DIN EN IEC 61537, w-förmig, aus Stahldrähten, für abgehängte Deckenkonstruktionen und/oder zur direkten Befestigung an der Decke, dreiteiliger Universalverbinder, inklusive Systemgebundenen Zubehör wie Verbinder und deckenbefestigung.
Zur Verwendung für Unterdecken mit brandschutztechnischen Anforderungen (Muster-Leitungsanlagen-Richtlinie MLAR 2/2015) bitte Zusatzvorschriften beachten!
Zur Verwendung im Funktionserhalt bitte Zusatzvorschriften beachten!
Abmessungen (ca. Maße)
außen Höhe H x Breite B : 55 x 300 mm
Längsdraht-Ø : 5 mm
Querdraht-Ø : 5 mm
Querdrahtabstand : 211 mm
Lieferlänge L : 2000 mm
Werkstoff : Stahl, drahtverzinkt nach DIN EN 10244-2

Fabirkat der Planung Niedax DT 50.300

Bieterangabe
Fabrikat

'....................................................'

Typ

'....................................................'
Menge: 1250,000 m
DOK DIN 276 2008 Aufteilung+BT: 444

**1.3.3.33 Deckenkabelträger 200 mm**
Deckenkabelträger 200 mm

Deckenträger nach DIN EN IEC 61537, w-förmig, aus Stahldrähten, für abgehängte Deckenkonstruktionen und/oder zur direkten Befestigung an der Decke, dreiteiliger Universalverbinder, inklusive Systemgebundenen Zubehör wie Verbinder und deckenbefestigung.
Zur Verwendung für Unterdecken mit brandschutztechnischen Anforderungen (Muster-Leitungsanlagen-Richtlinie MLAR 2/2015) bitte Zusatzvorschriften beachten!
Zur Verwendung im Funktionserhalt bitte Zusatzvorschriften beachten!
Abmessungen (ca. Maße)
außen Höhe H x Breite B : 55 x 300 mm
Längsdraht-Ø : 5 mm
Querdraht-Ø : 5 mm
Querdrahtabstand : 211 mm
Lieferlänge L : 2000 mm
Werkstoff : Stahl, drahtverzinkt nach DIN EN 10244-2

Fabirkat der Planung Niedax DT 50.300

Bieterangabe
Fabrikat

'....................................................'

Typ

'....................................................'
Menge: 1250,000 m
DOK DIN 276 2008 Aufteilung+BT: 444

*Hinweis: Sammelhalter*

*Hinweis: Vorbemerkung Sammelhalterungen*
Vorbemerkung Sammelhalterungen

an notwendigen Unterbrechungen der durchgehenden Kabelrinnenführung bei Kreuzungen mit Rohren und Kanälen der Gewerke HKLS sind die Kabel mit Sammelhalterungen aus Metall abzufangen.

Installation nach bauaufsichtlicher Zulassung

**1.3.3.34 Sammelhalterung Metall, 33x60**
Sammelhalterung Metall, 33x60

Sammelhalter aus Metall für hohe mechanische Standfestigkeit auch im Brandfall, halogenfrei, brandlastfrei, zur sicheren Montage oberhalb von Brandschutzdecken geeignet, auch als kabelspezifische Variante für den Funktionserhalt nach DIN 4102 Teil 12 zugelassen,
Wand- und Deckenmontage, inkl. Brandschutzschraubanker
Abmessungen: 33 x 60 mm

liefern und montieren
Menge: 42000,000 St
DOK DIN 276 2008 Aufteilung+BT: 444

**1.3.3.35 Sammelhalterung Metall, 47x85**
Sammelhalterung Metall, 47x85

wie in Position zuvor beschrieben, jedoch
Abmessungen: 47x85 mm

liefern und montieren
Menge: 8000,000 St
DOK DIN 276 2008 Aufteilung+BT: 444

**1.3.3.36 Sammelhalterung Metall, 104x126**
Sammelhalterung Metall, 104x126

wie in Position zuvor beschrieben, jedoch
Abmessungen: 104x126 mm

liefern und montieren
Menge: 1500,000 St
DOK DIN 276 2008 Aufteilung+BT: 444

**1.3.3.37 Kabelklammer Metall für 16 Leitungen**
Kabelklammer Metall für 16 Leitungen

Kabelklammer aus Metall für hohe mechanische Standfestigkeit auch im Brandfall, halogenfrei, brandlastfrei, zur sicheren Montage oberhalb von Brandschutzdecken geeignet, auch als kabelspezifische Variante für den Funktionserhalt nach DIN 4102 Teil 12 zugelassen, für Deckenmontage

liefern und montieren
Menge: 8000,000 St
DOK DIN 276 2008 Aufteilung+BT: 444

**1.3.3.38 Kabelklammer Metall für 10 Leitungen**
Kabelklammer Metall für 10 Leitungen

wie vorstehend beschrieben, jedoch für 10 Leitungen

liefern und montieren
Menge: 4500,000 St
DOK DIN 276 2008 Aufteilung+BT: 444

*Hinweis: Brüstungskanal*
Brüstungskanal

Die Brüstungskanäle sind in Stahlblech verzinkt mit Pulverbeschichtung
in weiss in RAL 9010 zu kalkulieren

**1.3.3.39 Endstück Geräteeinbau H/B 70/170mm Stahl verz besch Beton**
STLB-Bau 2026-04 053
Endstück für Geräteeinbaukanal, mit 2 innenliegenden Oberteilen, Breite 80 mm, Außenmaße H/B mind. 70/170 mm, aus verzinktem Stahl, beschichtet, einschl. elektrisch dauerhaft leitfähiger Verbindung, Oberteil aus Kunststoff, halogenfrei, mit einem Trennsteg, aus Kunststoff, auf Beton.
Menge: 70,000 St
DOK DIN 276 2008 Aufteilung+BT: 444

**1.3.3.40 Winkel 90Grad Geräteeinbau H/B 70/170mm Stahl verz besch Beton**
STLB-Bau 2026-04 053
Winkel 90 Grad, flach, für Geräteeinbaukanal, mit 2 innenliegenden Oberteilen, Breite 80 mm, Außenmaße H/B mind. 70/170 mm, aus verzinktem Stahl, beschichtet, einschl. elektrisch dauerhaft leitfähiger Verbindung, Oberteil aus Kunststoff, halogenfrei, mit einem Trennsteg, aus Kunststoff, auf Beton.
Menge: 40,000 St
DOK DIN 276 2008 Aufteilung+BT: 444

**1.3.3.41 Kupplung Geräteeinbau H/B 70/170mm Stahl verz besch Beton**
STLB-Bau 2026-04 053
Kupplung für Geräteeinbaukanal, mit innenliegendem Oberteil, Breite 80 mm, Außenmaße H/B mind. 70/170 mm, aus verzinktem Stahl, beschichtet, einschl. elektrisch dauerhaft leitfähiger Verbindung, Oberteil aus Kunststoff, halogenfrei, mit einem Trennsteg, aus Kunststoff, auf Beton.
Menge: 120,000 St
DOK DIN 276 2008 Aufteilung+BT: 444

**1.3.3.42 Elektroinstallationskanal Geräteeinbau H/B 70/170mm Stahl verz besch Trockenbauwand**
STLB-Bau 2026-04 053
Elektroinstallationskanal DIN EN 50085-2-1 (VDE 0604-2-1) als Geräteeinbaukanal, mit 2 innenliegenden Oberteilen, Breite 80 mm, Außenmaße H/B mind. 70/170 mm, aus verzinktem Stahl, beschichtet, einschl. elektrisch dauerhaft leitfähiger Verbindung, Oberteil aus Kunststoff, halogenfrei, mit einem Trennsteg, aus Kunststoff, auf Trockenbauwand.
Menge: 400,000 m
DOK DIN 276 2008 Aufteilung+BT: 444

**1.3.3.43 Elektroinstallationskanal Geräteeinbau H/B 70/170mm Stahl verz besch Mauerwerk**
STLB-Bau 2026-04 053
Elektroinstallationskanal DIN EN 50085-2-1 (VDE 0604-2-1) als Geräteeinbaukanal, mit innenliegendem Oberteil, Breite 80 mm, Außenmaße H/B mind. 70/170 mm, aus verzinktem Stahl, beschichtet, einschl. elektrisch dauerhaft leitfähiger Verbindung, Oberteil aus Kunststoff, halogenfrei, mit einem Trennsteg, aus Kunststoff, auf Mauerwerk.
Menge: 50,000 m
DOK DIN 276 2008 Aufteilung+BT: 444

**1.3.3.44 Elektroinstallationskanal Geräteeinbau H/B 70/170mm Stahl verz besch Beton**
STLB-Bau 2026-04 053
Elektroinstallationskanal DIN EN 50085-2-1 (VDE 0604-2-1) als Geräteeinbaukanal, mit innenliegendem Oberteil, Breite 80 mm, Außenmaße H/B mind. 70/170 mm, aus verzinktem Stahl, beschichtet, einschl. elektrisch dauerhaft leitfähiger Verbindung, Oberteil aus Kunststoff, halogenfrei, mit einem Trennsteg, aus Kunststoff, auf Beton.
Menge: 200,000 m
DOK DIN 276 2008 Aufteilung+BT: 444

##### 1.3.4 Installationsgeräte

*Hinweis: Vorbemerkungen Installationsgeräte*
Bei den nachfolgenden Installationsgeräten ist jeweils ein einheitliches Programm eines Fabrikates zu verwenden.

angebotenes Schalterprogramm UP: ............................................

angebotenes Schalterprogramm AP: ............................................

*Hinweis: Allg. Installationshinweise für die Kanal-, Rohr-, Leitungs- Dosen- u. Gerätemontage*
Allg. Installationshinweise für die Kanal-, Rohr-, Leitungs- Dosen- u. Gerätemontage

Für die Kanal-, Rohr-, Leitungs- und Dosenmontage treten 2 Montagearten auf:

1. Bei Gasbeton-, Gipsdielen- oder Mauerwerkswänden, in Zwischendecken bzw. in Metallständerwänden:

Normale Unterputz- bzw. Hohlwandinstallation, einschl. Fräsen notwendiger Schlitze und Dosenlöcher, Entfernen und Entsorgen des Bauschutts, Einführen und Verlegen von Leitungen und Rohre in Ständerwänden

2. Aufputz-Montage:

auf diese Montagearten wird im Text der Leistungsbeschreibung hingewiesen.

Bei der Wahl des Dosenmaterials sind die genannten Montagearten zu berücksichtigen. Es wird empfohlen, geeignete Kunststoff-Einbaudosen zu verwenden, die das Befestigen erleichtern und eine gute Abdichtung gewährleisten.

Als Installationsleitungen werden NYM-Mantelleitungen verwendet.

Bei Unterputzmontagen in Betonwänden und -decken werden die Kabel und Leitungen in die voreingelegten Leerrohre eingezogen.

Bei Kreuzungen mit Dehnfugen sind Leitungen und Leerrohre so einzulegen, dass Beschädigungen, unterschiedliche Setzungen, usw. nicht eintreten.

Als Vorbereitung für die Installation der Fernmelde- bzw. Schwachstromanlagen werden Kunststoffpanzerrohre als Leerrohre verlegt. Leerrohre sind, sofern sie an geputzten bzw. mit Platten versehenen Wänden und Decken geführt werden, in Schlitze, also "unter Putz", soweit sie in Hohlräumen zwischen den Massiv- und abgehängten Decken oder anderen Kanälen geführt werden "auf Putz" zu verlegen.

Bei "Unter Putz Montagen" ist darauf zu achten, dass die Schlitze so angelegt werden, dass die Rohre mindestens 1,5 cm unter der späteren Putzflucht zu liegen kommen. Die Rohre müssen zuverlässig befestigt werden.

Bei "Auf Putz Montage" sind Schellen zu verlegen. Laufen mehrere Rohre bzw. Leitungen parallel, so sind Bügel aus Schlitzbandeisen bzw. Profilschienen an Wänden oder Decken zu montieren und auf diesen die Rohre bzw. Leitungen in einer Flucht ausgerichtet zu befestigen.

Grundsätzlich werden zweckmäßig Geräte-Verbindungsdosen (tiefe Dosen) verwendet, insbesondere dort, wo Leitungen innerhalb von Schalterdosen verklemmt werden müssen.

Für feuchte und nasse Bereiche und Räume nach VDE 0100 Teil 737 sowie auch für rein technische Räume (Heizungsräume, Lüftungszentralen, Maschinenräume usw.) ist Feuchtraum- a.P.-Installationsmaterial, Schutzart IP44, zu verwenden. Sämtliche "Auf Putz Montagen" sind mit Installationsmaterial in Farbe grau auszuführen.

Es dürfen nur Schutzkontaktsteckdosen verwendet werden. Die Befestigung der Schuko- Steckdosen-Einsätze und aller Schalter muss mit Schrauben erfolgen. Sogenannte "Krallenbefestigung" der Einsätze ist nicht zulässig. Es sind entsprechend geeignete Gerätedosen zu verwenden. Die Preise für Gerätedosen sind nicht in die Gerätepreise einzukalkulieren sondern diese sind in besonderen Positionen erfasst.

Gerätedosen für Schalter usw. in Räumen mit Wandfliesenbelag sind in Zusammenarbeit mit dem Fliesenleger nach Fließenspiegel zu setzen.

Da Preisdifferenzen zwischen UP-Schaltern bzw. -Steckdosen mit normaler Abdeckplatte und solchen mit Zentralplatte normalerweise nicht bestehen, werden im Leistungsverzeichnis und bei der Abrechnung diese beiden Ausführungsarten nicht unterschieden. Vielmehr sind im Bedarfsfall bei Kombinationen die zugehörigen Mehrfachrahmen besonders aufgeführt.

Mit besonderem Nachdruck wird auf folgendes hingewiesen:

Stemmarbeiten an tragenden Wänden dürfen nur mit Genehmigung der Bauleitung ausgeführt werden.
DIN 1053 ist zu beachten. Bei allen E-Installationsarbeiten ist auf die Einhaltung des Brand- Wärme- und Schallschutzes zu achten. Für alle Schäden, die durch eigenmächtiges Arbeiten entstehen, hat der Unternehmer aufzukommen.

Für die Leitungsführung sind die Installationszonen entsprechend DIN 18015 Teil 3 zu beachten. Eine Leitungsführung durch schräges Kreuzen an Decken und Wänden usw. ist verboten. Alle Leitungen sind winkelgerecht parallel zu den Raumwänden zu verlegen.

Alle Unterputzdosen sind putzbündig zu setzen. Alle zu tief sitzenden Dosen sind nachträglich auf Putzflucht zu ändern, ggf. sind Putzausgleichsringe zu verwenden.

Bei Ständerwänden und Möbeleinbauten sind entsprechende geeignete Hohlwanddosen zu verwenden. Die Dosenlöcher sind sorgfältig ohne Beschädigung der Beplankung auszufräsen. Um Schallbrücken zu vermeiden, dürfen Gerätedosen in einer Wand nur direkt gegenüber liegen, wenn entsprechende Schallschutzdosen verwendet werden. Gleiches gilt für F90-Wände mit Brandschutzdosen.

Installationsleitungen in feuchten Räumen sind, soweit sie nicht in Rohre und Kanäle eingezogen werden, mit Isolierstoffschellen zu montieren. Aus dem Fußboden hoch geführte Leitungen müssen bis 60 cm über dem Fußboden und an sonstigen gefährdeten Stellen in Schutzrohren verlegt  werden.

Besondere Hinweise:

a) Rohrstöße und Rohrenden sind gut zu entgraten.

b) Die Rohre sind nach Absprache mit der Bauleitung bei Bedarf mit verzinkten Zugdrähten zu versehen.

c) Bei Verlegung von Rohren auf dem Boden sind nur Stahlrohre oder Kunststoffrohre mit mindestens mittlerer Druckfestigkeit, Klasse 3333, zugelassen. Bei parallelen, auf dem Boden verlegten Rohren ist durch Einhalten eines Abstandes (auch zu Wänden) zu gewährleisten, dass der Estrich zwischen die Rohre eindringen kann und ein guter Verband mit dem Rohfußboden entsteht.

d) Bei paralleler AP-Verlegung mehrerer Feuchtraumleitungen sind zur Befestigung Registerschienen und Aufreihschellen, bei sehr großer Leitungszahl sind Kunststoff-LF-Kanäle zu verwenden.

e) Leitungen für Wandauslässe sind in Wandauslaßdosen einzuführen.
Sämtliche Wand- und Deckenauslässe sind ausreichend lang zu halten, bis zur Putzoberfläche abzumanteln und mit einer schraublosen Apparate-Klemme je Ader zu versehen.

f) Auf eine übersichtliche Leitungsführung zum und im Verteiler ist besonders zu achten.

e) Verwendung von Gips zur Befestigung von u.P.-Dosen und Rohren ist nur dort gestattet, wo mit Sicherheit mit späterem Gipsputz gerechnet werden kann. In Feuchträumen darf Gips nicht verwendet werden. Dafür und für alle übrigen Fälle ist Spezialzement zu verwenden.

h) In vielen Fällen werden Schalter für Beleuchtung und Apparaturen der Schwachstromanlagen mit geringem Abstand voneinander installiert. Abdeckplatten für Schalter und Steckdosen sind deshalb in Form und Farbe mit denen der Schwachstromfirma durch Auswahl des geeigneten Fabrikates in Übereinstimmung zu bringen. Dadurch dürfen der Bauherrschaft keine Mehrkosten entstehen. In Kombinationen sind FM-Geräte auf Abstand zu den Schalter und Steckdosen mit separaten Rahmen zu montieren.

i) Bei Aufmaß und Abrechnung wird zwischen starren und biegsamen Rohrtypen nicht unterschieden. Die Rohrgrößen müssen der aktuell gültigen EN-Norm entsprechen. Normalbögen werden nicht besonders vergütet, sie werden vielmehr als Rohr in gestreckter Länge aufgemessen.

k) Bei Aufmaß und Abrechnung wird zwischen Dosen und Schaltern mit mehreren Einführungen und solchen mit einer Einführung nicht unterschieden.

**1.3.4.1 Elektroinstallationsrohr PVC-U AD 20mm AP Abstandsschellen**
STLB-Bau 2026-04 053
Elektroinstallationsrohr DIN EN 61386 (VDE 0605), Maße DIN EN 60423, aus PVC-U, einwandig, glatt, starr, mit angeformter Muffe, Außendurchmesser 20 mm, Druckfestigkeit Klasse 3 - mittel (750 N) DIN EN 61386-1 (VDE 0605-1), Klasse Schlagbeanspruchung 3 - mittel DIN EN 61386-1 (VDE 0605-1), max. Gebrauchstemperatur Klasse 1 (60 Grad C) DIN EN 61386-1 (VDE 0605-1), Verlegung offen, auf Putz, mit Abstandsschellen, Arbeitshöhe des Montageortes bis 5,5 m über der Standfläche des hierfür erforderlichen Gerüstes, Gerüst wird gesondert vergütet.
Menge: 1500,000 m
DOK DIN 276 2008 Aufteilung+BT: 444

**1.3.4.2 Elektroinstallationsrohr PVC-U AD 20mm Hohlwand**
STLB-Bau 2026-04 053
Elektroinstallationsrohr DIN EN 61386 (VDE 0605), Maße DIN EN 60423, aus PVC-U, doppelwandig, innen gewellt, außen glatt, flexibel, Außendurchmesser 20 mm, Druckfestigkeit Klasse 2 - leicht (320 N) DIN EN 61386-1 (VDE 0605-1), Klasse Schlagbeanspruchung 3 - mittel DIN EN 61386-1 (VDE 0605-1), max. Gebrauchstemperatur Klasse 1 (60 Grad C) DIN EN 61386-1 (VDE 0605-1), Verlegung in Hohlwand, Arbeitshöhe des Montageortes bis 5,5 m über der Standfläche des hierfür erforderlichen Gerüstes, Gerüst wird gesondert vergütet.
Menge: 3000,000 m
DOK DIN 276 2008 Aufteilung+BT: 444

**1.3.4.3 Elektroinstallationsrohr PVC-U AD 25mm AP Abstandsschellen**
STLB-Bau 2026-04 053
Elektroinstallationsrohr DIN EN 61386 (VDE 0605), Maße DIN EN 60423, aus PVC-U, einwandig, glatt, starr, mit angeformter Muffe, Außendurchmesser 25 mm, Druckfestigkeit Klasse 3 - mittel (750 N) DIN EN 61386-1 (VDE 0605-1), Klasse Schlagbeanspruchung 3 - mittel DIN EN 61386-1 (VDE 0605-1), max. Gebrauchstemperatur Klasse 1 (60 Grad C) DIN EN 61386-1 (VDE 0605-1), Verlegung offen, auf Putz, mit Abstandsschellen, Arbeitshöhe des Montageortes bis 5,5 m über der Standfläche des hierfür erforderlichen Gerüstes, Gerüst wird gesondert vergütet.
Menge: 1800,000 m
DOK DIN 276 2008 Aufteilung+BT: 444

**1.3.4.4 Elektroinstallationsrohr PVC-U AD 25mm Hohlwand**
STLB-Bau 2026-04 053
Elektroinstallationsrohr DIN EN 61386 (VDE 0605), Maße DIN EN 60423, aus PVC-U, doppelwandig, innen gewellt, außen glatt, flexibel, Außendurchmesser 25 mm, Druckfestigkeit Klasse 2 - leicht (320 N) DIN EN 61386-1 (VDE 0605-1), Klasse Schlagbeanspruchung 2 - leicht DIN EN 61386-1 (VDE 0605-1), max. Gebrauchstemperatur Klasse 1 (60 Grad C) DIN EN 61386-1 (VDE 0605-1), Verlegung in Hohlwand, Arbeitshöhe des Montageortes bis 5,5 m über der Standfläche des hierfür erforderlichen Gerüstes, Gerüst wird gesondert vergütet.
Menge: 4000,000 m
DOK DIN 276 2008 Aufteilung+BT: 444

**1.3.4.5 Elektroinstallationsrohr PVC-U AD 32mm AP Abstandsschellen**
STLB-Bau 2026-04 053
Elektroinstallationsrohr DIN EN 61386 (VDE 0605), Maße DIN EN 60423, aus PVC-U, einwandig, glatt, starr, mit angeformter Muffe, Außendurchmesser 32 mm, Druckfestigkeit Klasse 3 - mittel (750 N) DIN EN 61386-1 (VDE 0605-1), Klasse Schlagbeanspruchung 3 - mittel DIN EN 61386-1 (VDE 0605-1), max. Gebrauchstemperatur Klasse 1 (60 Grad C) DIN EN 61386-1 (VDE 0605-1), Verlegung offen, auf Putz, mit Abstandsschellen, Arbeitshöhe des Montageortes bis 5,5 m über der Standfläche des hierfür erforderlichen Gerüstes, Gerüst wird gesondert vergütet.
Menge: 800,000 m
DOK DIN 276 2008 Aufteilung+BT: 444

**1.3.4.6 Elektroinstallationsrohr PVC-U AD 32mm Hohlwand**
STLB-Bau 2026-04 053
Elektroinstallationsrohr DIN EN 61386 (VDE 0605), Maße DIN EN 60423, aus PVC-U, doppelwandig, innen gewellt, außen glatt, flexibel, Außendurchmesser 32 mm, Druckfestigkeit Klasse 2 - leicht (320 N) DIN EN 61386-1 (VDE 0605-1), Klasse Schlagbeanspruchung 2 - leicht DIN EN 61386-1 (VDE 0605-1), max. Gebrauchstemperatur Klasse 1 (60 Grad C) DIN EN 61386-1 (VDE 0605-1), Verlegung in Hohlwand, Arbeitshöhe des Montageortes bis 5,5 m über der Standfläche des hierfür erforderlichen Gerüstes, Gerüst wird gesondert vergütet.
Menge: 120,000 m
DOK DIN 276 2008 Aufteilung+BT: 444

**1.3.4.7 Elektroinstallationsrohr PVC-U AD 40mm AP Abstandsschellen**
STLB-Bau 2026-04 053
Elektroinstallationsrohr DIN EN 61386 (VDE 0605), Maße DIN EN 60423, aus PVC-U, einwandig, glatt, starr, mit angeformter Muffe, Außendurchmesser 40 mm, Druckfestigkeit Klasse 3 - mittel (750 N) DIN EN 61386-1 (VDE 0605-1), Klasse Schlagbeanspruchung 3 - mittel DIN EN 61386-1 (VDE 0605-1), max. Gebrauchstemperatur Klasse 1 (60 Grad C) DIN EN 61386-1 (VDE 0605-1), Verlegung offen, auf Putz, mit Abstandsschellen, Arbeitshöhe des Montageortes bis 5,5 m über der Standfläche des hierfür erforderlichen Gerüstes, Gerüst wird gesondert vergütet.
Menge: 100,000 m
DOK DIN 276 2008 Aufteilung+BT: 444

**1.3.4.8 Elektroinstallationsrohr PVC-U AD 40mm UP**
STLB-Bau 2026-04 053
Elektroinstallationsrohr DIN EN 61386 (VDE 0605), Maße DIN EN 60423, aus PVC-U, doppelwandig, innen gewellt, außen glatt, flexibel, Außendurchmesser 40 mm, Druckfestigkeit Klasse 3 - mittel (750 N) DIN EN 61386-1 (VDE 0605-1), Klasse Schlagbeanspruchung 3 - mittel DIN EN 61386-1 (VDE 0605-1), max. Gebrauchstemperatur Klasse 1 (60 Grad C) DIN EN 61386-1 (VDE 0605-1), Verlegung unter Putz, Arbeitshöhe des Montageortes bis 3,5 m über der Standfläche des hierfür erforderlichen Gerüstes.
Menge: 50,000 m
DOK DIN 276 2008 Aufteilung+BT: 444

**1.3.4.9 Elektroinstallationsrohr PVC-U AD 50mm UP**
STLB-Bau 2026-04 053
Elektroinstallationsrohr DIN EN 61386 (VDE 0605), Maße DIN EN 60423, aus PVC-U, doppelwandig, innen gewellt, außen glatt, flexibel, Außendurchmesser 50 mm, Druckfestigkeit Klasse 3 - mittel (750 N) DIN EN 61386-1 (VDE 0605-1), Klasse Schlagbeanspruchung 3 - mittel DIN EN 61386-1 (VDE 0605-1), max. Gebrauchstemperatur Klasse 1 (60 Grad C) DIN EN 61386-1 (VDE 0605-1), Verlegung unter Putz, Arbeitshöhe des Montageortes bis 3,5 m über der Standfläche des hierfür erforderlichen Gerüstes.
Menge: 100,000 m
DOK DIN 276 2008 Aufteilung+BT: 444

**1.3.4.10 Elektroinstallationsrohr Stahl verz AD 20mm AP**
STLB-Bau 2026-04 053
Elektroinstallationsrohr DIN EN 61386 (VDE 0605), Maße DIN EN 60423, aus verzinktem Stahl, einwandig, glatt, starr, mit Gewinde beidseitig, Außendurchmesser 20 mm, Druckfestigkeit Klasse 4 - schwer (1250 N) DIN EN 61386-1 (VDE 0605-1), Klasse Schlagbeanspruchung 4 - schwer DIN EN 61386-1 (VDE 0605-1), max. Gebrauchstemperatur Klasse 1 (60 Grad C) DIN EN 61386-1 (VDE 0605-1), Verlegung offen, auf Putz, Arbeitshöhe des Montageortes bis 5,5 m über der Standfläche des hierfür erforderlichen Gerüstes, Gerüst wird gesondert vergütet.
Menge: 200,000 m
DOK DIN 276 2008 Aufteilung+BT: 444

**1.3.4.11 Elektroinstallationsrohr Stahl verz AD 25mm AP**
STLB-Bau 2026-04 053
Elektroinstallationsrohr DIN EN 61386 (VDE 0605), Maße DIN EN 60423, aus verzinktem Stahl, einwandig, glatt, starr, mit Gewinde beidseitig, Außendurchmesser 25 mm, Druckfestigkeit Klasse 4 - schwer (1250 N) DIN EN 61386-1 (VDE 0605-1), Klasse Schlagbeanspruchung 4 - schwer DIN EN 61386-1 (VDE 0605-1), max. Gebrauchstemperatur Klasse 1 (60 Grad C) DIN EN 61386-1 (VDE 0605-1), Verlegung offen, auf Putz, Arbeitshöhe des Montageortes bis 5,5 m über der Standfläche des hierfür erforderlichen Gerüstes, Gerüst wird gesondert vergütet.
Menge: 600,000 m
DOK DIN 276 2008 Aufteilung+BT: 444

*Hinweis: Unterputz-Installationsmaterial*

**1.3.4.12 Gerätedose Kunststoff ID 60mm T 40mm UP Mauerwerk**
STLB-Bau 2026-04 053
Gerätedose DIN EN IEC 60670-1 (VDE 0606-1) und DIN 49073, aus Kunststoff, Innendurchmesser 60 mm, Tiefe 40 mm, mit Schrauben und Nagellaschen, Unterputz, in Mauerwerk.
Menge: 60,000 St
DOK DIN 276 2008 Aufteilung+BT: 444

**1.3.4.13 Geräteverbindungsdose Einführungsstutzen Kunststoff ID 60mm T 60mm UP Mauerwerk**
STLB-Bau 2026-04 053
Geräteverbindungsdose DIN EN IEC 60670-1 (VDE 0606-1) und DIN 49073, mit Einführungsstutzen, aus Kunststoff, Innendurchmesser 60 mm, Tiefe 60 mm, mit Schrauben und Nagellaschen, Unterputz, in Mauerwerk.
Menge: 50,000 St
DOK DIN 276 2008 Aufteilung+BT: 444

**1.3.4.14 Geräteverbindungsdose Schallschutzdose Einführungsstutzen Kunststoff ID 60mm T 60mm UP Mauerwerk**
STLB-Bau 2026-04 053
Geräteverbindungsdose DIN EN IEC 60670-1 (VDE 0606-1) und DIN 49073, als Schallschutzdose, mit Einführungsstutzen, aus Kunststoff, Innendurchmesser 60 mm, Tiefe 60 mm, luftdicht, mit Schrauben und Nagellaschen, Unterputz, in Mauerwerk.
Menge: 30,000 St
DOK DIN 276 2008 Aufteilung+BT: 444

**1.3.4.15 Verbindungsdose Einführungsstutzen Kunststoff ID 70mm T 65mm IP2X 5x2,5mm2 UP Mauerwerk**
STLB-Bau 2026-04 053
Verbindungsdose DIN EN IEC 60670-1 (VDE 0606-1) mit Einführungsstutzen, aus Kunststoff, Innendurchmesser 70 mm, Tiefe mind. 65 mm, luftdicht, mit Deckel mit Schraubbefestigung und Nagellaschen, Schutzart IP 2X DIN EN 60529 (VDE 0470-1), mit 5 Klemmen 2,5 mm2, Unterputz, in Mauerwerk.
Menge: 30,000 St
DOK DIN 276 2008 Aufteilung+BT: 444

**1.3.4.16 Verbindungsdose Einführungsstutzen Kunststoff 100/100mm T 37mm 5x4mm2 UP Mauerwerk**
STLB-Bau 2026-04 053
Verbindungsdose DIN EN IEC 60670-1 (VDE 0606-1) als Abzweigkasten, mit Einführungsstutzen, aus Kunststoff, Grundfläche mind. 100/100 mm, Tiefe mind. 37 mm, mit 5 Klemmen 4 mm2, Unterputz, in Mauerwerk, Arbeitshöhe des Montageortes bis 5,5 m über der Standfläche des hierfür erforderlichen Gerüstes, Gerüst wird gesondert vergütet.
Menge: 10,000 St
DOK DIN 276 2008 Aufteilung+BT: 444

**1.3.4.17 Verbindungsdose Einführungsstutzen Kunststoff 250/250mm T 37mm 5x4mm2 UP Mauerwerk**
STLB-Bau 2026-04 053
Verbindungsdose DIN EN IEC 60670-1 (VDE 0606-1) als Abzweigkasten, mit Einführungsstutzen, aus Kunststoff, Grundfläche mind. 250/250 mm, Tiefe mind. 37 mm, mit 5 Klemmen 4 mm2, Unterputz, in Mauerwerk, Arbeitshöhe des Montageortes bis 5,5 m über der Standfläche des hierfür erforderlichen Gerüstes, Gerüst wird gesondert vergütet.
Menge: 5,000 St
DOK DIN 276 2008 Aufteilung+BT: 444

*Hinweis: Hohlwand-Installationsmaterial*

**1.3.4.18 Geräteverbindungsdose Einführungen Kunststoff ID 60mm T 60mm UP Hohlwand**
STLB-Bau 2026-04 053
Geräteverbindungsdose DIN EN IEC 60670-1 (VDE 0606-1) und DIN 49073, mit Einführungen für Mantelleitungen für ortsfeste Installation, aus Kunststoff, Innendurchmesser 60 mm, Tiefe 60 mm, luftdicht, mit Schrauben, Unterputz, in Hohlwand.
Menge: 8000,000 St
DOK DIN 276 2008 Aufteilung+BT: 444

**1.3.4.19 Gerätedose Schallschutzdose Kunststoff ID 60mm T 60mm UP Hohlwand**
STLB-Bau 2026-04 053
Gerätedose DIN EN IEC 60670-1 (VDE 0606-1) und DIN 49073, als Schallschutzdose, aus Kunststoff, Innendurchmesser 60 mm, Tiefe 60 mm, luftdicht, mit Schrauben und Nagellaschen, Unterputz, in Hohlwand.
Menge: 4000,000 St
DOK DIN 276 2008 Aufteilung+BT: 444

**1.3.4.20 Geräteverbindungsdose Brandschutzdose Einführungsstutzen Kunststoff ID 60mm T 62mm UP Hohlwand**
STLB-Bau 2026-04 053
Geräteverbindungsdose DIN EN IEC 60670-1 (VDE 0606-1) und DIN 49073, als Brandschutzdose, mit Einführungsstutzen, aus Kunststoff, Innendurchmesser 60 mm, Tiefe 62 mm, mit Schrauben, Unterputz, in Hohlwand.
Menge: 3800,000 St
DOK DIN 276 2008 Aufteilung+BT: 444

**1.3.4.21 Geräteverbindungsdose Strahlenschutzdose Einführungsstutzen Kunststoff Innendurchm. 60mm T 62mm UP Hohlwand**
Geräteverbindungsdose DIN EN IEC 60670-1 (VDE 0606-1) und DIN 49073, als Strahlenschutzdose, mit Einführungsstutzen, aus Kunststoff, Innendurchmesser 60 mm, Tiefe 62 mm, mit Schrauben, Unterputz, in Hohlwand.
Menge: 500,000 St
DOK DIN 276 2008 Aufteilung+BT: 444

**1.3.4.22 Verbindungsdose Einführungsstutzen Kunststoff ID 70mm T 65mm UP Hohlwand**
STLB-Bau 2026-04 053
Verbindungsdose DIN EN IEC 60670-1 (VDE 0606-1) mit Einführungsstutzen, aus Kunststoff, Innendurchmesser 70 mm, Tiefe mind. 65 mm, Unterputz, in Hohlwand.
Menge: 30,000 St
DOK DIN 276 2008 Aufteilung+BT: 444

**1.3.4.23 Putzausgleichring Kunststoff ID 60mm H 10mm UP**
STLB-Bau 2026-04 053
Ausgleichring für Gerätedose DIN 49073, aus Kunststoff, Innendurchmesser 60 mm, Höhe 10 mm, mit Befestigungsschrauben, Unterputz.
Menge: 2000,000 St
DOK DIN 276 2008 Aufteilung+BT: 444

**1.3.4.24 Putzausgleichring Kunststoff ID 60mm H 12mm UP**
STLB-Bau 2026-04 053
Ausgleichring für Gerätedose DIN 49073, aus Kunststoff, Innendurchmesser 60 mm, Höhe 12 mm, mit Befestigungsschrauben, Unterputz.
Menge: 4000,000 St
DOK DIN 276 2008 Aufteilung+BT: 444

**1.3.4.25 Putzausgleichring Kunststoff ID 60mm H 20mm UP**
STLB-Bau 2026-04 053
Ausgleichring für Gerätedose DIN 49073, aus Kunststoff, Innendurchmesser 60 mm, Höhe 20 mm, mit Befestigungsschrauben, Unterputz.
Menge: 1500,000 St
DOK DIN 276 2008 Aufteilung+BT: 444

**1.3.4.26 Mehrpreis Bohrung durch Holzplatte**
Mehrpreis Bohrung durch Holzplatte

Mehrpreis Bohrung durch Holzplatte 68 mm, Stärke der
Holzplatte bis 3cm
Menge: 4500,000 St
DOK DIN 276 2008 Aufteilung+BT: 444

**1.3.4.27 Mehrpreis Bohrung durch Blechplatte**
Mehrpreis Bohrung durch Blechplatte

Mehrpreis Bohrung durch Blechplatte 68 mm, Stärke der
Blechplatte bis 2mm
Menge: 4100,000 St
DOK DIN 276 2008 Aufteilung+BT: 444

*Hinweis: Aufputz-Installationsmaterial*

**1.3.4.28 Verbindungsdose Kunststoff 80/80mm T 37mm IP44 5x4mm2 AP Beton**
STLB-Bau 2026-04 053
Verbindungsdose DIN EN IEC 60670-1 (VDE 0606-1) als Abzweigkasten, aus Kunststoff, Grundfläche mind. 80/80 mm, Tiefe mind. 37 mm, mit Deckel, Schutzart IP 44 DIN EN 60529 (VDE 0470-1), mit 5 Klemmen 4 mm2, Aufputz, auf Beton, Arbeitshöhe des Montageortes bis 5,5 m über der Standfläche des hierfür erforderlichen Gerüstes, Gerüst wird gesondert vergütet.
Menge: 7800,000 St
DOK DIN 276 2008 Aufteilung+BT: 444

**1.3.4.29 Verbindungsdose Einführungsstutzen Kunststoff 100/100mm T 37mm IP54 5x4mm2 AP Beton**
STLB-Bau 2026-04 053
Verbindungsdose DIN EN IEC 60670-1 (VDE 0606-1) als Abzweigkasten, mit Einführungsstutzen, aus Kunststoff, Grundfläche mind. 100/100 mm, Tiefe mind. 37 mm, mit Deckel mit Schraubbefestigung, Schutzart IP 54 DIN EN 60529 (VDE 0470-1), mit 5 Klemmen 4 mm2, Aufputz, auf Beton, Arbeitshöhe des Montageortes bis 5,5 m über der Standfläche des hierfür erforderlichen Gerüstes, Gerüst wird gesondert vergütet.
Menge: 2500,000 St
DOK DIN 276 2008 Aufteilung+BT: 444

**1.3.4.30 Verbindungsdose Einführungsstutzen Kunststoff 250/250mm T 37mm IP54 5x4mm2 AP Beton**
STLB-Bau 2026-04 053
Verbindungsdose DIN EN IEC 60670-1 (VDE 0606-1) als Abzweigkasten, mit Einführungsstutzen, aus Kunststoff, Grundfläche mind. 250/250 mm, Tiefe mind. 37 mm, mit Deckel mit Schraubbefestigung, Schutzart IP 54 DIN EN 60529 (VDE 0470-1), mit 5 Klemmen 4 mm2, Aufputz, auf Beton, Arbeitshöhe des Montageortes bis 5,5 m über der Standfläche des hierfür erforderlichen Gerüstes, Gerüst wird gesondert vergütet.
Menge: 100,000 St
DOK DIN 276 2008 Aufteilung+BT: 444

**1.3.4.31 Verbindungsdose Einführungsstutzen E90 Funktionserhalt Kunststoff rot 80/80mm T 37mm 5x4mm2 AP Beton**
STLB-Bau 2026-04 053
Verbindungsdose DIN EN IEC 60670-1 (VDE 0606-1) als Abzweigkasten, mit Einführungsstutzen, Feuerwiderstandsklasse E 90 DIN 4102-12, mit Funktionserhalt, aus Kunststoff, Farbton rot, Grundfläche mind. 80/80 mm, Tiefe mind. 37 mm, mit Deckel mit Schraubbefestigung, mit 5 Klemmen 4 mm2, Aufputz, auf Beton, Arbeitshöhe des Montageortes bis 5,5 m über der Standfläche des hierfür erforderlichen Gerüstes, Gerüst wird gesondert vergütet.
Menge: 280,000 St
DOK DIN 276 2008 Aufteilung+BT: 444

*Hinweis: sonstige Installationsgeräte*

**1.3.4.32 Präsenzmelder 230V Master opt. Sensor IP2X 360Grad Reichweite/R 12m integr.Dämmerungsschalter 5-1000lx mindAusschaltverzögerung 30 s**
STLB-Bau 2026-04 053
Präsenzmelder für 230 V AC, als Master, mit optischem Sensor, Schutzart IP 2X DIN EN 60529 (VDE 0470-1), Erfassungsbereich 360 Grad, Reichweite/Radius 12 m, mit Unterkriechschutz, mit integriertem Dämmerungsschalter, Einstellbereich 5 bis 1000 lx,
Ausschaltverzögerung mind. '30' s, Beleuchtungssteuerung wahlweise voll- oder halbautomatisch, mit Testbetrieb, Funktion Ein-/Ausschalten, für Wandmontage.
Menge: 250,000 St
DOK DIN 276 2008 Aufteilung+BT: 444

*Hinweis: Aufputzschalterprogramm*

**1.3.4.33 CEE-Steckdose Klappdeckel 5polig 230/400VAC 16A AP Beschriftungsfeld IP44**
STLB-Bau 2026-04 053
CEE-Steckdose DIN EN 60309-2 (VDE 0623-2), mit Klappdeckel, 5-polig, Bemessungsbetriebsspannung 230/400 V AC, 16 A, in Aufputzausführung, mit Beschriftungsfeld, Schutzart IP 44 DIN EN 60529 (VDE 0470-1), Einsatz mit Schrauben befestigen.
Menge: 80,000 St
DOK DIN 276 2008 Aufteilung+BT: 444

**1.3.4.34 CEE-Steckdose Klappdeckel 5polig 230/400VAC 32A AP Beschriftungsfeld IP44**
STLB-Bau 2026-04 053
CEE-Steckdose DIN EN 60309-2 (VDE 0623-2), mit Klappdeckel, 5-polig, Bemessungsbetriebsspannung 230/400 V AC, 32 A, in Aufputzausführung, mit Beschriftungsfeld, Schutzart IP 44 DIN EN 60529 (VDE 0470-1), Einsatz mit Schrauben befestigen.
Menge: 50,000 St
DOK DIN 276 2008 Aufteilung+BT: 444

**1.3.4.35 Schutzkontaktsteckdose 250V 16A erhöhter Berührungsschutz AP Beschriftungsfeld IP44**
STLB-Bau 2026-04 053
Schutzkontaktsteckdose DIN VDE 0620-1 (VDE 0620-1), 250 V AC, 16 A, mit erhöhtem Berührungsschutz, in Aufputzausführung, mit Beschriftungsfeld, Schutzart IP 44 DIN EN 60529 (VDE 0470-1), Einsatz mit Schrauben befestigen.
Menge: 400,000 St
DOK DIN 276 2008 Aufteilung+BT: 444

**1.3.4.36 Schutzkontaktsteckdose 250V 16A 2fach erhöhter Berührungsschutz AP Beschriftungsfeld IP44**
STLB-Bau 2026-04 053
Schutzkontaktsteckdose DIN VDE 0620-1 (VDE 0620-1), 250 V AC, 16 A, 2-fach, mit erhöhtem Berührungsschutz, in Aufputzausführung, mit Beschriftungsfeld, Schutzart IP 44 DIN EN 60529 (VDE 0470-1), Einsatz mit Schrauben befestigen.
Menge: 300,000 St
DOK DIN 276 2008 Aufteilung+BT: 444

**1.3.4.37 Wippschalter einpolig Aus/Wechsel 10A 250V AP Beschriftungsfeld IP44**
STLB-Bau 2026-04 053
Wippschalter DIN EN 60669-1 (VDE 0632-1) einpolig, Aus/Wechsel, 10 A, 250 V AC, in Aufputzausführung, mit Beschriftungsfeld, Schutzart IP 44 DIN EN 60529 (VDE 0470-1), Einsatz mit Schrauben befestigen.
Menge: 200,000 St
DOK DIN 276 2008 Aufteilung+BT: 444

*Hinweis: Unterputzschalterprogramm*

**1.3.4.38 Schutzkontaktsteckdose 250V 16A reinweiß Beschriftungsfeld**
STLB-Bau 2026-04 053
Schutzkontaktsteckdose DIN VDE 0620-1 (VDE 0620-1), 250 V AC, 16 A, Farbton reinweiß, RAL 9010, einschl. Zentralplatte, mit Beschriftungsfeld, Einsatz mit Schrauben befestigen.
Menge: 950,000 St
DOK DIN 276 2008 Aufteilung+BT: 444

**1.3.4.39 Schutzkontaktsteckdose 250V 16A 2fach reinweiß Beschriftungsfeld**
STLB-Bau 2026-04 053
Schutzkontaktsteckdose DIN VDE 0620-1 (VDE 0620-1), 250 V AC, 16 A, 2-fach, Farbton reinweiß, RAL 9010, einschl. Zentralplatte, mit Beschriftungsfeld, Einsatz mit Schrauben befestigen.
Menge: 2000,000 St
DOK DIN 276 2008 Aufteilung+BT: 444

**1.3.4.40 Schutzkontaktsteckdose 250V 16A 3fach erhöhter Berührungsschutz reinweiß Beschriftungsfeld**
STLB-Bau 2026-04 053
Schutzkontaktsteckdose DIN VDE 0620-1 (VDE 0620-1), 250 V AC, 16 A, 3-fach, mit erhöhtem Berührungsschutz, Farbton reinweiß, RAL 9010, einschl. Zentralplatte, mit Beschriftungsfeld, Einsatz mit Schrauben befestigen.
Menge: 450,000 St
DOK DIN 276 2008 Aufteilung+BT: 444

**1.3.4.41 Schutzkontaktsteckdose 250V 16A erhöhter Berührungsschutz grün Beschriftungsfeld IP2X**
STLB-Bau 2026-04 053
Schutzkontaktsteckdose DIN VDE 0620-1 (VDE 0620-1), 250 V AC, 16 A, mit erhöhtem Berührungsschutz, Farbton grün, einschl. Zentralplatte, mit Beschriftungsfeld, Schutzart IP 2X DIN EN 60529 (VDE 0470-1), Einsatz mit Schrauben befestigen.
Menge: 250,000 St
DOK DIN 276 2008 Aufteilung+BT: 444

**1.3.4.42 Schutzkontaktsteckdose 250V 16A 2fach erhöhter Berührungsschutz grün Beschriftungsfeld**
STLB-Bau 2026-04 053
Schutzkontaktsteckdose DIN VDE 0620-1 (VDE 0620-1), 250 V AC, 16 A, 2-fach, mit erhöhtem Berührungsschutz, Farbton grün, einschl. Zentralplatte, mit Beschriftungsfeld, Einsatz mit Schrauben befestigen.
Menge: 2000,000 St
DOK DIN 276 2008 Aufteilung+BT: 444

**1.3.4.43 Schutzkontaktsteckdose 250V 16A 3fach erhöhter Berührungsschutz grün Beschriftungsfeld**
STLB-Bau 2026-04 053
Schutzkontaktsteckdose DIN VDE 0620-1 (VDE 0620-1), 250 V AC, 16 A, 3-fach, mit erhöhtem Berührungsschutz, Farbton grün, einschl. Zentralplatte, mit Beschriftungsfeld, Einsatz mit Schrauben befestigen.
Menge: 450,000 St
DOK DIN 276 2008 Aufteilung+BT: 444

**1.3.4.44 Schutzkontaktsteckdose 250V 16A erhöhter Berührungsschutz grün Beschriftungsfeld Kontrolllampe IP2X**
STLB-Bau 2026-04 053
Schutzkontaktsteckdose DIN VDE 0620-1 (VDE 0620-1), 250 V AC, 16 A, mit erhöhtem Berührungsschutz, Farbton grün, einschl. Zentralplatte, mit Beschriftungsfeld, mit Kontrolllampe, Schutzart IP 2X DIN EN 60529 (VDE 0470-1), Einsatz mit Schrauben befestigen.
Menge: 800,000 St
DOK DIN 276 2008 Aufteilung+BT: 444

**1.3.4.45 Schutzkontaktsteckdose 250V 16A 2fach erhöhter Berührungsschutz grün Beschriftungsfeld Kontrolllampe**
STLB-Bau 2026-04 053
Schutzkontaktsteckdose DIN VDE 0620-1 (VDE 0620-1), 250 V AC, 16 A, 2-fach, mit erhöhtem Berührungsschutz, Farbton grün, einschl. Zentralplatte, mit Beschriftungsfeld, mit Kontrolllampe, Einsatz mit Schrauben befestigen.
Menge: 650,000 St
DOK DIN 276 2008 Aufteilung+BT: 444

**1.3.4.46 Schutzkontaktsteckdose 250V 16A 3fach erhöhter Berührungsschutz grün Beschriftungsfeld Kontrolllampe**
STLB-Bau 2026-04 053
Schutzkontaktsteckdose DIN VDE 0620-1 (VDE 0620-1), 250 V AC, 16 A, 3-fach, mit erhöhtem Berührungsschutz, Farbton grün, einschl. Zentralplatte, mit Beschriftungsfeld, mit Kontrolllampe, Einsatz mit Schrauben befestigen.
Menge: 560,000 St
DOK DIN 276 2008 Aufteilung+BT: 444

**1.3.4.47 Potentialausgleichsteckdose reinweiß Gerätedose IP44**
STLB-Bau 2026-04 053
Potentialausgleichsteckdose DIN 42801, Farbton reinweiß, RAL 9010, in Gerätedose, einschl. Zentralplatte, Schutzart IP 44 DIN EN 60529 (VDE 0470-1), Einsatz mit Schrauben befestigen, Arbeitshöhe des Montageortes bis 3,5 m über der Standfläche des hierfür erforderlichen Gerüstes.
Menge: 850,000 St
DOK DIN 276 2008 Aufteilung+BT: 444

**1.3.4.48 Kabelauslasspl. Gerätedose IP2X**
Kabelauslassplatte mit Tragring, Schutzart IP 2X DIN EN 60529 (VDE 0470-1).
Menge: 95,000 St
DOK DIN 276 2008 Aufteilung+BT: 444

**1.3.4.49 Schalter Aus Wechsel u.P in Schalterdose**
Schalter Aus Wechsel u.P in Schalterdose

mit mit Schrauben befestigen.
Wippe Aus/Wechsle ist mit zu kalkulieren
Vom Hersteller ist ein Programm mit 55x55 mm
Standard zu kalkulieren.
Farbe reinweiß
Betriebsspannung 230 V/10A
Menge: 81,000 St
DOK DIN 276 2008 Aufteilung+BT: 444

**1.3.4.50 Geräteanschlussdose UP bis 5x2,5mm2**
STLB-Bau 2026-04 053
Geräteanschlussdose DIN EN IEC 60670-1 (VDE 0606-1) in Unterputzausführung, mit Verbindungsklemmen bis 2,5 mm2, 5-polig 400 V AC, mit Schrauben befestigen.
Menge: 180,000 St
DOK DIN 276 2008 Aufteilung+BT: 444

**1.3.4.51 Blindabdeck reinweiß Geräteverbindungsdose Beschriftungsfeld**
STLB-Bau 2026-04 053
Blindabdeckung, Farbton reinweiß, RAL 9010, mit Geräteverbindungsdose, mit Beschriftungsfeld.
Menge: 200,000 St
DOK DIN 276 2008 Aufteilung+BT: 444

**1.3.4.52 Aufputzgehäuse, einfach, für Anzeige-/Bediengeräte, Farbton reinweis RAL 9010**
Aufputzgehäuse, einfach, für Anzeige-/Bediengeräte, Farbton reinweiß RAL 9010

Aufputzgehäuse, einfach, passend zu angebotenem Schalterprogramm Unterputz, zur Aufnahme von Steckdosen und Schalteinrichtungen, Rahmen wird separat vergütet, liefern und montieren, über 1,5m bis 2,5m über der Standfläche des dafür vorgesehenen Gerüstes, Gerüst wird nicht separat vergütet, inkl. Kleinteilen zur Befestigung auf Mauerwerk, Ortbetonwänden, Installationshohlwänden.
Menge: 300,000 St
DOK DIN 276 2008 Aufteilung+BT: 444

**1.3.4.53 Aufputzgehäuse, zweifach, für Anzeige-/Bediengeräte, Farbton reinweis RAL 9010**
Aufputzgehäuse, zweifach, für Anzeige-/Bediengeräte, Farbton reinweis RAL 9010

Aufputzgehäuse, zweifach, passend zu angebotenem Schalterprogramm Unterputz, zur Aufnahme von Steckdosen und Schalteinrichtungen, Rahmen wird separat vergütet, liefern und montieren, über 1,5m bis 2,5m über der Standfläche des dafür vorgesehenen Gerüstes, Gerüst wird nicht separat vergütet, inkl. Kleinteilen zur Befestigung auf Mauerwerk, Ortbetonwänden, Installationshohlwänden.
Menge: 400,000 St
DOK DIN 276 2008 Aufteilung+BT: 444

**1.3.4.54 Abdeckrahmen einfach reinweiß IP2X**
STLB-Bau 2026-04 053
Abdeckrahmen für Installationsgeräte, einfach, Farbton reinweiß, RAL 9010, Schutzart IP 2X DIN EN 60529 (VDE 0470-1).
Menge: 1100,000 St
DOK DIN 276 2008 Aufteilung+BT: 444

**1.3.4.55 Abdeckrahmen 2fach reinweiß IP2X**
STLB-Bau 2026-04 053
Abdeckrahmen für Installationsgeräte, 2-fach, Farbton reinweiß, RAL 9010, Schutzart IP 2X DIN EN 60529 (VDE 0470-1).
Menge: 2000,000 St
DOK DIN 276 2008 Aufteilung+BT: 444

**1.3.4.56 Abdeckrahmen 3fach reinweiß IP2X**
STLB-Bau 2026-04 053
Abdeckrahmen für Installationsgeräte, 3-fach, Farbton reinweiß, RAL 9010, Schutzart IP 2X DIN EN 60529 (VDE 0470-1).
Menge: 450,000 St
DOK DIN 276 2008 Aufteilung+BT: 444

**1.3.4.57 Multi-Messwertgeber KNX-TP Wind Niederschlag Außentemp. Außenhelligkeit 0-70m/s -20-40GradC 0-40klx Heiztransformator**
STLB-Bau 2026-04 057
Multi-Messwertgeber, beheizbar, Bussystem KNX-TP, für Windgeschwindigkeit, Niederschlag und Außentemperatur, für Außenhelligkeit, als 3-fach-Außenhelligkeitssensor für 3-Richtungsmessung,
Messbereich 0 bis 70 m/s,
Messbereich - 20 bis 40 Grad C,
Messbereich 0 bis 40 klx, mit DCF-77-Empfänger und Senden von Datum/Uhrzeit über den Bus, Bemessungsbetriebsspannung 12 bis 24 V DC, Bemessungsbetriebsstrom 30 mA, zur Mastmontage, Schutzart IP 65 DIN EN 60529 (VDE 0470-1), einschl. Heiztransformator, zum Anschluss an die Wetterzentrale.
Menge: 1,000 St
DOK DIN 276 2008 Aufteilung+BT: 444

**1.3.4.58 Wetterzentrale KNX-TP**
STLB-Bau 2026-04 057
Wetterzentrale zu Wetter-Kombisensor, mit Fassadensteuerung, Bussystem KNX-TP, mit individueller Steuerung von 6 Fassaden, mit Eingabe der geografischen Lage des Montageortes und der Fassadenausrichtung, mit Ausfallüberwachung des Windgeschwindigkeits-Messwertgebers, mit Senden Azimut und Elevation über Bus, mit einstellbarer max. Eindringtiefe der Sonne in den Raum, mit Sonnennachlaufsteuerung für Sonnen-/Blendschutz mit Horizontal- oder Vertikal-Lamellen, Überwachen aller Messwerte (außer Niederschlag) auf jeweils mind. 2 Grenzwerte, mit Erfassen und Senden von max. Windgeschwindigkeit, max. Helligkeit sowie von min. und max. Außentemperatur je Tag, mit logischer ODER-Verknüpfung von mind. 8 Alarm-/Störungsmeldungen zu einem Sicherheitsalarm zum Deaktivieren des Sonnenschutzes, mit 4 logischen UND-Verknüpfungen von mind. 4 Eingangsobjekten, mit 4 logischen ODER-Verknüpfungen von mind. 4 Eingangsobjekten, mit Impulseingang zum Anschluss des Windrotors (Anemometer), mit 3 Analogeingängen 0 bis 10 V DC zum direkten Anschluss von Wettersensoren, mit 5 parametrierbaren Zeitprogrammen (Tages- und Wochenprogramm) und bis zu 50 Zeitaufträgen je Zeitprogramm, einschl. Parametrierung von 30 Zeitaufträgen, Bemessungsbetriebsspannung 24 V DC, als Reiheneinbaugerät, Maße DIN 43880, für Montage auf Tragschiene TH35 DIN EN 60715 (VDE 0660-520), mit integriertem Busankoppler und Busanschluss über Busanschlussklemme, Schutzart IP 44 DIN EN 60529 (VDE 0470-1).
Menge: 1,000 St
DOK DIN 276 2008 Aufteilung+BT: 444

**1.3.4.59 Bedien-Anzeigeeinr. stationär UP 230VAC IP44 35,56cm/14Zoll Touch-Screen-Display Kommunikationsschnittstelle KNX-TP**
STLB-Bau 2026-04 070
Bedien- und Anzeigeeinrichtung, als stationäre Einheit, für Unterputzmontage, Netzspannung 230 V AC, Schutzart IP 44 DIN EN 60529 (VDE 0470-1), für Umgebungsbedingungen 0 bis 45 Grad C, relative Umgebungsfeuchte 5 bis 90 % (nicht kondensierend), Bildschirmdiagonale mind. 35,56 cm (14 Zoll), Standardbildschirm 4:3, Auflösung mind. XGA, 1024x768 Pixel, mit Touch-Screen-Display, mit Bedien-/Anzeigefunktion:
- Antrieb stellen,
- Licht schalten,
- Licht stellen,
- Temperatur messen,
- Feuchte messen,
- Luftqualität messen, Messgröße CO2,
- Temperatursollwert stellen,
- Sonnenschutz stellen,
- Raumnutzungsart wählen,
- Präsenz melden,
- Stufen schalten,
mit Kommunikationsschnittstelle nach KNX TP Protokoll DIN EN 50090.
Menge: 12,000 St
DOK DIN 276 2008 Aufteilung+BT: 444

**1.3.4.60 Jalousie-Rollladenaktor KNX-TP 8fach 230AC 6A Reiheneinbaugerät**
STLB-Bau 2026-04 057
Jalousie-/Rollladenaktor, Bussystem KNX-TP, 8-fach, zur Ansteuerung von einem Sonnen-/Blendschutzantrieb je Ausgang, bemessen für 230 V AC, für Antriebe mit 2 elektromechanischen Endlageschaltern (Auf, Ab), mit gegeneinander verriegelten Relaisausgängen für Rechts- bzw. Linkslauf, Relaiskontakte bemessen für 230 V AC, 6 A, cos phi 1, Umschaltung zwischen Automatik- und Handbetrieb mit lokalem Taster und LED sowie über den Bus, mit Umschaltmöglichkeit zwischen Bus- und Direktbetrieb, mit Vorwahl, ob alle Kanäle gemeinsam und identisch parametriert werden oder ob jeder Kanal individuell parametrierbar ist, mit Kommunikationsobjekten und Software zum Öffnen und Schließen von Sonnen-/Blendschutz sowie Stoppen der Fahrt, schrittweisen Öffnen und Schließen von Lamellen, Aufwippen der Lamellen nach Erreichen der unteren Endlage, Wert parametrierbar, Wiederhochfahren des Rollladens nach Erreichen der unteren Endlage, Zeit parametrierbar, Vorgeben und automatischen Anfahren einer Zwischenstellung von Sonnen-/Blendschutz, Vorgeben und automatischen Anfahren einer Zwischenstellung der Lamellen, mit Aktivierung/Dektivierung der Sonnennachlaufsteuerung von Jalousie-Lamellen, mit Funktion Fahrsperre, Melden bzw. Abfragen der aktuellen Sonnen-/Blendschutz-Stellung, Melden bzw. Abfragen der aktuellen Lamellen-Stellung, mit Alarmobjekt zum Fahren des Sonnenschutzes bei Windalarm in die parametrierte Sicherheitsstellung, einschl. Blockieren bis Alarmende, mit integrierter Elektronik zum Erkennen des Ansprechens elektromechanischer Endlageschalter und zur Autokalibrierung der Fahrzeiten von einer Endlage bis zur anderen, mit einstellbarem Schaltzustand bei Spannungsausfall/-wiederkehr, Bemessungsbetriebsspannung: Busspannung, als Reiheneinbaugerät, Maße DIN 43880, für Montage auf Tragschiene TH35 DIN EN 60715 (VDE 0660-520), mit integriertem Busankoppler und Busanschluss über Busanschlussklemme.
Menge: 180,000 St
DOK DIN 276 2008 Aufteilung+BT: 444

**1.3.4.61 Busankoppler KNX-TP BCU 1.x Einbautiefe 19mm**
STLB-Bau 2026-04 057
Busankoppler, Bussystem KNX-TP, für Geräte auf Basis BCU 1.x, Einbautiefe 19 mm, Schraubbefestigung, Bemessungsbetriebsspannung: Busspannung, als Unterputzgerät zum Einbau in Gerätedose, Durchmesser 60 mm, Tiefe 40 mm.
Menge: 80,000 St
DOK DIN 276 2008 Aufteilung+BT: 444

**1.3.4.62 Linienkoppler KNX-TP Filtertabelle Datenaustausch-Steuerung Meldung Busspannungsausfall**
STLB-Bau 2026-04 057
Linienkoppler, zum Datenaustausch zwischen 2 Buslinien über bis zu 64 Byte umfassende Telegramme, Bussystem KNX-TP, als Linienkoppler, Bereichskoppler oder Linienverstärker (Repeater), mit galvanischer Trennung der beiden Buslinien, mit 3 LEDs zur Anzeige der Betriebsbereitschaft sowie eines Telegramm-Empfangs je Linie, mit ladbarer Filtertabelle zur Steuerung des Datenaustausches zwischen den beiden Buslinien, mit Erkennen und Melden von Busspannungsausfall auf der untergeordneten Linie an die übergeordnete, als Reiheneinbaugerät, Maße DIN 43880, für Montage auf Tragschiene TH35 DIN EN 60715 (VDE 0660-520), Breite bis 2 TE, mit integriertem Busankoppler, Anschluss zur Linie und zur Hauptlinie jeweils über Busklemme.
Menge: 100,000 St
DOK DIN 276 2008 Aufteilung+BT: 444

**1.3.4.63 Logikbaustein KNX-TP**
STLB-Bau 2026-04 057
Logikbaustein, mit Funktion je nach Applikationsprogramm: logische UND-/ODER-Verknüpfungen mit bis zu 8 Eingängen, 4 Inverter, Telegrammverteilung/-vervielfachung, Raumteilerfunktion bei Räumen mit flexibler Trennwand, Zwangsführung von 4 Kanälen, Bussystem KNX-TP, mit integriertem Busankoppler und Busanschluss über Kontaktsystem zur Datenschiene, Bemessungsbetriebsspannung: Busspannung, als Reiheneinbaugerät, Maße DIN 43880, für Montage auf Tragschiene TH35 DIN EN 60715 (VDE 0660-520), Breite bis 2 TE, Schutzart IP 2X DIN EN 60529 (VDE 0470-1).
Menge: 120,000 St
DOK DIN 276 2008 Aufteilung+BT: 444

**1.3.4.64 Multifunktionstaster KNX-TP 1fach**
Multifunktionstaster, Bussystem KNX-TP, 1-fach (1 Wippen, 2 Taststellen), Bedienungsrichtung vertikal, mit Beschriftungsfeld, mit pro Betätigungsstelle zuordenbaren Funktionen, Umschalten, Ein-/Ausschalten, Jalousie, mit Schalten bei steigender und/oder fallender Flanke, mit 2-bit-Zwangsführung,
mit einer LED als Orientierungslicht, mit Betriebs-/Statusanzeige je Wippe über 2 LEDs, dimmbar, mit Hintergrundbeleuchtung, mit Ausgabe der Stellgröße(n) als Schaltbefehle EIN/AUS oder als Stellbefehl im Bereich 0 bis 100 %, zur Montage auf Unterputz-Busankoppler, Bemessungsbetriebsspannung: Busspannung, max. zulässige Buslast 10 mA.
Menge: 450,000 St
DOK DIN 276 2008 Aufteilung+BT: 444

**1.3.4.65 Multifunktionstaster KNX-TP 2fach**
Multifunktionstaster, Bussystem KNX-TP, 2-fach (2 Wippen, 4 Taststellen), Bedienungsrichtung vertikal, mit Beschriftungsfeld, mit pro Betätigungsstelle zuordenbaren Funktionen, Umschalten, Ein-/Ausschalten, Jalousie, mit Schalten bei steigender und/oder fallender Flanke, mit 2-bit-Zwangsführung,
mit einer LED als Orientierungslicht, mit Betriebs-/Statusanzeige je Wippe über 2 LEDs, dimmbar, mit Hintergrundbeleuchtung, mit Ausgabe der Stellgröße(n) als Schaltbefehle EIN/AUS oder als Stellbefehl im Bereich 0 bis 100 %, zur Montage auf Unterputz-Busankoppler, Bemessungsbetriebsspannung: Busspannung, max. zulässige Buslast 10 mA.
Menge: 300,000 St
DOK DIN 276 2008 Aufteilung+BT: 444

**1.3.4.66 Multifunktionstaster KNX-TP 4fach**
Multifunktionstaster, Bussystem KNX-TP, 4-fach (4 Wippen, 8 Taststellen), Bedienungsrichtung vertikal, mit Beschriftungsfeld, mit pro Betätigungsstelle zuordenbaren Funktionen, Umschalten, Ein-/Ausschalten, Jalousie, mit Schalten bei steigender und/oder fallender Flanke, mit 2-bit-Zwangsführung,
mit einer LED als Orientierungslicht, mit Betriebs-/Statusanzeige über 2 LEDs, je Wippe dimmbar, mit Hintergrundbeleuchtung, mit Ausgabe der Stellgröße(n) als Schaltbefehle EIN/AUS oder als Stellbefehl im Bereich 0 bis 100 %, zur Montage auf Unterputz-Busankoppler, Bemessungsbetriebsspannung: Busspannung, max. zulässige Buslast 10 mA.
Menge: 180,000 St
DOK DIN 276 2008 Aufteilung+BT: 444

**1.3.4.67 Bewegungsmelder KNX-TP**
Bewegungsmelder, für Innenbereich, Bussystem KNX-TP, mit einstellbarem Erfassungsbereich von 90 bis 360 Grad in 4 individuell parametrierbaren Sektoren, Erfassungsbereich 6 bis 11 m, Nennmontagehöhe 2 m bis 4 m, einstellbare Nachlaufzeit, Sperren/Freigeben des Meldebetriebes pro Funktionsblock über ein Kommunikationsobjekt, mit Testbetrieb und LED zur Anzeige von Detektionen im Testbetrieb, mit Helligkeitssensor, mit Übertragung des Helligkeitsmesswertes in lx, mit einstellbarem Helligkeitsgrenzwert für Tag-/Energiesparbetrieb, Bewegungsmeldung abhängig von der Helligkeit, zyklisches Senden bei Bewegungserfassung, einstellbare Totzeit nach Bewegungserfassung, mit Parametrierung über die ETS, mit integriertem Busankoppler und Busanschluss über Busanschlussklemme, Bemessungsbetriebsspannung: Busspannung, für Deckenmontage in UP-Dose, Durchmesser 60 mm, Tiefe 40 mm, Schutzart IP 54 DIN EN 60529 (VDE 0470-1), Arbeitshöhe des Montageortes, bis 3,5 m über der Standfläche des hierfür erforderlichen Gerüstes.
Menge: 724,000 St
DOK DIN 276 2008 Aufteilung+BT: 444

**1.3.4.68 Spannungsversorgung 640mA KNX-TP integr.Drossel 120-230VAC**
STLB-Bau 2026-04 057
Spannungsversorgung, 640 mA, Ausgangsspannung 29 V DC als Schutzkleinspannung, Bussystem KNX-TP, mit integrierter Drossel, Bemessungsbetriebsspannung 120 bis 230 V AC, Busanschluss über Busanschlussklemme und Kontaktsystem zur Datenschiene, mit LEDs zur Betriebs-, Statusanzeige, als Reiheneinbaugerät, Maße DIN 43880, für Montage auf Tragschiene TH35 DIN EN 60715 (VDE 0660-520), Breite bis 4 TE.
Menge: 64,000 St
DOK DIN 276 2008 Aufteilung+BT: 444

**1.3.4.69 KNX-TP Schnittstellen-Umsetzer Ethernet KNXnet/IP**
STLB-Bau 2026-04 057
KNX-TP Schnittstellen-Umsetzer zu Ethernet, Protokoll KNXnet/IP, zur Kommunikation zwischen KNX-Geräten und PCs, als Schnittstelle für die ETS und zu einer Visualisierung, zum Fernzugriff auf eine KNX-Installation, mit Zuweisung der IP-Adresse per Bus-Software oder automatisch von einem DHCP-Dienst, mit Anzeige von Betriebs- und Kommunikationsstatus, mit RJ 45-Buchse, mit Busanschluss über Busanschlussklemme, mit Kleinspannungsklemme für den Anschluss der Betriebsspannung, Bemessungsbetriebsspannung 12 V DC, als Reiheneinbaugerät, Maße DIN 43880, für Montage auf Tragschiene TH35 DIN EN 60715 (VDE 0660-520), Breite bis 2 TE.
Menge: 32,000 St
DOK DIN 276 2008 Aufteilung+BT: 444

**1.3.4.70 Schaltaktor KNX-TP 16fach Schalt-I 16A**
STLB-Bau 2026-04 057
Schaltaktor, Bussystem KNX-TP, 16-fach, mit einem potentialfreien Relaiskontakt je Ausgang, Bemessungsbetriebsspannung 230 V AC, Schaltstrom 16 A, cos phi 0,8, geeignet zum Schalten kapazitiver Lasten von 140 myF, mit Laststromerfassung und -überwachung auf Sollwert-Über-/-Unterschreitung, mit gleichzeitigem Schalten von 3 Ausgängen (3-phasiges Schalten), mit je Ausgang einstellbarer Kontaktart (Öffner/Schließer), mit Betriebs- und Statusanzeige und Handbetätigung je Kanal, mit Vorwahl, ob alle Kanäle gemeinsam und identisch parametriert werden oder ob jeder Kanal individuell parametrierbar ist, mit Taster zum Umschalten zwischen Bus- und Direktbetrieb und zur Anwahl des zu schaltenden Gerätes, mit Invertierbarkeit der Ausgänge, mit je Ausgang einstellbarem Zeitschalterbetrieb, mit je Ausgang einstellbarer Ein-/Ausschalt-Verzögerung, mit logischer Verknüpfung (UND/ODER) zweier Kommunikationsobjekte für einen Kanal, mit Warnen 1 min vor dem bevorstehenden Ausschalten durch mehrmaliges kurzes Aus- und Wiedereinschalten bei zeitbegrenzter Einschaltdauer, mit je Ausgang einstellbarem Schaltzustand bei Spannungsausfall und -wiederkehr, mit Objekt zur Statusmeldung je Ausgang, mit Zwangsführungs-Objekt, Versorgung der Geräteelektronik durch Busspannung, als Reiheneinbaugerät, Maße DIN 43880, für Montage auf Tragschiene TH35 DIN EN 60715 (VDE 0660-520), Breite bis 8 TE, mit integriertem Busankoppler und Busanschluss über Busanschlussklemme, Schutzart IP 2X DIN EN 60529 (VDE 0470-1).
Menge: 300,000 St
DOK DIN 276 2008 Aufteilung+BT: 444

**1.3.4.71 Zeitschaltuhr KNX-TP Tag Woche Jahr 4Kanäle 36Schaltzeiten DCF-77-Empfänger -Antennenanschluss**
STLB-Bau 2026-04 057
Zeitschaltuhr, Bussystem KNX-TP, als Tages-, Wochen- und Jahresschaltuhr, mit 4 Kanälen, mit Bedientasten zur Einstellung von Wochentag, Stunde, Minute, Uhrzeit, zur Programmeingabe und für Handschaltungen, mit LCD-Anzeige für Uhrzeit, Wochentag, Sommer-/Winterzeit, Ferienprogramm, Schaltzustand der Kanäle, Handschaltung, mit Speicher für mind. 36 Schaltzeiten, mit Erhalt der Einstellungen bei Spannungsausfall, zeitbegrenzte oder dauernde Handschaltung, automatische Sommer-/Winterzeitumstellung, Senden von Schalt-, Zwangsführungs-, Dimm- und Werttelegrammen, Programmierung über PC unter Einsatz eines portablen Speicherbausteins, mit DCF-77-Empfänger und Anschluss für eine DCF-77-Antenne mit integriertem Busankoppler und Busanschluss über Busanschlussklemme, Bemessungsbetriebsspannung: Busspannung, als Reiheneinbaugerät, Maße DIN 43880, für Montage auf Tragschiene TH35 DIN EN 60715 (VDE 0660-520), Schutzart IP 2X DIN EN 60529 (VDE 0470-1).
Menge: 1,000 St
DOK DIN 276 2008 Aufteilung+BT: 444

*Hinweis: KNX-Dienstleistungen*

**1.3.4.72 Visualisierungs-SW 5Nutzerlizenzen KNX-TP**
STLB-Bau 2026-04 057
Visualisierungssoftware auf einem PC (Bedienplatz), zum Melden, Protokollieren und Anzeigen von Alarmen, Betriebszuständen, -werten und aktualisierten Bildern, Lizenzierung nach Anzahl der Schnittstellen,
Schnittstellenlizenzen '3' St, 5 Nutzerlizenzen, mit deutscher Benutzeroberfläche, mit Bedienfreigabe in mind. 4 Berechtigungsstufen, mit automatischem Sperren der Bedienfreigabe nach einer einstellbaren Zeitspanne nach der letzten Bedienung, mit Übernahme aller Geräte und -Kommunikationsobjekte aus der Projekt-Datenbank, mit Zuordnungsmöglichkeit von Datenpunktart, Einheit, Umrechnungsfunktion, Zustandstexten und einem bis zu 32 Zeichen langen Namen je anzuzeigendem Kommunikationsobjekt, mit Einlesen von Hintergrundbildern als Pixel- oder Vektorgrafik, mit Editor zur schnellen Erstellung tabellarischer, über Browser bedienbarer Bilder, mit dynamischen Bildelementen zur Darstellung aktualisierter Datenpunktzustände, mit Konfiguration von Zeitschaltprogrammen, Ereignisprogrammen, ODBC-Datenbankschnittstelle, OPC-Server-Schnittstelle, mit grafischer Anzeige und Bedienung, mit Einlesen von Hintergrundbildern, einschl. Grafikeditor, mit bedienerabhängigem Startbild und Bedienbildstruktur, Ausgabevariable, Schaltvariable, Statusvariable, Symbolvariable, Textvariable, Wochenprogrammvariable, mit Speicherung von Ereignismeldungen auf der Festplatte und Anzeige auf einer Bildschirmseite, mit Ausgabe von Ereignis-, Übersichts- und Parameterprotokollen sowie farbigen Bildschirmkopien auf Drucker, mit Ausfallüberwachung aller Busteilnehmer, mit Zeitschaltprogrammen, mit Ereignisprogrammen, mit Ereignis-Datenbank, mit exportierbaren Daten, Szenensteuerung, mit unbeschränkter Anzahl von Kanälen, mit Konfiguration aus der Visualisierungssoftware, für bis zu 500 anzeigbare Kommunikationsobjekte, als Wiedergabe-Version, für einen IP-Router/-Controller, mit Treiber-Software für den Anschluss über eine Ethernet-Schnittstelle, einschl. Handbuch, Bussystem KNX-TP.
Menge: 1,000 St
DOK DIN 276 2008 Aufteilung+BT: 444

**1.3.4.73 Anlegen von KNX-Geräten in ETS**
Anlegen von KNX-Geräten in ETS, Gerätebibliothek laden, Geräteapplikation nach Anforderung auswählen, Geräte gemäß Gebäude- und Projektstruktur in ETS einfügen, Physikalische Adresse zuweisen und in das Gerät laden.
Menge: 1800,000 St
DOK DIN 276 2008 Aufteilung+BT: 444

**1.3.4.74 KNX-Gerätekanal gemäß Vorgaben parametrieren**
KNX-Gerätekanal gemäß Vorgaben parametrieren. Festlegung der benötigten Kommunikationsobjekte und Rückmeldeobjekte, Voreinstellung der Parameter je Gerätekanal/Geräteausgang (bei DALI-Gateway je Teilnehmer, Gruppe, Szene)
Menge: 800,000 St
DOK DIN 276 2008 Aufteilung+BT: 444

**1.3.4.75 KNX Gruppenadressen anlegen**
KNX Gruppenadressen anlegen in der ETS-Software, Vergabe von Klarnamen
Menge: 2400,000 St
DOK DIN 276 2008 Aufteilung+BT: 444

**1.3.4.76 KNX Gruppenadressen zuweisen**
KNX-Gruppenadressen gemäß Vorgabe und Pflichtenanforderung den Gerätekanälen und Kommunikationsobjekten zuweisen
Menge: 5000,000 St
DOK DIN 276 2008 Aufteilung+BT: 444

**1.3.4.77 Funktionstest der Anlage**
Funktionstest der Anlage als 1:1 Test und Protokollierung der Ergebnisse
Menge: 1,000 St
DOK DIN 276 2008 Aufteilung+BT: 444

**1.3.4.78 Projekt-Dokumentation KNX USB**
STLB-Bau 2026-04 057
Erstellen der Projekt-Dokumentation für KNX-Bussystem, bestehend aus der unverschlüsselten Projekt-Datenbank (oder bei verschlüsselter Datenbank einschl. der ETS Datenbank Schlüssel) auf Datenträger USB, und Gebäude-, Stockwerk- und Raumgrundrissen auf Papier, mit eingetragenem Verlauf der Buslinien sowie den Montageorten der Busgeräte, je Montageort mit Angabe von Gerätetyp und Physikalischer Adresse, dem Ausdruck der Projekt-Datenbank auf Papier, der vom Hersteller je Gerät zur Verfügung gestellten Dokumentation (Techn. Produktinformation, Inbetriebnahme- und Montageanleitung, Applikationsprogrammbeschreibung) unter entsprechenden Griffleisten in Ordner(n) sortiert, auf DIN A4 Format gefaltet.
Menge: 1,000 St
DOK DIN 276 2008 Aufteilung+BT: 444

##### 1.3.5 Kabel, Leitungen, Anschlüsse

*Hinweis: Anschlüsse an Betriebsmittel*
Anschlüsse an Betriebsmittel:

Die nachfolgenden Kabel und Leitungen sind in die jeweiligen haustechnischen und technischen Geräte bzw. Anlagenschaltschränke einzuführen und elektrotechnisch fachgerecht anzuschließen, inkl. allem notwendigen Klemmzubehör und Beschriftung der Kabel am Anfang und Ende mit Angabe über Zielort, Kabeltyp und -querschnitt mit z.B. Kabelmarkern.

Das Zubehör ist in die Einheitspreise der Kabel und Leitungen einzukalkulieren.

*Hinweis: vorh. Rohr/Unterflurkanal*

**1.3.5.1 Installationsltg NYM-J 3x1,5 vorh.Rohr/Unterflurkanal**
STLB-Bau 2026-04 053
Installationsleitung DIN VDE 0250-204 (VDE 0250-204) NYM-J 3 x 1,5, Cu-Zahl 43, Brandklasse B2ca DIN EN 13501-6, in vorh. Rohre/Unterflurkanäle, Arbeitshöhe des Montageortes bis 5,5 m über der Standfläche des hierfür erforderlichen Gerüstes, Gerüst wird gesondert vergütet.
Menge: 13000,000 m
DOK DIN 276 2008 Aufteilung+BT: 444

**1.3.5.2 Installationsltg NYM-J 5x1,5 vorh.Rohr/Unterflurkanal**
STLB-Bau 2026-04 053
Installationsleitung DIN VDE 0250-204 (VDE 0250-204) NYM-J 5 x 1,5, Cu-Zahl 72, Brandklasse B2ca DIN EN 13501-6, in vorh. Rohre/Unterflurkanäle, Arbeitshöhe des Montageortes bis 5,5 m über der Standfläche des hierfür erforderlichen Gerüstes, Gerüst wird gesondert vergütet.
Menge: 24000,000 m
DOK DIN 276 2008 Aufteilung+BT: 444

**1.3.5.3 Installationsltg NYM-J 3x2,5 vorh.Rohr/Unterflurkanal**
STLB-Bau 2026-04 053
Installationsleitung DIN VDE 0250-204 (VDE 0250-204) NYM-J 3 x 2,5, Cu-Zahl 72, Brandklasse B2ca DIN EN 13501-6, in vorh. Rohre/Unterflurkanäle, Arbeitshöhe des Montageortes bis 5,5 m über der Standfläche des hierfür erforderlichen Gerüstes, Gerüst wird gesondert vergütet.
Menge: 28000,000 m
DOK DIN 276 2008 Aufteilung+BT: 444

**1.3.5.4 Installationsltg NYM-J 5x2,5 vorh.Rohr/Unterflurkanal**
STLB-Bau 2026-04 053
Installationsleitung DIN VDE 0250-204 (VDE 0250-204) NYM-J 5 x 2,5, Cu-Zahl 120, Brandklasse B2ca DIN EN 13501-6, in vorh. Rohre/Unterflurkanäle, Arbeitshöhe des Montageortes bis 5,5 m über der Standfläche des hierfür erforderlichen Gerüstes, Gerüst wird gesondert vergütet.
Menge: 12000,000 m
DOK DIN 276 2008 Aufteilung+BT: 444

**1.3.5.5 Installationsltg NYM-J 3x4 vorh.Rohr/Unterflurkanal**
STLB-Bau 2026-04 053
Installationsleitung DIN VDE 0250-204 (VDE 0250-204) NYM-J 3 x 4, Cu-Zahl 115, Brandklasse B2ca DIN EN 13501-6, in vorh. Rohre/Unterflurkanäle, Arbeitshöhe des Montageortes bis 5,5 m über der Standfläche des hierfür erforderlichen Gerüstes, Gerüst wird gesondert vergütet.
Menge: 5000,000 m
DOK DIN 276 2008 Aufteilung+BT: 444

**1.3.5.6 Installationsltg NYM-J 5x6 vorh.Rohr/Unterflurkanal**
STLB-Bau 2026-04 053
Installationsleitung DIN VDE 0250-204 (VDE 0250-204) NYM-J 5 x 6, Cu-Zahl 288, Brandklasse B2ca DIN EN 13501-6, in vorh. Rohre/Unterflurkanäle, Arbeitshöhe des Montageortes bis 5,5 m über der Standfläche des hierfür erforderlichen Gerüstes, Gerüst wird gesondert vergütet.
Menge: 200,000 m
DOK DIN 276 2008 Aufteilung+BT: 444

**1.3.5.7 Installationsltg NYM-J 5x10 vorh.Rohr/Unterflurkanal**
STLB-Bau 2026-04 053
Installationsleitung DIN VDE 0250-204 (VDE 0250-204) NYM-J 5 x 10, Cu-Zahl 480, Brandklasse B2ca DIN EN 13501-6, in vorh. Rohre/Unterflurkanäle, Arbeitshöhe des Montageortes bis 5,5 m über der Standfläche des hierfür erforderlichen Gerüstes, Gerüst wird gesondert vergütet.
Menge: 180,000 m
DOK DIN 276 2008 Aufteilung+BT: 444

**1.3.5.8 Installationsltg NYM-J 5x16 vorh.Rohr/Unterflurkanal**
STLB-Bau 2026-04 053
Installationsleitung DIN VDE 0250-204 (VDE 0250-204) NYM-J 5 x 16, Cu-Zahl 768, Brandklasse B2ca DIN EN 13501-6, in vorh. Rohre/Unterflurkanäle, Arbeitshöhe des Montageortes bis 5,5 m über der Standfläche des hierfür erforderlichen Gerüstes, Gerüst wird gesondert vergütet.
Menge: 120,000 m
DOK DIN 276 2008 Aufteilung+BT: 444

*Hinweis: oberhalb Zwischendecke mit Sammelhalterung*

**1.3.5.9 Installationsltg NYM-J 3x1,5 oberhalb Zwischendecke**
STLB-Bau 2026-04 053
Installationsleitung DIN VDE 0250-204 (VDE 0250-204) NYM-J 3 x 1,5, Cu-Zahl 43, Brandklasse B2ca DIN EN 13501-6, oberhalb Zwischendecke, mit Befestigung gemäß bauaufsichtlicher Zulassung, Arbeitshöhe des Montageortes bis 5,5 m über der Standfläche des hierfür erforderlichen Gerüstes, Gerüst wird gesondert vergütet.
Menge: 45000,000 m
DOK DIN 276 2008 Aufteilung+BT: 444

**1.3.5.10 Installationsltg NYM-J 5x1,5 oberhalb Zwischendecke**
STLB-Bau 2026-04 053
Installationsleitung DIN VDE 0250-204 (VDE 0250-204) NYM-J 5 x 1,5, Cu-Zahl 72, Brandklasse B2ca DIN EN 13501-6, oberhalb Zwischendecke, mit Befestigung gemäß bauaufsichtlicher Zulassung, Arbeitshöhe des Montageortes bis 5,5 m über der Standfläche des hierfür erforderlichen Gerüstes, Gerüst wird gesondert vergütet.
Menge: 52000,000 m
DOK DIN 276 2008 Aufteilung+BT: 444

**1.3.5.11 Installationsltg NYM-J 3x2,5 oberhalb Zwischendecke**
STLB-Bau 2026-04 053
Installationsleitung DIN VDE 0250-204 (VDE 0250-204) NYM-J 3 x 2,5, Cu-Zahl 72, Brandklasse B2ca DIN EN 13501-6, oberhalb Zwischendecke, mit Befestigung gemäß bauaufsichtlicher Zulassung, Arbeitshöhe des Montageortes bis 5,5 m über der Standfläche des hierfür erforderlichen Gerüstes, Gerüst wird gesondert vergütet.
Menge: 58000,000 m
DOK DIN 276 2008 Aufteilung+BT: 444

**1.3.5.12 Installationsltg NYM-J 5x2,5 oberhalb Zwischendecke**
STLB-Bau 2026-04 053
Installationsleitung DIN VDE 0250-204 (VDE 0250-204) NYM-J 5 x 2,5, Cu-Zahl 120, Brandklasse B2ca DIN EN 13501-6, oberhalb Zwischendecke, mit Befestigung gemäß bauaufsichtlicher Zulassung, Arbeitshöhe des Montageortes bis 5,5 m über der Standfläche des hierfür erforderlichen Gerüstes, Gerüst wird gesondert vergütet.
Menge: 8000,000 m
DOK DIN 276 2008 Aufteilung+BT: 444

**1.3.5.13 Installationsltg NYM-J 3x4 oberhalb Zwischendecke**
STLB-Bau 2026-04 053
Installationsleitung DIN VDE 0250-204 (VDE 0250-204) NYM-J 3 x 4, Cu-Zahl 115, Brandklasse B2ca DIN EN 13501-6, oberhalb Zwischendecke, mit Befestigung gemäß bauaufsichtlicher Zulassung, Arbeitshöhe des Montageortes bis 5,5 m über der Standfläche des hierfür erforderlichen Gerüstes, Gerüst wird gesondert vergütet.
Menge: 6500,000 m
DOK DIN 276 2008 Aufteilung+BT: 444

**1.3.5.14 Installationsltg NYM-J 5x6 oberhalb Zwischendecke**
STLB-Bau 2026-04 053
Installationsleitung DIN VDE 0250-204 (VDE 0250-204) NYM-J 5 x 6, Cu-Zahl 288, Brandklasse B2ca DIN EN 13501-6, oberhalb Zwischendecke, mit Befestigung gemäß bauaufsichtlicher Zulassung, Arbeitshöhe des Montageortes bis 5,5 m über der Standfläche des hierfür erforderlichen Gerüstes, Gerüst wird gesondert vergütet.
Menge: 800,000 m
DOK DIN 276 2008 Aufteilung+BT: 444

**1.3.5.15 Installationsltg NYM-J 5x10 oberhalb Zwischendecke**
STLB-Bau 2026-04 053
Installationsleitung DIN VDE 0250-204 (VDE 0250-204) NYM-J 5 x 10, Cu-Zahl 480, Brandklasse B2ca DIN EN 13501-6, oberhalb Zwischendecke, mit Befestigung gemäß bauaufsichtlicher Zulassung, Arbeitshöhe des Montageortes bis 5,5 m über der Standfläche des hierfür erforderlichen Gerüstes, Gerüst wird gesondert vergütet.
Menge: 240,000 m
DOK DIN 276 2008 Aufteilung+BT: 444

**1.3.5.16 Installationsltg NYM-J 5x16 oberhalb Zwischendecke**
STLB-Bau 2026-04 053
Installationsleitung DIN VDE 0250-204 (VDE 0250-204) NYM-J 5 x 16, Cu-Zahl 768, Brandklasse B2ca DIN EN 13501-6, oberhalb Zwischendecke, mit Befestigung gemäß bauaufsichtlicher Zulassung, Arbeitshöhe des Montageortes bis 5,5 m über der Standfläche des hierfür erforderlichen Gerüstes, Gerüst wird gesondert vergütet.
Menge: 400,000 m
DOK DIN 276 2008 Aufteilung+BT: 444

*Hinweis: Bügelschellen*

**1.3.5.17 Installationsltg NYM-J 3x1,5 Bügelschellen**
STLB-Bau 2026-04 053
Installationsleitung DIN VDE 0250-204 (VDE 0250-204) NYM-J 3 x 1,5, Cu-Zahl 43, Brandklasse B2ca DIN EN 13501-6, mit Bügelschellen auf vorh. Ankerschienen oder Kabelleiter, Arbeitshöhe des Montageortes bis 5,5 m über der Standfläche des hierfür erforderlichen Gerüstes, Gerüst wird gesondert vergütet.
Menge: 2000,000 m
DOK DIN 276 2008 Aufteilung+BT: 444

**1.3.5.18 Installationsltg NYM-J 5x1,5 Bügelschellen**
STLB-Bau 2026-04 053
Installationsleitung DIN VDE 0250-204 (VDE 0250-204) NYM-J 5 x 1,5, Cu-Zahl 72, Brandklasse B2ca DIN EN 13501-6, mit Bügelschellen auf vorh. Ankerschienen oder Kabelleiter, Arbeitshöhe des Montageortes bis 5,5 m über der Standfläche des hierfür erforderlichen Gerüstes, Gerüst wird gesondert vergütet.
Menge: 1500,000 m
DOK DIN 276 2008 Aufteilung+BT: 444

**1.3.5.19 Installationsltg NYM-J 3x2,5 Bügelschellen**
STLB-Bau 2026-04 053
Installationsleitung DIN VDE 0250-204 (VDE 0250-204) NYM-J 3 x 2,5, Cu-Zahl 72, Brandklasse B2ca DIN EN 13501-6, mit Bügelschellen auf vorh. Ankerschienen oder Kabelleiter, Arbeitshöhe des Montageortes bis 5,5 m über der Standfläche des hierfür erforderlichen Gerüstes, Gerüst wird gesondert vergütet.
Menge: 3000,000 m
DOK DIN 276 2008 Aufteilung+BT: 444

**1.3.5.20 Installationsltg NYM-J 5x2,5 Bügelschellen**
STLB-Bau 2026-04 053
Installationsleitung DIN VDE 0250-204 (VDE 0250-204) NYM-J 5 x 2,5, Cu-Zahl 120, Brandklasse B2ca DIN EN 13501-6, mit Bügelschellen auf vorh. Ankerschienen oder Kabelleiter, Arbeitshöhe des Montageortes bis 5,5 m über der Standfläche des hierfür erforderlichen Gerüstes, Gerüst wird gesondert vergütet.
Menge: 2400,000 m
DOK DIN 276 2008 Aufteilung+BT: 444

**1.3.5.21 Installationsltg NYM-J 3x4 Bügelschellen**
STLB-Bau 2026-04 053
Installationsleitung DIN VDE 0250-204 (VDE 0250-204) NYM-J 3 x 4, Cu-Zahl 115, mit Bügelschellen auf vorh. Ankerschienen oder Kabelleiter, Arbeitshöhe des Montageortes bis 5,5 m über der Standfläche des hierfür erforderlichen Gerüstes, Gerüst wird gesondert vergütet.
Menge: 1800,000 m
DOK DIN 276 2008 Aufteilung+BT: 444

**1.3.5.22 Installationsltg NYM-J 5x6 Bügelschellen**
STLB-Bau 2026-04 053
Installationsleitung DIN VDE 0250-204 (VDE 0250-204) NYM-J 5 x 6, Cu-Zahl 288, Brandklasse B2ca DIN EN 13501-6, mit Bügelschellen auf vorh. Ankerschienen oder Kabelleiter, Arbeitshöhe des Montageortes bis 5,5 m über der Standfläche des hierfür erforderlichen Gerüstes, Gerüst wird gesondert vergütet.
Menge: 400,000 m
DOK DIN 276 2008 Aufteilung+BT: 444

**1.3.5.23 Installationsltg NYM-J 5x10 Bügelschellen**
STLB-Bau 2026-04 053
Installationsleitung DIN VDE 0250-204 (VDE 0250-204) NYM-J 5 x 10, Cu-Zahl 480, Brandklasse B2ca DIN EN 13501-6, mit Bügelschellen auf vorh. Ankerschienen oder Kabelleiter, Arbeitshöhe des Montageortes bis 5,5 m über der Standfläche des hierfür erforderlichen Gerüstes, Gerüst wird gesondert vergütet.
Menge: 150,000 m
DOK DIN 276 2008 Aufteilung+BT: 444

**1.3.5.24 Installationsltg NYM-J 5x16 Bügelschellen**
STLB-Bau 2026-04 053
Installationsleitung DIN VDE 0250-204 (VDE 0250-204) NYM-J 5 x 16, Cu-Zahl 768, Brandklasse B2ca DIN EN 13501-6, mit Bügelschellen auf vorh. Ankerschienen oder Kabelleiter, Arbeitshöhe des Montageortes bis 5,5 m über der Standfläche des hierfür erforderlichen Gerüstes, Gerüst wird gesondert vergütet.
Menge: 120,000 m
DOK DIN 276 2008 Aufteilung+BT: 444

*Hinweis: vorh. Kabelrinne/Kanal*

**1.3.5.25 Installationsltg NYM-J 3x1,5 vorh.Kabelrinne/Kanal**
STLB-Bau 2026-04 053
Installationsleitung DIN VDE 0250-204 (VDE 0250-204) NYM-J 3 x 1,5, Cu-Zahl 43, Brandklasse B2ca DIN EN 13501-6, auf vorh. Kabelrinnen oder in offene Kanäle, Arbeitshöhe des Montageortes bis 5,5 m über der Standfläche des hierfür erforderlichen Gerüstes, Gerüst wird gesondert vergütet.
Menge: 80000,000 m
DOK DIN 276 2008 Aufteilung+BT: 444

**1.3.5.26 Installationsltg NYM-J 5x1,5 vorh.Kabelrinne/Kanal**
STLB-Bau 2026-04 053
Installationsleitung DIN VDE 0250-204 (VDE 0250-204) NYM-J 5 x 1,5, Cu-Zahl 72, Brandklasse B2ca DIN EN 13501-6, auf vorh. Kabelrinnen oder in offene Kanäle, Arbeitshöhe des Montageortes bis 5,5 m über der Standfläche des hierfür erforderlichen Gerüstes, Gerüst wird gesondert vergütet.
Menge: 75000,000 m
DOK DIN 276 2008 Aufteilung+BT: 444

**1.3.5.27 Installationsltg NYM-J 3x2,5 vorh.Kabelrinne/Kanal**
STLB-Bau 2026-04 053
Installationsleitung DIN VDE 0250-204 (VDE 0250-204) NYM-J 3 x 2,5, Cu-Zahl 72, Brandklasse B2ca DIN EN 13501-6, auf vorh. Kabelrinnen oder in offene Kanäle, Arbeitshöhe des Montageortes bis 5,5 m über der Standfläche des hierfür erforderlichen Gerüstes, Gerüst wird gesondert vergütet.
Menge: 68000,000 m
DOK DIN 276 2008 Aufteilung+BT: 444

**1.3.5.28 Installationsltg NYM-J 5x2,5 vorh.Kabelrinne/Kanal**
STLB-Bau 2026-04 053
Installationsleitung DIN VDE 0250-204 (VDE 0250-204) NYM-J 5 x 2,5, Cu-Zahl 120, Brandklasse B2ca DIN EN 13501-6, auf vorh. Kabelrinnen oder in offene Kanäle, Arbeitshöhe des Montageortes bis 5,5 m über der Standfläche des hierfür erforderlichen Gerüstes, Gerüst wird gesondert vergütet.
Menge: 24000,000 m
DOK DIN 276 2008 Aufteilung+BT: 444

**1.3.5.29 Installationsltg NYM-J 3x4 vorh.Kabelrinne/Kanal**
STLB-Bau 2026-04 053
Installationsleitung DIN VDE 0250-204 (VDE 0250-204) NYM-J 3 x 4, Cu-Zahl 115, Brandklasse B2ca DIN EN 13501-6, auf vorh. Kabelrinnen oder in offene Kanäle, Arbeitshöhe des Montageortes bis 5,5 m über der Standfläche des hierfür erforderlichen Gerüstes, Gerüst wird gesondert vergütet.
Menge: 2000,000 m
DOK DIN 276 2008 Aufteilung+BT: 444

**1.3.5.30 Installationsltg NYM-J 5x6 vorh.Kabelrinne/Kanal**
STLB-Bau 2026-04 053
Installationsleitung DIN VDE 0250-204 (VDE 0250-204) NYM-J 5 x 6, Cu-Zahl 288, Brandklasse B2ca DIN EN 13501-6, auf vorh. Kabelrinnen oder in offene Kanäle, Arbeitshöhe des Montageortes bis 5,5 m über der Standfläche des hierfür erforderlichen Gerüstes, Gerüst wird gesondert vergütet.
Menge: 1900,000 m
DOK DIN 276 2008 Aufteilung+BT: 444

**1.3.5.31 Installationsltg NYM-J 5x10 vorh.Kabelrinne/Kanal**
STLB-Bau 2026-04 053
Installationsleitung DIN VDE 0250-204 (VDE 0250-204) NYM-J 5 x 10, Cu-Zahl 480, Brandklasse B2ca DIN EN 13501-6, auf vorh. Kabelrinnen oder in offene Kanäle, Arbeitshöhe des Montageortes bis 5,5 m über der Standfläche des hierfür erforderlichen Gerüstes, Gerüst wird gesondert vergütet.
Menge: 500,000 m
DOK DIN 276 2008 Aufteilung+BT: 444

**1.3.5.32 Installationsltg NYM-J 5x16 vorh.Kabelrinne/Kanal**
STLB-Bau 2026-04 053
Installationsleitung DIN VDE 0250-204 (VDE 0250-204) NYM-J 5 x 16, Cu-Zahl 768, Brandklasse B2ca DIN EN 13501-6, auf vorh. Kabelrinnen oder in offene Kanäle, Arbeitshöhe des Montageortes bis 5,5 m über der Standfläche des hierfür erforderlichen Gerüstes, Gerüst wird gesondert vergütet.
Menge: 300,000 m
DOK DIN 276 2008 Aufteilung+BT: 444

*Hinweis: Unterputz Fräsen*

**1.3.5.33 Installationsltg NYM-J 3x1,5 UP Fräsen**
STLB-Bau 2026-04 053
Installationsleitung DIN VDE 0250-204 (VDE 0250-204) NYM-J 3 x 1,5, Cu-Zahl 43, Brandklasse B2ca DIN EN 13501-6, unter Putz, einschl. Fräsen in Mauerwerk, Arbeitshöhe des Montageortes bis 5,5 m über der Standfläche des hierfür erforderlichen Gerüstes, Gerüst wird gesondert vergütet.
Menge: 2000,000 m
DOK DIN 276 2008 Aufteilung+BT: 444

**1.3.5.34 Installationsltg NYM-J 5x1,5 UP Fräsen**
STLB-Bau 2026-04 053
Installationsleitung DIN VDE 0250-204 (VDE 0250-204) NYM-J 5 x 1,5, Cu-Zahl 72, Brandklasse B2ca DIN EN 13501-6, unter Putz, einschl. Fräsen in Mauerwerk, Arbeitshöhe des Montageortes bis 5,5 m über der Standfläche des hierfür erforderlichen Gerüstes, Gerüst wird gesondert vergütet.
Menge: 1200,000 m
DOK DIN 276 2008 Aufteilung+BT: 444

**1.3.5.35 Installationsltg NYM-J 3x2,5 UP Fräsen**
STLB-Bau 2026-04 053
Installationsleitung DIN VDE 0250-204 (VDE 0250-204) NYM-J 3 x 2,5, Cu-Zahl 72, Brandklasse B2ca DIN EN 13501-6, unter Putz, einschl. Fräsen in Mauerwerk, Arbeitshöhe des Montageortes bis 5,5 m über der Standfläche des hierfür erforderlichen Gerüstes, Gerüst wird gesondert vergütet.
Menge: 2500,000 m
DOK DIN 276 2008 Aufteilung+BT: 444

**1.3.5.36 Installationsltg NYM-J 5x2,5 UP Fräsen**
STLB-Bau 2026-04 053
Installationsleitung DIN VDE 0250-204 (VDE 0250-204) NYM-J 5 x 2,5, Cu-Zahl 120, Brandklasse B2ca DIN EN 13501-6, unter Putz, einschl. Fräsen in Mauerwerk, Arbeitshöhe des Montageortes bis 5,5 m über der Standfläche des hierfür erforderlichen Gerüstes, Gerüst wird gesondert vergütet.
Menge: 900,000 m
DOK DIN 276 2008 Aufteilung+BT: 444

**1.3.5.37 Installationsltg NYM-J 3x4 UP Fräsen**
STLB-Bau 2026-04 053
Installationsleitung DIN VDE 0250-204 (VDE 0250-204) NYM-J 3 x 4, Cu-Zahl 115, Brandklasse B2ca DIN EN 13501-6, unter Putz, einschl. Fräsen in Mauerwerk, Arbeitshöhe des Montageortes bis 5,5 m über der Standfläche des hierfür erforderlichen Gerüstes, Gerüst wird gesondert vergütet.
Menge: 400,000 m
DOK DIN 276 2008 Aufteilung+BT: 444

**1.3.5.38 Installationsltg NYM-J 5x6 UP Fräsen**
STLB-Bau 2026-04 053
Installationsleitung DIN VDE 0250-204 (VDE 0250-204) NYM-J 5 x 6, Cu-Zahl 288, Brandklasse B2ca DIN EN 13501-6, unter Putz, einschl. Fräsen in Mauerwerk, Arbeitshöhe des Montageortes bis 5,5 m über der Standfläche des hierfür erforderlichen Gerüstes, Gerüst wird gesondert vergütet.
Menge: 80,000 m
DOK DIN 276 2008 Aufteilung+BT: 444

**1.3.5.39 Installationsltg NYM-J 5x10 UP Fräsen**
STLB-Bau 2026-04 053
Installationsleitung DIN VDE 0250-204 (VDE 0250-204) NYM-J 5 x 10, Cu-Zahl 480, Brandklasse B2ca DIN EN 13501-6, unter Putz, einschl. Fräsen in Mauerwerk, Arbeitshöhe des Montageortes bis 5,5 m über der Standfläche des hierfür erforderlichen Gerüstes, Gerüst wird gesondert vergütet.
Menge: 80,000 m
DOK DIN 276 2008 Aufteilung+BT: 444

**1.3.5.40 Installationsltg NYM-J 5x16 UP Fräsen**
STLB-Bau 2026-04 053
Installationsleitung DIN VDE 0250-204 (VDE 0250-204) NYM-J 5 x 16, Cu-Zahl 768, Brandklasse B2ca DIN EN 13501-6, unter Putz, einschl. Fräsen in Mauerwerk, Arbeitshöhe des Montageortes bis 5,5 m über der Standfläche des hierfür erforderlichen Gerüstes, Gerüst wird gesondert vergütet.
Menge: 60,000 m
DOK DIN 276 2008 Aufteilung+BT: 444

*Hinweis: Anschließen von Betriebsmitteln*

**1.3.5.41 Installationsltg NYM-J 3x1,5 nur anschließen**
STLB-Bau 2026-04 053
Installationsleitung DIN VDE 0250-204 (VDE 0250-204) NYM-J 3 x 1,5, Cu-Zahl 43, Brandklasse B2ca DIN EN 13501-6, nur anschließen an beigestellte Betriebsmittel, einschl. Verbindungsmittel, Arbeitshöhe des Montageortes bis 3,5 m über der Standfläche des hierfür erforderlichen Gerüstes.
Menge: 2500,000 St
DOK DIN 276 2008 Aufteilung+BT: 444

**1.3.5.42 Installationsltg NYM-J 5x1,5 nur anschließen**
STLB-Bau 2026-04 053
Installationsleitung DIN VDE 0250-204 (VDE 0250-204) NYM-J 5 x 1,5, Cu-Zahl 72, Brandklasse B2ca DIN EN 13501-6, nur anschließen an beigestellte Betriebsmittel, einschl. Verbindungsmittel, Arbeitshöhe des Montageortes bis 3,5 m über der Standfläche des hierfür erforderlichen Gerüstes.
Menge: 1800,000 St
DOK DIN 276 2008 Aufteilung+BT: 444

**1.3.5.43 Installationsltg NYM-J 3x2,5 nur anschließen**
STLB-Bau 2026-04 053
Installationsleitung DIN VDE 0250-204 (VDE 0250-204) NYM-J 3 x 2,5, Cu-Zahl 72, Brandklasse B2ca DIN EN 13501-6, nur anschließen an beigestellte Betriebsmittel, einschl. Verbindungsmittel, Arbeitshöhe des Montageortes bis 3,5 m über der Standfläche des hierfür erforderlichen Gerüstes.
Menge: 6000,000 St
DOK DIN 276 2008 Aufteilung+BT: 444

**1.3.5.44 Installationsltg NYM-J 5x2,5 nur anschließen**
STLB-Bau 2026-04 053
Installationsleitung DIN VDE 0250-204 (VDE 0250-204) NYM-J 5 x 2,5, Cu-Zahl 120, Brandklasse B2ca DIN EN 13501-6, nur anschließen an beigestellte Betriebsmittel, einschl. Verbindungsmittel, Arbeitshöhe des Montageortes bis 3,5 m über der Standfläche des hierfür erforderlichen Gerüstes, Vorhaltung des Gerüsts für Arbeiten anderer AN wird gesondert vergütet.
Menge: 600,000 St
DOK DIN 276 2008 Aufteilung+BT: 444

**1.3.5.45 Installationsltg NYM-J 3x4 nur anschließen**
STLB-Bau 2026-04 053
Installationsleitung DIN VDE 0250-204 (VDE 0250-204) NYM-J 3 x 4, Cu-Zahl 115, Brandklasse B2ca DIN EN 13501-6, nur anschließen an beigestellte Betriebsmittel, einschl. Verbindungsmittel, Arbeitshöhe des Montageortes bis 3,5 m über der Standfläche des hierfür erforderlichen Gerüstes, Vorhaltung des Gerüsts für Arbeiten anderer AN wird gesondert vergütet.
Menge: 200,000 St
DOK DIN 276 2008 Aufteilung+BT: 444

**1.3.5.46 Installationsltg NYM-J 5x6 nur anschließen**
STLB-Bau 2026-04 053
Installationsleitung DIN VDE 0250-204 (VDE 0250-204) NYM-J 5 x 6, Cu-Zahl 288, Brandklasse B2ca DIN EN 13501-6, nur anschließen an beigestellte Betriebsmittel, einschl. Verbindungsmittel, Arbeitshöhe des Montageortes bis 3,5 m über der Standfläche des hierfür erforderlichen Gerüstes.
Menge: 180,000 St
DOK DIN 276 2008 Aufteilung+BT: 444

**1.3.5.47 Installationsltg NYM-J 5x10 nur anschließen**
STLB-Bau 2026-04 053
Installationsleitung DIN VDE 0250-204 (VDE 0250-204) NYM-J 5 x 10, Cu-Zahl 480, Brandklasse B2ca DIN EN 13501-6, nur anschließen an beigestellte Betriebsmittel, einschl. Verbindungsmittel, Arbeitshöhe des Montageortes bis 3,5 m über der Standfläche des hierfür erforderlichen Gerüstes.
Menge: 20,000 St
DOK DIN 276 2008 Aufteilung+BT: 444

**1.3.5.48 Installationsltg NYM-J 5x16 nur anschließen**
STLB-Bau 2026-04 053
Installationsleitung DIN VDE 0250-204 (VDE 0250-204) NYM-J 5 x 16, Cu-Zahl 768, Brandklasse B2ca DIN EN 13501-6, nur anschließen an beigestellte Betriebsmittel, einschl. Verbindungsmittel, Arbeitshöhe des Montageortes bis 3,5 m über der Standfläche des hierfür erforderlichen Gerüstes.
Menge: 30,000 St
DOK DIN 276 2008 Aufteilung+BT: 444

##### 1.3.6 Potentialausgleich und innerer Blitzschutz

*Hinweis: Vorbemerkungen*
Blitzschutz- und Erdungsanlagen werden separat geplant und in einem separaten LV ausgeschrieben.

Im Zuge der Ausführung dieser Leistungen wird im Rohbau bereits ein Blitzschutzerder unterhalb der Gebäude-Bodenplatte und ein Potentialausgleichserder (Funktionspotentialausgleich) in die Bodenplatte eingelegt.
In Ebene U02 sind in den elektrischen Betriebsräumen und der Technikzentralen mehrere Erdungsfestpunkte als Anschlusspunkt für den Potentialausgleich installiert.

Von der Hauptpotentialausgleichsschiene wird ein sternförmiges Potentialausgleichsnetz mit jeweils einer Potentialausgleichsschiene in den AV-Räumen in den Geschossen aufgebaut. Von dort werden Potentialausgleichsleitungen horizontal im Geschoss weiter verteilt.

Der Hauptpotentialausgleich wird nach DIN VDE 0100 Teil 410, Teil 540 und und VDE 0190 ausgeführt. Leitende Verbindungen herstellen von allen metallenen Rohrsystemen wie Gas, Wasser, Heizung, Abwasser, Geräte für Klima und Lüftung, metallene Gebäudekonstruktionsteile usw., mit den Potentialausgleichsschienen.

Hinweis:
Die im Titel Potentialausgleich ausgeschriebenen Positionen beinhalten die komplette Lieferung, Verlegung bzw. Montage und den betriebsfertigen Anschluss des Potentialausgleiches PE.
Die Kabel und Leitungen sind an Anfang und Ende nach Vorgabe des AG mit einem Kabelbinder "Kabelmarkiersystem" (Kabelmarker) und Folienschriftband z.B. "P-touch" eindeutig zu beschriften. Des Weiteren ist eine Beschriftung mittels Kabelbinder der Steigeleitung in den Schächten je Etage einzukalkulieren.
Die Potentialausgleichsschienen sind mit Bezeichnungsschilder aus Resopal nach Vorgabe des AG zu beschriften.

Folgende Leistungen sind erforderlich:

*Hinweis: Hauptzuleitungen*

**1.3.6.1 Kabel NYY-J 1x95RM Bügelschellen**
STLB-Bau 2026-04 053
Kabel DIN VDE 0276-603 (VDE 0276-603) NYY-J 1 x 95 RM, Cu-Zahl 912, Brandklasse B2ca DIN EN 13501-6, mit Bügelschellen auf vorh. Ankerschienen oder Kabelleiter, Arbeitshöhe des Montageortes bis 5,5 m über der Standfläche des hierfür erforderlichen Gerüstes, Gerüst wird gesondert vergütet.
Menge: 40,000 m
DOK DIN 276 2008 Aufteilung+BT: 444

**1.3.6.2 Kabel NYY-J 1x70RM**
STLB-Bau 2026-04 053
Kabel DIN VDE 0276-603 (VDE 0276-603) NYY-J 1 x 70 RM, Cu-Zahl 672, Brandklasse B2ca DIN EN 13501-6.
Menge: 10,000 m
DOK DIN 276 2008 Aufteilung+BT: 444

**1.3.6.3 Kabel NYY-J 1x50RM**
STLB-Bau 2026-04 053
Kabel DIN VDE 0276-603 (VDE 0276-603) NYY-J 1 x 50 RM, Cu-Zahl 480, Brandklasse B2ca DIN EN 13501-6.
Menge: 10,000 m
DOK DIN 276 2008 Aufteilung+BT: 444

**1.3.6.4 Kabel NYY-J 1x35RM**
STLB-Bau 2026-04 053
Kabel DIN VDE 0276-603 (VDE 0276-603) NYY-J 1 x 35 RM, Cu-Zahl 336, Brandklasse B2ca DIN EN 13501-6.
Menge: 100,000 m
DOK DIN 276 2008 Aufteilung+BT: 444

**1.3.6.5 Kabel NYY-J 1x25RM**
STLB-Bau 2026-04 053
Kabel DIN VDE 0276-603 (VDE 0276-603) NYY-J 1 x 25 RM, Cu-Zahl 240, Brandklasse B2ca DIN EN 13501-6.
Menge: 10,000 m
DOK DIN 276 2008 Aufteilung+BT: 444

**1.3.6.6 Kabel NYY-J 1x16RE**
STLB-Bau 2026-04 053
Kabel DIN VDE 0276-603 (VDE 0276-603) NYY-J 1 x 16 RE, Cu-Zahl 154, Brandklasse B2ca DIN EN 13501-6.
Menge: 10,000 m
DOK DIN 276 2008 Aufteilung+BT: 444

**1.3.6.7 Kabel NYY-J 1x10RE**
STLB-Bau 2026-04 053
Kabel DIN VDE 0276-603 (VDE 0276-603) NYY-J 1 x 10 RE, Cu-Zahl 96, Brandklasse B2ca DIN EN 13501-6.
Menge: 10,000 m
DOK DIN 276 2008 Aufteilung+BT: 444

**1.3.6.8 Kabel NYY-J 1x6RE**
STLB-Bau 2026-04 053
Kabel DIN VDE 0276-603 (VDE 0276-603) NYY-J 1 x 6 RE, Cu-Zahl 58, Brandklasse B2ca DIN EN 13501-6.
Menge: 10,000 m
DOK DIN 276 2008 Aufteilung+BT: 444

**1.3.6.9 Kabel NYY-J 1x95RM vorh.Kabelrinne/Kanal**
STLB-Bau 2026-04 053
Kabel DIN VDE 0276-603 (VDE 0276-603) NYY-J 1 x 95 RM, Cu-Zahl 912, Brandklasse B2ca DIN EN 13501-6, auf vorh. Kabelrinnen oder in offene Kanäle.
Menge: 50,000 m
DOK DIN 276 2008 Aufteilung+BT: 444

**1.3.6.10 Kabel NYY-J 1x70RM vorh.Kabelrinne/Kanal**
STLB-Bau 2026-04 053
Kabel DIN VDE 0276-603 (VDE 0276-603) NYY-J 1 x 70 RM, Cu-Zahl 672, Brandklasse B2ca DIN EN 13501-6, auf vorh. Kabelrinnen oder in offene Kanäle.
Menge: 10,000 m
DOK DIN 276 2008 Aufteilung+BT: 444

**1.3.6.11 Kabel NYY-J 1x50RM vorh.Kabelrinne/Kanal**
STLB-Bau 2026-04 053
Kabel DIN VDE 0276-603 (VDE 0276-603) NYY-J 1 x 50 RM, Cu-Zahl 480, Brandklasse B2ca DIN EN 13501-6, auf vorh. Kabelrinnen oder in offene Kanäle.
Menge: 10,000 m
DOK DIN 276 2008 Aufteilung+BT: 444

**1.3.6.12 Kabel NYY-J 1x35RM vorh.Kabelrinne/Kanal**
STLB-Bau 2026-04 053
Kabel DIN VDE 0276-603 (VDE 0276-603) NYY-J 1 x 35 RM, Cu-Zahl 336, Brandklasse B2ca DIN EN 13501-6, auf vorh. Kabelrinnen oder in offene Kanäle.
Menge: 50,000 m
DOK DIN 276 2008 Aufteilung+BT: 444

**1.3.6.13 Kabel NYY-J 1x25RM vorh.Kabelrinne/Kanal**
STLB-Bau 2026-04 053
Kabel DIN VDE 0276-603 (VDE 0276-603) NYY-J 1 x 25 RM, Cu-Zahl 240, Brandklasse B2ca DIN EN 13501-6, auf vorh. Kabelrinnen oder in offene Kanäle.
Menge: 50,000 m
DOK DIN 276 2008 Aufteilung+BT: 444

**1.3.6.14 Kabel NYY-J 1x16RE vorh.Kabelrinne/Kanal**
STLB-Bau 2026-04 053
Kabel DIN VDE 0276-603 (VDE 0276-603) NYY-J 1 x 16 RE, Cu-Zahl 154, Brandklasse B2ca DIN EN 13501-6, auf vorh. Kabelrinnen oder in offene Kanäle.
Menge: 1200,000 m
DOK DIN 276 2008 Aufteilung+BT: 444

**1.3.6.15 Kabel NYY-J 1x10RE vorh.Kabelrinne/Kanal**
STLB-Bau 2026-04 053
Kabel DIN VDE 0276-603 (VDE 0276-603) NYY-J 1 x 10 RE, Cu-Zahl 96, Brandklasse B2ca DIN EN 13501-6, auf vorh. Kabelrinnen oder in offene Kanäle.
Menge: 10,000 m
DOK DIN 276 2008 Aufteilung+BT: 444

**1.3.6.16 Kabel NYY-J 1x6RE vorh.Kabelrinne/Kanal**
STLB-Bau 2026-04 053
Kabel DIN VDE 0276-603 (VDE 0276-603) NYY-J 1 x 6 RE, Cu-Zahl 58, Brandklasse B2ca DIN EN 13501-6, auf vorh. Kabelrinnen oder in offene Kanäle.
Menge: 10,000 m
DOK DIN 276 2008 Aufteilung+BT: 444

*Hinweis: Installationsleitungen*

**1.3.6.17 Installationsltg NYM-J 1x4 vorh.Rohr/Unterflurkanal**
STLB-Bau 2026-04 053
Installationsleitung DIN VDE 0250-204 (VDE 0250-204) NYM-J 1 x 4, Cu-Zahl 38, Brandklasse B2ca DIN EN 13501-6, in vorh. Rohre/Unterflurkanäle, Arbeitshöhe des Montageortes bis 5,5 m über der Standfläche des hierfür erforderlichen Gerüstes, Gerüst wird gesondert vergütet.
Menge: 10,000 m
DOK DIN 276 2008 Aufteilung+BT: 444

**1.3.6.18 Installationsltg NYM-J 1x6 vorh.Rohr/Unterflurkanal**
STLB-Bau 2026-04 053
Installationsleitung DIN VDE 0250-204 (VDE 0250-204) NYM-J 1 x 6, Cu-Zahl 58, Brandklasse B2ca DIN EN 13501-6, in vorh. Rohre/Unterflurkanäle, Arbeitshöhe des Montageortes bis 5,5 m über der Standfläche des hierfür erforderlichen Gerüstes, Gerüst wird gesondert vergütet.
Menge: 75,000 m
DOK DIN 276 2008 Aufteilung+BT: 444

**1.3.6.19 Installationsltg NYM-J 1x10 vorh.Rohr/Unterflurkanal**
STLB-Bau 2026-04 053
Installationsleitung DIN VDE 0250-204 (VDE 0250-204) NYM-J 1 x 10, Cu-Zahl 96, Brandklasse B2ca DIN EN 13501-6, in vorh. Rohre/Unterflurkanäle, Arbeitshöhe des Montageortes bis 5,5 m über der Standfläche des hierfür erforderlichen Gerüstes, Gerüst wird gesondert vergütet.
Menge: 100,000 m
DOK DIN 276 2008 Aufteilung+BT: 444

**1.3.6.20 Installationsltg NYM-J 1x4 oberhalb Zwischendecke**
STLB-Bau 2026-04 053
Installationsleitung DIN VDE 0250-204 (VDE 0250-204) NYM-J 1 x 4, Cu-Zahl 38, Brandklasse B2ca DIN EN 13501-6, oberhalb Zwischendecke, mit Befestigung gemäß bauaufsichtlicher Zulassung, Arbeitshöhe des Montageortes bis 5,5 m über der Standfläche des hierfür erforderlichen Gerüstes, Gerüst wird gesondert vergütet.
Menge: 12000,000 m
DOK DIN 276 2008 Aufteilung+BT: 444

**1.3.6.21 Installationsltg NYM-J 1x6 oberhalb Zwischendecke**
STLB-Bau 2026-04 053
Installationsleitung DIN VDE 0250-204 (VDE 0250-204) NYM-J 1 x 6, Cu-Zahl 58, Brandklasse B2ca DIN EN 13501-6, oberhalb Zwischendecke, mit Befestigung gemäß bauaufsichtlicher Zulassung, Arbeitshöhe des Montageortes bis 5,5 m über der Standfläche des hierfür erforderlichen Gerüstes, Gerüst wird gesondert vergütet.
Menge: 14000,000 m
DOK DIN 276 2008 Aufteilung+BT: 444

**1.3.6.22 Installationsltg NYM-J 1x4 Bügelschellen**
STLB-Bau 2026-04 053
Installationsleitung DIN VDE 0250-204 (VDE 0250-204) NYM-J 1 x 4, Cu-Zahl 38, Brandklasse B2ca DIN EN 13501-6, mit Bügelschellen auf vorh. Ankerschienen oder Kabelleiter, Arbeitshöhe des Montageortes bis 5,5 m über der Standfläche des hierfür erforderlichen Gerüstes, Gerüst wird gesondert vergütet.
Menge: 200,000 m
DOK DIN 276 2008 Aufteilung+BT: 444

**1.3.6.23 Installationsltg NYM-J 1x6 Bügelschellen**
STLB-Bau 2026-04 053
Installationsleitung DIN VDE 0250-204 (VDE 0250-204) NYM-J 1 x 6, Cu-Zahl 58, Brandklasse B2ca DIN EN 13501-6, mit Bügelschellen auf vorh. Ankerschienen oder Kabelleiter, Arbeitshöhe des Montageortes bis 5,5 m über der Standfläche des hierfür erforderlichen Gerüstes, Gerüst wird gesondert vergütet.
Menge: 200,000 m
DOK DIN 276 2008 Aufteilung+BT: 444

**1.3.6.24 Installationsltg NYM-J 1x4 vorh.Kabelrinne/Kanal**
STLB-Bau 2026-04 053
Installationsleitung DIN VDE 0250-204 (VDE 0250-204) NYM-J 1 x 4, Cu-Zahl 38, Brandklasse B2ca DIN EN 13501-6, auf vorh. Kabelrinnen oder in offene Kanäle, Arbeitshöhe des Montageortes bis 5,5 m über der Standfläche des hierfür erforderlichen Gerüstes, Gerüst wird gesondert vergütet.
Menge: 14000,000 m
DOK DIN 276 2008 Aufteilung+BT: 444

**1.3.6.25 Installationsltg NYM-J 1x6 vorh.Kabelrinne/Kanal**
STLB-Bau 2026-04 053
Installationsleitung DIN VDE 0250-204 (VDE 0250-204) NYM-J 1 x 6, Cu-Zahl 58, Brandklasse B2ca DIN EN 13501-6, auf vorh. Kabelrinnen oder in offene Kanäle, Arbeitshöhe des Montageortes bis 5,5 m über der Standfläche des hierfür erforderlichen Gerüstes, Gerüst wird gesondert vergütet.
Menge: 16000,000 m
DOK DIN 276 2008 Aufteilung+BT: 444

*Hinweis: Flexible Leitungen*

**1.3.6.26 Gummischlauchleitung H07RN-F 1x4 vorh.Kabelrinne/Kanal**
STLB-Bau 2026-04 053
Gummischlauchleitung DIN EN 50525-2-21 (VDE 0285-525-2-21) H07RN-F 1 x 4, Cu-Zahl 38, Brandklasse B2ca DIN EN 13501-6, auf vorh. Kabelrinnen oder in offene Kanäle.
Menge: 400,000 m
DOK DIN 276 2008 Aufteilung+BT: 444

**1.3.6.27 Gummischlauchleitung H07RN-F 1x6 vorh.Kabelrinne/Kanal**
STLB-Bau 2026-04 053
Gummischlauchleitung DIN EN 50525-2-21 (VDE 0285-525-2-21) H07RN-F 1 x 6, Cu-Zahl 58, Brandklasse B2ca DIN EN 13501-6, auf vorh. Kabelrinnen oder in offene Kanäle.
Menge: 950,000 m
DOK DIN 276 2008 Aufteilung+BT: 444

*Hinweis: Potentialausgleichsschienen, Erdungsschellen*

**1.3.6.28 Potentialausgleichssch. Messing 7x2,5-25mm2/2x2,5-95mm2 Abdeck. 40x4mm**
STLB-Bau 2026-04 053
Potentialausgleichsschiene DIN VDE 0618-1 (VDE 0618-1), aus Messing, als Klemmschiene 10 mm x 10 mm, mit Kunststoffabdeckung, mit Anschluss für 7 x 2,5 bis 25 mm2, 2 x 2,5 bis 95 mm2 und ein Flachband bis 40 mm x 4 mm.
Menge: 13,000 St
DOK DIN 276 2008 Aufteilung+BT: 444

**1.3.6.29 Potentialausgleichssch. Stahl verz 8x1,5-25mm2 40x4mm**
STLB-Bau 2026-04 053
Potentialausgleichsschiene DIN VDE 0618-1 (VDE 0618-1), aus verzinktem Stahl, mit Anschluss für 8 x 1,5 bis 25 mm2, ein Flachband bis 40 mm x 4 mm, und Massivrundleiter, Durchmesser 8 bis 10 mm.
Menge: 35,000 St
DOK DIN 276 2008 Aufteilung+BT: 444

**1.3.6.30 Potentialausgleichssch. Stahl verz 8x1,5-25mm2 40x4mm**
STLB-Bau 2026-04 053
Potentialausgleichsschiene DIN VDE 0618-1 (VDE 0618-1), aus verzinktem Stahl, mit Anschluss für 8 x 1,5 bis 25 mm2, ein Flachband bis 40 mm x 4 mm, und Massivrundleiter, Durchmesser 8 bis 10 mm.
Menge: 10,000 St
DOK DIN 276 2008 Aufteilung+BT: 444

**1.3.6.31 Erdungsschelle Stahl verz 1x2,5mm2-2x16mm2 Durchm. bis 10mm**
STLB-Bau 2026-04 053
Erdungsschelle aus verzinktem Stahl, mit Anschlussmöglichkeit für einen Leiter 2,5 mm2 bis 2 Leiter 16 mm2, für Rohrdurchmesser bis 10 mm, Arbeitshöhe des Montageortes bis 5,5 m über der Standfläche des hierfür erforderlichen Gerüstes, Gerüst wird gesondert vergütet.
Menge: 20,000 St
DOK DIN 276 2008 Aufteilung+BT: 444

**1.3.6.32 Erdungsschelle Stahl verz 1x2,5mm2-2x16mm2 Durchm. bis 20mm**
STLB-Bau 2026-04 053
Erdungsschelle aus verzinktem Stahl, mit Anschlussmöglichkeit für einen Leiter 2,5 mm2 bis 2 Leiter 16 mm2, für Rohrdurchmesser bis 20 mm, Arbeitshöhe des Montageortes bis 5,5 m über der Standfläche des hierfür erforderlichen Gerüstes, Gerüst wird gesondert vergütet.
Menge: 20,000 St
DOK DIN 276 2008 Aufteilung+BT: 444

**1.3.6.33 Erdungsschelle Stahl verz 1x2,5mm2-2x16mm2 Durchm. bis 40mm**
STLB-Bau 2026-04 053
Erdungsschelle aus verzinktem Stahl, mit Anschlussmöglichkeit für einen Leiter 2,5 mm2 bis 2 Leiter 16 mm2, für Rohrdurchmesser bis 40 mm, Arbeitshöhe des Montageortes bis 5,5 m über der Standfläche des hierfür erforderlichen Gerüstes, Gerüst wird gesondert vergütet.
Menge: 20,000 St
DOK DIN 276 2008 Aufteilung+BT: 444

**1.3.6.34 Erdungsschelle Stahl verz 1x2,5mm2-2x16mm2 Durchm. bis 100mm**
STLB-Bau 2026-04 053
Erdungsschelle aus verzinktem Stahl, mit Anschlussmöglichkeit für einen Leiter 2,5 mm2 bis 2 Leiter 16 mm2, für Rohrdurchmesser bis 100 mm, Arbeitshöhe des Montageortes bis 5,5 m über der Standfläche des hierfür erforderlichen Gerüstes, Gerüst wird gesondert vergütet.
Menge: 20,000 St
DOK DIN 276 2008 Aufteilung+BT: 444

**1.3.6.35 Erdungsschelle Stahl verz 1x2,5mm2-2x16mm2 Durchm. bis 100mm**
STLB-Bau 2026-04 053
Erdungsschelle aus verzinktem Stahl, mit Anschlussmöglichkeit für einen Leiter 2,5 mm2 bis 2 Leiter 16 mm2, für Rohrdurchmesser bis 100 mm, Arbeitshöhe des Montageortes bis 5,5 m über der Standfläche des hierfür erforderlichen Gerüstes, Gerüst wird gesondert vergütet.
Menge: 20,000 St
DOK DIN 276 2008 Aufteilung+BT: 444

##### 1.3.7 Brandschutzmaßnahmen

*Hinweis: Vortext*
Die nachfolgend aufgeführten Positionen beinhalten zugelassene Kabelabschottungen und I-Kabelkanäle nach DIN 4102. Für alle Kabelschottungssysteme gilt:

- Kennzeichnungspflicht durch Schottaufkleber
- schriftliche Unterrichtung des Auftraggebers zum ordnungsgemäßen Zustand der Schotts
- Ausstellung einer Werksbescheinigung zwecks Weiterleitung  an die zuständige Bauaufsichtsbehörde. Grundlage für den Einbau eines Kabelabschottungssystems ist eine allgemein bauaufsichtliche Zulassung des Deutschen Instituts für Bautechnik in Berlin (DIBT). Für I-Kabelkanäle (Brandbeanspruchung von innen) ist das allgemein bauaufsichtliche Prüfzeugnis des Materialprüfamtes (MPA) vorzulegen.
- Für Steinschotts / flexible Schotts können Wandaufdoppelungen erforderlich werden. Diese sind in separater Position enthalten.

*Hinweis: Steinschotts*

**1.3.7.1 Steinschott S90, bis 0,05m², Wandstärke bis 24cm, Brandschott mit Brandschutzsteinen herstellen und gem. Herstellervorgabe mit Etikett kennzeichnen.**
Menge: 20,000 St
DOK DIN 276 2008 Aufteilung+BT: 444

**1.3.7.2 Steinschott S90, bis 0,1m², Wandstärke bis 24cm, Brandschott mit Brandschutzsteinen herstellen und gem. Herstellervorgabe mit Etikett kennzeichnen.**
Menge: 60,000 St
DOK DIN 276 2008 Aufteilung+BT: 444

**1.3.7.3 Steinschott S90, bis 0,2m², Wandstärke bis 24cm, Brandschott mit Brandschutzsteinen herstellen und gem. Herstellervorgabe mit Etikett kennzeichnen.**
Menge: 45,000 St
DOK DIN 276 2008 Aufteilung+BT: 444

**1.3.7.4 Wandertüchtigung für Brandschutzstein im Längseinbau**
Wandertüchtigung für Brandschutzstein im Längseinbau

Errichtung einer Aufdoppelung aus nichtbrennbaren Trockenbaustreifen oder ähnlichem auf Montagehohl- oder Massivwand mit Stärke 11,5cm zur Erlangung der Mindestwandstärke für norm- und zulassungskonformen Einbau vorgenannter Steinschotts im Längseinbau. Umlaufende Länge bis ca. 1,8m. Höhe 1,5m bis 3,5m über der Standfläche des dafür vorgesehenen Gerüsts. Gerüst wird nicht gesondert vergütet.
Menge: 12,000 St
DOK DIN 276 2008 Aufteilung+BT: 444

**1.3.7.5 Wandertüchtigung für Brandschutzstein im Quereinbau**
Wandertüchtigung für Brandschutzstein im Quereinbau

Errichtung einer Aufdoppelung aus nichtbrennbaren Trockenbaustreifen oder ähnlichem auf Montagehohl- oder Massivwand mit Stärke 17,5cm zur Erlangung der Mindestwandstärke für norm- und zulassungskonformen Einbau vorgenannter Steinschotts im Quereinbau. Umlaufende Länge bis ca. 1,8m. Höhe 1,5m bis 3,5m über der Standfläche des dafür vorgesehenen Gerüsts. Gerüst wird nicht gesondert vergütet.
Menge: 12,000 St
DOK DIN 276 2008 Aufteilung+BT: 444

*Hinweis: Mörtelschotts*

**1.3.7.6 Brandschutzabschottung Leitungsanlagen Mörtelschott S90 0,02-0,05m2 Gebäude Decke D 240mm**
STLB-Bau 2026-04 047
Brandschutzabschottung an Kabel-/Leitungsanlagen als Mörtelschott, Feuerwiderstandsklasse S 90 DIN 4102-9, mit allgemeinem bauaufsichtlichen Prüfzeugnis/allgemeiner bauaufsichtlicher Zulassung, Querschnitt über 0,02 bis 0,05 m2, Baustoffklasse DIN 4102-1 A (nichtbrennbar), Schmelzpunkt größer gleich 1000 Grad C, im Gebäude, mit Kennzeichnungsschild, Arbeitshöhe des Montageortes bis 3,5 m über der Standfläche des hierfür erforderlichen Gerüstes, Decke aus Stahlbeton, Dicke 240 mm, unterbrochene Kabelrinne.
Menge: 120,000 St
DOK DIN 276 2008 Aufteilung+BT: 444

**1.3.7.7 Brandschutzabschottung Leitungsanlagen Mörtelschott S90 0,1-0,2m2 Gebäude Decke D 240mm**
STLB-Bau 2026-04 047
Brandschutzabschottung an Kabel-/Leitungsanlagen als Mörtelschott, Feuerwiderstandsklasse S 90 DIN 4102-9, mit allgemeinem bauaufsichtlichen Prüfzeugnis/allgemeiner bauaufsichtlicher Zulassung, Querschnitt über 0,1 bis 0,2 m2, Baustoffklasse DIN 4102-1 A (nichtbrennbar), Schmelzpunkt größer gleich 1000 Grad C, im Gebäude, mit Kennzeichnungsschild, Arbeitshöhe des Montageortes bis 3,5 m über der Standfläche des hierfür erforderlichen Gerüstes, Decke aus Stahlbeton, Dicke 240 mm, unterbrochene Kabelrinne.
Menge: 95,000 St
DOK DIN 276 2008 Aufteilung+BT: 444

*Hinweis: Weichschotts*

**1.3.7.8 Brandschutzabschottung Leitungsanlagen MW-Pl.Schott S90 0,02-0,05m2 Gebäude Wand D 115mm**
STLB-Bau 2026-04 047
Brandschutzabschottung an Kabel-/Leitungsanlagen als Mineralwolleplattenschott, Feuerwiderstandsklasse S 90 DIN 4102-9, mit allgemeinem bauaufsichtlichen Prüfzeugnis/allgemeiner bauaufsichtlicher Zulassung, eckiger Durchbruch, Querschnitt über 0,02 bis 0,05 m2, Baustoffklasse DIN 4102-1 A (nichtbrennbar), Schmelzpunkt größer gleich 1000 Grad C, im Gebäude, mit Kennzeichnungsschild, Arbeitshöhe des Montageortes bis 3,5 m über der Standfläche des hierfür erforderlichen Gerüstes, Wand aus Stahlbeton, Dicke 115 mm, unterbrochene Kabelrinne.
Menge: 900,000 St
DOK DIN 276 2008 Aufteilung+BT: 444

**1.3.7.9 Brandschutzabschottung Leitungsanlagen MW-Pl.Schott S90 0,05-0,1m2 Gebäude Wand D 115mm**
STLB-Bau 2026-04 047
Brandschutzabschottung an Kabel-/Leitungsanlagen als Mineralwolleplattenschott, Feuerwiderstandsklasse S 90 DIN 4102-9, mit allgemeinem bauaufsichtlichen Prüfzeugnis/allgemeiner bauaufsichtlicher Zulassung, eckiger Durchbruch, Querschnitt über 0,05 bis 0,1 m2, Baustoffklasse DIN 4102-1 A (nichtbrennbar), Schmelzpunkt größer gleich 1000 Grad C, im Gebäude, mit Kennzeichnungsschild, Arbeitshöhe des Montageortes bis 3,5 m über der Standfläche des hierfür erforderlichen Gerüstes, Wand aus Stahlbeton, Dicke 115 mm, unterbrochene Kabelrinne.
Menge: 1200,000 St
DOK DIN 276 2008 Aufteilung+BT: 444

**1.3.7.10 Brandschutzabschottung Leitungsanlagen MW-Pl.Schott S90 0,1-0,2m2 Gebäude Wand D 115mm**
STLB-Bau 2026-04 047
Brandschutzabschottung an Kabel-/Leitungsanlagen als Mineralwolleplattenschott, Feuerwiderstandsklasse S 90 DIN 4102-9, mit allgemeinem bauaufsichtlichen Prüfzeugnis/allgemeiner bauaufsichtlicher Zulassung, eckiger Durchbruch, Querschnitt über 0,1 bis 0,2 m2, Baustoffklasse DIN 4102-1 A (nichtbrennbar), Schmelzpunkt größer gleich 1000 Grad C, im Gebäude, mit Kennzeichnungsschild, Arbeitshöhe des Montageortes bis 3,5 m über der Standfläche des hierfür erforderlichen Gerüstes, Wand aus Stahlbeton, Dicke 115 mm, unterbrochene Kabelrinne.
Menge: 300,000 St
DOK DIN 276 2008 Aufteilung+BT: 444

**1.3.7.11 Brandschutzabschottung Leitungsanlagen MW-Pl.Schott S90 0,02-0,05m2 Gebäude Wand D 240mm**
STLB-Bau 2026-04 047
Brandschutzabschottung an Kabel-/Leitungsanlagen als Mineralwolleplattenschott, Feuerwiderstandsklasse S 90 DIN 4102-9, mit allgemeinem bauaufsichtlichen Prüfzeugnis/allgemeiner bauaufsichtlicher Zulassung, eckiger Durchbruch, Querschnitt über 0,02 bis 0,05 m2, Baustoffklasse DIN 4102-1 A (nichtbrennbar), Schmelzpunkt größer gleich 1000 Grad C, im Gebäude, mit Kennzeichnungsschild, Arbeitshöhe des Montageortes bis 3,5 m über der Standfläche des hierfür erforderlichen Gerüstes, Wand aus Stahlbeton, Dicke 240 mm, unterbrochene Kabelrinne.
Menge: 600,000 St
DOK DIN 276 2008 Aufteilung+BT: 444

**1.3.7.12 Brandschutzabschottung Leitungsanlagen MW-Pl.Schott S90 0,05-0,1m2 Gebäude Wand D 240mm**
STLB-Bau 2026-04 047
Brandschutzabschottung an Kabel-/Leitungsanlagen als Mineralwolleplattenschott, Feuerwiderstandsklasse S 90 DIN 4102-9, mit allgemeinem bauaufsichtlichen Prüfzeugnis/allgemeiner bauaufsichtlicher Zulassung, eckiger Durchbruch, Querschnitt über 0,05 bis 0,1 m2, Baustoffklasse DIN 4102-1 A (nichtbrennbar), Schmelzpunkt größer gleich 1000 Grad C, im Gebäude, mit Kennzeichnungsschild, Arbeitshöhe des Montageortes bis 3,5 m über der Standfläche des hierfür erforderlichen Gerüstes, Wand aus Stahlbeton, Dicke 240 mm, unterbrochene Kabelrinne.
Menge: 550,000 St
DOK DIN 276 2008 Aufteilung+BT: 444

**1.3.7.13 Brandschutzabschottung Leitungsanlagen MW-Pl.Schott S90 0,1-0,2m2 Gebäude Wand D 240mm**
STLB-Bau 2026-04 047
Brandschutzabschottung an Kabel-/Leitungsanlagen als Mineralwolleplattenschott, Feuerwiderstandsklasse S 90 DIN 4102-9, mit allgemeinem bauaufsichtlichen Prüfzeugnis/allgemeiner bauaufsichtlicher Zulassung, eckiger Durchbruch, Querschnitt über 0,1 bis 0,2 m2, Baustoffklasse DIN 4102-1 A (nichtbrennbar), Schmelzpunkt größer gleich 1000 Grad C, im Gebäude, mit Kennzeichnungsschild, Arbeitshöhe des Montageortes bis 3,5 m über der Standfläche des hierfür erforderlichen Gerüstes, Wand aus Stahlbeton, Dicke 240 mm, unterbrochene Kabelrinne.
Menge: 80,000 St
DOK DIN 276 2008 Aufteilung+BT: 444

*Hinweis: Schaumschotts*

**1.3.7.14 Brandschutzabschottung Leitungsanlagen Schaumschott S90 Durchm. bis 50mm Gebäude Wand D 240mm**
Brandschutzabschottung an Kabel-/Leitungsanlagen als Schaumschott, Feuerwiderstandsklasse S 90 DIN 4102-9, mit allgemeinem bauaufsichtlichen Prüfzeugnis/allgemeiner bauaufsichtlicher Zulassung, runder Durchbruch, Durchmesser bis 50 mm, Baustoffklasse DIN 4102-1 A (nichtbrennbar), Schmelzpunkt größer gleich 1000 Grad C, im Gebäude, Arbeitshöhe des Montageortes bis 3,5 m über der Standfläche des hierfür erforderlichen Gerüstes, Wand aus Stahlbeton, Dicke 240 mm, zum Verschluss von Zwickeln und Ringspalten bei Einzeldurchführung gem. Erleichterung der zum Zeitpunkt der Ausführung geltenden Leitungsanlagenrichtlinie.
Menge: 65,000 St
DOK DIN 276 2008 Aufteilung+BT: 444

**1.3.7.15 Brandschutzabschottung Leitungsanlagen Dichtungsmasse/Kitt S90 Einzeldurchführung gem. Leitungsanlagenrichtlinie**
Brandschutzabschottung an Kabel-/Leitungsanlagen mit Dichtungsmasse/Kitt, Feuerwiderstandsklasse S 90 DIN 4102-9, mit allgemeinem bauaufsichtlichen Prüfzeugnis/allgemeiner bauaufsichtlicher Zulassung, runder Durchbruch, Durchmesser bis 30 mm, Baustoffklasse DIN 4102-1 A (nichtbrennbar), Schmelzpunkt größer gleich 1000 Grad C, im Gebäude, Arbeitshöhe des Montageortes bis 3,5 m über der Standfläche des hierfür erforderlichen Gerüstes, Wand aus Stahlbeton oder Mauerwerk, Dicke 240 mm, als Verschluss für Einzeldurchführungen gem. Leitungsanlagenrichtlinie.
Menge: 9800,000 St
DOK DIN 276 2008 Aufteilung+BT: 444

*Hinweis: Wirksame Unterstützungsmaßnahmen*

**1.3.7.16 Wirksame Unterstützungsmaßnahme bis 400mm**
Wirksame Unterstützungsmaßnahme bis 400mm

Zugelassene Unterstützungsmaßnahme mit bauaufsichtlichen Prüfzeugnis als Ergänzung zu den Normtragekonstruktionen nach DIN 4102 Teil 12 ohne Einschränkung der zu verwendenden Kabeltypen bzw. -hersteller und Querschnitte. Funktionserhaltklasse E30 in einer Bauform. Die Montage der nichtbrennbaren Abdeckung mit Mineralfaserplattenschott erfolgt mit zugelassenen Befestigungsmitteln auf Beton oder Mauerwerk (Kalksandstein, Kalksandstein-Hohlziegel, Vollziegel) bzw. in der Profilschiene der Steigetrasse. Abstand max. 3,5 m bei ununterbrochener Verlegung. Verwendbar für durchgehende Steigetrassen sowie vertikale Verlegung von Funktionserhaltkabeln mit Einzelschellen oder Bügelschellen in Profilschienen.
Steigetrassenbreite: max. 400 mm
Tiefe inkl. Schellen: max. 175 mm
Funktionserhaltklassen: E30
Liefern und Montieren
Menge: 20,000 St
DOK DIN 276 2008 Aufteilung+BT: 444

**1.3.7.17 Wirksame Unterstützungsmaßnahme bis 600mm**
Wirksame Unterstützungsmaßnahme bis 600mm

Zugelassene Unterstützungsmaßnahme mit bauaufsichtlichen Prüfzeugnis als Ergänzung zu den Normtragekonstruktionen nach DIN 4102 Teil 12 ohne Einschränkung der zu verwendenden Kabeltypen bzw. -hersteller und Querschnitte. Funktionserhaltklasse E30 in einer Bauform. Die Montage der nichtbrennbaren Abdeckung mit Mineralfaserplattenschott erfolgt mit zugelassenen Befestigungsmitteln auf Beton oder Mauerwerk (Kalksandstein, Kalksandstein-Hohlziegel, Vollziegel) bzw. in der Profilschiene der Steigetrasse. Abstand max. 3,5 m bei ununterbrochener Verlegung. Verwendbar für durchgehende Steigetrassen sowie vertikale Verlegung von Funktionserhaltkabeln mit Einzelschellen oder Bügelschellen in Profilschienen.
Steigetrassenbreite: max. 600 mm
Tiefe inkl. Schellen: max. 175 mm
Funktionserhaltklassen: E30
Liefern und Montieren
Menge: 30,000 St
DOK DIN 276 2008 Aufteilung+BT: 444

*Hinweis: Brandschutzkanäle und Koffer*

**1.3.7.18 Brandschutzkabelkanal Beflammung außen E30 Funktionserhalt B 190 mm H 110 mm Gebäude**
STLB-Bau 2026-04 047
Brandschutzkabelkanal als selbsttragendes Fertigteil, Beflammung von außen, rechteckig, mit allgemeinem bauaufsichtlichen Prüfzeugnis, Feuerwiderstandsklasse E 30 DIN 4102-12, mit Funktionserhalt, waagerecht,
Innenmaß Breite '190' mm,

Innenmaß Höhe '110' mm, im Gebäude, Arbeitshöhe des Montageortes bis 3,5 m über der Standfläche des hierfür erforderlichen Gerüstes.
Menge: 120,000 m
DOK DIN 276 2008 Aufteilung+BT: 444

**1.3.7.19 Brandschutzverkofferung Kabeltrassen E30 / MLAR seitl. Abwicklung bis 1000mm**
Brandschutzverkofferung Kabeltrassen E30 / MLAR seitl. Abwicklung bis 1000mm

Brandschutzverkofferung von Kabeltrassen aus nichtbrennbarem Trockenbausystem mit bauaufsichtlicher Zulassung, nicht brennbar I90 nach DIN 4102. Lage Trasse waagerecht an Decke. Verkofferung inkl. aller Klein-, Verbindungs- und Befestigungsteile und Kennzeichnungsschild.

Bis maximale seitliche Abwicklung 1000mm.
Menge: 80,000 m
DOK DIN 276 2008 Aufteilung+BT: 444

**1.3.7.20 Brandschutzverkofferung Kabeltrassen E30 / MLAR seitl. Abwicklung bis 1300mm**
Brandschutzverkofferung Kabeltrassen E30 / MLAR seitl. Abwicklung bis 1300mm

Brandschutzverkofferung von Kabeltrassen aus nichtbrennbarem Trockenbausystem mit bauaufsichtlicher Zulassung, nicht brennbar I90 nach DIN 4102. Lage Trasse waagerecht an Decke. Verkofferung inkl. aller Klein-, Verbindungs- und Befestigungsteile und Kennzeichnungsschild.

Bis maximale seitliche Abwicklung 1300mm.
Menge: 130,000 m
DOK DIN 276 2008 Aufteilung+BT: 444

**1.3.7.21 Brandschutzverkofferung Kabeltrassen E30 / MLAR seitl. Abwicklung bis 2200mm**
Brandschutzverkofferung Kabeltrassen E30 / MLAR seitl. Abwicklung bis 2200mm

Brandschutzverkofferung von Kabeltrassen aus nichtbrennbarem Trockenbausystem mit bauaufsichtlicher Zulassung, nicht brennbar I90 nach DIN 4102. Lage Trasse waagerecht an Decke. Verkofferung inkl. aller Klein-, Verbindungs- und Befestigungsteile und Kennzeichnungsschild.

Bis maximale seitliche Abwicklung 2200mm.
Menge: 65,000 m
DOK DIN 276 2008 Aufteilung+BT: 444

*Hinweis: Brandschottdokumentation*

**1.3.7.22 Brandschottdokumentation als Fotodokumentation, tabellarisch und im Grundriss**
Brandschottdokumentation als Fotodokumentation, tabellarisch und im Grundriss

Brandschottdokumentation mit Bildnachweis von beiden Seiten des Schotts. Die Bilder sind so aufzunehmen, dass das Schott zu sehen und das Kennzeichnungsschild einwandfrei ablesbar ist. Weiterhin muss die Schottnummer ersichtlich sein. Die Schotts sind zusätzlich tabellarisch aufzulisten. Folgende Informationen sind mindestens mit aufzunehmen:
- Schottnummer / WUM-Nummer
- Ausführungsart (Mörtel-, Weich-, Stein-, Schaumschott, etc.)
- Allgemeine bauaufsichtliche Zulassung (Nummer)

Zusätzlich sind die Einbauorte der Schotts im Grundrissplan aufzuführen, sodass diese einfach gefunden und identifiziert werden können.

Zu jedem Schotthersteller / Typ hat der Auftragnehmer die bauaufsichtlichen Zulassungen, die Übereinstimmungserklärung, Fachbauleiter und Fachunternehmererklärungen zu liefern. Diese sind, soweit erforderlich bereits vorab zu übergeben, jedoch nicht vor Einbau der Schotts. Gleiches gilt auch, sofern die Brandschutzmaßnahmen durch einen Subunternehmer ausgeführt werden.

Die Brandschutzdokumentation umfasst alle oben angegebenen Schotts. Für Mehrmengen an ausgeführten Schotts gelten separat ausgeführte Zulagen.
Menge: 1,000 St
DOK DIN 276 2008 Aufteilung+BT: 444

**1.3.7.23 Zulage für zusätzliche Schotts Brandschottdokumentation**
Zulage für zusätzliche Schotts Brandschottdokumentation

Zulage für zusätzliche, über oben angegebene Massen hinausgehende Schotts. Folgende Informationen sind mindestens mit aufzunehmen:
- Schottnummer / WUM-Nummer
- Ausführungsart (Mörtel-, Weich-, Stein-, Schaumschott, etc.)
- Allgemeine bauaufsichtliche Zulassung (Nummer)

Zusätzlich sind die Einbauorte der Schotts im Grundrissplan aufzuführen, sodass diese einfach gefunden und identifiziert werden können.

Zu jedem Schotthersteller / Typ hat der Auftragnehmer die bauaufsichtlichen Zulassungen, die Übereinstimmungserklärung, Fachbauleiter und Fachunternehmererklärungen zu liefern. Diese sind, soweit erforderlich bereits vorab zu übergeben, jedoch nicht vor Einbau der Schotts. Gleiches gilt auch, sofern die Brandschutzmaßnahmen durch einen Subunternehmer ausgeführt werden.
Menge: 1,000 St
DOK DIN 276 2008 Aufteilung+BT: 444

##### 1.3.8 Wand- und Deckendurchführungen

*Hinweis: Vortext*
Wand- und Deckendurchführungen sowie Schlitze für Einzelkabel bis 30 mm Durchmesser sind mit den Einheitspreisen des Leitungsmaterials abgegolten, ebenso alle Stemmarbeiten in Mauerwerk und Beton für im LV enthaltene Einbaugeräte. Anfallender Schutt ist fachgerecht zu entsorgen.
Die an- Abfahrt ist bei den Kernbohrungen in den Einheitspreisen zu kalkulieren.

**1.3.8.1 Wanddurchbruch Mauerwerk D bis 15cm bohren**
STLB-Bau 2026-04 051
Wanddurchbruch in Mauerwerk, Dicke bis 15 cm, bohren, für Kabeldurchführungssystem,
Maße B/H in mm 'Durchmesser 150mm'.
Menge: 20,000 St
DOK DIN 276 2008 Aufteilung+BT: 444

**1.3.8.2 Wanddurchbruch Mauerwerk D 15-20cm bohren**
STLB-Bau 2026-04 051
Wanddurchbruch in Mauerwerk, Dicke über 15 bis 20 cm, bohren, für Kabeldurchführungssystem,
Maße B/H in mm 'Durchmesser 150mm'.
Menge: 25,000 St
DOK DIN 276 2008 Aufteilung+BT: 444

**1.3.8.3 Wanddurchbruch Mauerwerk D 25-36cm bohren**
STLB-Bau 2026-04 051
Wanddurchbruch in Mauerwerk, Dicke über 25 bis 36 cm, bohren, für Kabeldurchführungssystem,
Maße B/H in mm 'Durchmesser 150 mm'.
Menge: 10,000 St
DOK DIN 276 2008 Aufteilung+BT: 444

**1.3.8.4 Wanddurchbruch Beton D 25-36cm bohren**
STLB-Bau 2026-04 051
Wanddurchbruch in Beton, Dicke über 25 bis 36 cm, bohren, für Kabeldurchführungssystem,
Maße B/H in mm 'Durchmesser 150 mm'.
Menge: 200,000 St
DOK DIN 276 2008 Aufteilung+BT: 444

**1.3.8.5 Wanddurchbruch Beton D 20-25cm bohren**
STLB-Bau 2026-04 051
Wanddurchbruch in Beton, Dicke über 20 bis 25 cm, bohren, für Kabeldurchführungssystem,
Maße B/H in mm 'Durchmesser 150 mm'.
Menge: 350,000 St
DOK DIN 276 2008 Aufteilung+BT: 444

*Hinweis: Einzelbohrungen*

**1.3.8.6 Durchbruch herstellen bohren Mauerwerk KS bis Durchmesser 16mm, T 25-36cm 15kN/m3 Geräteeinsatz nicht mgl. laden LKW AN nicht schadstoffbelastet**
Durchbruch herstellen, durch Bohren, Untergrundfläche senkrecht, aus Mauerwerk aus Kalksandstein, ohne Bekleidungen und Beschichtungen, Einzelöffnung bis 16mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 120,000 St
DOK DIN 276 2008 Aufteilung+BT: 444

**1.3.8.7 Durchbruch herstellen bohren Mauerwerk KS bis Durchmesser 22mm, T 25-36cm 15kN/m3 Geräteeinsatz nicht mgl. laden LKW AN nicht schadstoffbelastet**
Durchbruch herstellen, durch Bohren, Untergrundfläche senkrecht, aus Mauerwerk aus Kalksandstein, ohne Bekleidungen und Beschichtungen, Einzelöffnung bis 22mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 200,000 St
DOK DIN 276 2008 Aufteilung+BT: 444

**1.3.8.8 Durchbruch herstellen bohren Mauerwerk KS bis Durchmesser 28mm, T 25-36cm 15kN/m3 Geräteeinsatz nicht mgl. laden LKW AN nicht schadstoffbelastet**
Durchbruch herstellen, durch Bohren, Untergrundfläche senkrecht, aus Mauerwerk aus Kalksandstein, ohne Bekleidungen und Beschichtungen, Einzelöffnung bis 28mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 450,000 St
DOK DIN 276 2008 Aufteilung+BT: 444

**1.3.8.9 Durchbruch herstellen bohren Stahlbeton bis Durchmesser 16mm, T 25-36cm 15kN/m3 Geräteeinsatz nicht mgl. laden LKW AN nicht schadstoffbelastet**
Durchbruch herstellen, durch Bohren, Untergrundfläche senkrecht, aus Stahlbeton, ohne Bekleidungen und Beschichtungen, Einzelöffnung bis 16mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 80,000 St
DOK DIN 276 2008 Aufteilung+BT: 444

**1.3.8.10 Durchbruch herstellen bohren Stahlbeton bis Durchmesser 22mm, T 25-36cm 15kN/m3 Geräteeinsatz nicht mgl. laden LKW AN nicht schadstoffbelastet**
Durchbruch herstellen, durch Bohren, Untergrundfläche senkrecht, aus Stahlbeton, ohne Bekleidungen und Beschichtungen, Einzelöffnung bis 22mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 20,000 St
DOK DIN 276 2008 Aufteilung+BT: 444

**1.3.8.11 Durchbruch herstellen bohren Stahlbeton bis Durchmesser 28mm, T 25-36cm 15kN/m3 Geräteeinsatz nicht mgl. laden LKW AN nicht schadstoffbelastet**
Durchbruch herstellen, durch Bohren, Untergrundfläche senkrecht, aus Stahlbeton, ohne Bekleidungen und Beschichtungen, Einzelöffnung bis 28mm Durchmesser, Tiefe über 25 bis 36 cm, Wichte des Abbruchstoffes DIN EN 1991-1-1 15 kN/m3, Geräteeinsatz handgeführter Maschinen ist möglich, Ausführung innerhalb des Bauwerks, Ausführung in allen Geschossen, Arbeitshöhe bis 3,5 m über der Standfläche des hierfür erforderlichen Gerüstes, Erschwernis gemäß Vorbemerkungen, aufgenommene Stoffe zur Entsorgung sortieren, sammeln, und Entsorgen, Entsorgung wird nicht gesondert vergütet.
Abfall ist nicht gefährlich, nicht schadstoffbelastet, Zuordnung LAGA Z 0 (uneingeschränkter Einbau).
Menge: 10,000 St
DOK DIN 276 2008 Aufteilung+BT: 444

**1.3.8.12 Durchbruch herstellen bohren in Gipskartonplatten bis 16 mm**
Durchbruch herstellen, durch Bohren, Untergrundfläche senkrecht, aus Gipskartonplatten, ohne Bekleidungen und Beschichtungen, Einzelöffnung bis 16mm Durchmesser, Tiefe bis 30 mm, Geräteeinsatz handgeführter Maschinen ist möglich, Ausführung innerhalb des Bauwerks, Ausführung in allen Geschossen, Arbeitshöhe bis 3,5 m über der Standfläche des hierfür erforderlichen Gerüstes, Erschwernis gemäß Vorbemerkungen, aufgenommene Stoffe zur Entsorgung sortieren, sammeln, und Entsorgen, Entsorgung wird nicht gesondert vergütet.
Abfall ist nicht gefährlich, nicht schadstoffbelastet, Zuordnung LAGA Z 0 (uneingeschränkter Einbau).
Menge: 4000,000 St
DOK DIN 276 2008 Aufteilung+BT: 444

**1.3.8.13 Durchbruch herstellen bohren in Gipskartonplatten bis 22 mm**
Durchbruch herstellen, durch Bohren, Untergrundfläche senkrecht, aus Gipskartonplatten, ohne Bekleidungen und Beschichtungen, Einzelöffnung bis 22mm Durchmesser, Tiefe bis 30 mm, Geräteeinsatz handgeführter Maschinen ist möglich, Ausführung innerhalb des Bauwerks, Ausführung in allen Geschossen, Arbeitshöhe bis 3,5 m über der Standfläche des hierfür erforderlichen Gerüstes, Erschwernis gemäß Vorbemerkungen, aufgenommene Stoffe zur Entsorgung sortieren, sammeln, und Entsorgen, Entsorgung wird nicht gesondert vergütet.
Abfall ist nicht gefährlich, nicht schadstoffbelastet, Zuordnung LAGA Z 0 (uneingeschränkter Einbau).
Menge: 3500,000 St
DOK DIN 276 2008 Aufteilung+BT: 444

**1.3.8.14 Durchbruch herstellen bohren in Gipskartonplatten bis 28 mm**
Durchbruch herstellen, durch Bohren, Untergrundfläche senkrecht, aus Gipskartonplatten, ohne Bekleidungen und Beschichtungen, Einzelöffnung bis 28mm Durchmesser, Tiefe bis 30 mm, Geräteeinsatz handgeführter Maschinen ist möglich, Ausführung innerhalb des Bauwerks, Ausführung in allen Geschossen, Arbeitshöhe bis 3,5 m über der Standfläche des hierfür erforderlichen Gerüstes, Erschwernis gemäß Vorbemerkungen, aufgenommene Stoffe zur Entsorgung sortieren, sammeln, und Entsorgen, Entsorgung wird nicht gesondert vergütet.
Abfall ist nicht gefährlich, nicht schadstoffbelastet, Zuordnung LAGA Z 0 (uneingeschränkter Einbau).
Menge: 1620,000 St
DOK DIN 276 2008 Aufteilung+BT: 444

##### 1.3.9 Verkabelung RWA

*Hinweis: Vortext*
Nachfolgende Kabel- und Leitungen in Funktionserhalt sind mit zugelassenen und typgeprüften Befestigungsschellen zu verlegen.

Bei Kabel und Leitungen mit Funktionserhalt gilt:

Die fachgerechte Verlegung mit dem laut Prüfzeugnis zugelassenem Befestigungsmaterial einschl. Zubehör (Halterung, Dübel, Schrauben, Nagelanker, etc.). Die Nachweispflicht beinhaltet ein Prüfzeugnis:
nach DIN 4102, Teil 12 welches bei der Endabnahme vorgelegt werden muss; die Kennzeichnung nach DIN 4102, Teil 12 das an die Kabelanlage angebracht werden muss; sowie eine Werksbescheinigung nach DIN 50 049-2.1 muss ausgestellt werden.

Das zugelassene Befestigungsmaterial inkl. allem Zubehör ist in die Einheitspreise der Kabel einzukalkulieren.

**1.3.9.1 Kabel halogenfrei NHXHX-J-FE180 3x2,5RE Befestigung E30 Funktionserhalt**
STLB-Bau 2026-04 053
Halogenfreies Kabel DIN VDE 0266 (VDE 0266) NHXHX-J FE 180 3 x 2,5 RE, Cu-Zahl 72, mit Befestigung gemäß bauaufsichtlicher Zulassung, Feuerwiderstandsklasse E 30 DIN 4102-12, mit Funktionserhalt, Arbeitshöhe des Montageortes bis 5,5 m über der Standfläche des hierfür erforderlichen Gerüstes, Gerüst wird gesondert vergütet.
Menge: 1200,000 m
DOK DIN 276 2008 Aufteilung+BT: 444

**1.3.9.2 Kabel halogenfrei NHXHX-J-FE180 3x1,5RE Befestigung E30 Funktionserhalt**
STLB-Bau 2026-04 053
Halogenfreies Kabel DIN VDE 0266 (VDE 0266) NHXHX-J FE 180 3 x 1,5 RE, Cu-Zahl 43, mit Befestigung gemäß bauaufsichtlicher Zulassung, Feuerwiderstandsklasse E 30 DIN 4102-12, mit Funktionserhalt, Arbeitshöhe des Montageortes bis 5,5 m über der Standfläche des hierfür erforderlichen Gerüstes, Gerüst wird gesondert vergütet.
Menge: 800,000 m
DOK DIN 276 2008 Aufteilung+BT: 444

**1.3.9.3 Installationskabel symmetrisch E30 JE-H(St)H 2x2x0,8 Bd Verlegung E30 konform**
STLB-Bau 2026-04 061
Installationskabel, symmetrisch, DIN VDE 0815 (VDE 0815), mit integriertem Funktionserhalt E 30, DIN 4102-12, JE-H(St)H, 2 x 2 x 0,8 Bd, E 30 konforme Verlegung mit den dafür zertifizierten Befestigungsmitteln.
Menge: 400,000 m
DOK DIN 276 2008 Aufteilung+BT: 444

**1.3.9.4 Installationskabel symmetrisch E30 JE-H(St)H 4x2x0,8 Bd Verlegung E30 konform**
STLB-Bau 2026-04 061
Installationskabel, symmetrisch, DIN VDE 0815 (VDE 0815), mit integriertem Funktionserhalt E 30, DIN 4102-12, JE-H(St)H, 4 x 2 x 0,8 Bd, E 30 konforme Verlegung mit den dafür zertifizierten Befestigungsmitteln.
Menge: 1200,000 m
DOK DIN 276 2008 Aufteilung+BT: 444

##### 1.3.10 medizinische Wandversorgungseinheiten

*Hinweis: Vorbemerkungen*
Vorbemerkungen

Medizinische Versorgungseinheiten für Normalpflege
Technische und allgemeine Vorbemerkungen
Medizinische Versorgungseinheiten (MVE) für den Normalpflegebereich
sind medizinische Geräte mit integrierter Raum- und Lesebeleuchtung.
Sie enthalten eine Vielzahl von Einbauelementen zur Versorgung des
Pflegeplatzes, wie z. B. Elektrosteckdosen, Med. Gasentnahmestellen,
Lichtrufsysteme, Nachrichten- und Datentechnik etc...
Als Medizinprodukt der Klasse IIb werden die MVE unter Einhaltung
folgender Normen und Richtlinien gefertigt:
Norm DIN EN ISO 11197 „besondere Anforderungen für die Sicherheit
von medizinischen Versorgungseinheiten“ EU-Richtlinie 93/42 EWG bzw.
Medizinproduktegesetz EN 60601-1 „Medizinische elektrische Geräte,
allgemeine Anforderungen an die Sicherheit“
Norm DIN 5035-3 „Beleuchtung in Krankenhäusern“ sowie allen weiteren
einschlägigen Normen, Gesetzen und anerkannten Regeln der Technik,
die hierzu in Verbindung stehen, wie u. a. die ISO 7396 für die Einbauteile
der Med. Versorgung. Nach den Anforderungen dieser Normen werden
die MVE stückgeprüft und tragen das CE-Zeichen mit Kennnummer der
benannten Stelle.
Die um 6° geneigten Ober- und Unterseiten unterstreichen die schlanke
Erscheinung bei maximalem Raumangebot und beugt zugleich dem
Abstellen von Gegenständen vor.
Die ebenen Oberflächen lassen sich besonders einfach hygienisch
reinigen.
Die Installationselemente sind an der Unterseite angebracht. Neben den
Entnahmestellen für medizinische Gase können auch einzelne
elektrische Komponenten in die Front eingebaut werden.
Zubehörelemente (nicht im Einheitspreis enthalten, Preise auf Anfrage)
wie Ablagevorrichtungen, Infusionspumpenhalter und Monitorträger, etc.
lassen sich auf der Unterseite der Versorgungseinheit einfach
werkzeuglos ein-, bzw. aushaken und stufenlos verschieben.
Elektrotechnische und elektronische Einbauten
Die Elektrosteckdosen, Schalter, etc. sind flächenbündig wahlweise
front- oder unterseitig im Profil eingebaut. Hierfür werden
systemgebundene Steckdosen eingesetzt. Schwachstromeinbauteile,
wie z. B. Lichtrufkomponenten, Datentechnik, Diagnostikruf,
Telefondosen, etc. sind integrierbar.
Die Einbauelemente sind anschlussfertig verdrahtet. Für den Anschluss
der Medien steht am Einspeisepunkt (rück- oder stirnseitig) ein
Klemmblock mit in Federkrafttechnik ausgeführten Klemmen mit zwei
Anschlüssen je Potential zur Verfügung. Daher ist eine
Durchgangsverdrahtung möglich.
Die Schwachstromeinbauteile werden dem Hersteller der MVE kostenlos
vom Auftragnehmer (AN) des Gewerkes Schwachstromtechnik
beigestellt. Kommen Schwachstromkombinationen zum Einsatz, welche
codiert werden müssen, sind diese im vorcodierten Zustand mit
entsprechender Kennzeichnung beim Hersteller der MVE anzuliefern.
Medizinische Gasversorgung
Der Einbau der Med. Gasentnahmestellen und die fachgerechte
Verrohrung bis zum Anschlusspunkt sind in der MVE enthalten.
Die Gassteckdosen (mit geradem Anschluss nach hinten) werden dem
Hersteller der MVE vom AN des Gewerkes Med. Gase kostenlos
beigestellt.
Beleuchtungskomponenten
In der Basisversion ist die indirekte Raumbeleuchtung für moderne und
effiziente LED-Beleuchtung (Ra > 90, MacAdam 3) unter einer hoch
lichtdurchlässigen, flächig integrierten und beständigen PMMA (Acryl)
ausgelegt. Die integrierte direkt strahlende Leseleuchte hinter einem
durchgehenden Acryl auf der vorderen Unterseite wird in effizienter LED-
Technologie ausgeführt. Optional gegen Mehrpreis Ausführung mit
Steuerungsschnittstelle (0…10 V, DALI, etc.) und LED-Ausführung in
HCL Luxconsent zur Steuerung zwischen warm-/ kaltweiß (1.800 –
16.000 K).
Allgemeinbeleuchtung:
• LED-Beleuchtung durchgehend (Mehrlänge 560 mm-Schritte)
• Schaltung über Stromstoßrelais vom Handset des Lichtrufs
• stufenlose Dimmbarkeit 10 – 100 %
• Ansteuerung über Steuerungsschnittstelle (z. B. DALI)
• HCL Luxconsent 1.800 – 16.000 K
Leseleuchte:
Basisversion: LED 22 Watt, wahlweise warm- oder neutralweiß,
Lampenlichtstrom 2.560 lm,  Länge 900 mm, mechanisch verschiebbar,
Schaltung über Stromstoßrelais vom Handset des Lichtrufs und / oder
externen Schalter

Fabrikat der Planung: Schyns

Fabrikat Bieter: '....................................................'

**1.3.10.1 Medizinische Versorgungseinheit MVE 2-Bett GKV**
Medizinische Versorgungseinheit MVE 2-Bett GKV

MVE entsprechend der Vorbemerkungen.
Für die Versorgung von 2 Patientenbetten im Normalpflegebereich.
Gesamtlänge: 5.000 mm
Anschluss: rück- oder stirnseitig links/ rechts
Korpus: Aluminium natureloxiert, die Oxidschicht des Eloxals
weist eine höhere Abrieb- und UV-Beständigkeit als
andere Beschichtungen auf und gewährt somit eine
längere Lebenszeit; mit um 6° geneigten Ober- und
Unterseiten, um dem Abstellen von Gegenständen
vorzubeugen und zur erleichterten Lokalisierung der
ergonomisch angeordneten Einbauten
Med. Zubehör: unterseitig der MVE befindet sich eine integrierte
Gerätenut zur werkzeuglosen Aufnahme von
Zubehörelementen, welche sich werkzeuglos und
stufenlos verschieben lassen
Einbauten: wahlweise flächenbündig front- oder unterseitig
Front: Aluminium natureloxiert
flächenbündiges HPL-Dekor nach Wahl d. Bauherrn,
eingefasst in einem umlaufenden Aluminiumrahmen
Bestückung je Patientenbett:
1 x LED-Allgemeinbeleuchtung, Farbwiedergabe Ra > 90,
MacAdam 3, Farbtemperatur 3.000 K oder 4.000 K,
Lampenlichtstrom 8.560 lm, Leuchtenlichtstrom 5.650 lm,
COI (Cyanosis Observation Index) 1,55,
65 W (Werte basierend auf 4.000 K),
Länge 1.200 mm,
Schaltung über externen Schalter
1 x verschiebbare LED-Leseleuchte, Farbwiedergabe Ra > 90,
MacAdam 3, Farbtemperatur 3.000 K oder 4.000 K,
Lampenlichtstrom 2.560 lm, Leuchtenlichtstrom 1.490 lm,
COI (Cyanosis Observation Index) 2,1,
22 W (Werte basierend auf 4.000 K),
Länge 900 mm,
schalt- und dimmbar via Relais für medizinische
Anwendungen mit sicherer Trennung (2 MOOP gemäß DIN
EN 60601-1) über Handset der Lichtrufkombination /
verstellbar über Drehschalter in der MVE
1 x Elektronisch um 450 mm rechts / links verschiebbare
Leseleuchte, inkl. Drehschalter in der MVE, mit
Schalterstellung für durchgängige Beleuchtung
1 x stufenlose Dimmbarkeit 10 – 100 % der Leseleuchte
1 x Relais für medizinische Anwendungen mit sicherer
Trennung (2 MOOP gemäß DIN EN 60601-1) zum Schalten
und Dimmen der Leseleuchte
2 x Schuko-Steckdose 230 V / 16 A AV weiß
2 x Schuko-Steckdose 230 V / 16 A SV grün
1 x Potentialausgleich-Bolzen
1 x Einbau und Verdrahtung einer kostenlos beigestellten
Lichtrufkombination, mit 10-poligem Flachbandkabel
1 x Einbau einer Daten-Anschlussdose RJ45-Doppel
Bestückung je Medienschiene:
1 x Einbau und Verrohrung einer kostenlos beigestellten
Entnahmestelle Med. Gase Sauerstoff
1 x Einbau und Verrohrung einer kostenlos beigestellten
Entnahmestelle Med. Gase Druckluft
Abmessungen: (L x T x H) 5.000 x 145 x 140 / 112 mm
Menge: 89,000 St
DOK DIN 276 2008 Aufteilung+BT: 444

**1.3.10.2 Medizinische Versorgungseinheit MVE 1-Bett GKV**
Medizinische Versorgungseinheit MVE 1-Bett GKV

MVE entsprechend der Vorbemerkungen.
Für die Versorgung von 2 Patientenbetten im Normalpflegebereich.
Gesamtlänge: 3.000 mm
Anschluss: rück- oder stirnseitig links/ rechts
Korpus: Aluminium natureloxiert, die Oxidschicht des Eloxals
weist eine höhere Abrieb- und UV-Beständigkeit als
andere Beschichtungen auf und gewährt somit eine
längere Lebenszeit; mit um 6° geneigten Ober- und
Unterseiten, um dem Abstellen von Gegenständen
vorzubeugen und zur erleichterten Lokalisierung der
ergonomisch angeordneten Einbauten
Med. Zubehör: unterseitig der MVE befindet sich eine integrierte
Gerätenut zur werkzeuglosen Aufnahme von
Zubehörelementen, welche sich werkzeuglos und
stufenlos verschieben lassen
Einbauten: wahlweise flächenbündig front- oder unterseitig
Front: Aluminium natureloxiert
flächenbündiges HPL-Dekor nach Wahl d. Bauherrn,
eingefasst in einem umlaufenden Aluminiumrahmen
Bestückung je Patientenbett:
1 x LED-Allgemeinbeleuchtung, Farbwiedergabe Ra > 90,
MacAdam 3, Farbtemperatur 3.000 K oder 4.000 K,
Lampenlichtstrom 8.560 lm, Leuchtenlichtstrom 5.650 lm,
COI (Cyanosis Observation Index) 1,55,
65 W (Werte basierend auf 4.000 K),
Länge 1.200 mm,
Schaltung über externen Schalter
1 x verschiebbare LED-Leseleuchte, Farbwiedergabe Ra > 90,
MacAdam 3, Farbtemperatur 3.000 K oder 4.000 K,
Lampenlichtstrom 2.560 lm, Leuchtenlichtstrom 1.490 lm,
COI (Cyanosis Observation Index) 2,1,
22 W (Werte basierend auf 4.000 K),
Länge 900 mm,
schalt- und dimmbar via Relais für medizinische
Anwendungen mit sicherer Trennung (2 MOOP gemäß DIN
EN 60601-1) über Handset der Lichtrufkombination /
verstellbar über Drehschalter in der MVE
1 x Elektronisch um 450 mm rechts / links verschiebbare
Leseleuchte, inkl. Drehschalter in der MVE, mit
Schalterstellung für durchgängige Beleuchtung
1 x stufenlose Dimmbarkeit 10 – 100 % der Leseleuchte
1 x Relais für medizinische Anwendungen mit sicherer
Trennung (2 MOOP gemäß DIN EN 60601-1) zum Schalten
und Dimmen der Leseleuchte
2 x Schuko-Steckdose 230 V / 16 A AV weiß
2 x Schuko-Steckdose 230 V / 16 A SV grün
1 x Potentialausgleich-Bolzen
1 x Einbau und Verdrahtung einer kostenlos beigestellten
Lichtrufkombination, mit 10-poligem Flachbandkabel
1 x Einbau einer Daten-Anschlussdose RJ45-Doppel
Bestückung je Medienschiene:
1 x Einbau und Verrohrung einer kostenlos beigestellten
Entnahmestelle Med. Gase Sauerstoff
1 x Einbau und Verrohrung einer kostenlos beigestellten
Entnahmestelle Med. Gase Druckluft
Abmessungen: (L x T x H) 3.000 x 145 x 140 / 112 mm
Menge: 29,000 St
DOK DIN 276 2008 Aufteilung+BT: 444

**1.3.10.3 HCL Technologei pro Bettplatz**
HCL Technologei pro Bettplatz

Ausstattung der MVE mit Human Centric Lighting-Technologie,
biodynamische LED-Beleuchtung zur stufenlosen Anpassung der
Lichtfarbtemperatur zwischen beruhigendem warmem oder
aktivierendem kaltem Weiß. So werden der natürliche Tageslichtverlauf
und die Helligkeitsschwankungen nachgebildet, um das Wohlbefinden
sowie biologische Prozesse des Patienten zu fördern. Durch die
Isolierung des Blauspektrums kann die melanopische Wirksamkeit
sowohl hochgesetzt als auch reduziert werden, ohne die
Beleuchtungsstärke sowie den Energieaufwand zu erhöhen.
• Farbtemperatur entlang der Planck’schen Kurve mit saisonaler
und nichtsaisonaler Veränderung
• Farbtemperatur 1.800 K bis 16.000 K
• melanopischer Wirkfaktor von 1.178 alpha (smel) bei 16.000 K
• individuelle Ansteuerung aller RGB-Farben innerhalb des
System-Farbraumes sowie Blaulichtanteil Isolierung
• Farbwiedergabe CRI 95 zwischen 3.000 K und 5.000 K
• konstant hohe Energieeffizienz von 1.800 K bis 16.000 K
• 100 % Kalibrierung und temperaturkompensiert für geringste
Farbtoleranzen (MacAdam typisch 1)
• Dimmung: RGB – 5 % bis 100 %, CCT – 5 % bis 100 %
• optional integrierte Nacht-/ Orientierungsbeleuchtung in
mintgrün
• 10.430 melanopische Lumen bei 1.120 mm Baulänge
Menge: 207,000 St
DOK DIN 276 2008 Aufteilung+BT: 444

**1.3.10.4 Medizinische Versorgungseinheit Wahlleistung**
Medizinische Versorgungseinheit Wahlleistung

MVE entsprechend der Vorbemerkungen.
Für die Versorgung von 1 Pflegebetten,
vertikal wandmontiert, 3-zügige Ausführung
ohne Normgeräteschiene 25x10 mm
Stark- und Schwachstromleitungen sowie Medizinische Gasleitungen
sind voneinander abgeschottet. Eine Besonderheit ist, dass
Stromanschlüsse und Gassteckdosen platzsparend in einem
natureloxiertem Aluminiumkanal kombiniert werden können. Das
Eloxieren schafft eine verschleißfreie, gehärtete Schicht, welches das
Aluminium schützt, dessen Korrosionsbeständigkeit erhöht und es
lange makellos aussehen lässt. Die Steckdosen sind systemgebunden
ohne Rahmen bündig in die Front eingebaut. Aus servicetechnischen
Gründen sind die Einbauten bedienerfreundlich im Hauptprofil
befestigt, so dass die UP-Einsätze fest an Ort und Stelle sitzen. Der
Deckel ist somit separat abnehmbar. Dies verhindert, dass bei einer
Abnahme des Deckels sämtliche Einbauten mitsamt der Verdrahtung
herausgezogen und infolgedessen möglicherweise beschädigt
werden (z. B. Kabelbruch). Zur einfachen Austauschbarkeit sind die
Steckdosen mit Steckkontakten ausgeführt. Sollten hingegen nur
elektrische Abdeckungen getauscht werden müssen, gestaltet sich
dies einfach, da der Deckel dafür nicht geöffnet werden muss.
Ansonsten sind die Montage und Wartung der elektrischen und
gastechnischen Komponenten durch die abnehmbaren Abdeckungen
unkompliziert. Das Profil weist eine innere 3-fach-Trennung auf und
bietet somit die Möglichkeit, Komponenten für 230 Volt, Schwachstrom
und Med. Gase aufzunehmen.
Speziell für dieses Profil entwickelte Halterungen sorgen für ein leichtes
Öffnen des natureloxierten Deckels bei Auf- oder Unterputzmontage
mittels eines Spezialwerkzeuges.
Die Versorgungseinheit ist mit Gerätedosen, Leitungen und dem
nachfolgend beschriebenem Schaltermaterial auszustatten.
Die interne Verkabelung ist entsprechend vorzusehen und auf
Übergabe-Klemmen aufgelegt.
Gesamtlänge: 3.030 mm
Anschluss: oben in Abhangdecke
Farbe: reinweiß
Bestückung je Patientenbett:
5 x Einbau und Verdrahtung einer Schukosteckdose „AV“
230 V / 16 A, mit Kontrollleuchte und Schriftfeld
flächenbündig eingebaut
4 x Einbau und Verdrahtung einer Schukosteckdose „SV“
230 V / 16 A, mit Kontrollleuchte und Schriftfeld
flächenbündig eingebaut
6 x Potentialausgleich-Bolzen (Multihalter-Ausführung)
1 x Einbau und Verdrahtung einer kostenlos beigestellten
Lichtrufkombination, mit 10-poligem Flachbandkabel
1 x Einbau einer Daten-Anschlussdose RJ45-Doppel
1 x Leerfeld mit Blindabdeckung
Bestückung je Medienschiene:
4 x Einbau und Verrohrung einer kostenlos beigestellten
Entnahmestelle Med. Gase Sauerstoff
4 x Einbau und Verrohrung einer kostenlos beigestellten
Entnahmestelle Med. Gase Druckluft
Abmessungen:
L x B x T 3.030 mm x 393 mm x 116 mm (mit 2 Stück Geräteschiene)
Menge: 45,000 St
DOK DIN 276 2008 Aufteilung+BT: 444

#### 1.4 445 Beleuchtung

##### 1.4.1 Innenbeleuchtung

**1.4.1.1 LED-Feuchtraum-Anbauleuchte IP66 mit PC-Leuchtenkörper und PC-Diffusor**
LED-Feuchtraum-Anbauleuchte IP66 mit PC-Leuchtenkörper und PC-Diffusor.
Mit Cliplos-Verschlusstechnik zur schutzartgerechten, einfachen Montage von Diffusor-Abdeckwanne und Leuchtenkörper nach dem Anschluss.
Mit begrenzter Oberflächentemperatur (DIN EN 60598-2-24, D-Kennung).
Geeignet zur Anwendung in HACCP, IFS und/oder BRC Global Standard Food zertifizierten Unternehmen (DIN 10500).
Optisches System: PC-Diffusor
Ausstrahlungscharakteristik: breit
Ausstrahlungsgeometrie: symmetrisch
Lichtstärkeverteilung: direkt
Material Reflektor: PC-Abdeckung
Blendungsbewertung nach UGR-Einstufung (EN 12464-1) < 25.
Leuchtenkörper aus PC.
Farbe Leuchtenkörper: grau, (RAL 7035)
Montageort: Wand ohne Einbauöffnung, Decke ohne Einbauöffnung, Outdoor Wand überdacht
Zulässige Umgebungstemperatur (ta): -20 °C - +35 °C.
Leuchtenlichtstrom und Lichtfarbe fest eingestellt.
Mit elektronischem Betriebsgerät, dimmbar (DALI)
Betriebsgerät gemäß Ökodesign-Anforderungen austauschbar.
Mittlere Bemessungslebensdauer L80(tq 25 °C) = 50.000 h.
Lichtquelle gemäß Ökodesign-Anforderungen austauschbar.
Bemessungslichtstrom 6000 lm,
Bemessungsleistung 44,00 W,
Leuchten-Lichtausbeute 136 lm/W.
Leistungsfaktor λ > 0,95,
Farbwiedergabeindex: Ra > 80
Lichtfarbe: tageslichtweiß
Farbtemperatur: 6500 K
Farborttoleranz (initial MacAdam) ≤ 3 SDCM
Maße (L x B): 1552 mm x 102 mm, Leuchtenhöhe 91 mm.
Schutzklasse (DIN EN 61140): I
Schutzart (DIN EN 60529): IP66
Schutzart raumseitig: IP66
Prüftemperatur Glühdrahttest (IEC 60695-2-11): 850 °C
Stoßfestigkeitsgrad (IEC 62262): IK08
Gewicht: 2.5 kg.
ENEC zertifiziert
Menge: 250,000 St
DOK DIN 276 2008 Aufteilung+BT: 445

**1.4.1.2 Montagebügel und Kette für vorgenannte Position, Feuchtraumwannenleuchte, zur Abhangmontage von Decke mit Kette, bis 2m, inkl. Kleinmaterial, Höhe des Gerüsts über der dafür vorgesehenen Standfläche bis 4m.**
Menge: 200,000 St
DOK DIN 276 2008 Aufteilung+BT: 445

**1.4.1.3 Kompaktes LED-Downlight in runder Bauform, 4000K, 9W, 80mm**
Kompaktes LED-Downlight in runder Bauform, 4000K, 9W, 80mm

Werkzeugloser Deckeneinbau durch Schnellmontagespanner.
Einbau-Downlight mit Rand für gesägte Deckenöffnungen.
Geeignet zur Anwendung in HACCP, IFS und/oder BRC Global Standard Food zertifizierten Unternehmen (DIN 10500).
Optisches System: Reflektor
Ausstrahlungsgeometrie: symmetrisch
Lichtstärkeverteilung: direkt
Material Reflektor: Kunststoff, beschichtet
Bildschirmgerecht gemäß EN 12464-1 durch begrenzte Leuchtdichten L ≤ 3000 cd/m2 für Ausstrahlungswinkel oberhalb 65° rundum.
Blendungsbewertung nach UGR-Einstufung (EN 12464-1) < 19.
Gehäuse, Einbauring und Kühlkörper aus Aluminium-Druckguss.
Farbe Leuchtenkörper: weiß, (RAL 9016)
Montageort: Decke mit Einbauöffnung, Decke mit Eingießgehäuse
Leuchtenlichtstrom und Lichtfarbe fest eingestellt.
Mit elektronischem Betriebsgerät, digital dimmbar (DALI).
DALI-2-Standard (EN 62386)
Betriebsgerät gemäß Ökodesign-Anforderungen austauschbar.
Touch-Dim fähig
Mittlere Bemessungslebensdauer L90(tq 25 °C) = 50.000 h, mittlere Bemessungslebensdauer L80(tq 25 °C) = 100.000 h.
Lichtquelle gemäß Ökodesign-Anforderungen austauschbar.
Bemessungslichtstrom 1141 lm,
Bemessungsleistung 9,00 W
Leuchten-Lichtausbeute 136 lm/W.
Farbwiedergabeindex: Ra > 80
Lichtfarbe: neutralweiß
Farbtemperatur: 4000 K
Farborttoleranz (initial MacAdam) ≤ 3 SDCM
Außenmaße Deckenring Ø 82 mm.
Schutzklasse (DIN EN 61140): II
Schutzart (DIN EN 60529): IP20
Schutzart raumseitig: IP54
Prüftemperatur Glühdrahttest (IEC 60695-2-11): 850 °C
Stoßfestigkeitsgrad (IEC 62262): IK06
Gewicht: 0.6 kg.
ENEC zertifiziert
Mit fertig montiertem Leuchtenanschlusskabel 0,7m, H05VV-F, 5x1,5mm², und Stecker 250V, 16A, Eca, L,N,PE, D1, D2,
Menge: 300,000 St
DOK DIN 276 2008 Aufteilung+BT: 445

**1.4.1.4 Montagezubehör zur deckenseitigen Verstärkung und Vergrößerung der Downlight Auflagefläche für vorgenannte Position**
Montagezubehör zur deckenseitigen Verstärkung und Vergrößerung der Downlight Auflagefläche für vorgenannte Position

Zum Schutz des Deckenmaterials (Gipskartondecken, weiche oder dünne Materialien) während der Montagearbeiten.
Die Installation erfolgt durch die Einbauöffnung.
Für Leuchten der Baureihe
Menge: 300,000 St
DOK DIN 276 2008 Aufteilung+BT: 445

**1.4.1.5 Rundes LED Einbau-Downlight, 4000K, 24W, 240mm**
Rundes LED Einbau-Downlight, 4000K, 24W, 240mm

Werkzeugloser Deckeneinbau durch Schnellmontagefedern.
Optisches System: Abdeckung
Ausstrahlungscharakteristik: breit
Ausstrahlungsgeometrie: symmetrisch
Lichtstärkeverteilung: direkt
Leuchtenkörper aus Aluminiumdruckguss.
Farbe Leuchtenkörper: weiß, (RAL 9016)
Montageort: Decke mit Einbauöffnung
Zulässige Umgebungstemperatur (ta): -20 °C - +25 °C.
Leuchtenlichtstrom und Lichtfarbe fest eingestellt.
Mit elektronischem Betriebsgerät, digital dimmbar (DALI).
DALI-2-Standard (EN 62386)
Betriebsgerät gemäß Ökodesign-Anforderungen austauschbar.
Touch-Dim fähig
Mittlere Bemessungslebensdauer L80(tq 25 °C) = 50.000 h.
Bemessungslichtstrom 2000 lm,
Bemessungsleistung 24,00 W,
Leuchten-Lichtausbeute 83 lm/W.
Leistungsfaktor λ > 0,9,
Farbwiedergabeindex: Ra > 80
Lichtfarbe: neutralweiß
Farbtemperatur: 4000 K
Farborttoleranz (initial MacAdam) ≤ 4 SDCM
Außenmaße Deckenring Ø 240 mm, Leuchtenhöhe 24 mm.
Schutzklasse (DIN EN 61140): II
Schutzart (DIN EN 60529): IP20
Schutzart raumseitig: IP44
Prüftemperatur Glühdrahttest (IEC 60695-2-11): 650 °C
Stoßfestigkeitsgrad (IEC 62262): IK05
Gewicht: 0.8 kg.
ENEC zertifiziert
Mit fertig montiertem Leuchtenanschlusskabel 0,7m, H05VV-F, 5x1,5mm², 250V, 16A, Eca, L,N,PE, D1, D2, passend zu Positionen 1.5.1.17ff
Menge: 2400,000 St
DOK DIN 276 2008 Aufteilung+BT: 445

**1.4.1.6 Decken- und Wandleuchte, 4000K, 38W, 435mm**
Decken- und Wandleuchte, 4000K, 38W, 435mm

Leuchten-Lichtstrom 4020 lm, Farbtemperatur 3000 K. Farbwiedergabeindex (CRI) > 80. Mit austauschbarem LED-Modul mit Übertemperaturschutz und einer Lebenserwartung von mindestens 50.000 Betriebsstunden. 20-jährige Nachliefergarantie auf das LED-Modul und die Verschleißteile. Mit LED-Netzteil, DALI-steuerbar, 220-240 V, 0/50-60 Hz. Schutzart IP 65. Leuchte aus Aluminiumguss und Edelstahl, Farbe Weiß. Opalglas. Zwei Leitungseinführungen zur Durchverdrahtung der Netzanschlussleitung bis Ø 10,5 mm, max. 5 x 1,5 qmm. Leuchtendurchmesser 435 mm, Höhe 120 mm.
Menge: 8,000 St
DOK DIN 276 2008 Aufteilung+BT: 445

**1.4.1.7 Quadratische LED-Einlegeleuchte für OP-Bereiche, 4000K, 51W, 625 x 625mm, IP65, Ra > 90, UGR<19**
Quadratische LED-Einlegeleuchte für OP-Bereiche, 4000K, 51W, 625 x 625mm, IP65, Ra > 90, UGR<19

Ausführung M84 (625 mm x 625 mm).
Einbauleuchte für die Deckenmontage universell einsetzbar in gesägte Einbauöffnungen sowie Systemdecken mit verdeckten oder sichtbaren Tragschienen.
Mit begrenzter Oberflächentemperatur (DIN EN 60598-2-24, D-Kennung).
Geeignet zur Anwendung in HACCP, IFS und/oder BRC Global Standard Food zertifizierten Unternehmen (DIN 10500).
Optisches System: Prismatic
Ausstrahlungscharakteristik: breit (UGR19)
Ausstrahlungsgeometrie: symmetrisch
Lichtstärkeverteilung: direkt
Blendungsbewertung nach UGR-Einstufung (EN 12464-1) < 19.
Farbe Leuchtenkörper: weiß, (RAL 9016)
Montageort: Systemdecke mit sichtbarer Tragschiene, Systemdecke mit verdeckter Tragschiene, Decke mit Einbauöffnung
Leuchtenlichtstrom und Lichtfarbe fest eingestellt.
Mit elektronischem Betriebsgerät, digital dimmbar (DALI).
DALI-2-Standard (EN 62386)
Betriebsgerät gemäß Ökodesign-Anforderungen austauschbar.
Touch-Dim fähig
Mittlere Bemessungslebensdauer L80(tq 40 °C) = 90.000 h, mittlere Bemessungslebensdauer L85(tq 25 °C) = 70.000 h.
Lichtquelle gemäß Ökodesign-Anforderungen austauschbar.
Bemessungslichtstrom 5500 lm,
Bemessungsleistung 51,00 W,
Leuchten-Lichtausbeute 108 lm/W.
Leistungsfaktor λ > 0,95,
Farbwiedergabeindex: Ra > 90
Lichtfarbe: neutralweiß
Farbtemperatur: 4000 K
Farborttoleranz (initial MacAdam) ≤ 3 SDCM
Maße (L x B): 622 mm x 622 mm, Leuchtenhöhe 94 mm.
Schutzklasse (DIN EN 61140): I
Schutzart (DIN EN 60529): IP54
Schutzart raumseitig: IP65
Prüftemperatur Glühdrahttest (IEC 60695-2-11): 960 °C
Stoßfestigkeitsgrad (IEC 62262): IK08
Gewicht: 11.8 kg.
Mit fertig montiertem Leuchtenanschlusskabel 0,7m, H05VV-F, 5x1,5mm², 250V, 16A, Eca, L,N,PE, D1, D2, passend zu Positionen 1.5.1.17ff
Menge: 380,000 St
DOK DIN 276 2008 Aufteilung+BT: 445

**1.4.1.8 Einbaurahmen für vorgenannte Position**
Einbaurahmen für vorgenannte Position

Einbaurahmen für vorgenannte Position zur Montage der Leuchte in geschlossenen Gipskartondecken,
Systemmaß 625 x 625 (M84).
Länge 623 mm, Breite 45 mm, Höhe 44 mm.
Farborttoleranz (initial MacAdam) ≤ 3 SDCM
Schutzklasse (DIN EN 61140): I
Menge: 380,000 St
DOK DIN 276 2008 Aufteilung+BT: 445

**1.4.1.9 Reinraum-LED-Anbauleuchte für Anwendungsbereiche mit hohen Anforderungen an Hygiene und Betriebssicherheit.**
Reinraum-LED-Anbauleuchte für Anwendungsbereiche mit hohen Anforderungen an Hygiene und Betriebssicherheit.
Anbauleuchte für die Deckenmontage.
Geeignet zur Anwendung in HACCP, IFS und/oder BRC Global Standard Food zertifizierten Unternehmen.
Mit begrenzter Oberflächentemperatur (DIN EN 60598-2-24, D-Kennung).
Mit symmetrisch begrenzt breit strahlender Lichtstärkeverteilung.
Lichtstärkeverteilung: direkt
Blendungsbewertung nach UGR-Einstufung (EN 12464-1) < 19.
Leuchtenkörper aus Stahlblech.
Farbe Leuchtenkörper: weiß, (ähnlich RAL 9016)
Montageort: Decke ohne Einbauöffnung
Mit elektronischem Betriebsgerät, digital dimmbar (DALI)
DALI-2-Standard (EN 62386) RGB.
Betriebsgerät gemäß Ökodesign-Anforderungen austauschbar.
Touch-Dim fähig
Mittlere Bemessungslebensdauer L80(tq 40 °C) = 100.000 h, mittlere Bemessungslebensdauer L90(tq 25 °C) = 100.000 h.
Lichtquelle gemäß Ökodesign-Anforderungen austauschbar.
Leuchtenlichtstrom und Lichtfarbe fest eingestellt.
Bemessungslichtstrom 6900 lm,
Bemessungsleistung 50 W,
maximale Leuchten-Lichtausbeute 138 lm/W.
Leistungsfaktor λ > 0,95,
Farbwiedergabeindex: Ra > 90
Lichtfarbe: neutralweiß
Farbtemperatur: 4000 K
Farborttoleranz (initial MacAdam) ≤ 3 SDCM
Maße (L x B): 1250 mm x 296 mm, Leuchtenhöhe 94 mm.
Schutzklasse (DIN EN 61140): I
Schutzart (DIN EN 60529): IP65
Prüftemperatur Glühdrahttest gemäß IEC 60695-2-11: 960 °C;
Gewicht: 12.5 kg.
Leuchte 10 Jahre, Ersatzteile (LED-Modul, Betriebsgerät, optisches System) 15 Jahre nach Rechnungsdatum unter Vorbehalt vertretbarer Änderungen, die dem Fortschritt dienen, verfügbar.
Menge: 112,000 St
DOK DIN 276 2008 Aufteilung+BT: 445

**1.4.1.10 Einbaurahmen für vorgenannte Position**
Einbaurahmen für vorgenannte Position

Einbaurahmen für vorgenannte Position zur Montage der Leuchte in geschlossenen Gipskartondecken,
Systemmaß 1250 x 300
Länge 1197 mm, Breite 297 mm, Höhe 44 mm.
Farborttoleranz (initial MacAdam) ≤ 3 SDCM
Schutzklasse (DIN EN 61140): I
Menge: 112,000 St
DOK DIN 276 2008 Aufteilung+BT: 445

**1.4.1.11 LED-Einbauleuchte mit mikroprismatischer Abdeckung, 4000K, 34W, 625 x 625 mm, Ra > 80, UGR19, IP40**
LED-Einbauleuchte mit mikroprismatischer Abdeckung, 4000K, 34W, 625 x 625 mm, Ra > 80, UGR19, IP40

Ausführung M84 (625 mm x 625 mm).
Einlegeleuchte für Decken mit sichtbaren Tragschienen.
Optisches System: Feinprismatik CDP, LED mit Kanteneinkopplung
Ausstrahlungscharakteristik: breit (UGR19)
Ausstrahlungsgeometrie: symmetrisch
Lichtstärkeverteilung: direkt
Material Reflektor: PMMA
Bildschirmgerecht gemäß EN 12464-1 durch begrenzte Leuchtdichten L ≤ 3000 cd/m2 für Ausstrahlungswinkel oberhalb 65° rundum.
Blendungsbewertung nach UGR-Einstufung (EN 12464-1) < 19.
Leuchtenkörper aus Aluminium.
Farbe Leuchtenkörper: weiß, (RAL 9016)
Montageort: Systemdecke mit sichtbarer Tragschiene, Decke mit Einbauöffnung
Schutzart raumseitig IP40.
Leuchtenlichtstrom und Lichtfarbe fest eingestellt.
Mit elektronischem Betriebsgerät, digital dimmbar (DALI).
DALI-2-Standard (EN 62386)
Betriebsgerät gemäß Ökodesign-Anforderungen austauschbar.
Touch-Dim fähig
Mittlere Bemessungslebensdauer L80(tq 25 °C) = 70.000 h.
Bemessungslichtstrom 4250 lm - ,
Bemessungsleistung 34,00 W - 0,00 W,
Leuchten-Lichtausbeute 125 lm/W.
Leistungsfaktor λ > 0,95,
Farbwiedergabeindex: Ra > 80
Lichtfarbe: neutralweiß
Farbtemperatur: 4000 K
Farborttoleranz (initial MacAdam) ≤ 3 SDCM
Maße (L x B): 620 mm x 620 mm, Leuchtenhöhe 45 mm.
Schutzklasse (DIN EN 61140): II
Schutzart (DIN EN 60529): IP20
Schutzart raumseitig: IP40
Prüftemperatur Glühdrahttest (IEC 60695-2-11): 650 °C
Stoßfestigkeitsgrad (IEC 62262): IK03
Gewicht: 2.3 kg.
Mit fertig montiertem Leuchtenanschlusskabel 0,7m, H05VV-F, 5x1,5mm², 250V, 16A, Eca, L,N,PE, D1, D2, passend zu Positionen 1.5.1.17ff
Menge: 1700,000 St
DOK DIN 276 2008 Aufteilung+BT: 445

**1.4.1.12 Befestigungsmittel für den Einbau vorgenannter Position mit Modulmaß 625 mm x 625 mm in Decken mit gesägten Öffnungen.**
Menge: 1700,000 St
DOK DIN 276 2008 Aufteilung+BT: 445

**1.4.1.13 Befestigungsmittel für den Einbau vorgenannter Position mit Modulmaß 625 mm x 625 mm (M84) in Decken mit gesägten Öffnungen.**
Menge: 3400,000 St
DOK DIN 276 2008 Aufteilung+BT: 445

**1.4.1.14 Quadratische LED-Einbauleuchte mit mikroprismatischer Abdeckung PW, 4000K, 36W, 625 x 625 mm, Ra>90, IP40, UGR19**
Quadratische LED-Einbauleuchte mit mikroprismatischer Abdeckung PW, 4000K, 36W, 625 x 625 mm, Ra>90, IP40, UGR19
 .
Ausführung M84 (625 mm x 625 mm).
Für Systemdecken mit sichtbaren Tragschienen.
Optisches System: Feinprismatik CDP
Ausstrahlungscharakteristik: breit (UGR19)
Ausstrahlungsgeometrie: symmetrisch
Lichtstärkeverteilung: direkt
Bildschirmgerecht gemäß EN 12464-1 durch begrenzte Leuchtdichten L ≤ 3000 cd/m2 für Ausstrahlungswinkel oberhalb 65° rundum.
Blendungsbewertung nach UGR-Einstufung (EN 12464-1) < 19.
Leuchtenkörper aus Aluminium-Strangpressprofil.
Farbe Leuchtenkörper: weiß, (RAL 9016)
Montageort: Systemdecke mit sichtbarer Tragschiene
Leuchte mit Dämmmaterial bei ta 25°C abdeckbar, ta35 °C ohne Dämmmaterial ebenfalls nutzbar.
Leuchtenlichtstrom und Lichtfarbe fest eingestellt.
Mit elektronischem Betriebsgerät, digital dimmbar (DALI).
DALI-2-Standard (EN 62386)
Betriebsgerät gemäß Ökodesign-Anforderungen austauschbar.
Touch-Dim fähig
Mittlere Bemessungslebensdauer L80(tq 25 °C) = 100.000 h, mittlere Bemessungslebensdauer L90(tq 25 °C) = 50.000 h.
Lichtquelle gemäß Ökodesign-Anforderungen austauschbar.
Bemessungslichtstrom 4200 lm,
Bemessungsleistung 36,00 W,
Leuchten-Lichtausbeute 117 lm/W.
Leistungsfaktor λ > 0,95,
Farbwiedergabeindex: Ra > 90
Lichtfarbe: neutralweiß
Farbtemperatur: 4000 K
Farborttoleranz (initial MacAdam) ≤ 3 SDCM
Leuchtenmaße (L x B x H): 620 mm, 620 mm, 22 mm.
Schutzklasse (DIN EN 61140): II
Schutzart (DIN EN 60529): IP20
Schutzart raumseitig: IP40
Prüftemperatur Glühdrahttest (IEC 60695-2-11): 650 °C
Stoßfestigkeitsgrad (IEC 62262): IK03
Gewicht: 3.5 kg.
Mit fertig montiertem Leuchtenanschlusskabel 0,7m, H05VV-F, 5x1,5mm², 250V, 16A, Eca, L,N,PE, D1, D2, passend zu Positionen 1.5.1.17ff
Menge: 380,000 St
DOK DIN 276 2008 Aufteilung+BT: 445

**1.4.1.15 Befestigungsmittel für den Einbau vorgenannter Position mit Modulmaß 625 mm x 625 mm (M84) in Decken mit gesägten Öffnungen.**
Menge: 380,000 St
DOK DIN 276 2008 Aufteilung+BT: 445

**1.4.1.16 Röntgenwarnleuchte Sonderausführung**
Röntgenwarnleuchte Sonderausführung

als Scheibenleuchte
LED 3 W
Einbauleuchte
Menge: 36,000 St
DOK DIN 276 2008 Aufteilung+BT: 445

**1.4.1.17 Rechteckige LED-Einbauleuchte mit vollflächiger, randloser PMMA-Abdeckung.**
Rechteckige LED-Einbauleuchte mit vollflächiger, randloser PMMA-Abdeckung.
Ausführung M39 (185 mm x 1550 mm).
Geeignet zur Anwendung in HACCP, IFS und/oder BRC Global Standard Food zertifizierten Unternehmen.
Mit symmetrisch begrenzt breit strahlender Lichtstärkeverteilung.
Lichtstärkeverteilung: direkt
Material Reflektor: PMMA-Abdeckung
Blendungsbewertung nach UGR-Einstufung (EN 12464-1) < 19.
Bildschirmgerecht gemäß EN 12464-1 durch begrenzte Leuchtdichten L ≤ 3000 cd/m2 für Ausstrahlungswinkel oberhalb 65° rundum.
Leuchtenkörper aus Stahlblech.
Farbe Leuchtenkörper: weiß, (ähnlich RAL 9016)
Montageort: Systemdecke mit sichtbarer Tragschiene
Mit elektronischem Betriebsgerät, schaltbar
Betriebsgerät gemäß Ökodesign-Anforderungen austauschbar.
Mittlere Bemessungslebensdauer L80(tq 25 °C) = 50.000 h.
Lichtquelle gemäß Ökodesign-Anforderungen austauschbar.
Leuchtenlichtstrom und Lichtfarbe fest eingestellt.
Bemessungslichtstrom 4200 lm,
Bemessungsleistung 32 W,
maximale Leuchten-Lichtausbeute 131 lm/W.
Leistungsfaktor λ > 0,95,
Farbwiedergabeindex: Ra > 80
Lichtfarbe: neutralweiß
Farbtemperatur: 4000 K
Farborttoleranz (initial MacAdam) ≤ 3 SDCM
Maße (L x B): 1547 mm x 184 mm, Leuchtenhöhe 90 mm.
Schutzklasse (DIN EN 61140): I
Schutzart (DIN EN 60529): IP20
Schutzart raumseitig: IP20
Prüftemperatur Glühdrahttest gemäß IEC 60695-2-11: 650 °C;
Gewicht: 6.2 kg.
ENEC zertifiziert
Leuchte 10 Jahre, Ersatzteile (LED-Modul, Betriebsgerät, optisches System) 15 Jahre nach Rechnungsdatum unter Vorbehalt vertretbarer Änderungen, die dem Fortschritt dienen, verfügbar.
Menge: 37,000 St
DOK DIN 276 2008 Aufteilung+BT: 445

**1.4.1.18 Befestigungsmittel für den Einbau vorgenannter Position in Decken mit gesägten Öffnungen.**
Menge: 37,000 St
DOK DIN 276 2008 Aufteilung+BT: 445

**1.4.1.19 Lichtkanalsystem, 70 mm breit**
Lichtkanalsystem, 70 mm breit + 14 mm Randüberstand für den Einbau in gesägte Deckenöffnungen. Konfiguration einschließlich aller systemrelevanten Zubehöre wie Installations-/Schwenkbügel, innenliegende Durchgangsverdrahtung, Lichtbandkupplungen sowie Kopfstücken an den Lichtbandenden. Rein direkt strahlende Lichtverteilung. Lichtfarbe neutralweiß, ähnlichste Farbtemperatur (CCT) 4.000 K, allgemeiner Farbwiedergabeindex (CRI) Ra > 80.  Mit elektronischem Betriebsgerät, schaltbar. Das Produkt erfüllt die grundlegenden Anforderungen der anwendbaren EU-Richtlinien und des Produktsicherheitsgesetzes und trägt die CE-Kennzeichnung.  Leuchtenkörper aus Aluminiumstrangpressprofil, Oberfläche lösungsmittelfrei weiß pulverbeschichtet (RAL 9016).  Der netzseitige Anschluss des Vorschaltgerätes erfolgt mittels 5-poliger Anschlussklemme bis 1,5 mm². - Schutzart IP20. Lebensdauer: Mittlere Bemessungslebensdauer L90(tq 25 °C) = 50.000 h.
Mittlere Bemessungslebensdauer L80(tq 25 °C) = 70.000 h. Systemform: Linear, Systemlänge: 4012 mm, L1: 4012 mm, Anschlussleistung (Gesamtsystem): 90 W, Bemessungslichtstrom (Gesamtsystem): 9843 lm, Lichtausbeute: 110 lm/W, Lumen pro Meter: 2454 lm/m,
 Vom Einspeisepunkt ausgehend v.l.n.r. bestehend aus:
1: 70 segment, 2041 mm, flächenbündiger, fein strukturierter, opaler PMMA-Diffusor.
2: 70 segment, 1971 mm, flächenbündiger, fein strukturierter, opaler PMMA-Diffusor.
 Das Produkt erfüllt die grundlegenden Anforderungen der anwendbaren EU-Richtlinien und des Produktsicherheitsgeset
Menge: 135,000 St
DOK DIN 276 2008 Aufteilung+BT: 445

**1.4.1.20 Lichtkanalsystem, 70 mm breit a.P.**
Lichtkanalsystem, 70 mm breit.
Konfiguration zur Deckenanbauinstallation einschließlich aller systemrelevanten Zubehöre wie Installations-/Deckenbefestigungsklips, innenliegende Durchgangsverdrahtung, Lichtbandkupplungen sowie Kopfstücken an den Lichtbandenden. Rein direkt strahlende Lichtverteilung. Lichtfarbe neutralweiß, ähnlichste Farbtemperatur (CCT) 4.000 K, allgemeiner Farbwiedergabeindex (CRI) Ra > 80.  Mit elektronischem Betriebsgerät, schaltbar. Das Produkt erfüllt die grundlegenden Anforderungen der anwendbaren EU-Richtlinien und des Produktsicherheitsgesetzes und trägt die CE-Kennzeichnung.  Leuchtenkörper aus Aluminiumstrangpressprofil, Oberfläche lösungsmittelfrei weiß pulverbeschichtet (RAL 9016).  Der netzseitige Anschluss des Vorschaltgerätes erfolgt mittels 5-poliger Anschlussklemme bis 1,5 mm². - Schutzart IP20. Lebensdauer: Mittlere Bemessungslebensdauer L90(tq 25 °C) = 50.000 h.
Mittlere Bemessungslebensdauer L80(tq 25 °C) = 70.000 h. Systemform: Linear, Systemlänge: 3718 mm, L1: 3718 mm, Anschlussleistung (Gesamtsystem): 83 W, Bemessungslichtstrom (Gesamtsystem): 9152 lm, Lichtausbeute: 111 lm/W, Lumen pro Meter: 2462 lm/m,
 Vom Einspeisepunkt ausgehend v.l.n.r. bestehend aus:
1: 70 segment, 1894 mm, flächenbündiger, fein strukturierter, opaler PMMA-Diffusor.
2: 70 segment, 1824 mm, flächenbündiger, fein strukturierter, opaler PMMA-Diffusor.
 Das Produkt erfüllt die grundlegenden Anforderungen der anwendbaren EU-Richtlinien und des Produktsicherheitsgesetzes und trägt die CE-Kennzeichnung. Die Leuchte ist durch eine unabhängige Prüfstelle ENEC-zertifiziert. Die Lichtquelle sowie das Betriebsgerät sind entsprechend der Ökodesign-Anforderungen (VO (EU) 2019/2020) austauschbar
Menge: 40,000 St
DOK DIN 276 2008 Aufteilung+BT: 445

**1.4.1.21 Spiegelleuchte**
Spiegelleuchte
Linienleuchte als Wand- und Spiegelleuchte einsetzbar. Ideal für Sanitärbereiche, Flure, Wartezonen, Pflegeheime, Patientenzimmer. Armatur Aluminum-Strangpressprofil, lackiert. Endkappen Metall, lackiert, ohne sichtbare Schrauben. Eckiger Diffusor aus vergilbungsfreiem Kunststoff (PMMA) opal. Werkzeuglose Montage des Diffusors. Homogene, weiche und blendreduzierte Ausleuchtung. MultiLumen:  Leuchtenlichtstrom ist in 2 Stufen einstellbar. Werkseitig auf höchsten Leuchtenlichtstrom voreingestellt. MultiColour:  Farbtemperatur mittels Steckbrücke wählbar. Werkseitig auf 3000 K eingestellt. Geeignet für Deckenanbau, Wandanbau. Waagerechte und senkrechte Montage möglich. Einfachste Installation durch Plug & Play Stecksystem. Betriebsgerät integriert. Für Durchgangsverdrahtung geeignet.

Farbe: verkehrsweiß, matt (RAL 9016)
Länge: 602 mm
Breite: 56 mm
Höhe: 82 mm
Gewicht: 1.468 kg
Lichtquelle: LED
Sockel: ohne Sockel
Farbtemperatur: 3000K, 4000K
Farbwiedergabeindex: 90
Farbtoleranz (McAdam) (McAdam-Ellipse): 3 SDCM
Lebensdauer Lampe: 50000 h (L90/B50)
Bemessungsleistung: 8.5 W
Bemessungsleuchtenlichtstrom: 1050 lm
Ausstrahlwinkel Down: 145° / 106°
Blendungsbewertungsindex UGR (4H 8H): 22.5
Systemeffizienz: 124 lm/W
Bemessungsleistung 2: 8.5 W
Bemessungsleuchtenlichtstrom 2: 1100 lm
Ausstrahlwinkel Down 2: 145° / 106°
Blendungsbewertungsindex UGR (4H 8H) 2: 22.6
Leuchtenlichtausbeute 2: 129 lm/W
Bemessungsleistung 3: 12 W
Bemessungsleuchtenlichtstrom 3: 1450 lm
Ausstrahlwinkel Down 3: 145° / 106°
Blendungsbewertungsindex UGR (4H 8H) 3: 23.6
Leuchtenlichtausbeute 3: 121 lm/W
Bemessungsleistung 4: 12 W
Bemessungsleuchtenlichtstrom 4: 1550 lm
Ausstrahlwinkel Down 4: 145° / 106°
Blendungsbewertungsindex UGR (4H 8H) 4: 23.8
Leuchtenlichtausbeute 4: 129 lm/W
Lichtaustritt: vorwiegend direkt
Lichtverteilung: symmetrisch
Betriebsgerät: Konstantstrom-Versorgung
Spannung: 220 - 240 V / 50 Hz, 60 Hz
Leistungsfaktor: 0.98
Schutzklasse: I
Leuchten an Sicherung B10A: 34
Leuchten an Sicherung B16A: 55
Leuchten an Sicherung C10A: 57
Leuchten an Sicherung C16A: 92
Einschaltstrom / Einschaltzeit: 21 A / 132 µs
Rippelstrom / Flicker: 1 %
Klirrfaktor (THD): 10 %
Schutzart: IP 40
Umgebungstemperatur: 5 °C ... + 35 °C
Schlagschutz: IK03
Glühdrahtprüfung: 650 °C
Konformitätszeichen  : CE

Fabrikat RZB oder gleichwertig
Serienname: AVIATO
Bestellnummer: 451227.002

Fabrikat Bieter:

'....................................................'
Menge: 65,000 St
DOK DIN 276 2008 Aufteilung+BT: 445

**1.4.1.22 Linearleuchte Anbauleuchte unter Möbel**
Linearleuchte Anbauleuchte unter Möbel
L= 1800 mm, +/- 200 mm

Gehäuse 20x12,5 mm
Leuchtenleistung 9,7 W/m 24 V
Lichtstrom 780 lm/m
Farbwiedergabe RA 80
Lichtfarbe 3000 K

Werkstoff Profil Aluminium
Abdeckung Opal
LED Lichtband eingeklebt

Schaltbar
Schutzart IP 20

abgesetzter elektronischer Trafo 230 V/24V
Fabrikat Lightconsulting/Profil Micro 3A

Montage an GK-Decke oder Unterseite Oberschränke

Fabrikat Bieter

'....................................................'
Menge: 45,000 St
DOK DIN 276 2008 Aufteilung+BT: 445

#### 1.5 446 Blitzschutz- und Erdungsanlagen

##### 1.5.1 Äußerer Blitzschutz

*Hinweis: Vorbemerkungen*
Blitzschutzanlage:

Das Gebäude wird mit einer Blitzschutzanlage ausgestattet. Diese ist gem. den aktuellen Normen DIN EN 62305 und VDE 01805-305 auszuführen.

Das Gebäude wird aufgrund der Nutzung der Blitzschutzklasse II zugeordnet.

Leistungsabgrenzung

Gewerk Rohbau:
- Fundamenterder
- sämtliche, durch die Stützen des Gebäudes verlaufenden Ableitungen bis über Dach einschl. Erdungsfestpunkten und herausgeführten Ableitungen als Vorbereitung zum Anschluss an die Auffangeinrichtung

Gewerk Elektrotechnik:
- Auffangeinrichtung und Fangstangen
- innerer Blitzschutz

Das Blitzschutzkonzept ist dabei wie folgt geplant und in der Ausführung verbindlich umzusetzen:

Auffangeinrichtung (Teil dieser Ausschreibung):
Fangeinrichtungen auf dem Flachdach im Raster 10x10m, Schutz von Dachaufbauten mittels Fangstangen, Einbeziehung der Attika, sofern Mindestmaterialstärke eingehalten und Bleche miteinander leiten verbunden, ansonsten Schutz durch Fangstangen.

Durch das Blitzschutzkonzept im Neubau wird der Fundamenterder bis auf die Dachebene angehoben (Nullpotentialebene). Durch die enge Vermaschung reduziert sich der Trennungsabstand auf ein Minimum und kann dadurch vernachlässigt werden.

Es wird nachdrücklich darauf hingewiesen, dass die nachfolgenden Leistungen von einer zugelassenen Fachfirma ausgeführt werden müssen. DIN 18014:2014-03 ist zu beachten!

Vorbemerkungen zu Fang-Einrichtungen und Ableitungen

Allgemeine Hinweise zur Ausführung:
Prinzipiell ist das Maschenverfahren auf ebene, nicht leitfähige Dächer begrenzt. Das Schutzwinkel bzw. Blitzkugelverfahren ist für alle Anwendungen geeignet. Eine bauliche Anlage darf auch mittels Kombinationen dieser Verfahren geschützt werden.

Vorhandene metallene Einfassungen bzw. Abdeckungen können als natürliche Bestandteile der Fangeinrichtung verwendet werden, sofern sie eine Mindestdicke, entsprechend DIN VDE 0185-305 Teil 3, Tabelle 3 Wert t, aufweisen (z. B. Kupfer 5 mm, Stahl 4 mm).

Kann das Durchschmelzen metallener Einfassungen bzw. Abdeckungen am Einschlagpunkt (Folgeschäden durch Eindringen von Wasser) akzeptiert werden oder es kann ausgeschlossen werden, dass eine Entzündung von brennbarem Material stattfindet, können Mindestmaterialstärken entsprechend Tabelle 3 Wert tlsquo; (z. B. Kupfer Mindestdicke 0,5 mm, Stahl 0,5 mm) als Fangeinrichtung verwendet werden.

Es sind die maximalen Maschenweiten und die typischen Ableitungsabstände des jeweiligen LPS einzuhalten. Bei materialspezifischen Leiterlängen von 10 m (Aluminium) - 20 m (Stahl) sind, im oberirdischen Bereich, Ausgleichsstücke wegen der temperaturbedingten Längenänderungen vorzusehen.

Leitungshalter sind nach Art der Dacheindeckung, Dachform und Wandbekleidung auszuwählen.  Aluminium darf nicht direkt auf, im und unter Putz (Mörtel), in Beton und im Erdreich verlegt werden.

Bei den Verbindungen von Fangeinrichtungen, Ableitungen und Erdungsanlage ist auf die Materialverträglichkeit der verwendeten Werkstoffe zu achten.

Vorbemerkungen zur Erdungsanlage

Allgemeine Hinweise zur Ausführung:
Für das Gebäude ist ein Fundamenterder zu errichten. Die erforderliche Maschenweite im Betonfundament bzw. unter dem Betonfundament (WU-Beton, Schwarze Wanne, Perimeterdämmung od. Folienisolierung) ist der DIN 18014 bzw. der DIN VDE 0185-305-3 bzw. DIN VDE 0185-305-4 zu entnehmen. Der Fundamenterder ist alle 2 Meter elektrisch leitend mit der Bewehrung zu kontaktieren. Dies kann mittels Klemm- oder Schweißverbindung realisiert werden. Rödelverbindungen sind hier nicht mehr zugelassen. (Diese Leistung ist im Gewerk Rohbau ausgeschrieben)

Hinsichtlich der Anforderungen an die Erdungsanlage sind die gegebenenfalls mitgeltenden Normen zu beachten, z.B. Personenschutz (DIN VDE 0100), Mittel- u. Hochspannung (DIN VDE 0141 u. 101).

Wird für einen Erder eines Blitzschutzsystems die blitzschutzklassenspezifische Mindestlänge l1 nicht erreicht, sind zusätzliche Erder (Tiefen- od. Strahlenerder) einzubringen.

Lage und Anordnung von Anschlussfahnen für den Äußeren Blitzschutz, Inneren Blitzschutz, Blitzschutz-Potentialausgleich wie auch für den Schutz-Potentialausgleich sind gemäß Ausführungsplanung vor Ort zu überprüfen.

Erdungsfestpunkte innerhalb des Gebäudes sind mind. 0,3 m über FFB zu setzen.

Anschlussstellen an der Gebäudeaußenseite sind oberhalb der Erdoberfläche anzubringen.

Bei Verwendung von verzinktem Stahl in Beton (Fundamenterder) und gleichzeitiger Verlegung von verzinktem Stahl im Erdreich führt das i. d. R. auftretende Flächenverhältnis (>100/1) zwangsläufig zum Einsatz von NIRO V4A (Werkstoff-Nr. 1.4571).

Neubau Bettenhaus
Baulänge: ca. 100m
Baubreite: ca. 60m
Bauhöhe: ca. 30m

In die nachfolgenden Positionen sind alle Kleinmaterialien wie bspw. Klemmen, Abstandshalter, Verbinder, etc. einzukalkulieren.

**1.5.1.1 Fangltg Al Rd10 Flachdach**
STLB-Bau 2026-04 050
Fangleitung DIN EN IEC 62561-2 (VDE 0185-561-2), aus Aluminium, Rd 10, auf flachem Dach, Abdichtung aus Kunststoffbahnen.
Menge: 1500,000 m
DOK DIN 276 2008 Aufteilung+BT: 446

**1.5.1.2 Dachleitungshalter Kunststoff betongefüllt Rundleiter**
STLB-Bau 2026-04 050
Dachleitungshalter aus Kunststoff, flach, mit Kiesschüttung, betongefüllt, Masse mind. 1 kg, für Rundleiter.
Menge: 1500,000 St
DOK DIN 276 2008 Aufteilung+BT: 446

**1.5.1.3 Ausdehnungsstück Kl.N Rundmaterial Stahl niro L 300-400mm**
STLB-Bau 2026-04 050
Ausdehnungsstück Klasse N für normale Belastung, DIN EN IEC 62561-1 (VDE 0185-561-1), für Fangeinrichtung, als Rundmaterial, aus nichtrostendem Stahl, Werkstoff-Nr 1.4301, Länge über 300 bis 400 mm, mit Bohrung.
Menge: 30,000 St
DOK DIN 276 2008 Aufteilung+BT: 446

**1.5.1.4 Verbinder Kl.N Kreuzverbindung Alu**
STLB-Bau 2026-04 050
Verbinder, DIN EN IEC 62561-1 (VDE 0185-561-1), Klasse N für normale Belastung, für Kreuzverbindungen, aus Aluminium, für Rd 8 mit Rd 8 bis 10.
Menge: 80,000 St
DOK DIN 276 2008 Aufteilung+BT: 446

**1.5.1.5 Anschluss-Verbindungsltg Al Rd10 Metallkonstruktion**
STLB-Bau 2026-04 050
Anschluss- und Verbindungsleitung, DIN EN IEC 62561-2 (VDE 0185-561-2), aus Aluminium, Rd 10, an Metallkonstruktionen, auf Dachflächen.
Menge: 70,000 m
DOK DIN 276 2008 Aufteilung+BT: 446

**1.5.1.6 Fangstange Al 1000mm Dachkonstruktion Distanzhalter GFK**
STLB-Bau 2026-04 050
Fangstange DIN EN IEC 62561-2 (VDE 0185-561-2), aus Aluminiumlegierung, Länge 1000 mm, auf der Dachkonstruktion, äquivalenter Trennungsabstand in Luft mind. 0,75 m, mit Distanzhalter aus GFK, befestigen an Mauerwerk, Ausführung gemäß Einzelbeschreibung.
Menge: 140,000 St
DOK DIN 276 2008 Aufteilung+BT: 446

**1.5.1.7 Fangstange Al 1500mm Dachkonstruktion Distanzhalter GFK**
STLB-Bau 2026-04 050
Fangstange DIN EN IEC 62561-2 (VDE 0185-561-2), aus Aluminiumlegierung, Länge 1500 mm, auf der Dachkonstruktion, äquivalenter Trennungsabstand in Luft mind. 0,75 m, mit Distanzhalter aus GFK, befestigen an Mauerwerk, Ausführung gemäß Einzelbeschreibung.
Menge: 50,000 St
DOK DIN 276 2008 Aufteilung+BT: 446

**1.5.1.8 Fangstange Al 2000mm Dachkonstruktion Distanzhalter GFK**
STLB-Bau 2026-04 050
Fangstange DIN EN IEC 62561-2 (VDE 0185-561-2), aus Aluminiumlegierung, Länge 2000 mm, auf der Dachkonstruktion, äquivalenter Trennungsabstand in Luft mind. 0,75 m, mit Distanzhalter aus GFK, befestigen an Mauerwerk, Ausführung gemäß Einzelbeschreibung.
Menge: 20,000 St
DOK DIN 276 2008 Aufteilung+BT: 446

**1.5.1.9 Fangstange Al 2500mm Dachkonstruktion Distanzhalter GFK**
STLB-Bau 2026-04 050
Fangstange DIN EN IEC 62561-2 (VDE 0185-561-2), aus Aluminiumlegierung, Länge 2500 mm, auf der Dachkonstruktion, äquivalenter Trennungsabstand in Luft mind. 0,75 m, mit Distanzhalter aus GFK, befestigen an Mauerwerk, Ausführung gemäß Einzelbeschreibung.
Menge: 20,000 St
DOK DIN 276 2008 Aufteilung+BT: 446

**1.5.1.10 Fangstange Al 5000mm Dachkonstruktion Distanzhalter GFK**
STLB-Bau 2026-04 050
Fangstange DIN EN IEC 62561-2 (VDE 0185-561-2), aus Aluminiumlegierung, Länge 5000 mm, auf der Dachkonstruktion, äquivalenter Trennungsabstand in Luft mind. 0,9 m, mit Distanzhalter aus GFK, befestigen an Mauerwerk, Ausführung gemäß Einzelbeschreibung.
Menge: 10,000 St
DOK DIN 276 2008 Aufteilung+BT: 446

**1.5.1.11 Fangltg Al Rd10 Attiken**
STLB-Bau 2026-04 050
Fangleitung DIN EN IEC 62561-2 (VDE 0185-561-2), aus Aluminium, Rd 10, auf Attiken, Ausführung gemäß Einzelbeschreibung.
Menge: 360,000 m
DOK DIN 276 2008 Aufteilung+BT: 446

**1.5.1.12 Trennstück Kl.H Stahl niro Rd8-10/Rd8-10**
STLB-Bau 2026-04 050
Trennstück DIN EN IEC 62561-1 (VDE 0185-561-1), Klasse H für hohe Belastung, aus nichtrostendem Stahl, Werkstoff-Nr 1.4301, Klemmbereich Rd 8-10/Rd 8-10.
Menge: 50,000 St
DOK DIN 276 2008 Aufteilung+BT: 446

**1.5.1.13 Nummernschild**
STLB-Bau 2026-04 050
Nummernschild mit dauerhafter witterungsbeständiger Beschriftung.
Menge: 50,000 St
DOK DIN 276 2008 Aufteilung+BT: 446

**1.5.1.14 Schweißanschluss**
Schweißanschluss
Zur Verbindung von Leitern einschl. korrosionsfester Isolierung herstellen.
Menge: 20,000 St
DOK DIN 276 2008 Aufteilung+BT: 446

**1.5.1.15 Messungen und Prüfen - Fundamenterder nach DIN 18014**
Messungen und Prüfen - Fundamenterder nach DIN 18014

Einzukalkulieren sind folgende Leistungen:

Messen und Prüfen der gesamten Erdungsanlage
nach DIN 18014.

Messung des Widerstands der Gesamtanlage und der einzelnen Erdungen,

Messung von Erdausbreitungswiderständen, mit Auflistung der gemessenen Widerstandswerte einschl. Prüfbereich DIN 48831,

Anlagenbeschreibung DIN 48820 und Bestandszeichnung
DIN 48820,
Ausfertungsstückzahl: in digitaler Form sowie 3x in Papierform,

liefern, einweisen und der Bauleitung und dem AG übergeben
Menge: 1,000 St
DOK DIN 276 2008 Aufteilung+BT: 446

**1.5.1.16 Messungen und Prüfen - Ableitungen nach DIN 18014**
Messungen und Prüfen - Ableitungen nach DIN 18014

Einzukalkulieren sind folgende Leistungen:

Messen und Prüfen der gesamten Erdungsanlage nach DIN 18014.

Messung des Widerstands der Gesamtanlage und der einzelnen Erdungen,

Messung von Erdausbreitungswiderständen, mit Auflistung der gemessenen Widerstandswerte einschl. Prüfbereich DIN 48831,

Anlagenbeschreibung DIN 48820 und Bestandszeichnung
DIN 48820,
Ausfertungsstückzahl: in digitaler Form sowie 3x in Papierform,

liefern, einweisen und der Bauleitung und dem AG übergeben
Menge: 1,000 St
DOK DIN 276 2008 Aufteilung+BT: 446

**1.5.1.17 Abnahmedokumentation**
Abnahmedokumentation

Fotodokumentation

Ausführliche Dokumentation / Fotodokumentation, insbesondere von

- Fundamenterder mit Anschluss an die Bewehrung; hier: jede einzelne Verbindung
- Verlegung der Ableitungen in den Stahlbetonstützen
- Übergang der Ableitungen in den Stahlbetonstützen zwischen den Etagen
- Durchführung der Ableitungen über Dach
- Anschlussfahnen
- Schweißverbindungen
- Korrosionsschutz an Anschluss- und Verbindungsstellen
- Nachweis Trennungsabstände

Übergabe der nachvollziehbaren Dokumentation an den Auftraggeber / Fachbauleiter in digitaler Form im DWG und PDF Format sowie 1-fach als Papierausdruck. Die digitalen Dateien werden per CD oder Stick übergeben

Die zu erstellende Werk- und Montageplanung ist Basis für die Prüfung und Freigabe durch den Auftraggeber und dessen Fachingenieure.

Zusammenstellung aller erforderlichen Dokumente und Unterlagen für die Abnahme, insbesondere die Unterlagen wie vor beschrieben:

- Messprotokolle
- Plan Fundamenterder
- Plan Dachaufsicht
- Plan 3D-Gebäude
- Fotodokumentation
- etc.

Übergabe in Papier sowie Einstellen in digitaler Form auf den Planserver
Menge: 1,000 St
DOK DIN 276 2008 Aufteilung+BT: 446

##### 1.5.2 Innerer Blitzschutz

*Hinweis: IP-Netze*

**1.5.2.1 Überspannungsableiter Datentechnik 57VDC, AP-Gehäuse**
Überspannungsableiter Datentechnik 57VDC, AP-Gehäuse

Überspannungs-Ableiter Klasse D, RJ45B 48, der Ableiterklasse Type 2 / P1
geprüft nachmEN 61643-21, universell einsetzbar nach EN 50173 für alle Datendienste bis 57 V DC, zum Schutz von 4 Adernpaaren von Datennetzwerk-Schnittstellen über RJ 45-Buchsen, für Verteiler- oder Einzelplatzanwendung,
platzsparend, Baubreite 19 mm, Lieferung im AP-Gehäuse

Lieferung und Montage
Menge: 30,000 St
DOK DIN 276 2008 Aufteilung+BT: 446

*Hinweis: Fernmelde / Telefonie*

**1.5.2.2 Blitzstrom-Ableiter modularer, FM-Anwendungen, 2 Einzeladern**
Blitzstrom-Ableiter modularer, FM-Anwendungen, steckbar zum Schutz von 2 Einzeladern für den Blitzschutz-Potentialausgleich sowie die Ausführung
einer indirekten Erdung geschirmter Leitungen geprüft nach EN/IEC 61643-21 und energetisch koordiniert nach IEC 61643-22, im AP Gehäuse IP67
Ableiterklasse Type 1
Impulskategorie: C2, C3, B2, D1
Statusanzeige, Baubreite 6 mm
Höchste Dauerspannung: 180,0 V DC / 127,0 V AC
Nennstrom bei 80°C: 1,2 A
C2 Nennableitstoßstrom pro Ader (8/20): 5 kA
C2 Nennableitstoßstrom gesamt (8/20): 10 kA
D1 Blitzstoßstrom (10/350 µs) pro Ader: 1,5 kA
D1 Blitzstoßstrom (10/350 µs) gesamt: 3 kA
mit Signaltrennung für Wartungszwecke
Leitungsanschluss: Push-in
Liefern und montieren
Menge: 25,000 St
DOK DIN 276 2008 Aufteilung+BT: 446

*Hinweis: BMA*

**1.5.2.3 Kombi-Ableiter-Modul mit Sockel für Brandmeldeanlagen (Loop)**
Kombi-Ableiter-Modul mit Sockel für Brandmeldeanlagen (Loop), Ableiterklasse Type 1 / P1, geprüft nach EN 61643-21 und energetisch koordiniert nach IEC 61643-22 zum Schutz zweier  Doppelader, wahlweise indirekte oder direkte Schirmerdung. Mit integrierter Defektanzeige, Einsteckbar in Basisteil. inkl. AP Gehäuse IP67
Höchste Dauerspannung DC (UC): 54 V
Nennstrom bei 45 °C (IL): 1,0 A
D1 Blitzstoßstrom (10/350 µs) gesamt (Iimp): 9 kA
D1 Blitzstoßstrom (10/350 µs) pro Ader (Iimp): 2,5 kA
Liefern und Montieren
Menge: 4,000 St
DOK DIN 276 2008 Aufteilung+BT: 446

**1.5.2.4 Kombi-Ableiter-Modul mit Sockel für Brandmeldeanlagen Feuerwehrperipherie**
Kombi-Ableiter-Modul mit Sockel für Brandmeldeanlagen Feuerwehrperipherie, Ableiterklasse Type 1 / P1, geprüft nach EN 61643-21 und energetisch koordiniert nach IEC 61643-22 zum Schutz zweier Doppeladern. Mit integrierter Defektanzeige, Einsteckbar in Basisteil, inkl. AP Gehäuse IP67
Höchste Dauerspannung DC (UC): 33 V
Nennstrom bei 45 °C (IL): 1,0 A
D1 Blitzstoßstrom (10/350 µs) gesamt (Iimp): 10 kA
D1 Blitzstoßstrom (10/350 µs) pro Ader (Iimp): 2,5 kA
Liefern und Montieren
Menge: 4,000 St
DOK DIN 276 2008 Aufteilung+BT: 446

*Hinweis: Störmelde (DDC 48V)*

**1.5.2.5 Überspannungs-Ableiter EMV-Schutz für SPS**
Überspannungs-Ableiter EMV-Schutz für SPS
Überspannungs-Ableiter der Ableiterklasse Type 3 / P,1 geprüft nach EN 61643-21 und energetisch koordinierbar nach IEC 61643-21 zum Schutz von speicherprogrammierbaren Steuerungen / SPS-Systemen, Anschluss über Schraubklemmen, 2-polig, Baubreite 1,5 TE, im AP-Gehäuse:
Nennspannung DC (UN): 24 V
Höchste Dauerspannung DC (UC): 35 V
Nennstrom bei 80 °C (IL): 10 A
C2 Nennableitstoßstrom (8/20 µs) gesamt (In): 2 kA

Lieferung und Montage
Menge: 12,000 St
DOK DIN 276 2008 Aufteilung+BT: 446

*Hinweis: Außenbeleuchtung*

**1.5.2.6 Überspannungs-Ableiter 1P 230V AC + DALI AP-Gehäuse**
Überspannungs-Ableiter 1P 230V AC + DALI AP-Gehäuse

Einphasiger Überspannungsableiter nach EN 61643-11 und EN 61643-21 mit integrierter Schutzschaltung für die Kommunikationsschnittstelle zum Einsatz in Installationssystemen, mit Fernmeldekontakt, Funktions-/Defektanzeige, Installation wahlweise Hutschiene oder Anschraublaschen, Lieferung inkl. passendem AP-Gehäuse IP67.
Technische Werte (Energieseite):
Höchste Dauerspannung: 275 V ac
Schutzpegel: <= 1,5 kV
Nennableitstoßstrom (8/20): 10 kA
Folgestromlöschfähigkeit [N-PE]: 100 A eff
Max. netzseitiger Überstromschutz: seriell 25 A gG / parallel 40 A gG
Max. Laststrom 25 A

Technische Werte (Signalseite):
Höchste Dauerspannung: 28 V dc
Schutzpegel Ad-Ad bei In C2: ≤ 50 V
C2 Nennableitstoßstrom (8/20) pro Ader: 5 kA
Nennstrom bei 45 °C: 0,3 A
Lieferung und Montage
Menge: 8,000 St
DOK DIN 276 2008 Aufteilung+BT: 446

**1.5.2.7 Überspannungs-Ableiter 4P 400V AC + DALI AP-Gehäuse**
Überspannungs-Ableiter 4P 230V / 400V AC + DALI AP-Gehäuse

Dreiphasiger Überspannungsableiter nach EN 61643-11 und EN 61643-21 mit integrierter Schutzschaltung für die Kommunikationsschnittstelle zum Einsatz in Installationssystemen, mit Fernmeldekontakt, Funktions-/Defektanzeige, Installation wahlweise Hutschiene oder Anschraublaschen, Lieferung inkl. passendem AP-Gehäuse IP67.
Technische Werte (Energieseite):
Höchste Dauerspannung: 275 V ac
Schutzpegel: <= 1,5 kV
Nennableitstoßstrom (8/20): 10 kA
Folgestromlöschfähigkeit [N-PE]: 100 A eff
Max. netzseitiger Überstromschutz: seriell 25 A gG / parallel 40 A gG
Max. Laststrom 25 A

Technische Werte (Signalseite):
Höchste Dauerspannung: 28 V dc
Schutzpegel Ad-Ad bei In C2: ≤ 50 V
C2 Nennableitstoßstrom (8/20) pro Ader: 5 kA
Nennstrom bei 45 °C: 0,3 A
Lieferung und Montage
Menge: 8,000 St
DOK DIN 276 2008 Aufteilung+BT: 446

*Hinweis: Außensteckdosen*

**1.5.2.8 Überspannungskombiableiter 1+2 TN-S FM 2polig, AP-Gehäuse**
Überspannungskombiableiter 1+2 TN-S FM 2polig, AP-Gehäuse

2-poliger Kombi-Ableiter für 230V- TN(C)-S-Systeme, Breite 3TE, mit Fernmeldekontakt nach EN 61643-11, erfüllt alle Anforderungen der DIN VDE 0100-534 und DIN VDE 0100-443, Funkenstrecken-Technologie mit Folgestrombegrenzung, Defektanzeige, inkl. AP-Gehäuse IP67
Höchste Dauerspannung: 255 V AC
Schutzpegel: <= 1,5 kV
Blitzstoßstrom (10/350): 30 kA
Energetische Koordination nach DIN EN 62305-4
Lieferung und Montage
Menge: 12,000 St
DOK DIN 276 2008 Aufteilung+BT: 446

**1.5.2.9 Überspannungskombiableiter 1+2 TN-S FM 4polig, AP-Gehäuse**
Überspannungskombiableiter 1+2 TN-S FM 4polig, AP-Gehäuse

4-poliger Kombi-Ableiter für 230/400 V- TN(C)-S-Systeme, Breite 4TE, mit Fernmeldekontakt nach EN 61643-11, erfüllt alle Anforderungen der DIN VDE 0100-534 und DIN VDE 0100-443, Funkenstrecken-Technologie mit Folgestrombegrenzung, Defektanzeige, inkl. AP-Gehäuse IP67
Höchste Dauerspannung: 255 V AC
Schutzpegel: <= 1,5 kV
Blitzstoßstrom (10/350): 30 kA
Energetische Koordination nach DIN EN 62305-4
Lieferung und Montage
Menge: 8,000 St
DOK DIN 276 2008 Aufteilung+BT: 446

*Hinweis: Energieschaltgerätekombination*

**1.5.2.10 Modularer Kombi-Ableiter, TN-C, 3-polig**
Modularer Kombi-Ableiter, TN-C, 3-poliger modularer steckbarer Kombi-Ableiter
für 230/400 V- TN-C-Systeme mit integrierter ACI-Schalter-/Funkenstrecke, mit Fernmeldekontakt, Ableiter Typ 1 + Typ 2 + Typ 3 nach EN 61643-11 mit Folgestrombegrenzung,
Höchste Dauerspannung: 264 V ac
Schutzpegel: <= 1,5 kV
Blitzstoßstrom (10/350): 75 kA
Folgestromlöschfähigkeit: bis 100 kAeff.
Energetische Koordination nach IEC 61643-12
Liefern und montieren.
Menge: 12,000 St
DOK DIN 276 2008 Aufteilung+BT: 446

**1.5.2.11 Modularer Kombi-Ableiter TN-(C)-S, 4-polig**
Modularer Kombi-Ableiter TN-(C)-S, 4-poliger modularer steckbarer Kombi-Ableiter für 230/400 V- TN(C)-S-Systeme mit integrierter ACI-Schalter-/Funkenstrecke, mit Fernmeldekontakt, Ableiter Typ 1 + Typ 2 + Typ 3 nach EN 61643-11, mit Folgestrombegrenzung
Höchste Dauerspannung: 264 V ac
Schutzpegel: <= 1,5 kV
Blitzstoßstrom (10/350): 100 kA
Folgestromlöschfähigkeit: bis 100 kAeff.
Energetische Koordination nach IEC 61643-12
Liefern und montieren
Menge: 15,000 St
DOK DIN 276 2008 Aufteilung+BT: 446

#### 1.6 449 sonstiges

##### 1.6.1 449 sonstiges

**1.6.1.1 Gebrauchsüberlassung fahrbares Gerüst Stahlrohr 2kN/m2 L 2 m B 1,2 m 1Lage H 4m**
STLB-Bau 2026-04 001
Gebrauchsüberlassung für fahrbares Gerüst,
Positionsmenge = Produkt aus '20 Stück' (Gebrauchsüberlassungsmenge)

mal '104 Wochen' (Gebrauchsüberlassungsdauer)

Stahlrohrkupplungsgerüst DIN 4420-3, Lastklasse 3 (2 kN/m2),
Länge Gerüst/-bauteil '2' m,

Breite Gerüst/-bauteil '1,2' m, eine genutzte Gerüstlage, Höhe der obersten Gerüstlage 4 m, im Gebäude.
Menge: 2080,000 StWo
DOK DIN 276 2008 Aufteilung+BT: 449

**1.6.1.2 Aufbauen fahrbares Gerüst Stahlrohr 2kN/m2 L 2 m B 1,2 m 1Lage H 4m**
STLB-Bau 2026-04 001
Aufbauen fahrbares Gerüst,
Stahlrohrkupplungsgerüst DIN 4420-3, Lastklasse 3 (2 kN/m2),
Länge Gerüst/-bauteil '2' m,

Breite Gerüst/-bauteil '1,2' m, eine genutzte Gerüstlage, Höhe der obersten Gerüstlage 4 m, im Gebäude.
Menge: 40,000 St
DOK DIN 276 2008 Aufteilung+BT: 449

**1.6.1.3 Abbauen fahrbares Gerüst Stahlrohr 2kN/m2 L 2 m B 1,2 m 1Lage H 4m**
STLB-Bau 2026-04 001
Abbauen fahrbares Gerüst,
Stahlrohrkupplungsgerüst DIN 4420-3, Lastklasse 3 (2 kN/m2),
Länge Gerüst/-bauteil '2' m,

Breite Gerüst/-bauteil '1,2' m, eine genutzte Gerüstlage, Höhe der obersten Gerüstlage 4 m, im Gebäude.
Menge: 40,000 St
DOK DIN 276 2008 Aufteilung+BT: 449

**1.6.1.4 Umsetzen fahrbares Gerüst Stahlrohr 2kN/m2 L 2 m B 1,2 m 1Lage H 4m**
STLB-Bau 2026-04 001
Umsetzen fahrbares Gerüst,
Stahlrohrkupplungsgerüst DIN 4420-3, Lastklasse 3 (2 kN/m2),
Länge Gerüst/-bauteil '2' m,

Breite Gerüst/-bauteil '1,2' m, eine genutzte Gerüstlage, Höhe der obersten Gerüstlage 4 m, im Gebäude, Länge des waagerechten Transportweges im Mittel bis 25 m.
Menge: 200,000 St
DOK DIN 276 2008 Aufteilung+BT: 449

**1.6.1.5 BIM-Dokumentation zum Aufsetzen eines Facility-Management-Systems**
BIM-Dokumentation in Anlehnung an einen AsBuilt-Standard, zum Aufsetzen eines Facility-Management-Systems (CAFM). Zusammenstellung der Informationen in Listenform (Tabellenkalkulation) nach Vorgabe des Bauherren.

Strukturierte Erfassung, Abfrage und Aufbereitung von Daten der Technischen Gebäudeausrüstung (TGA).
Umfang der Leistung:
Erstellen einer systematischen Datenabfrage für alle relevanten Anlagen der technischen Gebäudeausrüstung, wie Heizung, Lüftung, Sanitär, Elektro sowie Mess-, Steuer- und Regeltechnik.

Leistungsbestandteile:
- Festlegen der abzufragenden Datenparameter je Anlagengruppe
- Abstimmen der Datenanforderungen mit den an der Planung Beteiligten
- Erstellen einheitlicher Datenvorlagen (z. B. Tabellen, Datenblätter)
- Einholen der erforderlichen Daten bei Fachplanern, Auftragnehmern oder aus Bestandsunterlagen
- Prüfen der Daten auf Vollständigkeit und Plausibilität
- Strukturieren und Zusammenführen der Daten in ein einheitliches System
- Aufbereiten der Daten in digitaler Form nach Vorgabe des Auftraggebers
Ausführung gemäß den projektspezifischen Anforderungen und in Abstimmung mit dem Auftraggeber.
Menge: 1,000 psch
DOK DIN 276 2008 Aufteilung+BT: 439

### 2 450 Fernmelde- und Informationstechnische Anlagen

#### 2.1 451 Telekummunikationsanlagen

##### 2.1.1 Installationskabel

*Hinweis: Standardbeschreibung*
Standardbeschreibung
In diesem Leistungsverzeichnis ist lediglich das Leitungsnetz inkl, Befestigungen und wenn nötig Verklemmen beinhaltet.

In diesem Titel sind nur die Fernmeldeleitungen enthalten.
Es ist keine Leitungsverlegung für die Brandmeldeanlage enthalten, da die
Brandmeldeanlage als Gesamtkonzept separat ausgeschrieben wird.

**2.1.1.1 Rangierung**
Rangierung an Leiste/Streifen, in löt-, schraub- und abisolierfreier Technik (LSA-Plus-Technik), mit beidseitigem Auflegen.
Menge: 332,000 St
DOK DIN 276 2008 Aufteilung+BT: 451

**2.1.1.2 Busltg KNX-TP YCYM 2x2x0,8 vorh.Kabelrinne/Kanal**
STLB-Bau 2026-04 057
Busleitung, Bussystem KNX-TP, Mantelisolation bemessen für 4 kV Prüfspannung, YCYM 2 x 2 x 0,8, Cu-Zahl 21, auf vorh. Kabelrinnen oder in offene Kanäle.
Menge: 5200,000 m
DOK DIN 276 2008 Aufteilung+BT: 451

**2.1.1.3 Installationskabel symmetrisch J-Y(St)Y 4x2x0,6 Bd vorh.Kabelrinne/Kanal**
STLB-Bau 2026-04 061
Installationskabel, symmetrisch, DIN VDE 0815 (VDE 0815), J-Y(St)Y, 4 x 2 x 0,6 Bd, auf vorh. Kabelrinnen oder in offene Kanäle.
Menge: 2000,000 m
DOK DIN 276 2008 Aufteilung+BT: 451

**2.1.1.4 Installationskabel symmetrisch J-Y(St)Y 4x2x0,8 Bd vorh.Rohr/Unterflurkanal**
STLB-Bau 2026-04 061
Installationskabel, symmetrisch, DIN VDE 0815 (VDE 0815), J-Y(St)Y, 4 x 2 x 0,8 Bd, in vorh. Rohre/Unterflurkanäle.
Menge: 800,000 m
DOK DIN 276 2008 Aufteilung+BT: 451

**2.1.1.5 Installationskabel symmetrisch J-Y(St)Y 4x2x0,8 Bd oberhalb Zwischendecke**
STLB-Bau 2026-04 061
Installationskabel, symmetrisch, DIN VDE 0815 (VDE 0815), J-Y(St)Y, 4 x 2 x 0,8 Bd, oberhalb von Zwischendecken mit Befestigung gemäß bauaufsichtlicher Zulassung.
Menge: 1200,000 m
DOK DIN 276 2008 Aufteilung+BT: 451

**2.1.1.6 Installationskabel symmetrisch J-Y(St)Y 4x2x0,6 Bd oberhalb Zwischendecke**
STLB-Bau 2026-04 061
Installationskabel, symmetrisch, DIN VDE 0815 (VDE 0815), J-Y(St)Y, 4 x 2 x 0,6 Bd, oberhalb von Zwischendecken mit Befestigung gemäß bauaufsichtlicher Zulassung.
Menge: 1200,000 m
DOK DIN 276 2008 Aufteilung+BT: 451

**2.1.1.7 Installationskabel symmetrisch J-Y(St)Y 20x2x0,6 Bd vorh.Kabelrinne/Kanal**
STLB-Bau 2026-04 061
Installationskabel, symmetrisch, DIN VDE 0815 (VDE 0815), J-Y(St)Y, 20 x 2 x 0,6 Bd, auf vorh. Kabelrinnen oder in offene Kanäle.
Menge: 50,000 m
DOK DIN 276 2008 Aufteilung+BT: 451

**2.1.1.8 Installationskabel symmetrisch J-Y(St)Y 50x2x0,6 Bd vorh.Kabelrinne/Kanal**
STLB-Bau 2026-04 061
Installationskabel, symmetrisch, DIN VDE 0815 (VDE 0815), J-Y(St)Y, 50 x 2 x 0,6 Bd, auf vorh. Kabelrinnen oder in offene Kanäle.
Menge: 50,000 m
DOK DIN 276 2008 Aufteilung+BT: 451

**2.1.1.9 Außenkabel symmetrisch A-2Y(L)2Y 20x2x0,8 STIII BD vorh.Kabelrinne/Kanal**
STLB-Bau 2026-04 061
Außenkabel, symmetrisch, DIN VDE 0816-1 (VDE 0816-1), A-2Y(L)2Y, 20 x 2 x 0,8 STIII BD, auf vorh. Kabelrinnen oder in offene Kanäle.
Menge: 800,000 m
DOK DIN 276 2008 Aufteilung+BT: 451

**2.1.1.10 Außenkabel symmetrisch A-2Y(L)2Y 20x2x0,8 STIII BD vorh.Rohr/Unterflurkanal**
STLB-Bau 2026-04 061
Außenkabel, symmetrisch, DIN VDE 0816-1 (VDE 0816-1), A-2Y(L)2Y, 20 x 2 x 0,8 STIII BD, in vorh. Rohre/Unterflurkanäle.
Menge: 400,000 m
DOK DIN 276 2008 Aufteilung+BT: 451

**2.1.1.11 Außenkabel symmetrisch A-2Y(L)2Y 50x2x0,6 STIII BD vorh.Kabelrinne/Kanal**
STLB-Bau 2026-04 061
Außenkabel, symmetrisch, DIN VDE 0816-1 (VDE 0816-1), A-2Y(L)2Y, 50 x 2 x 0,6 STIII BD, auf vorh. Kabelrinnen oder in offene Kanäle.
Menge: 1200,000 m
DOK DIN 276 2008 Aufteilung+BT: 451

**2.1.1.12 Außenkabel symmetrisch A-2Y(L)2Y 50x2x0,6 STIII BD vorh.Rohr/Unterflurkanal**
STLB-Bau 2026-04 061
Außenkabel, symmetrisch, DIN VDE 0816-1 (VDE 0816-1), A-2Y(L)2Y, 50 x 2 x 0,6 STIII BD, in vorh. Rohre/Unterflurkanäle.
Menge: 800,000 m
DOK DIN 276 2008 Aufteilung+BT: 451

**2.1.1.13 Mess- und Prüfprotokoll J-Y(St)Y, A-2Y(L)2Y**
Erstellung der Mess- und Prüfprotokolle aller neu verlegten J-Y(St)Y, A-2Y(L)2Y Daten-Leitungen.

Messung Kupferkabel je DA, CL (Channel Link) - Übertragungsstrecke, Darstellung der Messung als Tabelle und als Grafik, Dokumentation vorab digital zur Prüfung und nach Freigabe als Ausdruck und auf Datenträger, im PDF-Format und mit Originaldateien, als Standard-Report, in 2-facher Ausfertigung.
Menge: 220,000 St
DOK DIN 276 2008 Aufteilung+BT: 451

#### 2.2 452 Such- und Signalanlagen

##### 2.2.1 Lichtrufanlage

*Hinweis: Fabrikat:*
Fabrikat:

Es ist das Fabrikat Honeywell/Ackermann anzubieten, da es sich um einen Ersatzneubau handelt und das Krankenhaus Gehrden im Bestand bereits dieses Fabrikat vorhanden ist. Die Gebäude müssen systemgebunden zusammengeführt werden.

**2.2.1.1 Zentraleinheit 19" Ausführung**
Zentraleinheit 19"

in 19" Rack-Ausführung als Zentraleinheit für eine Organisationseinheit
wie z.B. Station oder Wohnbereich.
Nutzung des System-Release V12 zur
Einhaltung der VDE 0834-1: 2016-06
in Verbindung mit übergeordneter
System-Lizenz.
Zudem zur Freischaltung der Systemfunktionen erforderlich (z.B. mobile
Rufabfrage, Systemgröße etc.).
Zentraleeinheit mit Feldbus-Interface
zur Verwaltung von max. 127 aktiven
Systemkomponenten am Zimmerbus
wie z. B. Zimmerterminals, Zimmer-
Elektronikmodule, Informationsdisplays
sowie weiterer Einheiten. Die Segmentierung des Zimmerbusses kann in bis
zu sechs Untergruppen erfolgen.
Verwaltung von max. 40 IP-Teilnehmern
über ETH-LAN wie IP-Touch-Terminals
für erweiterte Dienstmerkmale.
Option des Busabschlusses zur Zimmerbus-Terminierung (Daten/Audio).
Zusätzliche Repeater (Daten/Audio)
nach 64 aktiven Systemkomponenten
notwendig. Möglichkeit der Firmware-
Aktualisierung von aktiven Systemkomponenten (sofern dieses von den Einheiten unterstützt wird).
Überwachung und Synchronisation des
gesamten Datenverkehrs sowie der
Audioverbindungen (Gespräche, Durchsagen) innerhalb der Organisationseinheit und Koordination der Kommunikation zu weiteren Zentralen via IP-
Schnittstelle (ETH-LAN / Stationsbus).
Zudem Steuerung von Displayanzeigen
und akustischen Rufmeldungen, gemäß
festgelegter Prioritäten/Dienste
(Zusammenschaltungen) innerhalb einer
Systeminstallation. Flexible Konfigurationsmöglichkeiten über den Bedienrechner (PC) mit komfortabler Windows-
GUI für Rufarten, Gruppen, Dienste,
Sammeldurchsagen, Anzeigetexte,
Geräteparameter, Systemsprache etc.
in Abhängigkeit der Kundenbedürfnisse.
Einsatz von maximal 64 Zentralen mit
bis zu 250 logischen Gruppen (Untergruppen). Die Vernetzung erfolgt über
die ETH-LAN IP-Schnittstelle (Daten/
Audio) oder bestehende Installationen
den Stationsbus (Daten/Audio).
Die Verkabelung über ETH-LAN und / oder
LWL-LAN erfolgt je nach den Vorgaben
des klassischen Netzwerk-Designs.
Die Stationsweise Vernetzung erfolgt
über geeignete Switches / Router
(ETH-LAN: IEEE802.3), welche die
notwendigen Übertragungsraten
(10, 100, 1000MBit) automatisch erkennen.
Portbasierende VLAN-Netzwerkkomponenten
mit QoS / ToS ermöglichen hierbei die
Priorisierung der Lichtruf-Datendienste
gegenüber den Sprachdiensten.
Aus Sicherheitsgründen (VDE 0834-1)
arbeiten alle IP-Komponenten
(Zentralen, Bedienrechner) in einem
einheitlichen IP-Adressraum (10.1.x.y),
der nicht durch andere Gewerke
(z.B. GLT, Medizinisches Equipment etc)
genutzt wird. Um einen abweichenden
IP-Adressraum zu nutzen (192.168.x.y),
erfolgt die Konfiguration über einen
optionalen DHCP-Server.
Die Kommunikation erfolgt auf Basis von
TCP/IP über definierte Lichtruf-
Protokolle. Dienstprogramme wie Telnet,
FTP dienen dem Fernzugang und der Datenübertragung. Zusätzliche Netzwerk-
Applikationen (Syslog, Firewall etc)
dienen der Systemsicherheit und der
möglichen Analyse gespeicherter
Protokolldaten.
Mit integrierter Gateway-Funktion
zur Weiterleitung der Daten-/
udiosignale der übergeordnete
Bus-Schnittstelle (ETH-LAN, Stationsbus) zum Zimmerbus.
Einrichtung einer Master-Zentrale
(bei ETH-LAN: ohne Zimmerbus) zur
Kommunikation zum übergeordneten
Bedienrechner via ETH-LAN und zur
Steuerung der Eskalation von allen
Systemmeldungen innerhalb des gesamten
Systems. Vorbereitet für zukünftige,
Lizenzpflichtige Firmware-Aktualisie-
rungen, um zusätzliche Dienstmerkmale
nutzen zu können. Zentrale oder
dezentrale Installation (aP-/Rack-Aus-
führung) in Umgebungen Umweltklasse I.
Projektspezifische Planung der Zentralenausstattung ab 500 Zimmern.

Leistungsmerkmale:
-Betrieb als Master / Slave-Zentrale
(Abhängig von Adressierung / Konfig.)
-Kommunikation via ETH-LAN (bis zu 64)
-Anschlussklemmen Zimmerbus
(Daten/Audio)
-Anschlussklemmen Energieversorgung
-Kommunikationsschnittstelle zu den
aktiven System- Komponenten
-Anschlussklemmen Störmelderelais
-USB-C Anschluss
-Service-Funktionen:
Software Download für Systemkomp.,
Fernwartungs- / SNMP-Fkt (mit PC),
Basis-Inbetriebnahme

Sicherheitsmerkmale:
-Datenerhalt bei Netzausfall gem. DIN
VDE 0834 (USV erforderlich)
-Lokaler Notfunktionsbetrieb
-Sequentielle Überwachung der
angeschlossenen aktiven Komponenten,
weiteren Zentralen im Systemverbund /
der PC-Kommunikation gem. VDE 0834
-1 x Relais-Kontakt zur Meldung von
Störungen innerhalb der Gruppe (AS/RS)
-galvanische Trennung zu anderen
Zentralen durch ETH-LAN Verbindung
-Statusanzeige über LEDs
-Flash für Datenspeicherung des Systems

Technische Daten:
Betriebsspannung 24 VDC +/- 10%
Ruhestrom (bei 24 VDC): 80 mA
Stromaufnahme: max. 170 mA
Kontaktbelastbarkeit Relais: 1A/30VDC
Umgebungstemperatur: 5 °C ... 40 °C
Lagertemperatur: -20°C ? 70°C
Rel. Luftfeuchte: 10 - 90% (nicht kond)
Schutzklasse: IP20
Verwend.-Bereich B nach VDE 0834-1
Befestigung: aP-/Rack-Montage
Material: PC+ABS-FR3010
Farbe: grau
Max. Anzahl (log. Grp.): 64 (250)
Menge: 1,000 St
DOK DIN 276 2008 Aufteilung+BT: 452

**2.2.1.2 System-Switch GS724Tv4, 24-Port**
Gigabit Ethernet Switch für ein hohes
Maß an Datendurchsatz und Flexibilität
im Stationsbereich.
Smart-Managed System Switch mit 24
Ports und automatischer Erkennung der
10/100/1000 Mbps Netzwerk-Schnitt-
stellen für die kabelgeführten
Anbindungen, QoS-Steuerung für alle
Anschlüsse.
Ausgestattet mit zwei steckbaren GBIC-
Steckplätzen im Formfaktor "Small"
(SFP) für die optionale Glasfaseranbindung für Gigabit Ethernet.
Integrierte Sicherheitsmerkmale
wie IEEE 802.1x Port-basierte
Authentifikations- und Zugangskontrolllisten zur Sicherstellung,
dass nur autorisierte Geräte /
Anwendungen Zugriff auf das LAN haben.
Hohe Bandbreite von 52 Gbps und Unterstützung von bis zu 256 VLANs und 512
Multicast-Gruppen sowie der Auto-VoIP/
Video Funktion. Kompakte Bauform mit
einer Leistungsaufnahme von weniger
als 18 W, Montage im Verteilerschrank
(19", 1HE) mit dem mitgelieferten
Zubehör.

Leistungsmerkmale:
- Forwarding Modus: Store-and-forward
- Hohe Performance: 52 Gbps
- IEEE 802,3u/ab/z/x
- 10BASE-T
- 100BASE-TX
- 1000BASE-T/X
- IEEE 802,3x Flow Control
- 24 RJ-45 10/100/1000 Port
mit Auto-Uplink
- 2 Shared SFP Ports für Glasfaser
Gigabit Schnittstellen
- Web-basierte Konfiguration
- Backup/ Wiederherstellung (Konfig.)
- Passwort-Zugangskontrolle
- Firmware upgradefähig

Technische Daten
- Nennspannung 230 V AC
- Nennfrequenz 50 ... 60 Hz
- Leistungsaufnahme 18 W
- Umgebungstemperatur 0 °C ... 50 °C
- Lagertemperatur -20 °C ... 70 °C
- Befestigung Verteilerschrank (19")
- Rel. Luftfeuchte 20...90 % (n. kond.)
- Material Metall
Menge: 1,000 St
DOK DIN 276 2008 Aufteilung+BT: 452

**2.2.1.3 Netzwerk-Isolator EN 60601-1**
Netzwerk-Isolator EN 60601-1

Netzwerkisolator für die galvanische Trennung der
Rufanlage von externen Systemen gemäß der Norm IEC EN
60601-1 (3rd Edt.). Einsatz als Bestandteil eines
medizinisch-elektrischen Systems, um den Schutz des
Patienten vor gefährlichen Ableitströmen zu
gewährleisten. Flexible und einfache Installation zur
schnellen Isolation medizinischer Geräte, Bereiche
einer Rufanlage sowie kritischer Anwendungen im
Patientenumfeld.

Leistungsmerkmale: - Standards:  IEC 60601-1 (3rd
Edt.)  IEC 60601-1-2  UL 60601 (UL Listed E342310) -
IEEE 802.3 - 10/100/1000BASE-T - Rückflussdämpfung
min. 10dB - Einfügedämpfung max. 1,1dB

Technische Daten - Anschlüsse 2xRJ45 Ein-/Ausgang - 5
kV AC Spannungsfestigkeit - 8,5 kV DC
Spannungsfestigkeit - Umgebungstemperatur -10 °C ...
85 °C - Lagertemperatur 0 °C ... 60 °C - Rel.
Luftfeuchte 20...90 % n. kond. - Luftdruck 700 hPa bis
1060 hPa - Material UL94V-0 - RoHS konform / REACH -
Farbe lichtgrau
Menge: 1,000 St
DOK DIN 276 2008 Aufteilung+BT: 452

**2.2.1.4 Einphasen-Netzgerät 24V DC (20A) 2MOPP, 230V AC/115V AC**
Einphasen-Netzgerät 24V DC (20A) EN60601-1 (3rd Edt)
2MOPP, 230V/115VAC

Einphasen-Netzgerät (20 A) für die konstante
Gleichstromversorgung der Rufanlage gemäß VDE 0834:
2016-06, Erfüllung der EN60601-1/3rd Edt, 2MOPP.
UL/CSA 60601-1 (E213214) zertifiziert. Sehr kompakte
Bauform durch voll integrierte primärgetaktete
Schaltungs- technik. Parallel- und serienschaltbar für
flexible Energieversorgung der Ruf- anlage sowie deren
Komponenten. Spannungsbereich einstellbar, zur Adaption an lokale Anforderungen. DC-OK-Signal
(LED/Relais) zur weiteren Störungsverarbeitung gemäß
VDE 0834. Ausgestattet mit "Push-In" Anschlüssen zur
einfachen Verdrahtung (max 2,5mm²). Geeignet zur
Hutschienenmontage in der Unterverteilung.

Eingangsspannung: - Bereich von 100-240VAC 47-63 Hz
Eingangsspannungsderating: - -2,5 %/Vac < 100 Vac
Eingangsnennstrom (Nennlast): - 2,74 A (100VAC) / 1,25
A (230VAC) Einschaltstrombegrenzung: - < 30 A, NTC
Einschaltzeit (bei Netzspannung): - 1,3s (100 VAC)
/0,25s (230VAC) Netzausfallüberbrückungszeit Nennlast:
- 15 (100VAC) / 17ms (230VAC) Empfohlener
Leitungsschutzschalter: - 10 A, 16 A (B,C) (Charakt.)
Anschlüsse Eingang: - Push-In, max 2,5 mm²

Ausgangsspannung: - 24VDC +/- 1%
Ausgangsspannungsbereich: - 23 - 28,5VDC Ausgangsstrom
(Dauerbelastung): - 24VDC / 10A
Ausgangsstrombegrenzung: - typ. 22 A Verlustleistung
Leerlauf / Nennlast: - 7,2 W / 42,4 W (230 Vac) Max.
Verlustleistung: - 68,3 W (100VC/24V/10A)
Wirkungsgrad: - typisch 92 % Rückspeisefestigkeit: -
max. 35 VDC Schutz gegen int. Überspannung (OVP): -
max. 40 VDC Anschlüsse Ausgang: - Push-In, max 2,5 mm²

Signalisierung DC-OK: - Uout > 21,5VDC (LED) - Uout
> 21,5V (typ.) max. 30V/1A (Relais) Anschlüsse
Signalisierung: - Push-In, max 2,5 mm²

Zusätzliche Informationen: - Schutzart: IP 20 (IEC
60529) - Schutzklasse nach EN 61140: I -
Erdableistrom: <1mA - Überspannungskategorie -
Schutzkleinspannung: II - Verschmutzungsgrad 2: JA -
IEC 60364-4-41 (DIN VDE 0100-410)  SELV: EN 60601-1
(3rd. Edition) 2MOPP  EN 61558-1 /-2-16, EN 60950-1
AAMI/ANSI ES 60601-1: 2005 (3rd.Edt.)  CSA C22.2 No.
60601-1 (2008) - EMC: EN 61204-3  IEC 60601-1-2 (4th.
Edt.) - CE: gemäß 2014/30/EU und 2014/35/EU - UL:
UL/CSA 60601-1 (E213214) - Betriebstemperatur: -25°C -
70°C bei  freier Konvektionskühlung  (20-80%
relative Luftfeuchtigkeit) - Lagertemperatur: -40°C -
85°C - Maße: B = 95mm, H = 127mm, T = 169mm (Tiefe
inklusive TH 35-7,5-DIN-Schiene) - Gewicht: 1,7kg
Ausführung: für Wandmontage Lieferumfang: Netzgerät,
DIN-Halter
Menge: 21,000 St
DOK DIN 276 2008 Aufteilung+BT: 452

**2.2.1.5 USV-Modul 24V DC (20A) für Netzgerät 20 A**
Unterbrechungsfreie Stromversorgung 24VDC / 20
A(Online DC-USV) als Zusatz zum 24VDC-Netzgerät. Das
Gerät ist für den Aufbau einer sicheren, absolut
unterbrechungsfreien 24-V-Gleichspan-
nungs-Stromversorgung konzipiert. Im Systemverbund mit
dem 24VDC-Netzgerät übernimmt das USV-Gerät bei
Netzausfall durch Zuschalten eines Batteriemoduls die
unterbrechungsfreie Stromversorgung der
angeschlossenen Rufanlage (RA). Ein Netzausfall sowie
Störungen werden nach DIN VDE 0834 Teil 1 + 2: 2000-4
ge- meldet. Bei vorhandener Netzspannung werden die
Verbraucher vom Netzgerät versorgt und gleichzeitig
die Batterien des USV-Gerätes geladen. Technische
Daten: Nenneingangsspannung: 24VDC
Eingangsspannungsbereich: 22,5...30 VDC
Ausgangsspannung: Nominalspannung 24 VDC Max.
Ausgangsstrom: 20 A Schaltschwelle für
Batteriezuschaltung: 22 VDC Schaltschwelle für
Batterie-Schutzab- schaltung:
Batteriekapazität: 15 Ah Überbrückungszeit bei
max.Ausgangsstrom: 35 Minuten bzw. bei 60% Last und
T=20°C ca. 60 Minuten Ladezeit bei entladener
Batterie: 14 Std. für 90% Kapazität Batterieladestrom:
0,7...2,0 A (einstellbar) Ladung: über 24VDC-Netzgerät
20 A Batterielebensdauer (bei 20°C): 4-6 Jahre bei
vorschriftsgemäßer Lademethode Batteriezuschaltzeit
bei Netzausfall: 11 ms Schutzgrad: IP 20 Kühlung:
freie Konvektion Umgebungstemperatur: 0 ... +50°C
Lagertemperatur: - 20 ... + 55°C Maße
Steuerelektronik: B = 86 mm, H = 220 mm, T = 160 mm
Gewicht Steuerelektronik: 2,5 kg Befestigung
Steuerelektronik: Hutschiene
Menge: 21,000 St
DOK DIN 276 2008 Aufteilung+BT: 452

**2.2.1.6 Erdschluss Detektor VDE 0834**
Erdschluss Detektor VDE 0834

Erdschluss Detektor zur Überwachung
des SELV-Gleichspannungsnetzes der Rufanlage auf Erschlüsse und gefährliche
Fremdspannungen, bedingt u.a. durch
Isolationsfehler und fehlerhafte Verkabelungen.
Einsatz als Bestandteil eines medizinisch-elektrischen Systems, um den
Schutz des Patienten vor gefährlichen
Ableitströmen zu gewährleisten.

Installation des Erdschluss Detektors
in Verbindung mit dem Einphasen-Netz-
gerät (5/10 A) zur dauerhaften Überprüfung der sicheren Versorgung der Rufangemäß SELV-Standard (2xMOPP).
Zustandsanzeige des Gerätes via LED-
Anzeigen: Betrieb und Störung.

Zur Erfüllung der Anforderungen der VDE
0834-1: 2016-06 an eine verteilte SELV-
Installation erfolgt die Störungsmeldung bis zur Störungsbeseitigung durch
den integrierten Relaiskontakt
(Wechsler). Aufschaltung auf ein
Gefahren-Management System erforderlich
sowie Einleitung Eskalations-Routinen
zur Wiederherstellung des störungsfreien
Betriebs der Rufanlage.
Simulation eines Erdschlusses durch das
Betätigen des integrierten Testtasters.

Einstellung der Auslöseschwelle in acht
Stufen via Codierschalter von 48-480k?:
d.h. einem Ableitstrom zwischen 500µA
und 50µA.

Leistungsmerkmale:
- Standards:
EN 60950-1
EN 55022 Klasse B
EN 61000-3-2/-4-2, 3, 4, 5, 6, 8, 11
(Prüfschärfegrad 3)

Technische Daten:
- Spannungsversorgung 19-30 VDC
- Stromverbrauch ca. 20mA
- Klemmenbelastung max. 10A
- Auslöseschwelle Ableitstrom:
50-500µA (nach PE)
- Auslöseschwelle Fremdspannung:
14-19 VAC/DC
(von 24VDC/GND zu PE)
- Meldekontakt:
Wechsel potentialfrei
Belastung 30VDC, max. 1A
- Umgebungstemperatur 0 °C ... 40 °C
- Lagertemperatur 0 °C ... 60 °C
- Rel. Luftfeuchte 20...90 % n. kond.
- Luftdruck 700 hPa bis 1060 hPa
- Material Kunststoff
- RoHS konform / REACH
Menge: 21,000 St
DOK DIN 276 2008 Aufteilung+BT: 452

**2.2.1.7 System-Server**
Workstation System

System-Workstation zur Konfiguration,
Anzeige, Bedienung und Protokollierung.
Zusätzliche System-Lizenz
in Abhängigkeit der Systemfunktionen,
-größe und IP-Geräte erforderlich.
Bestehend aus einem hochwertigen
Systemrechner (24/7 Betrieb) mit
Schnittstellen (RS232, LAN), SSD, RAM,
Maus. Optional als Schnittstelle zu
Fremdsystemen wie DECT-Anlage
und BMA-System.

mindest Ausstattung:
- Universalgehäuse, als Desktop oder
  mit Einbau-Rahmen für 19" Rack
- Mainboard mit Quad-Core µP J5005
  1.5/2.8GHz oder gleichwertig,
- min. 8 GB RAM
- 1* Solid-State HDD (SSD) min. 240GB
- Display-Port-Grafikkarte
- 2* RS232, 1* parallel, USB
- 2* LAN Ethernet (min 10/100 MBit)
- Maus - ohne Tastatur
- Windows 10IOT, Backup-/Anwender-SW
Austattung der Anwendersoftware:
- Konfigurationstool
- Zuweisung der Zimmerkonfiguration
- Definition von Funktionen/Parametern
  der Rufanlage gemäß VDE 0834: 2016-06
- Einrichtung der Rufarten,
  Rufartgruppen, Rufart-Aufwertungen
- Einrichtung der VoIP/SIP-Channel zur
  mobilen Rufabfrage via DECT/WIFI
  (sep. Lizenz/SIP-Lizenz erforderlich)
- Konfiguration Ein-/Ausgangsevents zur
  Steuerung ext. Systeme: Licht/Jal./TV
- Einstellung von Radio- und TV-Prog.
- System-Mgmt Tools, Datenbank-Mgmt-Sys.
- Netzwerkfunktionen für Systemzugriffe
- Frei konfigurierbare Dienste (Zusa)
- Zuordnung von zeitlichen Diensten
- Auswahl von Rufartgruppen f. Dienste
- Konfiguration des Levels der akustischen Rufnachsendung (Tag-/Nacht)
- Definition zielorientierter Weiterleitung zwischen Stationen (Rufarten)
- Frei konf. Durchsagefunktionen
- Auswahl von Zielen bei Durchsagen
- Störungsüberwachung und Meldung
  (gemäß DIN VDE 0834: 2016-06)
- Grafische / tabellarische Anzeige von
  Meldungen nach Priorität/Rufart/Zeit
- Anwesenheits-/Rufmeldungen
Folgende Fkt. in Verbindung mit ZT/KSA:
- Rufabfrage, -abstellung
- Anwählen von Zimmern / Ausführen von
  Durchsagen an gewählte Ziele
- Eingabe und Verwaltung von
  Patientendaten incl. Verwaltung der
  Bettenbelegung (manuell)
- Zugriffskontrolle über
  Benutzerkennung (wenn erforderlich)
- Hyper-V Dantenbanksystem (IP-Geräte)
Optional:
- Nachrichtenübertragung an ein
  drahtloses Meldungssystem (z.B.
  WIFI-/DECT-System oder -PSA-
- Frei konfigurierbare
  Empfängeradressen für Meldungen aus
  Gruppen der Rufanlage
- Definition des Anzeigeformates der zu
  übertragenden Nachrichten
- Einrichtung von unterschiedlichen
  Diensten (z.B. Tag-, Nachtdienst)
- Zuordnung von Wiederholzeiten,
  akustischen Ruftönen, etc.

Technische Daten:
- Umgebungstemperatur +10 °C ... 35 °C
- Lagertemperatur 0 °C ... 50 °C
- Rel. Luftfeuchte 20...75 % n. kond.
- Dauerbetrieb: 24/7
- Spannungsversorgung: 230VAC
- Leistung: 100W
Normen:
- EN 55022/55024/61000-3/60950-1
- 2004/108/EG, 2006/95/EG, 2005/32/EG
- 2003/95/EG, Verordnung (EG)1275/2008
Menge: 1,000 St
DOK DIN 276 2008 Aufteilung+BT: 452

**2.2.1.8 Tastatur D für Workst./Server**
Tastatur für Workstation/Server

Tastatur für System-Workstation/Server
mit USB-Anschluss.
Ausführung im modernen, flachen Design
mit sanften, leisen und dauerhaft
abriebfesten Tasten. Universell und
zuverlässig sowie optimiert für
professionellen Einsatz. Farbe: Grau.

mindest Ausstattung:
- Kabelgebundene Tastatur
- Plug&Play über USB-Anschluss
- 3 Status-LEDs

Technische Daten:
- Umgebungstemperatur +0 °C ... 50 °C
- Lagertemperatur -20 °C ... 65 °C
- Rel. Luftfeuchte 20...75 % n. kond.
- Dauerbetrieb: 24/7
- Anschluss: USB
- Layout: Deutsch
Menge: 1,000 St
DOK DIN 276 2008 Aufteilung+BT: 452

**2.2.1.9 TFT HD Datenmonitor**
Datenmonitor 19" (TFT-Gerät) zum
Anschluss an einen Bedienrechner oder
Server.

Wesentliche Merkmale:
- 46 cm sichtbare Diagonale
- Grafikdarstellung bis 1280 * 1024
Punkten
- Power Management nach EPA
- Plug and Play nach VESA
- Schwenk-Neigefuß
- Netzkabel mit Netzstecker
- Anschluss 230 VAC
- Leistungsaufnahme 50/1 Watt

Befestigung: Tischgerät
Menge: 1,000 St
DOK DIN 276 2008 Aufteilung+BT: 452

**2.2.1.10 Einphasen-USV-Modul 230V AC 19" Einbau (2 HE) / Tischgerät**
Menge: 1,000 St
DOK DIN 276 2008 Aufteilung+BT: 452

**2.2.1.11 Software Interface - ESPA**
Softwaremodul für Kopplung
Kommunikationssystem via ESPA-X.

Softwaremodul als Basissoftware zur
Anbindung eines externen
Kommunikationssystems
(z.B. Alarmserver für WIFI/DECT
System) an die Systevo Workstation via
ESPA-X (XML Datensatz). Möglichkeit zur
Anpassung der Einstellungen an die
projektspezifischen Anforderungen der
Pflegeeinrichtung. Ruf- und Abstellmeldungen aus der Rufanlage werden
gemäß der Konfiguration an das
angeschlossene System übertragen und
durch die konfigurierten Endgeräte
(z.B. WIFI/DECT-Telefone) angezeigt.
Administrator-Zugriffsrechte
erforderlich, um z. B. die IP-Schnitt-
stelle an die Systemumgebung der
Rufanlage anpassen zu können.
CD mit Anwendersoftware für folgende
Funktionen:
- Konfigurationstool mit Datenbank-
Management-System zur Datenspeicherung
- Einstellung der IP-Schnittstelle
(TCP/IP)
- Interface zur übergreifenden
Systemsoftware der Rufanlage (IPC)
- Frei konfigurierbare Empfängeradressen pro Lichtrufgruppe und
Rufartgruppe
- Zuweisung von Rufarten zu
übergeordneten Rufartgruppen
- Einrichtung von unterschiedlichen
Diensten (z. B. Tag-, Nachtdienst)
- Zuordnung von Wiederholzeiten
- Anpassung der akustischen Ruftöne
- Filtermöglichkeiten für
Empfängeradressen
- Konfiguration von unterschiedlichen
Eskalationen pro Rufartgruppe
- Definition des Anzeigeformates der
zu übertragenden Nachrichten
- Textuelle Nachrichtenübertragung von
Systemmeldungen an das externe System
(inkl. Rufabstellung)
- Service-Funktionen
- Einfache System-Management-Tools zur
Systemanalyse (Sys-Log etc.)
- Erstellung einer Empfängerliste
(Datei)
- Passwortgeschützer Zugriff
Voraussetzung:
- Bedienrechner mit freier
ETH-LAN-Schnittstelle
Menge: 1,000 St
DOK DIN 276 2008 Aufteilung+BT: 452

**2.2.1.12 System Lizenz 500 Zimmer**
Systemlizenz für 500 Zimmer
Menge: 1,000 St
DOK DIN 276 2008 Aufteilung+BT: 452

**2.2.1.13 Repeater Modul**
Repeater Modul

Bus-Weiche/-Repeater ermöglicht die
Verzweigung am Zimmerbus und kann als
Verstärker für diesen eingesetzt
werden. Bei diesem Rufsystem werden je
2 Einheiten für den Zimmerbus benötigt,
eine für die Datenleitung und eine für
die Audioleitung.
Maße: 71 mm x 71 mm

Befestigung: in UP- Dose, DIN 49073

Schutzklasse: IP40
Menge: 21,000 St
DOK DIN 276 2008 Aufteilung+BT: 452

**2.2.1.14 Abdeckplatte blind Systevo Call Ackermann**
Abdeckplatte Audio Interface

Abdeckpl. für Audio Interface.
Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Betteneinheit
- Abmessungen: 68x68 mm
Menge: 21,000 St
DOK DIN 276 2008 Aufteilung+BT: 452

**2.2.1.15 Rahmen für Abdeckplatte, 1-fach Systevo Call Ackermann**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 21,000 St
DOK DIN 276 2008 Aufteilung+BT: 452

**2.2.1.16 Aufputzsockel 1-fach**
Menge: 21,000 St
DOK DIN 276 2008 Aufteilung+BT: 452

**2.2.1.17 Kontakt-Interface**
Schnittstelleneinheit
zur Anbindung der Anlage an eine
bestehende Lichtrufanlage sowie von externen Systemen
über potentialfreie Kontakte. Abhängig von der
Konfiguration können bis zu 4 Eingänge und 4 Ausgänge
genutzt werden. In den Systemen dienen diese Einheiten
zudem zur Steuerung von Gruppen-Signalleuchten.

Befestigung: AP-Montage oder
Hutschienenmontage
Farbe: verkehrsweiß - RAL 9016
Schutzklasse: IP40
Menge: 21,000 St
DOK DIN 276 2008 Aufteilung+BT: 452

**2.2.1.18 Anschlussträger Kontakt-Interface**
Anschlussträger für Schnittstelleneinheiten
Menge: 21,000 St
DOK DIN 276 2008 Aufteilung+BT: 452

**2.2.1.19 Informationsdisplay**
Info-Display mit hochwertiger LED-Matrix (RGB) Anzeige zur Unterstützung der
täglichen Pflegeabläufe in Pflegeeinrichtungen. Anwender-konforme Anzeige relevanter Daten für Anwendergruppen wie Pflegekräfte, ärztlichen Dienst sowie unterstützendes Personal (u.a. IT-Abteilung, techn. Dienst), zur Reduktion der Wegezeiten, Optimierung der Produktivität und effizientem Informationsfluss von Ruf- sowie Alarmmeldungen.
Anzeige von Systemmeldungen (Alarme, Rufe, Störungen etc., mit Piktogramm für Rufart) in priorisierter Reihenfolge, mit Rollier-Funktion bei mehreren Meldungen einer Priorität. Zudem Anzeige der Systemzeit (falls verfügbar). Option zur Konfiguration der akustischen Rufnachsendung. Mit Integriertem Lautsprecher zur Übertragung eingehender Durchsagen.
Überwachung/Synchronisation des gesamten Datenverkehrs sowie der eingehenden Audioverbindungen (Durchsagen), mit anderen Zimmern innerhalb der Organisationseinheit, Koordination der Kommunikation mit den Zentraleinheiten und weiteren Teilnehmern via Datenbus. Verwaltung der Konfigurationsdaten via der Zentraleinheit, redundante lokale Flash-Speicherung.
Aufrüstbar auf zukünftige System-Firmware dank zukunftsweisender Flash- und SpeicherTechnologien: Möglichkeit zum automatisierten Software-Update im laufenden Betrieb.
Mehrstufiges Sicherheitskonzept ermöglicht die lokale Rufsignalisierung bei fehlender Kommunikation mit der Zentraleinheit des Systems. Erfüllung der Cyber Security Anforderungen von modernen Datenbus-Infrastrukturen.
Lizenzpflichtige Systemfunktionen werden durch entsprechende Softwarelizenzen bereitgestellt.
Menge: 64,000 St
DOK DIN 276 2008 Aufteilung+BT: 452

**2.2.1.20 Deckenhalter Info-Display**
Variabler Deckenhalter (450mm bis 850mm) für 1 oder 2 Info-Displays zureinfachen Befestigung der Display-Einheit(en) an der Decke. Mit 2 Adaptern zur Aufnahme der Info-Displays. Die Kabelverlegung erfolgt durch das Befestigungsrohr.
Menge: 32,000 St
DOK DIN 276 2008 Aufteilung+BT: 452

**2.2.1.21 Electronik-Modul plus**
Elektronik Modul (SEM+)

Anschlusseinheit mit Signalleuchte zur Bereitstellung der benötigten Rufanlagen- und Steuerfunktionen
im Bewohner-/Patienten/Dienstzimmer
gemäß DIN VDE 0834. Separate Abdeckung
in Farbe weiss / silber erforderlich.
Optionaler Einsatz des Namensschilds.
Dient als Steuereinheit für Zusatzfunktionen im jeweiligen Zimmer und
als Gateway zur übergeordneten
Zentraleinheit (Datenbus).
Überwachung/Synchronisation des
gesamten Datenverkehrs sowie der
Audioverbindungen (Gespräche, Durchsagen) zu anderen Zimmern innerhalb
der Organisationseinheit, Koordination
der Kommunikation mit den Zentraleinheiten und weiteren Teilnehmern via
Datenbus. Verwaltung der Konfigurationsdaten via der Zentraleinheit,
redundante lokale Flash-Speicherung und
Nutzung von Profiles (Funktionen, I/O,
Geräte-Dienste).
Anschluss der multifunktionalen Zimmereinheiten über den Datenbus`(DBUS)
sowie Nutzung von Rufeingängen (I/O)
zum Anschluss an den Zimmer-Controller
und Einbindung in den Datenbus, ZBUS.
Nutzung benutzerfreundlicher
Installationstechnik mit farbkodierten
Anschlussterminals für die einzelnen
Geräte- und Steuerfunktionen, zur
effizienten Verkabelung und zur Optimierung des Inbetriebnahme-Prozesses.
Unterstützung bettenweises Sprechen in
Verbindung mit einer Betten-/Sprechein-
heit und Handgerät am Bett.
Aufrüstbar auf zukünftige System-Firm-
ware dank zukunftsweisender Flash- und
Speicher-Technologien: Möglichkeit zum
automatisierten Software-Update im
laufenden Betrieb.
Mehrstufiges Sicherheitskonzept
ermöglicht die lokale Rufsignalisierung
bei fehlender Kommunikation mit der
Zentraleinheit des Systems. Erfüllung
der Cyber Security Anforderungen von
modernen Datenbus-Infrastrukturen.
Lizenzpflichtige Systemfunktionen
werden durch entsprechende Softwarelizenzen bereitgestellt.

Besondere Materialeigenschaften:
Hochwertiges Kunststoff Compound  mit
antimikrobieller Oberfläche zur Reduktion von Mikroorganismen und zur
Hemmung des Wachstums von Keimen.
Gute mechanische Eigenschaften mit
hoher Widerstandsfähigkeit für die
tägliche Beanspruchung (Bedienung,
Reinigung, Desinfektion, Stöße etc.).
Geeignet für den Einsatz in Pflegeeinrichtungen mit hohen Anforderungen an
Hygiene, Stabilität, Langlebigkeit und
Haltbarkeit.
- Kunststoff (PC+ABS-FR), matt
- UV-beständig, Schlagzähigkeit
- Hitzebeständigkeit, Festigkeit
- Langlebigkeit, Haltbarkeit, Halogenfrei
- Flammschutz (Brandschutzklasse V0)

Zubehör:
- Abdeckung in Farbe silber und weiss
- Namensschild

System-Infrastruktur:
- Prozessor/OS: Embedded µC System
- Cyber Security: Firewall, Gesicherte
Boot-Loader Funktion
- Konfiguration: via Daten-Dienst
Ein-/Ausgänge:
- Spannungsversorgung 24V DC
- DBUS: 2x RS487 (je 200m)
Für je 4 Teilnehmer
- ABUS/ZBUS: je 1x RS487 (500m)
- Ruf-Eingang/Ausgang: 4x I/O
- Anschlussterminals: farbkodiert
für bis zu 3x 0.6mm (2x 0.8mm) starr
- Galvanische Trennung der Steuerfunktionen gemäß EN 60601.1.1 durch
externe Schutzmaßnahmen

Technische Daten:
- Betriebsspannung 24 V DC +/-10 %
- Strom @ 24 V DC 40 mA, max. 150mA
- Schaltausgänge max. 100mA @ 24V DC
- Umgebungstemperatur 5 °C ... +40 °C
- Lagertemperatur -20 °C ... 70 °C
- Rel. Luftfeuchte 20...85 % n. kond.
- Schutzart IP20
- Montage: mit uP Dose
Menge: 1,000 St
DOK DIN 276 2008 Aufteilung+BT: 452

**2.2.1.22 Abdeckung für Elektronikmodul und Zimmersignalleuchte**
Abdeckung für Elektronik Modul und Zimmersignalleuchte (weiss)

Abdeckung in Farbe weiss für
Elektronik Modul und Anschlusseinheit
Signalleuchte. Zum Aufrasten auf das
Elektronikmodul und auf die Zimmersignalleuchte.
Mit transluzentem Leuchtfeld
für 4 Lampenkammern.

Besondere Materialeigenschaften:
Hochwertiges Kunststoff Compound  mit
antimikrobieller Oberfläche zur Reduktion von Mikroorganismen und zur
Hemmung des Wachstums von Keimen.
Gute mechanische Eigenschaften mit
hoher Widerstandsfähigkeit für die
tägliche Beanspruchung (Bedienung,
Reinigung, Desinfektion, Stöße etc.).
Geeignet für den Einsatz in Pflegeeinrichtungen mit hohen Anforderungen an
Hygiene, Stabilität, Langlebigkeit und
Haltbarkeit.
- Kunststoff (PC+ABS-FR), matt
- UV-beständig, Schlagzähigkeit
- Hitzebeständigkeit, Festigkeit
- Langlebigkeit, Haltbarkeit, Halogenfrei
- Flammschutz (Brandschutzklasse V0)

Technische Daten:
- Umgebungstemperatur 5 °C ... +40 °C
- Lagertemperatur -20 °C ... 70 °C
- Rel. Luftfeuchte 20...85 % n. kond.
- Schutzart IP20
- Gewicht: 83g
- Farbe: weiss
- Montage: Aufrastung
Menge: 1,000 St
DOK DIN 276 2008 Aufteilung+BT: 452

**2.2.1.23 Kommunikationszentrale mit 7" Display**
Kommunikationszentrale mit 7" Display

Stationäre IP-Kommunikationszentrale,
ausgeführt als Tischgerät mit 7" Touch-
Display für Dienstplätze in Pflegeeinrichtungen, inkl. Handaparat für
diskrete Sprachkommunikation und
Full-Duplex Freisprechfunktion inkl.
optimierter Echo-Kompensation.
Die Bedienung erfolgt intuitiv über die
benutzerfreundliche Bedienoberfläche
zur Unterstützung der täglichen Pflegeabläufe in Pflegeeinrichtungen. Robutes
Touch-Display mit hoher Farbbrillanz
und guter Ablesbarkeit in unterschiedlichen Umgebungsparametern (Helligkeit,
Entfernung). Anwenderkonforme Anzeige
und Gestaltung laufzeitkritischer sowie
relevanter Daten und Prozessabläufe
für Anwendergruppen wie Pflegekräfte,
ärztlichen Dienst zur Reduktion der
Wegezeiten, Optimierung der Produktivität und effizientem Informationsfluss
zur Bearbeitung anstehender Ereignisse.
Nutzung der RFID-Technologie/PIN-Code
zur revisionssicheren Authentifizierung
/zeitgenauen Registrierung von
Vorgängen und für die Zugriffssteuerung
gemäß DSGVO-Vorgaben, in Abhängigkeit
der Anforderung in Pflegeeinrichtungen.

Anzeige von Systemmeldungen bei
gesetzter Anwesenheit (Alarme, Rufe und
Anwesenheiten etc.) mit der höchsten
Priorität in farblicher, priorisierter
Reihenfolge, zudem Anzeige der Uhrzeit,
Datum, Systemzeit. Akustische Rufnachsendung bei  gesetzter Anwesenheit
sowie Möglichkeit zur Auslösung
weiterer Rufe / Eskalationen.
Unterstützung Workflow-relevanter
Prozesse durch Anzeige sowie Auswählen/
Abwählen von  Diensten (Zusammenschaltungen), zur erweiterten Rufnachsendung
und Eskalation in weitere Stationen.
One-Touch Gesprächskommunikation zur
Abfrage von Rufen bzw. Ansprechen von
Anwesenheiten im freien Gegensprechen
(Full-Duplex) oder im diskreten Modus,
umschalten zwischen den Modi möglich.
Selektives Ansprechen von Zimmern/
Betten (ohne Ruf/Anwesenheit) über vorkonfigurierte Teilnehmerlisten. Zudem
Option zur Priorisierung von Zimmern/
Betten zur Anpassung der Eskalations-
Workflows eingehender Alarmmeldungen.
Durchsagefunktion (Senden/Empfangen)
via IP-Kommunikation / Bus-Technologie
sowie Anbindung mit VoIP/SIP Schnittstelle (ETH, WIFI), zur Kommunikation
über die Tk-Anlage. Erweiterung mit
Telefonie-Client (SIP) für Dienstplätze
sowie Funktionsräume.
Nutzung d. RFID-Techn. zur Legitimation
am Touch-Terminal für den Zugriff auf
die Dienstzimmer-Funktionen: hiermit
effiziente Gestaltung von Workflows zur
Unterstützung der täglichen Pflegeprozesse in geeigneter Weise.
Sicherheit: Überwachung/Synchronisation
des gesamten Datenverkehrs sowie der
Audioverbindungen (Gespräche, Durchsagen) zu anderen Zimmern innerhalb
der Organisationseinheit, Koordination
der Kommunikation mit den Zentraleinheiten und weiteren IP-Teilnehmern via
IP-Schnittstelle (ETH-LAN, WIFI).
Die Konfigurationsdaten eines Zimmers
werden über den Management-Server
verwaltet und lokal abgelegt:
Nutzung standardisierter Web-Services.
Unterstützung der Cyber Security
Anforderungen von modernen IT-Infra-
strukturen. Aufrüstbar auf zukünftige
System-Firmware dank zukunftsweisender
Flash- und Speicher-Technologien:
Möglichkeit zum automatisierten
Software-Update im laufenden Betrieb.
Mehrstufiges Sicherheitskonzept
ermöglicht die lokale Rufsignalisierung
bei fehlender Kommunikation mit der
Zentraleinheit des Systems.

Freischaltung lizenzpflichtiger Systemfunktionen durch separate Softwarelizenzen erforderlich:
- Pflege-/KIS-Schnittstelle
- SIP (seitens IP-PABX

Beinhaltet die Anschlusstechnik/Kabel
zur Bereitstellung der benötigten Rufanlagen-/Steuerfunktionen im Dienstzimmer gemäß DIN VDE 0834. Dient als
Steuereinheit für Zusatzfunktionen im
jeweiligen Zimmer und als Gateway zur
übergeordneten Zentraleinheit
(Ethernet-LAN und / oder Datenbus).
Mehrwertdienste werden über die ETH-
LAN Schnittstelle an die stationäre
IP-Kommunikationszentrale geroutet.
(Zubehör: Wandeinheit, LAN-Anschluss)

Besondere Materialeigenschaften, Touch:
Hochwertiges, gehärtetes Mineralglas
m. einer in das aP-Gehäuse integrierten
Oberfläche. Kunststoff Compound  mit
antimikrobieller Oberfläche zur Reduktion von Mikroorganismen und zur
Hemmung des Wachstums von Keimen.
Gute mechanische Eigenschaften mit
hoher Widerstandsfähigkeit für die
tägliche Beanspruchung (Bedienung,
Reinigung, Desinfektion, Stöße etc.).
Geeignet für den Einsatz in Pflegeeinrichtungen mit hohen Anforderungen an
Hygiene, Stabilität, Langlebigkeit und
Haltbarkeit. Temporäre Abschaltung des
Touch-Displays für Reinigungs-Modus zur
Desinfektion der Oberfläche, Gehäuses.
- Kunststoff (PC+ABS-FR), matt
- UV-beständig, Schlagzähigkeit
- Hitzebeständigkeit, Festigkeit
- Langlebigkeit, Haltbarkeit, Halogenfrei
- Flammschutz (Brandschutzklasse V0)
System-Infrastruktur:
- Prozessor: Cortex A64 Q-Core, 1.2GHz
- Speicher: 1GB DDR3, 8 GB Flash
- Betriebssystem: Linux
- Cyber Security: Firewall, VNC (SSH),
Gesicherte Boot-Loader Funktion
- VoIP/SIP: Digital, Codec G.711, P2P
- Konfiguration: via Web-Dienst
- LAN: RJ45, 10/100Base-TX/IEEE 802.3
- ETH für digitale Daten/Audio (WIFI opt.)
Bedienelement (Touch-Display):
- Panel-Größe: 17cm, 16:9
- Technologie: TFT LCD, LED Beleuchtung
- Auflösung: 1024x600, 16,7M Farben
- Touch-Technologie: kapazitiv, multit.
- Glas: gehärtetes Mineralglas/Härte 7H
- Zulässige Desinfektionsmittel:
- Ethanol, Ammonium-Chlorid, Aldehyd
- Reinigungsmodus für 10s aktivierbar
Lautsprecher/Handgerät/Akustik:
- Leistung: 2W (normal), 2,5W (max.)
- Frequenzbereich: 380Hz-20kHz
Mechanische Daten:
- Maße: B=313mm, H=130mm, T=134mm
- Farbe: weiß (ähnlich RAL 9016)
- Farbe: weiß
- Material Front: Mineralglas (7H)
- Material Gehäuse: PC+ABS-FR
- Material Standfuß: Metall, lackiert
- Montage: Tischgerät
- Schutzklasse: IP20
- Temperatur: 5-40°C
- Rel. Lufteuchte. 20-75% n. kond.
- Luftdruck 700 hPa bis 1060 hPa
- Dauerbetrieb: 24/7
- Spannungsversorgung: 24VDC/PoE
- Leistung: 5W (typisch), max. 7,2W
- MTBF: 400000h
Normen:
- 2004/108/EG, 2001/95/EG, 2011/65/EG
- EN55022/EN60950-1/EN50130-4/EN50581
Menge: 1,000 St
DOK DIN 276 2008 Aufteilung+BT: 452

**2.2.1.24 Anschluss-Einheit SCVIP**
Anschlusseinheit

Anschlusseinheit, zur Bereitstellung der benötigten Rufanlagen-
und Steuerfunktionen am Dienstplatz.
Anschluss der multifunktionalen
IP-Kommunikationszentrale SCVIP.

Anbindung der Betteneinheit über den
Datenbus`(DBUS) an einen übergeordneten
(IP)-Zimmerkontroller wie ein Zimmer-
Elektronikmodul.

Leistungsmerkmale:
Bestückung:
- 1 Steckvorrichtung zum Anschluss der
multifunktionalen IP-Kommunikations-
Zentrale (SCVIP)
Ein-/Ausgänge:
- Spannungsversorgung 24V DC
- Datenbus (DBUS)
- Audiobus (ABUS)
- Ruf-Eingang/Ausgang (I/O)

Zubehör:
- Abdeckplatte, Rahmen

Technische Daten:
- Betriebsspannung 24 V DC +/-10 %
- Ruhestrom @ 24 V DC ca. 2 mA
- Umgebungstemperatur 5 °C ... +55 °C
- Lagertemperatur -20 °C ... 70 °C
- Rel. Luftfeuchte 20...85 % n. kond.
- Schutzart IP20
- Einbautiefe: 25mm
- Gewicht ca. 90 g
- Abmessungen LxBxT: 70x70x33 mm
Menge: 1,000 St
DOK DIN 276 2008 Aufteilung+BT: 452

**2.2.1.25 Abdeckplatte**
Abdeckpl. Anschlusseinheit

Abdeckplatte für Anschlusseinheit für
IP-Kommunikationszentrale Dienstzimmer.
Ausgeführt mit 1 Stecköffnung.
Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Betteneinheit
- Abmessungen: 68x68 mm
Menge: 1,000 St
DOK DIN 276 2008 Aufteilung+BT: 452

**2.2.1.26 Rahmen für Abdeckplatte, 1-fach**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 1,000 St
DOK DIN 276 2008 Aufteilung+BT: 452

**2.2.1.27 Ruf- / Abstelleinheit**
Ruf-/Abstelleinheit

Systevo Ruf-/Abstelleinheit, zur Bereitstellung der benötigten Rufanlagenfkt.
im Patienten-/ Dienstzimmer oder
Funktionsräumen. Die Einheit ist mit
einer Ruftaste mit erkennbarem Druckpunkt zur sicheren Rufauslösung
ausgestattet.
Ausgeführt mit Anwesenheitstaste inkl.
Abstellfunktion (Ruf, Alarm, Störung).
Anbindung der Einheit über den Datenbus
(DBUS) an einen übergeordneten (IP)-
Zimmerkontroller wie ein Zimmerterminal
oder ein Zimmer-Elektronikmodul.
Zusatzfunktion: Anschluss einer
ext. Rufeinheit am Rufeingang (I/O),
für unterschiedliche Anwendungsbereiche
wie z.B. WC-Bereich (Zugtaster).
Ggf. Firmware-Lizenzen für die Bereitstellung v. Gerätefunktionen notwendig.

Leistungsmerkmale:
Bestückung:
- 1 Ruftaste (LED rot)
- 1 Anwesenheitstaste (LED grün)
(inkl. Abstellfunktion)
Ein-/Ausgänge:
- Spannungsversorgung 24V DC
- Datenbus (DBUS)
- Ruf-Eingang/Ausgang (I/O)

Funktionen:
- Rufauslösung, Anwesenheitsmarkierung
- Abstellfunktion von Störungen (5s)
- Steuerfunktion für Lichtrufgespräch
- Konfigurierbare Systemfkt. (Eingang)

Zubehör:
- Abdeckplatte, Rahmen

Technische Daten:
- Betriebsspannung 24 V DC +/-10 %
- Ruhestrom @ 24 V DC ca. 10 mA
- Stromaufnahme max. 50 mA
(ohne Handgeräte)
- Schaltausgang max. 250mA @ 24V DC
- Umgebungstemperatur 5 °C ... +55 °C
- Lagertemperatur -20 °C ... 70 °C
- Rel. Luftfeuchte 20...85 % n. kond.
- Schutzart IP20
- Einbautiefe: 25mm
- Gewicht ca. 90 g
- Abmessungen LxBxT: 70x70x33 mm
Menge: 1,000 St
DOK DIN 276 2008 Aufteilung+BT: 452

**2.2.1.28 Abdeckplatte Ruf- / Abstelleinheit**
Abdeckpl. Ruf-/Abstelleinheit
Tasten rot und grün

Abdeckplatte f. Ruf-/Abestelleinheit.
Bestückt mit Ruftaste (rot) und
Anwesenheitstaste (grün).
Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)
- Tasten: Rot und Grün, transparent

Montage:
- Für uP-Installation
- Rastbefestigung auf Betteneinheit
- Abmessungen: 68x68 mm
Menge: 1,000 St
DOK DIN 276 2008 Aufteilung+BT: 452

**2.2.1.29 Rahmen für Abdeckplatte, 1-fach**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 1,000 St
DOK DIN 276 2008 Aufteilung+BT: 452

**2.2.1.30 Zimmersignalleuchte**
Zimmersignalleuchte zur
optischen Anzeige von Rufen und
Anwesenheiten des Bewohner-/Patienten
und Dienstzimmers gemäß DIN VDE 0834.
Separate Abdeckung in Farbe weiss
erforderlich.
Optionaler Einsatz des Namensschilds.
Anschluss an die multifunktionalen
Zimmereinheiten über den Datenbus
(DBUS) oder im Kompatibilitätsmodus
an die Steuerausgänge AL1/2, RL, RLWC.
Nutzung benutzerfreundlicher
Installationstechnik mit farbkodierten
Anschlussterminals für die einzelnen
Geräte- und Steuerfunktionen, zur
effizienten Verkabelung und zur Optimierung des Inbetriebnahme-Prozesses.
Aufrüstbar auf zukünftige System-Firm-
ware dank zukunftsweisender Flash- und
Speicher-Technologien: Möglichkeit zum
automatisierten Software-Update im
laufenden Betrieb.
Lizenzpflichtige Systemfunktionen
werden durch entsprechende Softwarelizenzen bereitgestellt.
Besondere Materialeigenschaften:
Hochwertiges Kunststoff Compound  mit
antimikrobieller Oberfläche zur Reduktion von Mikroorganismen und zur
Hemmung des Wachstums von Keimen.
Gute mechanische Eigenschaften mit
hoher Widerstandsfähigkeit für die
tägliche Beanspruchung (Bedienung,
Reinigung, Desinfektion, Stöße etc.).
Geeignet für den Einsatz in Pflegeeinrichtungen mit hohen Anforderungen an
Hygiene, Stabilität, Langlebigkeit und
Haltbarkeit.
- Kunststoff (PC+ABS-FR), matt
- UV-beständig, Schlagzähigkeit
- Hitzebeständigkeit, Festigkeit
- Langlebigkeit, Haltbarkeit, Halogenfrei
- Flammschutz (Brandschutzklasse V0)
Zubehör:
- Abdeckung in Farbe silber und weiss
- Namensschild
System-Infrastruktur:
- Prozessor/OS: Embedded µC System
- Cyber Security: Firewall, Gesicherte
  Boot-Loader Funktion
- Konfiguration: via Daten-Dienst DBUS
Ein-/Ausgänge:
- Spannungsversorgung 24V DC
- DBUS: 1x RS487 (je 200m)
- Eingang: 4x
- Anschlussterminals: farbkodiert
  für bis zu 3x 0.6mm (2x 0.8mm) starr
Technische Daten:
- Betriebsspannung 24 V DC +/-10 %
- Strom 24 V DC 20 mA, max. 120mA
  - Schaltausgänge max. 100mA @ 24V DC
- Umgebungstemperatur 5 °C ... +40 °C
- Lagertemperatur -20 °C ... 70 °C
- Rel. Luftfeuchte 20...85 % n. kond.
- Schutzart IP20
Menge: 420,000 St
DOK DIN 276 2008 Aufteilung+BT: 452

**2.2.1.31 Abdeckung für Elektronikmodul und Zimmersignalleuchte**
Abdeckung für Elektronik Modul und Zimmersignalleuchte (weiss)

Abdeckung in Farbe weiss für
Elektronik Modul und Anschlusseinheit
Signalleuchte. Zum Aufrasten auf das
Elektronikmodul und auf die Zimmersignalleuchte.
Mit transluzentem Leuchtfeld
für 4 Lampenkammern.

Besondere Materialeigenschaften:
Hochwertiges Kunststoff Compound  mit
antimikrobieller Oberfläche zur Reduktion von Mikroorganismen und zur
Hemmung des Wachstums von Keimen.
Gute mechanische Eigenschaften mit
hoher Widerstandsfähigkeit für die
tägliche Beanspruchung (Bedienung,
Reinigung, Desinfektion, Stöße etc.).
Geeignet für den Einsatz in Pflegeeinrichtungen mit hohen Anforderungen an
Hygiene, Stabilität, Langlebigkeit und
Haltbarkeit.
- Kunststoff (PC+ABS-FR), matt
- UV-beständig, Schlagzähigkeit
- Hitzebeständigkeit, Festigkeit
- Langlebigkeit, Haltbarkeit, Halogenfrei
- Flammschutz (Brandschutzklasse V0)

Technische Daten:
- Umgebungstemperatur 5 °C ... +40 °C
- Lagertemperatur -20 °C ... 70 °C
- Rel. Luftfeuchte 20...85 % n. kond.
- Schutzart IP20
- Gewicht: 83g
- Farbe: weiss
- Montage: Aufrastung
Menge: 420,000 St
DOK DIN 276 2008 Aufteilung+BT: 452

**2.2.1.32 Zimmer Touch IP 7"**
Zimmer Touch-Terminal IP, 7" Display

Touch-Terminal IP, mit 7" Display und
kapazitiver Bedienoberfläche zur Unterstützung der täglichen Pflegeabläufe in
Pflegeeinrichtungen. Anwender-konforme
Anzeige / Gestaltung laufzeitkritischer
und relevanter Daten und Prozessabläufe
für Anwendergruppen wie Pflegekräfte,
ärztlichen Dienst sowie unterstützendes
Personal (u.a. IT-Abt., techn. Dienst),
zur Reduktion der Wegezeiten, Optimierung der Produktivität und effizientem
Informationsfluss von Pflegeaufgaben.
Nutzung der RFID-Technologie/PIN-Code
zur revisionssicheren Authentifizierung
/zeitgenauen Registrierung von
Vorgängen und für die Zugriffssteuerung
gemäß DSGVO-Vorgaben, in Abhängigkeit
der Anforderung in Pflegeeinrichtungen.
Ausführung als IP-Kommunkationseinheit,
Full-Duplex, im hochwertigen aP-Gehäuse
für Bewohner-/Patientenzimmer/Dienst-
zimmern, sowie als Steuereinheit für
Zusatzfunktionen im jeweiligen Zimmer
und als Gateway zu mobilen Endgeräten.
Intuitive Bedienung über das hintergrundbeleuchtete Touch-Display mit
hoher Farbbrillanz und guter Ablesbarkeit in unterschiedlichen Umgebungsparametern (Helligkeit, Entfernung).
Gesprächskommunikation im freien Gegensprechen (Full-Duplex) und Durchsagefunktion (Senden/Empfangen) via
IP-Kommunikation oder Bus-Technologie
sowie Anbindung mit VoIP/SIP Schnittstelle (ETH, WIFI), zur Kommunikation
über die Tk-Anlage. Erweiterung mit
Telefonie-Client (SIP) für Dienstzimmer
sowie Funktionsräume.
Anzeige von Systemmeldungen bei
gesetzter Anwesenheit (Alarme, Rufe und
Anwesenheiten etc.) mit der höchsten
Priorität in farblicher, priorisierter
Reihenfolge. Akustische Rufnachsendung
bei  gesetzter Anwesenheit sowie
Möglichkeit z. Auslösung weiterer Rufe.
Anzeige der Uhrzeit, Datum, Systemzeit.
Option zur Konfiguration des Nachmodus
für die  Abschaltung der Displayanzeige
zur Erfüllung der Nachruhe für Bewohner
/Patienten.
Unterstützung Workflow-relevanter
Prozesse durch Anzeige sowie Auswählen/
Abwählen von  Diensten (Zusammenschaltungen), zur erweiterten der Rufnachsendung in weitere Stationen.
Nutzung d. RFID-Techn. zur Legitimation
am Touch-Terminal für den Zugriff auf
die Patientendaten direkt im Patientenzimmer sowie Dokumentation von Pflegevorgänge. Hiermit effiziente Gestaltung
von  Pflegeaufgaben / Tätigkeiten sowie
der Dokumentation für den jeweiligen
Patienten zur Entlastung bei Routinearbeiten und Unterstützung d. täglichen
Pflegeprozesse in geeigneter Weise.
Pflegeleistungen werden unmittelbar nach der Bereitstellung dokumentiert:
Erfassung von Vitaldaten, pflegerischen
Tätigkeiten, Medikation und anderen
dokumentationspflichtigen Informationen, zur Reduktion fehlerbehafterer
Aufzeichnungen.
Energieeinsparung und optimierte
domotische Kontrollfunktionen werden
durch eine lokale Benutzeroberfläche
bereitgestellt.
Sicherheit: Überwachung/Synchronisation
des gesamten Datenverkehrs sowie der
Audioverbindungen (Gespräche, Durchsagen) zu anderen Zimmern innerhalb
der Organisationseinheit, Koordination
der Kommunikation mit den Zentraleinheiten und weiteren IP-Teilnehmern via
IP-Schnittstelle (ETH-LAN, WIFI).
Die Konfigurationsdaten eines Zimmers
werden über den Management-Server
verwaltet und lokal abgelegt:
Nutzung standardisierter Web-Services.
Unterstützung der Cyber Security
Anforderungen von modernen IT-Infra-
strukturen. Aufrüstbar auf zukünftige
System-Firmware dank zukunftsweisender
Flash- und Speicher-Technologien:
Möglichkeit zum automatisierten
Software-Update im laufenden Betrieb.
Mehrstufiges Sicherheitskonzept
ermöglicht die lokale Rufsignalisierung
bei fehlender Kommunikation mit der
Zentraleinheit des Systems.

Freischaltung lizenzpflichtiger Systemfunktionen durch separate Softwarelizenzen erforderlich:
RFID-Fkt., IP-Fkt. (ETH-LAN/WIFI/BT)
Dienstzimmer-Fkt. (Zusammenschaltungen,
Durchsagen, Zimmer/Bett-Priorisierung),
Telefonie (SIP-Client), Pflege-Doku
(KIS-Schnittstelle erforderlich)

Besondere Materialeigenschaften:
Hochwertiges, gehärtetes Mineralglas
m. einer in das aP-Gehäuse integrierten
Oberfläche. Kunststoff Compound  mit
antimikrobieller Oberfläche zur Reduktion von Mikroorganismen und zur
Hemmung des Wachstums von Keimen.
Gute mechanische Eigenschaften mit
hoher Widerstandsfähigkeit für die
tägliche Beanspruchung (Bedienung,
Reinigung, Desinfektion, Stöße etc.).
Geeignet für den Einsatz in Pflegeeinrichtungen mit hohen Anforderungen an
Hygiene, Stabilität, Langlebigkeit und
Haltbarkeit. Temporäre Abschaltung des
Touch-Displays für Reinigungs-Modus zur
Desinfektion der Oberfläche, Gehäuses.
- Kunststoff (PC+ABS-FR), matt
- UV-beständig, Schlagzähigkeit
- Hitzebeständigkeit, Festigkeit
- Langlebigkeit, Haltbarkeit, Halogenfrei
- Flammschutz (Brandschutzklasse V0)
System-Infrastruktur:
- Prozessor: Cortex A64 Q-Core, 1.2GHz
- Speicher: 1GB DDR3, 8 GB Flash
- Betriebssystem: Linux
- Cyber Security: Firewall, VNC (SSH),
Gesicherte Boot-Loader Funktion
- VoIP/SIP: Digital, Codec G.711, P2P
- Konfiguration: via Web-Dienst
- LAN: RJ45, 10/100Base-TX/IEEE 802.3
- ETH für digitale Daten/Audio (WIFI opt.)
Bedienelement (Touch-Display):
- Panel-Größe: 17cm, 16:9
- Technologie: TFT LCD, LED Beleuchtung
- Auflösung: 1024x600, 16,7M Farben
- Touch-Technologie: kapazitiv, multit.
- Glas: gehärtetes Mineralglas/Härte 7H
- Zulässige Desinfektionsmittel:
- Ethanol, Ammonium-Chlorid, Aldehyd
- Reinigungsmodus für 10s aktivierbar
Lautsprecher/Akustik:
- Leistung: 2W (normal), 2,5W (max.)
- Frequenzbereich: 380Hz-20kHz
Mechanische Daten:
- Maße: B=215mm, H=145mm, H=25mm
- Farbe Front: weiß (ähnlich RAL 9016)
- Farbe Rahmen: weiß
- Material Front: Mineralglas (7H)
- Material Gehäuse-Rahmen: PC+ABS-FR
- Montage: mit Anschlusseinheit
für IP-Touch Terminal
- Schutzklasse: IP20
- Temperatur: 5-40°C
-Rrel. Lufteuchte. 20-75% n. kond.
- Luftdruck 700 hPa bis 1060 hPa
- Dauerbetrieb: 24/7
- Spannungsversorgung: 24VDC
- Leistung: 4W (typisch), max. 7,2W
- MTBF: 400000h
Normen:
- 2004/108/EG, 2001/95/EG, 2011/65/EG
- EN55022/EN60950-1/EN50130-4/EN50581
Menge: 310,000 St
DOK DIN 276 2008 Aufteilung+BT: 452

**2.2.1.33 Anschlusseinheit f. IP-Touch**
Anschlusseinheit f. IP-Touch
Terminal 2.0, Datenbus

Anschlusseinheit für IP-Touch-
Terminal, zur Bereitstellung der benötigten Rufanlagen- und Steuerfunktionen
im Bewohner-/Patienten/Dienstzimmer
gemäß DIN VDE 0834. Dient als Steuereinheit für Zusatzfunktionen im jeweiligen Zimmer und als Gateway zur übergeordneten Zentraleinheit (Datenbus).
Überwachung/Synchronisation des
gesamten Datenverkehrs sowie der
Audioverbindungen (Gespräche, Durchsagen) zu anderen Zimmern innerhalb
der Organisationseinheit, Koordination
der Kommunikation mit den Zentraleinheiten und weiteren Teilnehmern via
Datenbus. Verwaltung der Konfigurationsdaten via Management-Server,
redundante lokale Flash-Speicherung und
Nutzung von Profiles (Funktionen, I/O,
Geräte-Dienste).
Anschluss der multifunktionalen Zimmereinheiten sowie der Signalleuchte über
den Datenbus`(DBUS) sowie Nutzung von
Rufeingängen (I/O) zum Anschluss von
an den Zimmer-Controller und Einbindung in den Datenbus, ZBUS.
Anbindung des Bettenbus (BBUS) im
Kompatibilitätsmodus (für Bettenmodul).
Nutzung benutzerfreundlicher
Installationstechnik mit farbkodierten
Anschlussterminals für die einzelnen
Geräte- und Steuerfunktionen, zur
effizienten Verkabelung und zur Optimierung des Inbetriebnahme-Prozesses.
Unterstützung bettenweises Sprechen in
Verbindung mit einer Betten-/Sprechein-
heit und  Handgerät am Bett.
Aufrüstbar auf zukünftige System-Firm-
ware dank zukunftsweisender Flash- und
Speicher-Technologien: Möglichkeit zum
automatisierten Software-Update im
laufenden Betrieb.
Mehrstufiges Sicherheitskonzept
ermöglicht die lokale Rufsignalisierung
bei fehlender Kommunikation mit der
Zentraleinheit des Systems. Erfüllung
der Cyber Security Anforderungen von
modernen Datenbus-Infrastrukturen.
Lizenzpflichtige Systemfunktionen
werden durch entsprechende Softwarelizenzen bereitgestellt.
Mechanische Lock-Funktion zur Sicherung
des IP-Touch Terminals.
Besondere Materialeigenschaften:
Hochwertiges Kunststoff Compound  mit
antimikrobieller Oberfläche zur Reduktion von Mikroorganismen und zur
Hemmung des Wachstums von Keimen.
Gute mechanische Eigenschaften mit
hoher Widerstandsfähigkeit für die
tägliche Beanspruchung (Bedienung,
Reinigung, Desinfektion, Stöße etc.).
Geeignet für den Einsatz in Pflegeeinrichtungen mit hohen Anforderungen an
Hygiene, Stabilität, Langlebigkeit und
Haltbarkeit. Temporäre Abschaltung des
Touch-Displays für Reinigungs-Modus zur
Desinfektion der Oberfläche, Gehäuses.
- Kunststoff (PC+ABS-FR), matt
- UV-beständig, Schlagzähigkeit
- Hitzebeständigkeit, Festigkeit
- Langlebigkeit, Haltbarkeit, Halogenfrei
- Flammschutz (Brandschutzklasse V0)

System-Infrastruktur:
- Prozessor/OS: Embedded µC System
- Cyber Security: Firewall, Gesicherte
Boot-Loader Funktion
- Konfiguration: via Daten-Dienst
Ein-/Ausgänge:
- Spannungsversorgung 24V DC
- DBUS: 2x RS487 (je 200m)
Für je 4 Teilnehmer
- ABUS/ZBUS: je 1x RS487 (500m)
- BBUS: 1xRS485 (200m)
- Ruf-Eingang/Ausgang: 4x I/O
- Anschlussterminals: farbkodiert
für bis zu 3x 0.8mm (0.6mm) starr
- Galvanische Trennung der Steuerfunktionen gemäß EN 60601.1.1 durch
externe Schutzmaßnahmen

Technische Daten:
- Betriebsspannung 24 V DC +/-10 %
- Strom  24 V DC 180 mA, max. 300mA
(mit IP Touch-Terminal, ohne: 30-40mA)
- Schaltausgänge max. 100mA @ 24V DC
- Umgebungstemperatur 5 °C ... +55 °C
- Lagertemperatur -20 °C ... 70 °C
- Rel. Luftfeuchte 20...85 % n. kond.
- Schutzart IP20
- Montage: mit uP Dose (Tunnelausführung)
- Abmessungen LxBxT: 170x100x10 mm
Menge: 310,000 St
DOK DIN 276 2008 Aufteilung+BT: 452

**2.2.1.34 Betteinheit**
Betteinheit, mag. Stecksystem
DIN7, Ruf-, Abstellfunktion

Betteinheit, zur Bereitstellung der
benötigten Rufanlage
und Steuerfunktionen am Patienten-
oder Bewohnerbett. Anschluss eines
multifunktionalen Handgeräts über das
selbstlösende Magnet-Stecksystem.
Bei Überschreiten der vordefinierten
Zugkraft am Anschlusskabel des Handgerätes löst der Systemstecker automatisch von der Betteinheit ab, um
einer mechanischen Beschädigung
(Betteinheit, Kabel) vorzubeugen.
Die Betteinheit ist m. einer Ruftaste
mit erkennbarem Druckpunkt zur sicheren
Rufauslösung ausgestattet. Ausgeführt
mit Abstellfunktion (Betrieb Datenbus)
sowie mit Abmeldefunktion über die
integrierte Abstelltaste. DIN7-Buchse
für alternatives Handgerät oder zugelassenes Gerät zur Rufauslösung.
Option: Bettenweises Sprechen in
Verbindung mit einem ausgestatteten
Handgerät für die Kommunikation mit
dem Pflegepersonal.
Anbindung der Betteinheit über den
Datenbus`(DBUS) oder Rufeingang (I/O)
an einen übergeordneten (IP)-Zimmer-
kontroller wie ein Zimmerterminal oder
ein Zimmer-Elektronikmodul.
Im Datenbus-Betrieb: Anschluss einer
ext. Rufeinheit am Rufeingang (I/O).
Über das selbstlösende Magnet-Steck-
system werden die Datendienste sowie
der TV-Ton an das Handgerät übertragen,
Überwachung erfolgt gemäß den Vorgaben
der VDE 0834-1.
Die Betteinheit ist mit 2 Steuerausgängen für bis zu 2 Lichtquellen ausgestattet.
Ggf. Firmware-Lizenzen für die Bereitstellung v. Gerätefunktionen notwendig.

Leistungsmerkmale:
Bestückung:
- 1 Magnet-Steckvorrichtung zum
Anschluss des multifunktionalen
Endgeräts
- 1 DIN7-Buchse
- 1 Ruftaste (rot)
- 1 Abstelltaste (grün)
- Galvanische Trennung der Steuerfunktionen gemäß EN 60601.1.1 hat
durch geeignete Schutzmaßnahmen
zu erfolgen
Ein-/Ausgänge:
- Spannungsversorgung 24V DC
- Datenbus (DBUS)
- Ruf-Eingang/Ausgang (I/O)
- 2 Steuerausgänge
- TV-Toneingang, Trennung gemäß
EN 60601.1.1 erforderlich

Funktionen:
- Rufauslösung, lokale Rufabstellung*
* verfügbar über den Datenbus (DBUS)
- lokale Abmeldefunktion des Handgeräts
- Steuerfunktion für 2 Lichtquellen
(oder alternative Gewerke)
- Steuerfunktion für Lichtrufgespräch
- Konfigurierbare Systemfkt. (Eingang)

Zubehör:
- Abdeckplatte, Rahmen, Tasten für med.
Versorgungseinheit (grau m. Symbolik)

Technische Daten:
- Betriebsspannung 24 V DC +/-10 %
- Ruhestrom @ 24 V DC ca. 10 mA
- Stromaufnahme max. 50 mA
(ohne Handgeräte)
- Schaltausgang max. 250mA @ 24V DC
- Umgebungstemperatur 5 °C ... +55 °C
- Lagertemperatur -20 °C ... 70 °C
- Rel. Luftfeuchte 20...85 % n. kond.
- Schutzart IP20
- Einbautiefe: 25mm
- Gewicht ca. 90 g
- Abmessungen LxBxT: 70x70x33 mm
Menge: 340,000 St
DOK DIN 276 2008 Aufteilung+BT: 452

**2.2.1.35 Abdeckplatte für Betteinheit**
Abdeckpl. Betteinheit, mag. Stecksys.
DIN7, Tasten rot und grau

Abdeckplatte f. Betteinheit mit
selbstlösendem Magnet-Stecksystem
und DIN7 Buchse.
Bestückt mit Ruftaste (rot), Abstelltaste (grau) und 2 Stecköffnungen.
Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)
- Tasten: Rot und Grau, transparent

Montage:
- Für uP-Installation
- Rastbefestigung auf Betteneinheit
- Abmessungen: 68x68 mm
Menge: 340,000 St
DOK DIN 276 2008 Aufteilung+BT: 452

**2.2.1.36 Rahmen für Abdeckplatte, 1-fach**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 340,000 St
DOK DIN 276 2008 Aufteilung+BT: 452

**2.2.1.37 Patientenhandgerät**
Smart Patientenhandgerät,
ausgeführt mit hochwertigem Farb-Touch-
Grafikdisplay mit einer Diagonale von
ca. 7cm  inkl. Hintergrundbeleuchtung.
Komfortable Steuerung von Gerätefunktionen in direkter Patientenumgebung
(2 x Lichtquellen,TV-Gerät, Jalousien).
Benutzergeführte Sprachkommunikation
mit dem Pflegepersonal im Freisprechmodus oder diskreten Sprachmodus.
Ausgestattet mit großer Ruftaste mit
leicht erkennbarem sowie erfühlbarem
Druckpunkt dient das Endgerät dem
Anwender der sicheren Rufauslösung.
Ergonomische Formgebung des Gerätes zur
einfachen Handhabung durch unterschiedliche Benutzergruppen und Alterstufen.
Bedienerführung über das Touch-Display
durch Nutzung konfigurierbarer Anzeigeelemente, Dienste und Visualisierung
von Icons zur intuitiven Handhabung
durch Anwender in Pflege-Einrichtungen.
Übertragung des TV-Tons über den integrierten Lautsprecher oder Kopfhörer.
Überwachung/Synchronisation des Datenverkehrs sowie der Audioverbindungen
(Gespräche) durch den übergeordneten
Zimmer-Controller, inkl. Verwaltung der
Konfigurationsdaten.
Aufrüstbar auf zukünftige System-Firm-
ware dank zukunftsweisender Flash- und
Speicher-Technologien: Möglichkeit zum
automatisierten Software-Update im
laufenden Betrieb. Erfüllung der Cyber
Security Anforderungen von modernen
Datenbus-Infrastrukturen.
Lizenzpflichtige Systemfunktionen
werden durch entsprechende Softwarelizenzen bereitgestellt.
Ausgeführt mit Stecker für magnetisches
Steckersystem:
bei Überschreiten der vordefinierten
Zugkraft am Anschlusskabel löst der
Systemstecker automatisch von der
Betteneinheit ab, um einer mechanischen
Beschädigung (Betteneinheit, Kabel)
vorzubeugen.
Gehäuse ohne Schmutzkanten zur Vermeidung der Ablagerung von Bakterien
bzw. Schmutzelementen sowie mit leicht
zu reinigender und desinfizierbarer
Oberfläche zur Erfüllung höchster
hygienischer Anforderungen in Pflege-
Einrichtungen. Ausgeführt mit antimikrobiellem Werkstoff zur Reduktion
vorhandener Bakterien bzw. zur Verhinderung deren Fortpflanzung.
Geeignet für die Reinigung bzw.
Wischdesinfektion gemäß Vorgaben
der Qualitätssysteme der Pflegeeinrichtungen möglich bzw. empfohlen,
Getestet durch Hygienelabore und
freigegeben zur Nutzung von gelisteten
Desinfektionsmitteln (Alkohole/Aldehyde
Quaternäre Ammoniumverbindungen).
Robuste Gehäuseform mit umlaufender
Gummierung zur Stoss-Sicherung und
sicheren Handhabung im täglichen
Einsatz.

Zubehör:
Aufhängung des Endgerätes in einer
zugehörigen Halterung an der Wand oder
am  Nachttisch. Befestigung mit einem
Clip an der Bettdecke bzw. am
Kleidungsstück des Anwenders.
Leistungsmerkmale:
- Kunststoffgehäuse in antimikrobieller
Ausführung, Farbe RAL 9003, IP54
- Frontseitige Ruftaste mit Piktogramm
LED-Bestätigungs-/Findelicht VDE 0834
- Farb-Touch-Grafikdisplay (Dia. 7cm)
mit kapazitiver Touchfunktion
-
- Farblich an Bedienfunktionen
abgestimmte Licht-Tasten (Touch)
- Steuerung von Lichtquellen
- Menü- und Funktionswahltasten für TV-
Steuerung über IR-Sender
- Erweiterte Ruffunktionen (Service)
- Integriertes Mikrofon für
Sprachfunktion (Rufanlage/Telefonie)
im diskretem oder freien Modus
- Hörkapsel / Freisprech-Lautsprecher
- Klinkenbuchse 3,5mm für Kopfhörer
- Umlaufende Gummierung zur Stoßsicherung und sicheren Handhabung
- Stecker für magnetisches Stecksystem
Besondere Materialeigenschaften:
Hochwertiges Kunststoff-Compound mit
antimikrobieller Oberfläche zur
Reduktion von Mikroorganismen und zur
Hemmung des Wachstums von Keimen.
Gute mechanische Eigenschaften mit
hoher Widerstandsfähigkeit für die
tägliche Beanspruchung (Bedienung,
Reinigung, Desinfektion, Stöße etc.).
Geeignet für den Einsatz in
Pflegeeinrichtungen mit hohen
Anforderungen an Hygiene, Stabilität,
Langlebigkeit und Haltbarkeit.
- Kunststoff (PC+ABS-FR)
- UV-beständig, Halogenfrei
- Antimikrobielle Ausführung (matt)
- Schlagzähigkeit, Festigkeit
- Langlebigkeit, Haltbarkeit
- Hitzebeständigkeit, Flammschutz (V0)
System-Infrastruktur:
- Prozessor/OS: Embedded µC System
- Cyber Security: Firewall, Gesicherte
Boot-Loader Funktion
- Konfiguration: via Daten-Dienst
Technische Daten:
- Abmessungen (HxBxT): 165x62x22 mm
- Gewicht: ca. 350g
- Schutzart: IP 54
- Material: PC+ABS-FR (AM, UV)
- Farbe: Front in weiß, ähnlich RAL 9003
Boden in Grau, Kabel in Hellgrau
- Kabelänge: 2,5m
- Max. zulässige Kabelzugkraft: 40kg
(Gehäuseeinführung: 20kg)
- Zulassungen: CE, VDE 0834, UL 1069
- Umgebungstemperatur: 10° bis +40°C
- Lagertemperatur: 0° bis +50°C
- Luftfeuchtigkeit: 10-90% (nicht kond.)
- Spannungsversorgung: 24VDC +/-10%
- Stromverbrauch: 100-220mA
- Datenbus Kommunikation
Menge: 340,000 St
DOK DIN 276 2008 Aufteilung+BT: 452

**2.2.1.38 Wandhalterung**
Wandhalterung
Endgerät mit ergonomischer Formgebung,
zur Befestigung an der Wand. Option zur
Aufnahme des Kopfhörers.
Ausgestattet mit 2 Löchern zur
Fixierung (Schraubung). Leicht zu
reinigender und desinfizierbarer
Oberfläche zur Erfüllung höchster
hygienischer Anforderungen in Pflege-
Einrichtungen. Ausgeführt mit antimikrobiellem Werkstoff zur Reduktion
vorhandener Bakterien bzw. zur Verhinderung deren Fortpflanzung.
Geeignet für die Reinigung bzw.
Wischdesinfektion gemäß Vorgaben
der Qualitätssysteme der Pflegeeinrichtungen möglich bzw. empfohlen,
Getestet durch Hygienelabore und
freigegeben zur Nutzung von gelisteten
Desinfektionsmitteln (Alkohole, Aldehyde
Quaternäre Ammoniumverbindungen).
Geeignet für den Einsatz in
Pflegeeinrichtungen mit hohen
Anforderungen an Hygiene, Stabilität,
Langlebigkeit und Haltbarkeit.

Materialeigenschaften:
- Kunststoff (PC+ABS-FR)
- UV-beständig
- Ausführung matt
- Antimikrobielle Ausführung
- Schlagzähigkeit
- Hitzebeständigkeit
- Festigkeit
- Langlebigkeit
- Haltbarkeit
- Flammschutz (Brandschutzklasse V0)
- Halogenfrei
- Mit Schraubfestigung

Technische Daten:
- Abmessungen (HxBxT): 100x69x34 mm
- Abm. mit Halterung: 100x104x34mm
- Gewicht: 30g (pro Stck)
- Material: PC-ABS-FR(AM, UV)
- Material Halterung: Metall
- Farbe: Weiß, ähnlich RAL 9003
- Umgebungstemperatur: -10° bis +50°C
- Lagertemperatur: -20° bis +60°C
- Luftfeuchtigkeit: 10-90% (nicht kond.)
Menge: 340,000 St
DOK DIN 276 2008 Aufteilung+BT: 452

**2.2.1.39 Elektron.Stromstoßschalter 10A 1 Schließer 12..24V UC**
Elektron.Stromstoßschalter 10A 1 Schließer  12..24VAC

Elektronisches Stromstoßrelais 10 A zur Betten- oder
Raumlichtschaltung in Patienten- oder Bewohnerzimmer
gemäß der Anforderungen der IEC 60601-1 und der DIN
VDE 0834-1: 2016-06.

Ausgestattet mit Ruhe- und Arbeitskontakt (Auslösung)
mit erhöhten Anforderungen an Betriebs- und
Störsicherheit sowie Potentialtrennung (2xMOPP).
Sicheres Schaltverhalten auch bei langen
Steuerleitungen und in Umgebung von
elektromagnetischen Felder. Impulsförmige Ansteuerung
über Tasten oder Relais (potentialfrei) oder
potentialgebunden über die Vorsorgung der Rufanlage
(max. 24 VDC). Ausgestattet mit einer eigenen interne
Spannungsversorgung (selbstversorgend).

Vorbereitet für die Schraubbefestigung in
medizinischen Versorgungseinheiten (MVE), der
geräuscharme Betrieb ist gegeben.

Leistungsmerkmale: - Standards:  IEC 60601-1 (3rd
Edt.), 2xMOPP  DIN VDE 0834-1: 2016-06

Technische Daten: - Betriebsspannung 150-250 VAC (50
Hz) 100-220 VAC (60 Hz) - Nennschaltleistung 6 A / 250
VAC - Glüh- / Leuchtstofflampen bis zu 1kW -
Leistungsaufnahme 0,75 VA - Anschluss (Steckklemmen):
7-polig für Drähte bis 2,5 mm2 - Steuerleitung:
Abziehbare Steckklemme (zweipolig) -
Umgebungstemperatur 0 °C ... 50 °C - Lagertemperatur 0
°C ... 60 °C - Rel. Luftfeuchte 20...90 % n. kond. -
Luftdruck 700 hPa bis 1060 hPa - Material Kunststoff -
RoHS konform / REACH - Farbe lichtgrau - Gewicht ca.
60 g - Abmessungen BxHxT: 85x42x32 mm
Menge: 10,000 St
DOK DIN 276 2008 Aufteilung+BT: 452

**2.2.1.40 Ruftaster für Zugtasteradapter**
Rufeinheit, zur Kombination mit
separatem Zugschnuradapter, zur
Rufauslösung im Bad, zum Anschluss
an das Elektronikmodul oder Zimmerterminal über einen passiven
Eingang (I/O).
Ausführung mit integriertem LED-
Beruhigungslicht / Findelicht.
Übergeordnetes Zimmerkennungssignal
wird nach Rufauslösung angezeigt.
Die Funktionsüberwachung erfolgt
durch das zugehörige Elektronikmodul
bzw. Zimmerterminal
(Rufkreisüberwachung).
Maße: 71 mm x 71 mm x 25 mm
Befestigung: in UP-Dose, DIN 49073
Schutzklasse: IP40
Menge: 410,000 St
DOK DIN 276 2008 Aufteilung+BT: 452

**2.2.1.41 Adapter für Zugfunktion**
Adapter mit Zugschnur und Knauf zum Aufstecken auf die Rufeinheit
Menge: 410,000 St
DOK DIN 276 2008 Aufteilung+BT: 452

**2.2.1.42 Abdeckplatte Zugtaster Clino Systevo**
Abdeckplatte für Zugtaster

Farbe: reinweiß - RAL 9010
Menge: 410,000 St
DOK DIN 276 2008 Aufteilung+BT: 452

**2.2.1.43 Rahmen für Abdeckplatte, 1-fach**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 410,000 St
DOK DIN 276 2008 Aufteilung+BT: 452

**2.2.1.44 Ruf- / Abstelleinheit**
Ruf-/Abstelleinheit

Systevo Ruf-/Abstelleinheit, zur Bereitstellung der benötigten Rufanlagenfkt.
im Patienten-/ Dienstzimmer oder
Funktionsräumen. Die Einheit ist mit
einer Ruftaste mit erkennbarem Druckpunkt zur sicheren Rufauslösung
ausgestattet.
Ausgeführt mit Anwesenheitstaste inkl.
Abstellfunktion (Ruf, Alarm, Störung).
Anbindung der Einheit über den Datenbus
(DBUS) an einen übergeordneten (IP)-
Zimmerkontroller wie ein Zimmerterminal
oder ein Zimmer-Elektronikmodul.
Zusatzfunktion: Anschluss einer
ext. Rufeinheit am Rufeingang (I/O),
für unterschiedliche Anwendungsbereiche
wie z.B. WC-Bereich (Zugtaster).
Ggf. Firmware-Lizenzen für die Bereitstellung v. Gerätefunktionen notwendig.

Leistungsmerkmale:
Bestückung:
- 1 Ruftaste (LED rot)
- 1 Anwesenheitstaste (LED grün)
(inkl. Abstellfunktion)
Ein-/Ausgänge:
- Spannungsversorgung 24V DC
- Datenbus (DBUS)
- Ruf-Eingang/Ausgang (I/O)

Funktionen:
- Rufauslösung, Anwesenheitsmarkierung
- Abstellfunktion von Störungen (5s)
- Steuerfunktion für Lichtrufgespräch
- Konfigurierbare Systemfkt. (Eingang)

Zubehör:
- Abdeckplatte, Rahmen

Technische Daten:
- Betriebsspannung 24 V DC +/-10 %
- Ruhestrom @ 24 V DC ca. 10 mA
- Stromaufnahme max. 50 mA
(ohne Handgeräte)
- Schaltausgang max. 250mA @ 24V DC
- Umgebungstemperatur 5 °C ... +55 °C
- Lagertemperatur -20 °C ... 70 °C
- Rel. Luftfeuchte 20...85 % n. kond.
- Schutzart IP20
- Einbautiefe: 25mm
- Gewicht ca. 90 g
- Abmessungen LxBxT: 70x70x33 mm
Menge: 220,000 St
DOK DIN 276 2008 Aufteilung+BT: 452

**2.2.1.45 Abdeckplatte Ruf- / Abstelleinheit**
Abdeckpl. Ruf-/Abstelleinheit
Tasten rot und grün

Abdeckplatte f. Ruf-/Abestelleinheit.
Bestückt mit Ruftaste (rot) und
Anwesenheitstaste (grün).
Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)
- Tasten: Rot und Grün, transparent

Montage:
- Für uP-Installation
- Rastbefestigung auf Betteneinheit
- Abmessungen: 68x68 mm
Menge: 220,000 St
DOK DIN 276 2008 Aufteilung+BT: 452

**2.2.1.46 Rahmen für Abdeckplatte, 1-fach**
Rahmen 1-fach für 1 Abdeckplatte

Hochwertiges Kunststoff-Compound mit
antimikrobieller Oberfläche zur
Reduktion von Mikroorganismen und zur
Hemmung des Wachstums von Keimen.
Gute mechanische Eigenschaften mit
hoher Widerstandsfähigkeit für die
tägliche Beanspruchung (Bedienung,
Reinigung, Desinfektion, Stöße etc.).
Geeignet für den Einsatz in
Pflegeeinrichtungen mit hohen
Anforderungen an Hygiene, Stabilität,
Langlebigkeit und Haltbarkeit.

Besondere Materialeigenschaften:
- Kunststoff (PC+ABS-FR)
- UV-beständig
- Ausführung matt
- Antimikrobielle Ausführung
- Schlagzähigkeit
- Hitzebeständigkeit
- Festigkeit
- Langlebigkeit
- Haltbarkeit
- Flammschutz (Brandschutzklasse V0)
- Halogenfrei

Farbe:
- Abdeckplatte: verkehrsweiß (RAL 9016)

Montage:
- Für uP-Installation
- Rastbefestigung auf Einheit
- Abmessungen: 68x68 mm
Menge: 220,000 St
DOK DIN 276 2008 Aufteilung+BT: 452

*Hinweis: Systemkabel*

**2.2.1.47 Systemkabel**
Systemkabel, halogenfrei

für Stromversorgung, Zeitmultiplex- und
Sprachübertragung, 6-adrig.
Kabelbezeichnung: LIY 2 x 1,5 + I2YV 2 x(2 x 0,6 ST) Y

Brandlast: 1200 kJ/m

Farbe: Kabelmantel - grün -
Menge: 11000,000 m
DOK DIN 276 2008 Aufteilung+BT: 452

*Hinweis: Inbetriebnahme*

**2.2.1.48 Inbetriebnahme**
Inbetriebnahme

Programmierung und Mitinbetriebnahme der Rufanlage in
Zusammenarbeit von Errichter und Hersteller nach
erfolgter ordnungsgemäßer Installation.

Die Berechnung erfolgt pauschal.

Zentralen-Programmierung, aller Stationen mit Zimmer
lt. Liste ggf. Einrichtung der im Vorfeld erstellten
Grundriss-Darstellungen oder Blockgrafik vor Ort
zeichnen - Zentralen-Konfiguration durch projektspezifischer Parameter (entsprechend den Vorgaben der
Pflegedienstleitung) - Funktionsprüfung aller
Dienstzimmer - Funktionsprüfung von zwei Zimmern jeder
Station/Gruppe - Einweisung des Errichters (oder
Haustechnik) in die Bedienung, Funktion und
Konfiguration des Systems Erstellung der
Datensicherungen
Menge: 1,000 psch
DOK DIN 276 2008 Aufteilung+BT: 452

##### 2.2.2 Sprechanlage

*Hinweis: Hinweise*
Hinweise

Die softwaretechnische Einrichtung ist in die Inbetriebnahme einzukalkulieren. Der neue Anlagenteil im Bauabschnitt 1 soll ohne die Türcontroller und Netzgeräte aufgebaut werden. Die Anlage wird über eine LWL-Verbindung an den Bestand angebunden. Die Konfiguration des Servers ist entsprechend anzupassen. Eine Verbindung zwischen Sprechanlagenserver und der Telefonanlage des Bauherrn besteht bereits und muss physisch nicht neu eingerichtet werden.

Es ist die Farbe silber an zu bieten

Es wurde mit dem Fabrikat Siedle geplant.
Es werden alle Fabrikate zugelassen, der Bieter hat in die Bieterstoppstelle das angebotene Fabrikat einzutragen.

Fabirkat Bieter:

'....................................................'

*Hinweis: Komponenten für Unterverteilungsräume*

**2.2.2.1 Feldverteiler AP 60TE**
Feldverteiler AP 60TE

Feldverteiler AP zertifiziert nach DIN EN 61 439-1/-3, Maßnorm nach DIN 43 870. Zum Einbau für Geräte bis 125 A, Luft- und Kriechstrecken nach DIN EN 60664-1. Bestehend aus Schrank  mit Tür aus pulverbeschichtetem und eingebranntem Stahlblech. Komplettschrank mit Einbausatz bestückt mit profilierten Tragschienen, 7,5 mm hohen Hutschienen in 125 mm Mittenabstand und passenden Berührungsschutzabdeckungen. Leitungseinführungen oben/unten durch herausnehmbare flexiblen Kunststoffflanschplatten, zusätzlich austauschbar. Tür mit innenliegenden justierbaren Scharnieren und einem Öffnungswinkel von 110°. Türen rechts und links anschlagbar, werkzeugloser wechselbar Türanschlag. Türverschluss serienmäßig mit Dreipunkt-Stangenverschluss und plombierbaren Klappgriff.

Höhe installiertes Produkt: 800 mm
Breite installiertes Produkt: 300 mm
Tiefe installiertes Produkt: 161 mm
Anzahl Module: 60
Schutzklasse: Schutzklasse II
Schutzart: IP44
RAL Farbnummer: 9010
Farbe: weiß
Anzahl der Türen: 1
Anzahl der Verteilerreihen: 5
Anzahl der Schlösser: 1
Material des Gehäuses: Stahl
Türschliessungstyp: Klappgriff mit Vorreiber

Liefern und montieren, inkl. Anschluss aller kommenden und gehenden Leitungen.
Menge: 6,000 St
DOK DIN 276 2008 Aufteilung+BT: 452

**2.2.2.2 Dx/D0x Sicherungssockel Gr.D02 400VAC/250VDC Sicherungseinsatz 10A einpolig**
STLB-Bau 2026-04 054
Dx/D0x Sicherungssockel (Sicherungsunterteil) DIN VDE 0636-3 (VDE 0636-3), einschl. Passeinsatz und Schraubkappe, Baugröße D 02, Bemessungsbetriebsspannung 400 V AC/250 V DC, zur Montage auf Tragschiene DIN EN 60715 (VDE 0660-520), mit Sicherungseinsatz, Bemessungsstrom 10 A, einpolig mit Abdeckung, mit Neutralleiterklemme.
Menge: 6,000 St
DOK DIN 276 2008 Aufteilung+BT: 452

**2.2.2.3 E-DAT Modul REG IP20 leer**
E-DAT Modul REG IP20 leer

für anreihbare Hutschieneninstallation, Baubreite 1TE (gt18 mm) Breite (DIN 43880), Schutzklasse I bzw. II je nach Einbauart, Schutzart IP20, Tragrahmen zur Modulaufnahme aus Kunststoff, mit Potentialausgleichsfeder (herausnehmbar), mit Beschriftungsfeld 14,4 x 8,5 mm, mit Sichtfenster
für Beschriftungseinlage, Beschriftungseinlage beiliegend. Integrierte farbig kodierbare Staubschutzklappe. Metall und Kunststoffteile recyclingfaehig, RoHS-konform,halogenfrei, Nachweise des Herstellers sind beizufügen. Anzahl der Steckplätze: 1 Einbauauschnitt: MC Modul Montagetechnik: Hutschiene TH35
Farbe: lichtgrau RAL 7035, Steckrichtung: 45 Grad geneigt
liefern und auf Hutschiene montieren
Menge: 30,000 St
DOK DIN 276 2008 Aufteilung+BT: 452

**2.2.2.4 Hutschienen-LWL-Spleißverteiler für Tragschienenmontage**
Hutschienen-LWL-Spleißverteiler für Tragschienenmontage

Hutschienen-LWL-Spleissverteiler für Tragschienenmontage. Zum Anschluss von vorkonfektionierten Kabeln. Bestueckt mit LWL-Kupplungen Variable Kabeleinfuehrung von oben, unten, gerade oder schraeg.
Öffnung: passend für M20
Gehäuse und Frontplatte: Stahlblech
Farbe: lichtgrau RAL 7035
Front: 3HE/7TE Fronten mit einem Ausbruch
Kupplungen:
SC-D gemäß IEC 61754-4, duplex,
Gehäuse aus Kunststoff, Farbe grün,
Keramik-Hülse (geschlitzt), gereinigt,
montiert (geschraubt),
beidseitig mit Staubschutzkappen
Anzahl Kupplungen: 6
Einbaumass: BxHxT 50 x 132 x 134 mm (unbestückt)
Fabrikat: METZ CONNECT
Menge: 6,000 St
DOK DIN 276 2008 Aufteilung+BT: 452

**2.2.2.5 IP Switch PoE, 8 Ports, Fast Ethernet, 55 W, REG**
IP Switch PoE, 8 Ports, Fast Ethernet, 55 W, REG

Industriequalität, 8 Ports, Fast Ethernet (100 Mbit/s), PoE (55 W), unmanaged Switch
 zum Einbau in Verteilern und schnelle Montage auf 35-mm-DIN-Schienen (nach EN 60715).
 - Konzipiert für die speziellen Anforderungen der Gebäudeautomatisierung
 - Reiheneinbaugerät zum Einbau in Verteilern und schnelle Montage auf 35-mm-DIN-Schienen (nach EN 60715)
 - Power over Ethernet (PoE) nach IEEE 802.3af
 - PoE-Spannung über die interne Spannungsversorgung. Keine externe Stromversorgung erforderlich
 - Alle 8 Ports sind PoE-fähigen Ports
 - Anzeige des Geräte-und Port-Status über LEDs
 - Einfache Rückverfolgbarkeit via DCM-code Funktion
 - Zum Anschließen Netzkomponenten entsprechend der Norm IEEE 802.3 10BASE-T/100BASE-TX
 - 8 × RJ45-Buchse:
 - Autonegotiation
 - Autopolarity
 - Autocrossing
 - 100 Mbits halbduplex, 100 Mbits vollduplex
 - 10 Mbit/s halbduplex, 10 Mbit/s vollduplex
 - Power over Ethernet (PoE)
 - Keine Software
 - Das Gerät wird in betriebsbereitem Zustand ausgeliefert (global als auch an allen PoE-fähigen Ports)

 Technische Daten
 - Nennspannungsbereich: 100 V DC ... 240 V DC
 - Nennfrequenz: 50 Hz ... 60 Hz
 - Ethernet-Ports: 8x 10/100-Mbit/s-Twisted-Pair-Ports
 - Power over Ethernet (PoE): 55 W

Anschluss
 - Spannungsversorgung: 6-poliger Klemmblock mit Schraubverriegelung
 - Daten: 8 × RJ45-Buchse für 10/100-Mbit/s-Twisted-Pair-Verbindungen, Poe-fähig

Schutzart IP 20
Montage auf Tragschiene 35 mm, DIN EN 60 715
Einbaulage beliebig
Breite 12 TE
Abmessungen (H x B x T) 90 x 210 x 63,50 mm
Gehäusematerial Kunststoff, halogenfrei - Entflammbarkeit V-0  gem. UL94

Liefern, montieren inkl. Zubehör, Inbetriebnahme
Menge: 6,000 St
DOK DIN 276 2008 Aufteilung+BT: 452

**2.2.2.6 Sicherheitstransformator Schutzkl.II IP2X Eingang 230VAC Ausgang 24VDC 24 Watt**
Sicherheitstransformator DIN EN 61558-2-6 (VDE 0570-2-6), kurzschlussfest, für allgemeine Anwendung, Schutzklasse II, Schutzart IP 2X DIN EN 60529 (VDE 0470-1), einphasig, Bemessungseingangsspannung 230 V AC, Bemessungsausgangsspannung 24 V DC, Bemessungsleistung 24 Watt, zur Hutschienenmontage, 2-TE, Liefern, montieren, Anschluss und Inbetriebnahme
Menge: 2,000 St
DOK DIN 276 2008 Aufteilung+BT: 452

**2.2.2.7 Sicherheitstransformator Schutzkl.II IP2X Eingang 230VAC Ausgang 24VAC 25 VA**
Sicherheitstransformator DIN EN 61558-2-6 (VDE 0570-2-6), kurzschlussfest, für allgemeine Anwendung, Schutzklasse II, Schutzart IP 2X DIN EN 60529 (VDE 0470-1), einphasig, Bemessungseingangsspannung 230 V AC, Bemessungsausgangsspannung 24 V AC, Bemessungsleistung 25 VA, zur Hutschienenmontage, 2-TE, Liefern, montieren, Anschluss und Inbetriebnahme
Menge: 4,000 St
DOK DIN 276 2008 Aufteilung+BT: 452

**2.2.2.8 Siedle I/O Baustein AIO 670-0**
Siedle I/O Baustein AIO 670-0

IP-Schaltaktor für Access mit je einem Eingang (z. B. Türkontakt) und Ausgang (z. B. Türöffner). Das A I/O 670-... ist für den Schalttafeleinbau konzipiert und kann auf eine Hutschiene montiert werden.
Leistungsmerkmale:
LAN Schnittstelle: RJ-45, 10/100 Mbits
Menge: 1,000 St
DOK DIN 276 2008 Aufteilung+BT: 452

**2.2.2.9 Siedle I/O Baustein Erweiterung AE I/O 670-0**
Siedle I/O Baustein Erweiterung AE I/O 670-0

IP-Schaltaktor Erweiterung für Access im Schalttafel-Gehäuse mit 4 Ausgängen und 2 Eingängen.  Bis zu 3 IP-Schaltaktor Erweiterungen können an einem IP-Schaltaktor über Flachbandkabel angereiht werden
Menge: 1,000 St
DOK DIN 276 2008 Aufteilung+BT: 452

**2.2.2.10 LWL-Umsetzer zur Hutschienenmontage**
LWL-Umsetzer zur Hutschienenmontage

LWL-Konverter mit SC-Duplex-LWL-Anschluss (1300 nm), zur Umsetzung von 10/100Base-T(X) auf Multimode-Glasfaser (50/125 µm). Autonegotiation und Auto-MDI(X)-Funktion. Umfangreiche Link-Diagnose. Schienenmontabel, Versorgung 18 ... 30 V DC

Technische Daten:

Montageart: Tragschienenmontage
Versorgungsspannungsbereich: 18 V DC - 30 V DC (Schraubanschluss)
Stromaufnahme typisch: < 100 mA (24 V DC)
Anschlussart: steckbare Schraubklemme (COMBICON), Redundanz möglich

Schnittstellen: Ethernet
Anschlussart: RJ45-Buchse, geschirmt
Übertragungslänge inkl. 3 dB Systemreserve: 6,4 km (mit F-G 50/125 0,7 dB/km F 1000)
Übertragungslänge inkl. 3 dB Systemreserve: 2,8 km (mit F-G 50/125 1,6 dB/km F 800)
Übertragungslänge inkl. 3 dB Systemreserve: 10 km (mit F-G 62,5/125 0,7 dB/km F 1000)
Übertragungslänge inkl. 3 dB Systemreserve: 3 km (mit F-G 62,5/125 2,6 dB/km F 600)

Übertragungsmedium: Multimode-Glasfaser
Übertragungsmedium: GI-HCS-Faser
Anschlussart: SC-Duplex
Galvanische Trennung: VCC // FE // Ethernet
Prüfspannung Datenschnittstelle/Versorgung: 1,5 kVeff (50 Hz, 1 min.)
Breite: 22,5 mm
Höhe: 99 mm
Tiefe: 114,5 mm
Umgebungstemperatur (Betrieb): -40 °C - 65 °C

Lieferung, Montage, betriebsfertiger Anschluss
Menge: 6,000 St
DOK DIN 276 2008 Aufteilung+BT: 452

**2.2.2.11 Reihenklemme 690V 3-stöckig N-L-PE bis 2,5mm2 Tragsch.**
STLB-Bau 2026-04 054
Reihenklemme DIN EN 60947-7-1 (VDE 0611-1), Bemessungsisolationsspannung 690 V AC, Isolationsgruppe C, 3-stöckig, für N-L-PE-Anschluss, für Leiterquerschnitt bis 2,5 mm2, mit schraubenlosen Anschlüssen, Klemmenträger aus selbstlöschendem oder nichtbrennbarem Isolierstoff, zur Montage auf Tragschiene DIN EN 60715 (VDE 0660-520), einschl. systemgebundenem Zubehör mit dauerhafter Anschlussbezeichnung.
Menge: 50,000 St
DOK DIN 276 2008 Aufteilung+BT: 452

**2.2.2.12 Access-Server-Hardware ASH 671-0 M**
Access-Server-Hardware ASH 671-0 M

Access-Server-Hardware M für das IP-basierte Gebäudekommunikationssystem Siedle Access Professional für bis zu 640 Teilnehmer. Für den Regelbetrieb ist die Access Professional Basislizenz erforderlich - 10 Teilnehmer
inklusive. Durch den Erwerb weiterer Nutzerlizenzen bzw. Anwendungslizenzen kann das System um mehr Teilnehmer bzw. zusätzliche Funktionen
erweitert werden.
Ausführung im Gehäuse für IT-Schranksysteme (482,6 mm / 19") - Platzbedarf (Höhe): 1 Höheneinheit (HE).
Lieferumfang:
Access-Server-Hardware im 19"-Gehäuse inkl. vorinstalliertem Server-
Betriebssystem GNU/Linux Debian... und Access Professional mit 30-Tage-
Testlizenz, sowie elektrischer Anschlussleitung und Montage-Kleinmaterial
für den Einbau in vorhandenem 19"-IT-Schranksystem.
Menge: 1,000 St
DOK DIN 276 2008 Aufteilung+BT: 452

*Hinweis: Komponenten Türstationen*

**2.2.2.13 Kamera- und Lautsprechermodul ACTLM 770-0W**
Kamera- und Lautsprechermodul ACTLM 770-0W

Access-Kamera-Türlautsprecher für Siedle Vario mit integrierter Kamera,
Lautsprecher und Mikrofon. Automatische Tag-/Nachtumschaltung (True
Day/Night) und integrierter Infrarotbeleuchtung. Erfassungswinkel horizontal/vertikal: ca. 130°/100°. Einfache Installation durch Netzwerkanschluss
und Plug-in-Steckverbindung.
Leistungsmerkmale:
- LAN Schnittstelle: RJ-45, 10/100 Mbits
- frontseitige Jalousie aus witterungs- und UV-beständigem Polycarbonat
- Lautsprecher, Sprachlautstärke einstellbar
- langlebiges Elektret-Mikrofon, Mikrofonempfindlichkeit einstellbar
- Audio Codec: G.722
- Tasten-Quittungston
- Namenschildbeleuchtung der Ruftasten steuerbar (zeit- oder bedarfsgesteuert)
- Bildformat: 16:9
- Video Codec: H.264, MJPEG
- Auflösung: 1280 x 720 (HD), 352 × 288 (CIF)
- Bildaufnehmer: CMOS-Sensor 1/2.7" 1920 x 1080 Pixel
- Wide Dynamic Range (WDR)
Menge: 8,000 St
DOK DIN 276 2008 Aufteilung+BT: 452

**2.2.2.14 Lausprechermodul ATML 770-0W**
Lausprechermodul ATML 770-0W

Access-Türlautsprecher für Siedle Vario mit integriertem Lautsprecher und
Mikrofon. Einfache Installation durch Netzwerkanschluss und Plug-in-
Steckverbindung.
Leistungsmerkmale:
- LAN Schnittstelle: RJ-45, 10/100 Mbits
- frontseitige Jalousie aus witterungs- und UV-beständigem Polycarbonat
- Lautsprecher, Sprachlautstärke einstellbar
- langlebiges Elektret-Mikrofon, Mikrofonempfindlichkeit einstellbar
- Audio Codec: G.722
- Tasten-Quittungston
- Namenschildbeleuchtung der Ruftasten steuerbar (zeit- oder bedarfsgesteuert)
Menge: 8,000 St
DOK DIN 276 2008 Aufteilung+BT: 452

**2.2.2.15 Tastenmodul 1-fach TM 700-1-0W**
Tastenmodul 1-fach TM 700-1-0W

Ruftasten für Siedle Vario: 1 Ruftaste mit Glockensymbol und hinterleuchteten, wechselbaren Namensschild. Schnelle Verkabelung durch Plug-in-
Steckverbindung. Für den Einsatz in den Sprechsystemen In-Home-Bus und Access, mit den Türlausprechern BTLM 750-..., ACTLM 770-... und ATLM 770-... Beschriftung mit dem beiliegenden Einleger, der Vorlage zum selber drucken oder durch den Siedle-Beschriftungsservice.
Farbe/Material: Weiß
Menge: 6,000 St
DOK DIN 276 2008 Aufteilung+BT: 452

**2.2.2.16 Tastenmodul 2-fach TM 700-2-0W**
Tastenmodul 2-fach TM 700-2-0W

Ruftasten für Siedle Vario: 2 Ruftasten mit Glockensymbol und hinterleuchteten, wechselbaren Namensschild. Schnelle Verkabelung durch Plug-in-
Steckverbindung.
Für den Einsatz in den Sprechsystemen In-Home-Bus und Access, mit den
Türlausprechern BTLM 750-..., ACTLM 770-... und ATLM 770-...
Beschriftung mit dem beiliegenden Einleger, der Vorlage zum selber drucken oder durch den Siedle-Beschriftungsservice.
Farbe/Material: Weiß
Menge: 1,000 St
DOK DIN 276 2008 Aufteilung+BT: 452

**2.2.2.17 Tastenmodul 4-fach TM 700-4-0W**
Tastenmodul 4-fach TM 700-4-0W

teten, wechselbaren Namensschild. Schnelle Verkabelung durch Plug-in-
Steckverbindung. Für den Einsatz in den Sprechsystemen In-Home-Bus und Access, mit den Türlausprechern BTLM 750-..., ACTLM 770-... und ATLM 770-... Beschriftung mit dem beiliegenden Einleger, der Vorlage zum selber drucken oder durch den Siedle-Beschriftungsservice.
Farbe/Material: Weiß
Menge: 1,000 St
DOK DIN 276 2008 Aufteilung+BT: 452

**2.2.2.18 Kombirahmen KR 611-1/1-0**
Kombirahmen KR 611-1/1-0

Kombirahmen aus Aluminium-Strangpressprofilen, pulverbeschichtet bzw.
lackiert, umschließt die Funktionsmodule und deckt die Putznut ab.
Farbe/Material: Weiß
Menge: 4,000 St
DOK DIN 276 2008 Aufteilung+BT: 452

**2.2.2.19 Kombirahmen KR 611-2/1-0**
Kombirahmen KR 611-2/1-0

Kombirahmen aus Polycarbonat lackiert, umschließt die Funktionsmodule
und deckt die Putznut ab.
Farbe/Material: Weiß
Menge: 5,000 St
DOK DIN 276 2008 Aufteilung+BT: 452

**2.2.2.20 Kombirahmen KR 611-3/1-0**
Menge: 8,000 St
DOK DIN 276 2008 Aufteilung+BT: 452

**2.2.2.21 Montagerahmen MR 611-3/1-0**
Menge: 8,000 St
DOK DIN 276 2008 Aufteilung+BT: 452

**2.2.2.22 Blindmodul BM 611-0 W**
Menge: 2,000 St
DOK DIN 276 2008 Aufteilung+BT: 452

**2.2.2.23 Zubehör Hohlwandbefestigung ZHB 612-0**
Menge: 8,000 St
DOK DIN 276 2008 Aufteilung+BT: 452

**2.2.2.24 Unterputzgehäuse GU 611-3/1-0**
Menge: 8,000 St
DOK DIN 276 2008 Aufteilung+BT: 452

**2.2.2.25 Access Haustelefon Video AHTV 870-0 WH/W**
Access Haustelefon Video AHTV 870-0 WH/W

Access Haustelefon Video mit Türöffnertaste sowie 7 weiteren Tasten mit 2-
farbiger Status-LED. Alle Tasten sind frei programmierbar. Das Display zeigt
das Kamerabild und die grafische Menüoberfläche.
Farbe/Material: Weiß
Menge: 10,000 St
DOK DIN 276 2008 Aufteilung+BT: 452

**2.2.2.26 Access Tischzubehör AZTV 870-0 W**
Access Tischzubehör AZTV 870-0 W

Access Tischzubehör für Access Haustelefone AHT/AHTV... zur Umrüstung
von Wand- in Tischgeräte, rutschfeste Konsole.
Menge: 10,000 St
DOK DIN 276 2008 Aufteilung+BT: 452

*Hinweis: Lizenzen, Software und Dienstleistungen*

**2.2.2.27 Access-Lizenz-Upgrade ALU 670-0**
Access-Lizenz-Upgrade ALU 670-0

Access-Lizenz-Upgrade ALU 670-0 für die Freischaltung und Nutzung von Siedle Access Professional nach einem System-Upgrade.
Menge: 1,000 St
DOK DIN 276 2008 Aufteilung+BT: 452

**2.2.2.28 Access Professional Nutzerlizenz APR 670-0 B**
Access Professional Nutzerlizenz APR 670-0 B

Access Professional Basislizenz für die Freischaltung und Nutzung von Siedle
Access Professional ab Version 6 - Nutzerlizenz für 10 Teilnehmer (Endgeräte) inklusive. Für weitere Teilnehmer sind zusätzliche Nutzerlizenzen erforderlich. Für Softwareprodukte sowie zur Einbindung von Fremdprodukten
bzw. Fremdsystemen sind zusätzliche Anwendungslizenzen erforderlich
(optional).
Menge: 2,000 St
DOK DIN 276 2008 Aufteilung+BT: 452

**2.2.2.29 Access-Anwendungslizenz ALT 270-0**
Access-Anwendungslizenz ALT 270-0

Access-Anwendungslizenz „Access Lizenz Telefonieanbindung“ für die Verwendung eines externen Verbindungskanals am Access-Professional-System.
Menge: 10,000 St
DOK DIN 276 2008 Aufteilung+BT: 452

**2.2.2.30 Access Professional Nutzerlizenz APR 670-0 10**
Access Professional Nutzerlizenz APR 670-0 10

APR 670-0 10 Access Professional Nutzerlizenz für die Erweiterung und Nutzung von Siedle Access Professional für bis zu 10 Teilnehmer (Endgeräte). Für weitere Teilnehmer sind zusätzliche Nutzerlizenzen erforderlich. Für Softwareprodukte sowie zur Einbindung von Fremdprodukten bzw. Fremdsystemen sind
zusätzliche Anwendungslizenzen erforderlich (optional). Die Access-Nutzerlizenzen können für je 10 weitere Teilnehmer/Endgeräte erworben werden.
Menge: 1,000 St
DOK DIN 276 2008 Aufteilung+BT: 452

**2.2.2.31 Access-Anwendungslizenz ASHT 170-0**
Access-Anwendungslizenz ASHT 170-0

Access-Anwendungslizenz „Access Software Haustelefon“ für den Betrieb der ASHT-Software am Access-Professional-System.
Das ASHT ermöglicht die Audio- und Video-Türkommunikation über windowsbasierte PCs oder Bedienpanels.
Funktionsübersicht:
• Türgespräche mit Video zu einer Siedle-Türstation möglich
• Interngespräche möglich
• Ausführen von Schalt- und Steuerfunktionen z. B. Türöffnen, Licht schalten etc.
• Rufunterscheidung von Türruf, Etagenruf und Internruf
• Geräte- und Teilnehmerübersicht
• Teilnehmer, Türen und Geräte wählbar aus Listen
• globale Kontaktliste
• Statusanzeigen von Schaltgeräten
• Schaltfunktionen über ATLC/ATLCE oder KNX
Menge: 1,000 St
DOK DIN 276 2008 Aufteilung+BT: 452

**2.2.2.32 Inbetriebnahme der vorbeschriebenen IP-Anlage**
Inbetriebnahme der vorbeschriebenen IP-Anlage

inkl. Inbetriebnahme und Konfiguration aller Busteilnehmer gem. Konfigurationsmatrix, Zuweisung der Tasten, Klingeltöne, Rufnummern Smart-Gateway, etc., softwaretechnische Anbindung an den Siedleserver, Erweiterung / Anpassung der Konfiguration des Servers. 1:1-Test der gesamten Anlage inkl. Dokumentation als PDF über Projektserver.
Menge: 1,000 St
DOK DIN 276 2008 Aufteilung+BT: 452

**2.2.2.33 Nutzerweinweisung mit max. 10 Personen**
Nutzerweinweisung mit max. 10 Personen

Einweisung des Nutzerpersonals in die Handhabung der Anlage direkt vor Ort im jeweiligen Funktionsbereich. Erklärung der Funktionen und der Türöffnerfunktionen, Rufweiterleitung, etc.
Menge: 4,000 St
DOK DIN 276 2008 Aufteilung+BT: 452

**2.2.2.34 Technikereinweisung mit max. 10 Personen**
Technikereinweisung mit max. 10 Personen

Einweisung des technischen Personals des Bauherr in Wartung, Pflege und Handhabung. Einweisung in den Siedleserver.
Menge: 1,000 St
DOK DIN 276 2008 Aufteilung+BT: 452

#### 2.3 453 Zeitdienstanlagen

##### 2.3.1 Zentraluhrenanlage

**2.3.1.1 NTP Zeit-Server mit DCF77-Antenne**
NTP Zeit-Server mit DCF77-Antenne

Ein-/Ausgänge:
- 2 x LAN Anschluss 10/100 MBit, rückseitig, RJ45 Buchse, LED-Statusanzeige für Link, Activity und Speed (10/100 MBit)
- 1 x LAN Anschluss Management-Port out of Band
- 2 x RS232-Schnittstelle, rückseitig, autark, 9pol. D-Sub Buchse
- 1 x USB Anschluss, frontseitig, zum Einspielen von Software-Updates und zum Sichern und Wiederherstellen  von Konfigurationen
- 1 Stück Störmelde-Relaisausgang, Wechselkontakt
- 3 Status LEDs, frontseitig, für Referenzzeit (hier: DCF77), Zeitservice (NTP) und Netzwerkstatus -
- 1 rote Alarm-LED, frontseitig, zur Anzeige von Störungen (konfigurierbar)  -  LCD-Display, 40 Zeichen x 2 Zeilen
Einplatinenrechner im Europakarten-Format, Linux Betriebssystem, NTPv4, SNTP, symmetric Keys, Autokey, Broadcast, SNMPv1,2,3, SNMP Trap, SSH2, IPv6, DHCP, HTTP(S), eMail, FTP, Telnet, Syslog, NIS-2 zertifiziert, integriertes Netzteil 85-264 VAC/50-60 Hz., 19" Multipac-Gehäuse, Abmessung 1HE, 84TE (slimline), BHT: ca. 482 x 43 x 288 mm, Wetterfeste DCF77-Antenne im Kunststoffgehäuse (IP 56), Befestigungsmaterial und 10 m Antennenkabel, (Antenne absetzbar bis 300 m mit Standardkabel RG58).

Liefern, montieren, betriebsfertig anschließen und einstellen
Menge: 1,000 St
DOK DIN 276 2008 Aufteilung+BT: 453

**2.3.1.2 Layer 3 Switch 16Ports**
STLB-Bau 2026-04 062
Modularer Layer 3 Switch, mit 16 Ethernet-Ports 10/100 TX automatische Erkennung mit PoE DIN EN 50173-1 (VDE 0800-173-1) (bis 15,4 Watt je Port) über Ethernetadern mit automatischer Erkennung der Phantomspeisung als Mode A oder Spare-Pair-Speisung als Mode B, Typ 2, 4 Ethernet-Uplink-Ports, Systemsoftware update-fähig (flash memory), mit Inband- und/oder Out-of-Band-Management, Quality of Service (QoS) Priorisierung nach IEEE802.1p und Priorisierung IPv4 und IPv6 DiffServ, VLAN-fähig, mind. 255, an allen Ports, Stromversorgung Gerät mit integriertem Netzteil ohne Redundanz, Montage in 19-Zoll-Technik, Netzwerkmanagement mit Clouddienstanbindung, Netzwerkmanagementunterstützung für SNMPv3 und SSL-Verschlüsselung konfigurierbar, RMON-fähig, Abwehr gegen unerlaubten Zugriff durch Nutzer durch Authentifizierung über IEEE 802.1x mit RADIUS-Server, Access-Kontrolllisten, MAC Authentication Bypass (MAB).
Menge: 1,000 St
DOK DIN 276 2008 Aufteilung+BT: 453

**2.3.1.3 Layer 3 Switch 24Ports**
STLB-Bau 2026-04 062
Modularer Layer 3 Switch, mit 24 Ethernet-Ports 10/100 TX automatische Erkennung mit PoE DIN EN 50173-1 (VDE 0800-173-1) (bis 15,4 Watt je Port) über Ethernetadern mit automatischer Erkennung der Phantomspeisung als Mode A oder Spare-Pair-Speisung als Mode B, Typ 2, 4 Ethernet-Uplink-Ports, Systemsoftware update-fähig (flash memory), mit Inband- und/oder Out-of-Band-Management, Quality of Service (QoS) Priorisierung nach IEEE802.1p und Priorisierung IPv4 und IPv6 DiffServ, VLAN-fähig, mind. 255, an allen Ports, Stromversorgung Gerät mit integriertem Netzteil ohne Redundanz, Montage in 19-Zoll-Technik, Netzwerkmanagement mit Clouddienstanbindung, Netzwerkmanagementunterstützung für SNMPv3 und SSL-Verschlüsselung konfigurierbar, RMON-fähig, Abwehr gegen unerlaubten Zugriff durch Nutzer durch Authentifizierung über IEEE 802.1x mit RADIUS-Server, Access-Kontrolllisten, MAC Authentication Bypass (MAB).
Menge: 3,000 St
DOK DIN 276 2008 Aufteilung+BT: 453

**2.3.1.4 NTP client, NTP Synchronisation über LAN, Ø 300 mm**
NTP client, NTP Synchronisation über LAN, Ø 300 mm

Zifferblatt weiß, arabische Zahlen Innenuhr, rund, einseitig, Metallgehäuse, weiß (RAL 9001), gewölbtes blendarmes Mineralglas. Weißes Metallzifferblatt mit schwarzen arabischen Zahlen, Ziffernblattdruck nach DIN 41091. Schwarze Balkenzeiger für Stunden- und Minutenanzeiger. Betriebsspannung über PoE (Power over Ethernet), liefern, montieren und in Betrieb nehmen.
Menge: 8,000 St
DOK DIN 276 2008 Aufteilung+BT: 453

**2.3.1.5 NTP client, NTP Synchronisation über LAN, Ø 320 mm**
NTP client, NTP Synchronisation über LAN, Ø 320 mm

Zifferblätter weiß, arabische Zahlen, Innenuhr, rund, sehr stabiles, weiß lackiertes Metallgehäuse (RAL 9016) für hohe Beanspruchungen, mit stoßgeschützten Plexigläsern. Weiße Zifferblätter mit schwarzen arabischen Zahlen, Zifferblattdruck nach DIN 41091. Schwarze Balkenzeiger für Stunden- und Minutenanzeige, bzw. rot für Sekundenanzeige. Betriebsspannung über PoE (Power over Ethernet), doppelseitig, mit Wandhalterung (150 mm) und Metallabdeckung für die Montageplatte. Liefern, montieren und betriebsfertig anschließen.
Menge: 1,000 St
DOK DIN 276 2008 Aufteilung+BT: 453

**2.3.1.6 NTP client, NTP Synchronisation über LAN, Ø 300 mm**
NTP client, NTP Synchronisation über LAN, Ø 300 mm

Zifferblatt weiß, arabische Zahlen Innenuhr, rund, einseitig, Metallgehäuse, weiß (RAL 9001), gewölbtes blendarmes Mineralglas. Weißes Metallzifferblatt mit schwarzen arabischen Zahlen, Zifferblattdruck nach DIN 41091. Schwarze Balkenzeiger für Stunden- und Minutenanzeige, bzw. rot für Sekundenanzeige. Betriebsspannung über PoE (Power over Ethernet), liefern, montieren und in Betrieb nehmen.
Menge: 14,000 St
DOK DIN 276 2008 Aufteilung+BT: 453

**2.3.1.7 NTP client, NTP Synchronisation über LAN, Reinraum, quadratisch**
NTP client, NTP Synchronisation über LAN, Reinraum, quadratisch

Analog-Einbauuhr für OP-Räume, fliesenbündiger bzw. wandabschließender Gehäuserahmen aus Edelstahl V4A (1.4571 X6CrNiMoTi17-12-2), B x H 301 x 301 mm, für Wandeinbau (u.P.), beständig gegen Säuren, Reinigungs- und Desinfektionsmittel. In eingebautem Zustand staub- und wassergeschützt gem. IP 54 (EN 60529). Flaches Mineralglas (3 mm), weißes Metallzifferblatt mit schwarzen arabischen Zahlen, Zifferblattdruck nach DIN 41091. Schwarze Balkenzeiger für Stunden- und Minutenanzeige, bzw. rot für Sekundenanzeige. Betriebsspannung über PoE (Power over Ethernet), liefern, montieren und in Betrieb nehmen.
Menge: 4,000 St
DOK DIN 276 2008 Aufteilung+BT: 453

**2.3.1.8 NTP client, NTP Synchronisation über LAN, Reinraum, quadratisch, Stoppfunktion**
NTP client, NTP Synchronisation über LAN, Reinraum, quadratisch, Stoppfunktion

Analog-Einbauuhr für OP-Räume, fliesenbündiger bzw. wandabschließender Gehäuserahmen aus Edelstahl V4A (1.4571 X6CrNiMoTi17-12-2), B x H 300 x 380 mm, für Wandeinbau (u.P.), beständig gegen Säuren, Reinigungs- und Desinfektionsmittel. In eingebautem Zustand staub- und wassergeschützt gem. IP 54 (EN 60529). Flaches Mineralglas (3 mm), weißes Metallzifferblatt mit schwarzen arabischen Zahlen, Zifferblattdruck nach DIN 41091. Schwarze Balkenzeiger für Stunden- und Minutenanzeige, bzw. rot für Sekundenanzeige, mit 7-Segmentanzeige als Stoppuhr, rote Zahlen auf schwarzem Hintergrund mit Stunden-, Minuten- und Sekundenanzeige, inkl. abgesetztem Bedientableau für Start, Stop und Reset in UP-Ausführung zur Montage in beigestellter Deckenversorgungseinheit, Betriebsspannung über PoE (Power over Ethernet), liefern, montieren und in Betrieb nehmen.
Menge: 3,000 St
DOK DIN 276 2008 Aufteilung+BT: 453

**2.3.1.9 Aluminiumeinbaurahmen u. P. für vorgenannte Position**
Aluminiumeinbaurahmen u. P. für vorgenannte Position

Aluminiumeinbaurahmen i. P.  für vorgenannte Position zur Befestigung in konvetionellem Mauerwerk, liefern und in bauseitiger Aussparung montieren.
Menge: 3,000 St
DOK DIN 276 2008 Aufteilung+BT: 453

**2.3.1.10 Befestigungsvorrichtung für wandbündige Hohlwandmontage**
Befestigungsvorrichtung für wandbündige Hohlwandmontage

Befestigungsvorrichtung für wandbündige Hohlwandmontage mittels Edelstahlschnappfedern, liefern und montieren
Menge: 5,000 St
DOK DIN 276 2008 Aufteilung+BT: 453

**2.3.1.11 Halterung zur AP-Montage**
Halterung zur AP-Montage

Halterung zur Befestigung vorgenannter Aufputzuhren über Hohlwand- und Geräteanschlussdosen, Schraubbefestigung auf Untergrund, mit Durchführung für Anschlussleitung. Liefern und montieren.
Menge: 23,000 St
DOK DIN 276 2008 Aufteilung+BT: 453

#### 2.4 457 Übertragungsnetze

##### 2.4.1 Kabel und Leitungen

*Hinweis: Vorbemerkungen*
Vorbemerkung

Die nachfolgend genannten Installationskabel sind frei Verwendungsstelle sach- und fachgerecht inkl. Kabelbeschriftung zu verlegen.

Der AN hat sich mit der EDV Abteilung des Huases bzw des AG abzustimmen

**2.4.1.1 Verteiler Standschrank Einbau 19Zoll-Komponenten Stahlblech besch IP42 B 0,8m T 1m 48HE**
STLB-Bau 2026-04 061
Verteiler als Standschrank für Datennetze, einschl. Sockel, Höhe 100 mm, zum Einbau von 19-Zoll-Komponenten, aus Stahlblech, beschichtet, Schutzart IP 42 DIN EN 60529 (VDE 0470-1), Potentialausgleich DIN EN 50310 (VDE 0800-2-310), mit Dachplatte mit Kabeleinführung, mit geschlossener Bodenplatte, mit 19-Zoll-Einbaugestell und Kabelführungsbügel, Breite 0,8 m, Tiefe 1 m, 48 Höheneinheiten.
Menge: 96,000 St
DOK DIN 276 2008 Aufteilung+BT: 456

**2.4.1.2 Kabelführung 42HE**
STLB-Bau 2026-04 061
Kabelführung, senkrecht, 42 Höheneinheiten.
Menge: 96,000 St
DOK DIN 276 2008 Aufteilung+BT: 456

**2.4.1.3 Kabelabfangsch. Verteiler**
STLB-Bau 2026-04 061
Kabelabfangschiene, für Verteiler.
Menge: 96,000 St
DOK DIN 276 2008 Aufteilung+BT: 456

**2.4.1.4 Kabelführungsring Verteiler**
STLB-Bau 2026-04 061
Kabelführungsring, für Verteiler.
Menge: 1200,000 St
DOK DIN 276 2008 Aufteilung+BT: 456

**2.4.1.5 Leerfeldplatte Alu 1HE**
STLB-Bau 2026-04 061
Leerfeldplatte, aus Aluminium, als 19-Zoll-Bauteil, eine Höheneinheit.
Menge: 960,000 St
DOK DIN 276 2008 Aufteilung+BT: 456

**2.4.1.6 Steckdosenleiste 230V Abzweigd. 12Steckdosen**
STLB-Bau 2026-04 061
Steckdosenleiste, 230 V mit Abzweigdose, mit 12 Steckdosen, mit Schalter und Kontrollleuchte, als 19-Zoll-Bauteil.
Menge: 96,000 St
DOK DIN 276 2008 Aufteilung+BT: 456

**2.4.1.7 19Zoll-Patchfeld symm. 1HE 24x8 modular Kat.7A**
STLB-Bau 2026-04 061
19 Zoll Patchfeld, symmetrisch, eine Höheneinheit, 24 x 8, modular, Kategorie 7 Index A tiefgestellt DIN EN 50173-1 (VDE 0800-173-1), Link-Klasse F, DIN EN 50173-1 (VDE 0800-173-1), Potentialausgleich DIN EN 50310 (VDE 0800-2-310), RJ45-Buchse DIN EN 60603-7-51.
Menge: 320,000 St
DOK DIN 276 2008 Aufteilung+BT: 456

**2.4.1.8 19Zoll-Patchfeld symm. 1HE 48x8 modular Kat.3**
STLB-Bau 2026-04 061
19 Zoll Patchfeld, symmetrisch, eine Höheneinheit, 48 x 8, modular, Kategorie 3 DIN EN 50173-1 (VDE 0800-173-1), Link-Klasse C, DIN EN 50173-1 (VDE 0800-173-1), Potentialausgleich DIN EN 50310 (VDE 0800-2-310).
Menge: 64,000 St
DOK DIN 276 2008 Aufteilung+BT: 456

**2.4.1.9 Patchfeld Spleißkassette LWL 1HE ausziehbar OM 4 LC 24Ausbrüche 24Kupplungen AnzPigtails 24 St**
STLB-Bau 2026-04 061
Patchfeld mit Spleißkassette und allem systembedingten Zubehör, LWL, eine Höheneinheit, ausziehbar, Mehrmodenfaser OM 4, typisch 10 Gbps bis 550 m, mit Steckgesicht LC-Durchführungskupplungen, Ferrulen aus Zirkonia Keramik, Kontakte mit PC, Anzahl Ausbrüche 24 St, Anzahl Kupplungen 24 St,
Anzahl Pigtails '24' St, Anzahl Fusionsspleiße wie Anzahl Pigtails.
Menge: 96,000 St
DOK DIN 276 2008 Aufteilung+BT: 456

**2.4.1.10 Rangierpanel 1HE**
STLB-Bau 2026-04 061
Rangierpanel, waagerecht, eine Höheneinheit.
Menge: 450,000 St
DOK DIN 276 2008 Aufteilung+BT: 456

**2.4.1.11 Datenkabel Horizontal-Steigbereich Kat.7A geschirmt 4x2xAWG22 halogenfrei UP Fräsen**
STLB-Bau 2026-04 061
Datenkabel für den Horizontal- und Steigbereich DIN EN 50288-9-1 (VDE 0819-9-1), Kategorie 7 Index A tiefgestellt DIN EN 50173-1 (VDE 0800-173-1), geschirmt, Trennklasse d DIN EN 50174-2 (VDE 0800-174-2), für PoE, Typ 4, Leitungswiderstand 0,065 Ohm/m und Kabeldurchmesser 0,007 m DIN EN 50174-2 (VDE 0800-174-2), Link-Klasse F, DIN EN 50173-1 (VDE 0800-173-1), 4 x 2 x AWG 22, halogenfrei, unter Putz, einschl. Fräsen in Mauerwerk.
Menge: 200,000 m
DOK DIN 276 2008 Aufteilung+BT: 456

**2.4.1.12 Datenkabel Horizontal-Steigbereich Kat.7A geschirmt 4x2xAWG22 halogenfrei oberhalb Zwischendecke**
STLB-Bau 2026-04 061
Datenkabel für den Horizontal- und Steigbereich DIN EN 50288-9-1 (VDE 0819-9-1), Kategorie 7 Index A tiefgestellt DIN EN 50173-1 (VDE 0800-173-1), geschirmt, Trennklasse d DIN EN 50174-2 (VDE 0800-174-2), für PoE, Typ 4, Leitungswiderstand 0,065 Ohm/m und Kabeldurchmesser 0,007 m DIN EN 50174-2 (VDE 0800-174-2), Link-Klasse F, DIN EN 50173-1 (VDE 0800-173-1), 4 x 2 x AWG 22, halogenfrei, oberhalb von Zwischendecken mit Befestigung gemäß bauaufsichtlicher Zulassung.
Menge: 220000,000 m
DOK DIN 276 2008 Aufteilung+BT: 456

**2.4.1.13 Datenkabel Horizontal-Steigbereich Kat.7A geschirmt 4x2xAWG22 halogenfrei vorh.Kabelrinne/Kanal**
STLB-Bau 2026-04 061
Datenkabel für den Horizontal- und Steigbereich DIN EN 50288-9-1 (VDE 0819-9-1), Kategorie 7 Index A tiefgestellt DIN EN 50173-1 (VDE 0800-173-1), geschirmt, Trennklasse d DIN EN 50174-2 (VDE 0800-174-2), für PoE, Typ 4, Leitungswiderstand 0,065 Ohm/m und Kabeldurchmesser 0,007 m DIN EN 50174-2 (VDE 0800-174-2), Link-Klasse F, DIN EN 50173-1 (VDE 0800-173-1), 4 x 2 x AWG 22, halogenfrei, auf vorh. Kabelrinnen oder in offene Kanäle.
Menge: 280000,000 m
DOK DIN 276 2008 Aufteilung+BT: 456

**2.4.1.14 Datenkabel Horizontal-Steigbereich Kat.7A geschirmt 4x2xAWG22 halogenfrei vorh.Rohr/Unterflurkanal**
STLB-Bau 2026-04 061
Datenkabel für den Horizontal- und Steigbereich DIN EN 50288-9-1 (VDE 0819-9-1), Kategorie 7 Index A tiefgestellt DIN EN 50173-1 (VDE 0800-173-1), geschirmt, Trennklasse d DIN EN 50174-2 (VDE 0800-174-2), für PoE, Typ 4, Leitungswiderstand 0,065 Ohm/m und Kabeldurchmesser 0,007 m DIN EN 50174-2 (VDE 0800-174-2), Link-Klasse F, DIN EN 50173-1 (VDE 0800-173-1), 4 x 2 x AWG 22, halogenfrei, in vorh. Rohre/Unterflurkanäle.
Menge: 4000,000 m
DOK DIN 276 2008 Aufteilung+BT: 456

**2.4.1.15 Datenkabel Horizontal-Steigbereich Kat.7A geschirmt 4x2xAWG23 halogenfrei Montagewand**
STLB-Bau 2026-04 061
Datenkabel für den Horizontal- und Steigbereich DIN EN 50288-9-1 (VDE 0819-9-1), Kategorie 7 Index A tiefgestellt DIN EN 50173-1 (VDE 0800-173-1), geschirmt, Trennklasse d DIN EN 50174-2 (VDE 0800-174-2), für PoE, Typ 4, Leitungswiderstand 0,065 Ohm/m und Kabeldurchmesser 0,007 m DIN EN 50174-2 (VDE 0800-174-2), Link-Klasse F, DIN EN 50173-1 (VDE 0800-173-1), 4 x 2 x AWG 23, halogenfrei, in Montagewänden.
Menge: 20000,000 m
DOK DIN 276 2008 Aufteilung+BT: 456

**2.4.1.16 Mess- und Prüfprotokoll Kat7A**
Erstellung der Mess- und Prüfprotokolle aller neu verlegten Cat.7-Cu-Daten-Leitungen.

Messung Kupferkabel je Einzelkabel, CL (Channel Link) - Übertragungsstrecke, DIN EN 50173, Link Klasse F Index A tiefgestellt, Darstellung der Messung als Tabelle und als Grafik, Dokumentation vorab digital zur Prüfung und nach Freigabe auf Datenträger, im PDF-Format und mit Originaldateien, als Standard-Report, in 2-facher Ausfertigung. Die Messprotokolle sind 4 Wochen vor Abnahme der  Leistung an die Objektüberwachung zu übergeben.
Menge: 4800,000 St
DOK DIN 276 2008 Aufteilung+BT: 456

*Hinweis: Beschreibung LWL*
Beschreibung

Das Leitungsnetz enthält alle passiven Elemente wie Datenschränke einschl. LWL-Vernetzung, IT-Schrankeinbauten sowie die Verkabelung zu den jeweiligen Daten-Anschlussdosen 2xRJ45.

Die LWL-Kabel werden in den jeweiligen Etagenverteilern (19-Zoll-Schränke) in den vorgesehenen Panels gespleißt.

Beim Spleißen der Fasern ist darauf zu achten, dass die Fasern eine Reserve von 1 bis 1,5m für spätere Änderungen aufweisen.

Stammkabel werden glatt geföhnt und im Halbkreis auf die Spleißkassette aufgelegt.

LWL-Faserpigtail
Die LWL-Faserpigtails werden wie folgt ausgeführt:
• Faserpigtails mit Gradientenindex-Lichtwellenleiter bei Multimode MM 50/125
  μm OM4 und Singlemode SM 9/125 μm
• Vollader
• Einseitig konfektioniert mit ST-Stecker
• Länge max. 2,5 m
• Farblich gekennzeichnet
• Steckerdämpfung < 0,3 dB
• Unverlierbarer Staubschutz

LWL-Faser Spleiße
Spleiße sind ausschließlich im Lichtbogenspleißverfahren mit Crimpschutz auszuführen.
Die maximal zulässige durchschnittliche Spleißdämpfung beträgt 0,01 dB.

LWL-Kabel
Es werden folgende Übertragungswerte als Mindestanforderung für hochfasrige Kabel festgelegt.

Gradientenfaser 50/125μm festgelegt:

Betriebsfenster  850 nm  1300 nm

Dämpfung  <2,3 dB/km  <2,3 dB/km

Bandbreiten-
Längenprodukt  >1500MHz x km  >500MHz x km

EMB-Wert  >2000MHz x km  keine Angabe

LWL-Sekundärverkabelung
Spezifikationen für LWL Kabel, zu verlegen zwischen zentralem Verteiler-
(Gebäu-dehauptverteiler) und den Bereichs- und Etagenwandverteiler
(Spleißverteilern) in den jeweiligen Gebäudeebenen
Spezifikation
o Metallfreies, halogenfreies Lichtwellenleiter-Innenkabel (für die Verlegung im
Außenbereich geeignet) für Gradientenindex-Lichtwellenleiter 50/125 μm (nach
DIN VDE 0472), Spezifikation: OM4

- Bündeladeraufbau mit aquagelgefüllten Bündeln, 2x12 Fasern
- Geeignet zur Verlegung im Außenbereich
- Verlegetemperatur -5°C bis +50 °C

LWL-Tertiärverkabelung
Spezifikationen für LWL Kabel, zu verlegen zwischen Bereichs- und Etagenverteiler (Spleißverteilern)
Spezifikation
- Metallfreies, halogenfreies Lichtwellenleiter-Innenkabel für Gradientenindex-
Lichtwellenleiter 50/125 μm (nach DIN VDE 0472), Spezifikation: OM4

- Volladerkabel, Mini-Breakout Kabel, 4 Fasern
- Verlegetemperatur -5°C bis +50 °C

Der Farb- und Anschlusscode aller LWL-Kabel ist dem Auftraggeber schriftlich
mit-zuteilen und ist für alle Kabel einheitlich zu gestalten.

Anwendung:
Verlegung innerhalb und außerhalb von Gebäuden in Kabelkanälen, auf Kabelpritschen oder in Rohren.

LWL Feldkonfektionierbarer ST-Stecker
Es sind grundsätzlich LWL Stecker mit vorinstallierter Faser und vorpolierter Stirn-fläche in Crimp-Technik zu verwenden.
Durch das mechanische Spleissen im Stecker wird eine dämpfungsarme Verbin-dung zwischen konfektionierenden Faser und der vorinstallierten Faser im Stecker sichergestellt.
Die LWL- Feldkonfektionierbarer ST-Stecker werden wie folgt ausgeführt:

• für Multimode-Faser 50/125μm OM4
• Durchschnittliche/ maximale Einfügedämpfung von 0,1db bzw. 0,5dB
  für hohe Netzwerkleistung
• vorpolierte Stirnfläche
• Rückflussdämpfung: -26dB
• Steckzyklen: 0,2dB bei 500 Zyklen, FOTP-21
• Zugfestigkeit: 44N ≤ 0,2dB bei Peitschen/ Kabel, 2,2N ≤ 0,2dB bei 900μm
  Kabel
• Zugentlastung durch Crimpen auf die Sekundärbeschichtung

**2.4.1.17 LWL-Kabel mit 2x12 Fasern einführen**
LWL-Kabel mit 2x12 Fasern in eine Spleißbox einführen. Herstellung der Spleiße (24), einschl. erforderlicher Pigtails und Messungen der Fasern nach Fertigstellung der Spleiße.
Menge: 192,000 St
DOK DIN 276 2008 Aufteilung+BT: 456

**2.4.1.18 LWL-Außenkabel Mehrmodenfaser A-DF(ZN)2Y 2x12G50/125 1200MHz/km vorh.Kabelrinne/Kanal**
STLB-Bau 2026-04 061
LWL-Außenkabel DIN VDE 0888-3 (VDE 0888-3), als Mehrmodenfaser, OM 4, typisch 10 Gbps bis 550 m, metallfrei, unbewehrt, A-DF(ZN)2Y, 2 x 12 G 50/125, Wellenlänge 1300 nm, Bandbreite für 1 km 1200 MHz, auf vorh. Kabelrinnen oder in offene Kanäle.
Menge: 2400,000 m
DOK DIN 276 2008 Aufteilung+BT: 456

**2.4.1.19 LWL-Außenkabel Mehrmodenfaser A-DF(ZN)2Y 2x12G50/125 1200MHz/km oberhalb Zwischendecke**
STLB-Bau 2026-04 061
LWL-Außenkabel DIN VDE 0888-3 (VDE 0888-3), als Mehrmodenfaser, OM 4, typisch 10 Gbps bis 550 m, metallfrei, unbewehrt, A-DF(ZN)2Y, 2 x 12 G 50/125, Wellenlänge 1300 nm, Bandbreite für 1 km 1200 MHz, oberhalb von Zwischendecken mit Befestigung gemäß bauaufsichtlicher Zulassung.
Menge: 2000,000 m
DOK DIN 276 2008 Aufteilung+BT: 456

**2.4.1.20 LWL-Außenkabel Mehrmodenfaser A-DF(ZN)2Y 2x12G50/125 1200MHz/km vorh.Rohr/Unterflurkanal**
STLB-Bau 2026-04 061
LWL-Außenkabel DIN VDE 0888-3 (VDE 0888-3), als Mehrmodenfaser, OM 4, typisch 10 Gbps bis 550 m, metallfrei, unbewehrt, A-DF(ZN)2Y, 2 x 12 G 50/125, Wellenlänge 1300 nm, Bandbreite für 1 km 1200 MHz, in vorh. Rohre/Unterflurkanäle, mit einem Kabel belegt.
Menge: 1000,000 m
DOK DIN 276 2008 Aufteilung+BT: 456

*Hinweis: Kommunikations- und Datendosen*
Nachfolgend ausgeschriebene Kommunikations- und Datendosen sind komplett mit UP-Dose, Hohlwanddose, Kanaleinbaudose sowie die erforderlichen Stemm- und Fräsarbeiten, die Befestigung zum Einsetzen die Dosen in Wänden aus Mauerwerk, Sichtmauerwerk und/oder Beton, Leichtständerwänden oder vorhandenen Wänden, sofern nicht separat ausgeschrieben, in die Einheitspreise mit einzukalkulieren. Anteilige Rahmen und Zentralstücke, sind passend zum ausgeschriebenen Schalterprogramm anzubieten.

**2.4.1.21 Datenanschlussdose symm. Kat.7A 1Ausbruch 2Ports UP**
STLB-Bau 2026-04 061
Datenanschlussdose, symmetrisch, Kategorie 7 Index A tiefgestellt DIN EN 50173-1 (VDE 0800-173-1), Link-Klasse F, DIN EN 50173-1 (VDE 0800-173-1), modular, Anzahl Ausbrüche 1 St, 2 Ports, RJ45-Buchse DIN EN 60603-7-51, in löt-, schraub- und abisolierfreier Technik (LSA-Technik), Unterputzausführung, mit Zentralplatte DIN 49075-1 und Abdeckung, Steckrichtung 45 Grad, mit Beschriftungsfeld und Fenster.
Menge: 1800,000 St
DOK DIN 276 2008 Aufteilung+BT: 456

**2.4.1.22 Datenanschlussdose symm. Kat.7A 1Ausbruch 2Ports AP**
STLB-Bau 2026-04 061
Datenanschlussdose, symmetrisch, Kategorie 7 Index A tiefgestellt DIN EN 50173-1 (VDE 0800-173-1), Link-Klasse F, DIN EN 50173-1 (VDE 0800-173-1), modular, Anzahl Ausbrüche 1 St, 2 Ports, RJ45-Buchse DIN EN 60603-7-51, mit Staubschutz, in Schneidklemmtechnik, Aufputzausführung, Steckrichtung 45 Grad, mit Beschriftungsfeld.
Menge: 600,000 St
DOK DIN 276 2008 Aufteilung+BT: 456

**2.4.1.23 Rangierung**
Rangierung an Leiste/Streifen, in löt-, schraub- und abisolierfreier Technik (LSA-Plus-Technik), mit beidseitigem Auflegen.
Menge: 24,000 St
DOK DIN 276 2008 Aufteilung+BT: 456

*Hinweis: Messung und Protokollierung*
Messung und Protokollierung von EDV-Kabeln auf Isolation, Impedanz, Übersprechverhalten, Dämpfung, Widerstand und Kapazität, Prüfung der Einhaltung der herstellerspezifischen Werte.

Jedes Kabel ist einzeln zu messen und das Ergebnis zu protokollieren.

Zur Überprüfung bzw. Zertifizierung von dienstneutralen, strukturierten Verkabelungen ist ein Messgerät einzusetzen, das folgende technische Eigenschaften aufweist.

Eigenschaften:
- Level III Genauigkeit gefordert.
- Messung gemäß Grenzwerten nach ISO/IEC 11801 AMD 1:2008-04 Class EA bis 500 MHz.
- Messung gemäß Grenzwerten nach EN 50173-1: 2007-04 bzw. DIN EN 50173-1:2007-12

Messbereich:
Frequenzbereich: 1-500 MHz

Geforderte Messparameter:
Nach ISO/IEC11801 AMD 1:2008-04
- Verdrahtungsplan
- Widerstand
- Länge
- Kapazität
- Dämpfung
- DUAL NEXT TM ( Nahnebensprechen von beiden Seiten)
- ACR
- Impedanz ( 85 - 115 Ohm)
- Laufzeit/Laufzeitdifferenz
- Dual Return Loss ( Rückflussdämpfung von beiden Seiten)
- Power Sum NEXT
- Power Sum ACR
- ELFEXT ( Equal level far end Crosstalk/gleichpegliges Übersprechen am fernen Ende)
- Power Sum ELFEXT
- Headroom (Systemreserve)

**2.4.1.24 Mess- und Prüfprotokoll LWL**
Erstellung der Mess- und Prüfprotokolle aller neu verlegten LWL-Leitungen.

Messtechnik:
Die Messungen müssen normgemäß durchgeführt werden, d.h., alle Messgeräte müssen kalibriert und in ordnungs- und normgemäßem Zustand sein. Die Angaben der Hersteller über Kalibrierzyklen sind genauestens zu beachten. Die eingesetzten Messadaptionen müssen den aktuellen Prüfsteckerqualifizierungsrichtlinien der EN 50173 mindestens entsprechen. Die Spezifikationen nach EN 61935 1:2000+ Cor2001 sind zu beachten. Das eingesetzte Messgerät muss stets den neuesten Softwarestand besitzen. Es ist hierfür ein Nachweis zu erbringen und ein Ausdruck der benutzten Einstellungen vorzulegen. Der AG behält sich vor, gegebenenfalls eine neutrale und unabhängige Prüfstelle zu bestimmen. Der Messaufbau und die Messmittel sind vor Messbeginn mit dem AG abzustimmen. Außerdem ist vor Messbeginn ein Messprotokoll zur Prüfung vorzuweisen. Die Messprotokolle werden je Messvorgang auf einer DIN A4 Seite protokolliert und sind Bestandteil der Dokumentation.
Die Messprotokolle sind der Fachleitung auch in digitaler Form inkl. Betrachtungssoftware zu übergeben. Neben den Messwerten und dem Messenden sind Datum und Uhrzeit der Messung, der Test-Standard, der Kabeltyp Ort der Messung und die Zuordnung der Messung zum Messobjekt Panelbezeichnung, Schrankbezeichnung auf dem Messprotokoll aufzuführen. Um die Qualität der verlegten Kabel zu ermitteln, ist jede Glasfaserverbindung im endgültig verlegten Zustand zu vermessen. Sollten im zu installierenden System Patchungen zwischen Glasfaserverteilungen durchgeführt werden müssen, sind Dämpfungsmessungen über den Gesamtlink zusätzlich zu den Einzelmessungen der Fasern zu erstellen. Für die LWL-Messungen ist ein Messgerät mit einem Bau optischen Zeitbereichs-Impulsreflektometer (OTDR)!! und ein Dämpfungsmessgerät zu verwenden.
Folgende Messungen sind durchzuführen: Längenmessung mittels OTDR (einmal je Kabel).
Das Gerät muss mindestens zwei Cursor/Marker aufweisen, welche sich auf die erforderlichen Messpunkte einstellen lassen. Die Cursor sind an der ansteigenden Flanke der beiden Kabelenden zu setzen. Für Aufmasszwecke ist von der Kabellänge die doppelte Pigtail-Länge abzuziehen. Die Messung ist bei 1300 nm durchzuführen. Werden auf einer Faser Ereignisse festgestellt, die nicht durch Steckerübergänge oder ähnlichem hervorgerufen sein können, ist die Fachabteilung zu unterrichten und sämtliche Fasern des Kabels in den beiden ersten Wellenlängenfenstern kostenfrei zu messen.
Das Messgerät ist bezüglich des faserspezifischen Brechungsindex anhand eines Referenzkabels zu kalibrieren. Das Referenzkabel ist nicht als separate Position ausgeschrieben.
Es ist nicht ausreichend, die Angabe des Brechungsindexes aus einem Datenblatt zu entnehmen. In Abstimmung mit der Fachabteilung kann in Ausnahmefällen die Angabe aus dem Trommelprotokoll entnommen werden. Es sind Vorlauf- und Nachlauffasern zu verwenden. Die jeweilige Faserlänge richtet sich nach der Länge des Messobjektes und ist so zu wählen, dass die Vor- und Nachlauffasern jeweils mindestens die Länge des Messobjektes besitzen. In der Praxis hat sich hierzu die Verwendung von Vorlauffasern > 2000m bewährt. Die Messprotokolle der Reflexionsmessungen werden je Mess- vorgang auf einer DIN A4 Seite protokolliert und sind Bestandteil der Dokumentation für die weitere Inhalte definiert sind.
OTDR-Messung

Jede Faser einer LWL- Strecke, die beidseitig konfektioniert
ist, ist mittels einer Dämpfungsmessung 100m Vorlauffaser
und Nachlauffaser einseitig zu messen.
Fasern, die in einem Spleißverteiler enden, sind mit 100m Vorlauffaser einseitig zu messen. Die Messungen erfolgen zwischen den Verteilern sowie zwischen den Verteilern und den Anschlussdosen am Arbeitsplatz inkl. der auf beiden Seiten montierten Stecker. Dämpfungsmessung mittels Dämpfungsmessgerät (je Faser).
Zur Erkennung von Inhomogenitäten innerhalb der Verkabelungsstrecke, wie z.B. zu enge Biegeradien, erhöhte Spleißdämpfungen oder Druckbelastungen, muss je Faser eine Dämpfungsmessung von beiden Seiten in den Wellenlängenfenstern 850 nm und 1300 nm bei Multimode, sowie bei Monomode bei 1310 nm und 1550 nm durchgeführt werden.
Die Werte sind tabellarisch zu erfassen sowie mit den Optimalwerten der folgenden Formeln und den entsprechenden Datenblättern bzw. Trommelprotokollen zu vergleichen.
Der Vergleich hat in Form einer Exceltabelle zu erfolgen. Die Tabelle muss der Fachabteilung zur Genehmigung vorgelegt werden.
Rechnerisch ermittelte maximale Dämpfung der Gesamtstrecke
Multimode (eine Strecke):
D = (1,0dB+(Meter*Dämpfung/1000))*1,1
Monomode (eine Strecke):
D = (0,6dB+(Meter*Dämpfung/1000))*1,1
Als Messgerät für die Dämpfungsbestimmung sind Glasfaser-Aufsätze für Kabeltester nicht erlaubt.
Bei OTDR-Messungen muss die Impulsdauer so gewählt werden, dass zwischen Ortsauflösung und Messbereich möglichst ausgeglichenes Verhältnis herrscht. Der Messbereich ist so zu wählen, dass der Gesamtmessaufbau (Vorlauffaser, Messobjekt und Nachlauffaser) sinnvoll abgedeckt werden kann. Messbereiche die ein Vielfaches des Messaufbaus darstellen sind nicht zulässig.
Der Messaufbau und die Durchführung sind vorab mit der Fachabteilung abzustimmen.
Zur Begutachtung und Beurteilung der Steckerqualität muss mit einem Stecker-Handmikroskop mit 400-facher Vergrößerung eine Videomikroskop-Messung erstellt werden.
Im Einzelpreis müssen alle Kosten für eventuell notwendige Zusatzmessungen einkalkuliert werden und der Gesamt-EP für jede Faser, inklusive allen geforderten Ergebnissen, angegeben werden.

Messprotokoll
Das Messprotokoll muss folgende Angaben enthalten:
Projektbeschreibung
Gebäude / Raum
Verteiler
Patchfeld
Anschlusspunkt
Messkurve
Kabel Nr.
Faser Nr.
Messrichtung (von Quelle nach Ziel)
Position des Cursors A und B
Strecke A > B
gemessene Wellenlänge
Impulszahl
Pulsbreite
gemessene Dämpfung A > B
gemessene Kabellänge
horizontale / vertikale Maßeinheiten / div.
Brechungsindex der Faser
Prüfer, Datum, Uhrzeit und Datum
Angabe des verwendeten Messgerätes
Der Messende haftet mit seiner Unterschrift auf den Messprotokollen für die Richtigkeit der Messung. Sollten bei Stichproben wiederholt Abweichungen auftreten, die weit über die Toleranz der Messmittel hinausgehen, kann der Auftraggeber die Wiederholung aller Messungen kostenfrei verlangen oder auf Kosten des Auftragnehmers einen Dritten mit der Messung beauftragen.
Die Messprotokolle der Reflexionsdämpfungsmessung müssen grafisch (Messkurve) und tabellarisch (Ereignistabelle) dokumentiert werden. Bei der Bereitstellung der Software zur Ansicht der einzelnen Messkurven genügt die Übergabe auf Datenträger, andernfalls zusätzlich in Papierform.
Folgende Dämpfungen müssen ebenfalls eingehalten werden:
Steckerverbinderübergänge max. 0,1 dB und Spleißdämpfung max. 0,05 dB.
Folgende Reflexionsdämpfungswerte sind nach den Forderungen der EN 50173-1:2011-09 einzuhalten:
- Monomodefaser: bei 1310 nm und 1550 nm min. 26 dB
- Multimodefaser: bei 850 nm und 1300 nm min. 20 dB

LWL-Messungen
Messen eines LWL-Kabels mit 12 Fasern
Dämpfungs- und Rückstreumessung, entsprechend den Vorgaben der DIN EN 50346 / EN 50174-1
Es ist jeweils pro Faser eine Dämpfungsmessung und eine Rückstreumessung mit protokollschreibendem OTDR für beide Übertragungsrichtungen mit Vor- und Nachlauflänge (je mind. 100 m) und für beide Wellenlängen 850nm und 1300nm durchzuführen.
Die Darstellung der Ergebnisse soll in einer Tabelle und in einer OTDR-Kurve erfolgen. Messprotokolle für LWL-Kabel gem. Vorbemerkungen.
Komplett mit Bereitstellung der Meßgeräte und aller Kosten für das Meßprotokoll
Menge: 96,000 St
DOK DIN 276 2008 Aufteilung+BT: 456

**2.4.1.25 Messung LWL OS2**
STLB-Bau 2026-04 061
Messung LWL-Faser, DIN VDE 0800-173-100 (VDE 0800-173-100), Einmodenfaser OS 2, Nachweis der Laufzeit DIN EN 50173-1 (VDE 0800-173-1) bezogen auf die Netzanwendung und OTDR-Messung, beidseitig, Wellenlänge 1310 nm, mit Vor- und Nachlauffaser, Darstellung der Messung als Tabelle und als Grafik, Dokumentation vorab digital zur Prüfung und nach Freigabe auf Datenträger, im PDF-Format und mit Originaldateien, als ausführlicher Report.
Menge: 48,000 St
DOK DIN 276 2008 Aufteilung+BT: 456

**2.4.1.26 Projektdokumentation IT und Kommunikation**
Folgende Dokumentation ist zu übergeben:

Während der Installationsarbeiten:
- Installationsdokumente, wie Schemata.

Bei Abnahme der Installationen:
- Zeichnung der Ausführungen, Protokolle, Instruktionen für die Anwendung der eingebauten Ausrüstung und Kabel, Link oder Channel Performance Zertifikat.
- Sämtliche Anschlüsse sind in die beigestellten Baupläne mit Bezeichnung des Datenverteilers und Koordinaten des Patchfeldes einzuzeichnen (beispielsweise mittels CAD).
- Die Dokumentation des Herstellers für das Verkabelungssystem und die Ausrüstung.
- Die verfügbaren Ausführungs-, Installations- und Fehlerbeseitigungsdokumente.
- Von den geforderten Messwerten ist dem Auftraggeber sowohl eine Papier als auch eine elektronische Version zur Verfügung zu stellen.
- Sämtliche Unterlagen sind bei der Schlussabnahme an den Auftraggeber auf Datenträger im PDF und DWG Format zu übergeben.
Menge: 2,000 St
DOK DIN 276 2008 Aufteilung+BT: 456

### 3 Arbeiten auf Nachweis

#### 3.1 Arbeiten auf Nachweis

##### 3.1.1 Arbeiten auf Nachweis

*Hinweis: Bauleistungen im Stundenlohn*
Bauleistungen im Stundenlohn

Grundbeschrieb Stundenlohnarbeiten

Stundenlöhne sind vor Ausführung als Nachtrag vor Ausführung  als Nachtrag mit Formblatt 221 prüfbar eizureichen und genehmigen zu lassen, sofern diese nicht im LV geregelt sind.  Regiearbeiten sind grundsätzlich mindestens 2 Tage vor der Ausführung schriftlich per Mail an die Objektüberwachung mit Angabe einer Zeitschätzung und Material(kosten)schätzung anzuzeigen.

Aufsichtspersonen werden nicht gesondert vergütet

Regieberichte sind täglich zu führen und müssen zum Ende jeder Woche per E-Mail an die Objektüberwachung gesendet werden. Die Objektüberwachung prüft nur, ob die angefallenen Stunden und Material tatsächlich angefallen, vorbehaltlich einer Abrechnung durch eine bestehende LV-Position.

Falls Regieberichte eingereicht werden, die älter als zwei Wochen nach Anfallsdatum sind, werden diese unabhängig der tatsächlichen Ausführung nicht mehr anerkannt.

**3.1.1.1 Vorarbeiter**
Menge: 60,000 h
DOK DIN 276 2008 Aufteilung+BT: 449

**3.1.1.2 Facharbeiter**
Menge: 80,000 h
DOK DIN 276 2008 Aufteilung+BT: 449

**3.1.1.3 Helfer**
Menge: 80,000 h
DOK DIN 276 2008 Aufteilung+BT: 449

### 4 Baustelleneinrichtung

*Hinweis: Anmietung Container*
Anmietung Container

Es sind die Aufenthalts-, Büro- und Lagercontainer vom Baulogistiker anzumieten. Den Mietpreis pro Monat entnehmen Sie dem beiliegenden Logistikkonzept.

**4.1 Lagercontainer anmieten**
Lagercontainer anmieten

Lagercontainer anmieten
Lagercontainer als Seecontainer 6m,
Maße (LxBxH) 6.058x2.438x2.591 mm
Innenhöhe 2.300mm
ausgestattet mit Regal und Beleuchtung
Monatliche Vorhaltung / Mietkosten sowie Reinigungsaufwand vorauss. Bedarf: 2 Container für ca. 34 Montate
Anlieferung, Aufstellung und Abholung als separate Positionen
Menge: 68,000 StMt
DOK DIN 276 2008 Aufteilung+BT: 464

**4.2 Mannschafts- / Aufenthaltscontainer vorhalten**
Mannschafts- / Aufenthaltscontainer vorhalten

Mannschafts-/Aufenthaltscontainer vorhalten
Lagercontainer als Seecontainer 6m,
Maße LxBxH 6,00x2,5x2,5m
inkl. Beleuchtung, Heizung und nach ASR erforderlicher Ausstattung (Stühle, Tisch, Regal)
Monatliche Vorhaltung/Mietkosten sowie Reinigungsaufwand
vorauss. Bedarf: 4 Container für je 34 Monate
Anlieferung, Aufstellung und Abholung als separate Position
Menge: 136,000 StMt
DOK DIN 276 2008 Aufteilung+BT: 464

### 5 Wartung

*Hinweis: Technische Beschreibung*

*Hinweis: Hinweis zum Wartungsvertrag*
Hinweis zum Wartungsvertrag

Der Preis für die Wartung ist ausschließlich im AMEV-Vertragsmuster durch den
Bieter zu bepreisen.
Der im AMEV-Vertragsmuster anzugebende jährliche Wartungspreis wird für die Angebotswertung mit fünf Jahren multipliziert.
Der so ermittelte Wartungsgesamtpreis für die gesamte Vertragslaufzeit wird dem Angebotspreis zugerechnet und in die Gesamtwertung einbezogen. Der Bauherr behält sich vor, die Wartung zu beauftragen.
